# 1-25-1041_Stadthof Hanau
Angebotsaufforderung (GAEB DA XML 3.3, DA83)
Währung: EUR
Erstellt mit: CaliforniaX by G&W Software AG, CaliforniaX V26.1.02, 29.09.2026

## Allgemeine Vorbemerkungen ATV 1
Allgemeine Vorbemerkungen ATV 1

Hinweis: Alle Positionen sind gesamtpreisbildend und werden mit GP ausgegeben. Kontrollieren Sie
gegebenenfalls alle Bedarfspositionen, Wahlpositionen und Wahlgliederungspunkte. Für die digitale
Angebotspreiseinholung empfehlen wir den Datenaustausch über GAEB (90/ 2000/ XML) oder den
Export: 'Digitale Angebotsanforderung' da Textexport-Dateien nicht reimportiert werden können.
Tipp: Diese Anwendung ist nach dem Datenaustauschstandard GAEB XML 3.1 zertifiziert.

Leistungsbeschreibung
11-25-1006  -  Stadthof Hanau - Bauphase 1

LV  116  Elektrotetchnik

Allgemeine Vorbemerkungen ATV 1
Erläuterung Kalkulationsgrundlagen

Die Stadt Hanau als Bauherr vertreten durch die "Bauprojekt Hanau GmbH" beabsichtigt im Zentrum der Stadt Hanau das als etwa hälftigen Teil einer Blockrandbebauung 1957 errichtete ehemalige Kaufhofgebäude zu revitalisieren.

Im Zuge der Umnutzung des Gebäudes sind als Vorbereitung für zukünftige Vermietungen unter anderem die Umgestaltung des Gebäudezugangs über den dem Gebäude an der Straße "Am Markt" gegenüberliegenden Zugangspavillon erforderlich.

Leistungen, die nicht im Einzelnen beschrieben sind, jedoch aus dem Gesamtverständnis zur vollumfänglichen Leistungserbringung benötigt werden,  sind vom Bieter zu berücksichtigen und einzukalkulieren. Sämtliche benötigten Leistungen sind mit den Bepreisungen der Leistungspositionen abgegolten. Der Bieter erkennnt dementsprechend mit Abgabe seines Angebots die ausgeschriebene Leistungen als vollständig und umfassend realisierbar sowie mit seinem Angebot vollumfänglich erfasst an.

Die Ausführung der Bauleistung erfolgt in einem bestehenden Gebäude. Zur sachgerechten Beurteilung der örtlichen Gegebenheiten und Erstellung des Angebots ist die Teilnahme an
einer Ortsbesichtigung dringend empfohlen.

Die Besichtigungen finden als Einzeltermine im Zeitraum von Bekanntmachung bis zwei Wochen vor Submission stattt, um vor Ort-Erkenntnisse in die Kalkulation und das LV des Bieters einfließen lassen zu können.
Terminanfragen sind ausschließlich elektronisch an die Mailadresse "vergabe-sh@hanau.de" zu richten.

Die Teilnahme wird dem Bieter vom Auftraggeber auf der zur Besichtigung ausgehändigten "Teilnahmebescheinigung" bestätigt.

Durch Abgabe seines Angebotes bestätigt der Bieter, dass er sich umfassend über die Örtlichkeit, den Umfang der Baumaßnahmen einschl. der damit verbundenen Auflagen zur Lieferung- und Entsorgung aller Materialien, sowie die Durchführungsmöglichkeit aller Leistungspositionen informiert hat.

ALLGEMEINE TECHNISCHE VERTRAGSBEDINGUNGEN

ATV 1. Angaben zur Baustelle

1.1 Lage der Baustelle
Das Hauptgebäude des ehemaligen Kaufhofs befindet sich etwa 75 m südöstlich vom Rathaus Hanau entfernt, unmittelbar am Hanauer Marktplatz im Stadtkern gelegen.
Die Liegenschaft wird durch die Straßen Nürnberger Straße, Am Markt und Salzstraße eingefasst..

Gegenüber der Straße "Am Markt" liegt ein keinerer Gebäudeteil, das Pa"Pavillongebäude", der eine Restauration beinhaltet und als Zugangsgebäude für das KG des ehemaligen Kaufhofs dient. Dieser Zugang soll im Zuge der hier ausgeschriebenen Maßnahme umgestalltet werden.

1.2 Immissionen, klimatische oder betriebliche Bedingungen
Siehe ATV 2.2 Lärmschutz Nachbarn
Siehe ATV 3.3 Arbeitszeiten

1.3 Gebäude
Die Gebäude sind postalisch Am Markt 2, 63450 Hanau, adressiert.

Als vorgezogene Maßnahme wurde bereits die Erdgeschossfassade der Gastronomieeinheit entlang der Nürnberger Straße des Stadthofes energetisch saniert und die zum Betrieb der dortigen Gastronomieeinheit erforderlichen Innenausbauarbeiten abgeschlossen.
Grundsätzlich sollen nun im Rahmen der Revitalisierung des Gebäudes die unter Denkmalschutz stehende Fassade des insgesamt vierstöckigen Gebäudes energetisch ertüchtigt werden und die Verkaufsflächen einer neuen Nutzung/ Vermietung zugeführt werden.
Zunächst erfolgt jedoch eine umfangreiche Schadstoffsanierung mit anschließenden Abbrucharbeiten in nahezu allen Gebäudeteilen.
Daran anschließend sind insbesondere im KG und EG des Gebäudes erweiterte Rohbauarbeiten ausgezuführen. Diese erweiterten Rohbauarbeiten bilden den Leistungsumfang dieser Ausschreibung.

Tragwerk:
Es handelt sich um einen Stahlbeton-Skelettbau mit vorgehängter Pfosten-Riegel-Fassade und drei aussteifenden Treppenhauskernen. Die oberste Etage ist als Staffelgeschoss ausgebildet.

Grundfläche: 16.732 m² BGF(r+s)
Kubatur: 66.400 m³ BRI

Gebäudedaten / Höhenangaben:
Bezugshöhe: +/- 0.00 = + 104,80 m üNN
- OKFFB Ebene -1: -4,60 m
- OKR Ebene 0: /- 0,365 = + 104,44 m üNN
- OKFFB Ebene 0: /- 0.00 = + 104,805 m üNN
- GOK Bürgersteig: von -0,23 m bis -0,31 m
- OKFFB Ebene 1: + 5,00 m
- OKFFB Ebene 2: + 9,65 m
- OKFFB Ebene 3: + 13,60 m
- OK Attika: + 14,54 m
- OK Dachaufbau: +19,10 m

1.4 Verkehrsverhältnisse
Die Zufahrt zur Baustelle aus südlicher Richtung ist über die verkehrsberuhigte Nürnberger Straße mit regelmäßigem Busverkehr und von Norden über die Straße Am Markt möglich.

Die Baustelle darf nur zum Be- und Entladen angefahren werden, Lieferfahrzeuge sind unmittelbar nach Abschluss des Entladevorgangs zu entfernen.

Anlieferungen erfolgen entweder direkt zu dem eingezäunten Baustellenbereich am Pavillongebäude oder über den Innenhof des Gebäudes der von der Salzstraße aus befahrbar ist. Das zulässige Fahrzeuggewicht für den Innenhof beträgt 16 t.
Der AN hat für Parkmöglichkeiten für Fahrzeuge ausschließlich außerhalb der Baustelle selbst zu sorgen.

Für die zugehörige Baustelleneinrichtung (Container etc.) ist  der Teilbereich, der Pavillon für dortige Arbeiten eingezäunt ist, vorgesehen.

Lastannahme im Bereich der Baustelle: Die zulässige Flächenlast ist auf p = 5 kN/m² (ca. 500 kg/m²) begrenzt.

Die Zufahrtsstraße zum Innenhof, Salzstraße, ist Teil der Hanauer Lieferzone mit Andienzeiten außerhalb 11:00 - 18 Uhr. Eine Befahrgenehmigung außerhalb der Andienzeiten ist behördlich unter Angabe des jeweiligen KFZ-Kennzeichens unter https://www.hanau-digital.de/digital.de/aemter-und-einrichtungen/172835/index.htm beantragbar.
Für die Ausstellung dieser Genehmigung können amtsseitig Gebühren anfallen.

1.5 Für den Verkehr freizuhaltende Flächen
Der allgemeine Verkehrsfluss auf umliegenden Straßen ist trotz Baustellenfahrzeugen stets zu gewährleisten.
Die Baustelle darf nur über die gekennzeichneten Zu-und Ausgänge betreten werden.

Wege für den Personen- bzw. Fahrzeugverkehr auf der Baustelle dürfen nicht durch Bauarbeiten beeinträchtigt werden. Zufahrtswege für Feuerwehr-, Rettungs-, Polizei- und sonstige Hilfsfahrzeuge sind stets freizuhalten.
Anderweitige betriebliche Tätigkeiten auf der Baustelle und den Zufahrten, auch durch den Nutzer dürfen nicht gefährdet werden. Auf der Baustelle gilt die StVO.

1.6 Transporteinrichtungen und Transportwege
Es steht innerhalb des Haupt-Gebäudes ein Lastenaufzug mit Haltepunkten auf allen Geschossebenen und der Innenhoframpe mit einer Kapazität von 3,2 t und einer
Kabineninnenfläche von 2 m x 3 m zur Nutzung zur Verfügung, wegen des laufenden Gebäudebetriebs arbeitstäglich jedoch nicht in der Zeit zwischen 10:00 bis 18:00 Uhr.

1.7 Medienanschlüsse
Wasser- und Stromanschlüsse, 63 A, befinden sich auf jeder Geschossebene des Hauptgebäudes und im KG des Pavillongebäudes.
Die Herstellung dieser Anschlüsse für Bauwasser und Abwasser inkl. Zählung erfolgt durch den Auftraggeber, ebenso die Vorhaltung dieser Wasseranschlüsse über die gesamte Bauzeit. Alle Unternehmer können Strom und Wasser an diesen Entnahmestellen entnehmen. Die dadurch entstehenden Grund- und Verbrauchskosten werden vom Bauherrn übernommen.
Sofern die bereitgestellten Entnahmestellen für Strom und Wasser nicht genügen oder passen, ist es Sache des beauftragten Unternehmers, entsprechende Erweiterungen und Ergänzungen auf eigene Kosten vorzunehmen.
Gleiches gilt für die jeweiligen Energie- und Wassertransporteinrichtungen vom Hauptverteiler bis zum Verwendungsort wie Kabel, Schläuche, Beleuchtung, Verteiler etc..

1.8 Baustelleneinrichtung
Der zu Pavillongebäudeteil wird dreiseitig mit einem Bauzaun zur Bildung einer Baustelleneinrichtungsfläche gem. Plan Nr. 112 als Teil der hier ausgeschriebenen Leistung eingefasst. Schutt-, Baucontainer und Lagerflächen sind in diesem Bereich zu errichten. Auf der über die Salzstraße mit max. 16 t befahrbaren Innenhoffläche ist die Baustelle mit Mannschafts- und Entsorgungscontainern einzurichten.

Auf der gesamten Innenhoffläche besteht absolutes Halteverbot mit Ausnahme der Ver- und Entssorgung betreffenden Fahrzeugbewegungen.

Der Innenhof ist über ein Rolltor verschließbar mit gegenwärtigen Toröffnungszeiten von 7:30 Uhr bis 18:30 Uhr, die jedoch nach Bedarf variabel gestaltbar sind. Ein Bauzaun ist auf der Innenhoffläche nicht geplant.

Ferner ist ein Teilbereich des dem Gebäude an der Straße "Am Markt" gegenüber belegenen Pavillongebäudes für dortige Arbeiten einzuzäunen.

Darüber hinausgehende Lagerflächen wären im Bedarfsfall vom AN eigenverantwortlich behördlich zu beantragen und eigenverantwortlich einzuzäunen.

Der Zugang hat nur über die vorgesehenen Türen und Tore zu erfolgen. Das Öffnen und Verschließen der Zugänge ist Sache des Auftragnehmers, der dafür sorgen muss, dass dessen zuletzt die Baustelle verlassende Beschäftigte diese auch ordnungsgemäß verschließen.

Der Auftragnehmer ist während der Dauer seiner Arbeitszeit verantwortlich für die ordnungsgemäßen Verkehrssicherungsmaßnahmen, insbesondere in seinem Arbeitsbereich.

Bei Bedarf sind Zufahrtswege zur Baustelle sowie Lagerplätze, sonstige Platzbefestigungen und Wege im Baustellenbereich sowie Rampen anzulegen und zugehörige Maßnahmen zur Baustellenabsicherung durchführen. Derartige Einrichtungen sind nach Abschluss der Arbeiten wieder zurückzubauen. Diese Maßnahmen sind in die Einheitspreise einzukalkulieren.

Eine nachträgliche Forderung infolge mangelhafter Überprüfung der örtlichen Verhältnisse kann nicht berücksichtigt werden. Der Unternehmer hat sich vor Angebotsabgabe genau über die örtlichen Verhältnisse zu informieren.

Das Stellen von Unterkünften auf dem Baustellengelände ist nicht gestattet!

Die Baustelle / Baustellenbereich wird seitens des AG nicht bewacht.

1.9 Bodenverhältnisse, Erdaushub und Gründung
- Entfällt, da für die hier gegenständliche Maßnahme nicht relevant -

1.10 Grundwasser
Pegelnullpunkt des Mains in Hanau: 101,53 müNN
(Gebäudenull: 104,80 müNN, OKF KG =ca. 100,19 müNN)

1.11 Besondere umweltrechtliche Vorschriften
Durch die Baumaßnahme beeinträchtigte Flächen, insbesondere Schäden, die durch Maschineneinsatz entstehen, sind zu Lasten des AN wieder herzustellen.

Ein Eingriff in nicht zu bearbeitende Flächen ist nicht gestattet. Die benutzten Wege- und Straßenflächen sind täglich zu reinigen. Verpackungen, Materialreste und Unrat sind geordnet innerhalb der Baustelleneinrichtung zu lagern und täglich abzufahren.

1.12 Sauberkeit auf der Baustelle
Gemäß VOB/C hat der Auftragnehmer sämtliche von seinen Arbeiten herrührende Verunreinigungen, Abfälle, Bauschutt und dgl. zu beseitigen. Diese sind arbeitstäglich auf eigene Kosten aus dem Gebäude rsp. von der Baustelle abzutransportieren und zu entsorgen.

Kommen die Auftragnehmer dieser Regelung trotz Aufforderung nicht nach, wird die Beseitigung der Verunreinigung durch die Objektüberwachung veranlasst und die daraus entstehenden Kosten nach dem Verursacherprinzip weiterberechnet.

1.13 Schutzgebiete-/Zeiten (z. B. Natur-, Immisionsschutz) im Bereich der Baustelle
 - Entfällt --

1.14 Schutz von Vegetation, Bauteilen etc. im Bereich der Baustelle
Gesonderter Baumschutz mittels Baumschutzmatten o. ä. ist nicht erforderlich.

1.15 Regelung und Sicherung des öffentlichen Verkehrs
Es sind keine Arbeiten in öffentlichem Bereich geplant. Sofern für An-/Abtransport verkehrsrechtliche Genehmigungen erforderlich werden sollten, etwa für die Nutzung der öffentlichen Tiefgarage zum Abtransport der Fahrtreppenelemente, wären diese vom Bieter eigenverantwortlich zu beschaffen und die zugehörigen Kosten in die jeweiligen Positionen miteinzukalkulieren.

1.16 Vorhandene Abwasser- und Versorgungsanlagen (-leitungen)
Auf etwaig vorhandene Abwasser- und Versorgungsleitungen ist zur weiteren Nutzung mit der gebotenen Sorgfalt Rücksicht zu nehmen.

1.17 Hindernisse im Bereich der Baustelle
Der AN hat sich über das Vorhandensein von Leitungen zu informieren.
Schäden an für den Verbleib vorgesehenen Leitungen sind zu vermeiden. Beschädigungen derartiger Leitungen sind umgehend der OÜ zu melden.
Grundsätzlich ist sensorisch zu arbeiten und bei Auffälligkeiten die Objektüberwachung resp. zuständige Instanz (z. B. Brandschutz) zu informieren.

1.18 Kampfmittel
- Entfällt -

1.19 Maßnahmen gemäß Baustellenverordnung
Siehe auch ATV 3.1

Zur Ersten Hilfe hat jeder Auftragnehmer nach der Arbeitsstättenverordnung und der Unfallverhütungsvorschriften die notwendigen Vorkehrungen selbst zu treffen.

1.20 Besondere Anordnungen, Vorschriften und Maßnahmen von Eigentümern
 - Entfällt -

1.21 Art und Umfang von Schadstoffbelastungen
Siehe Schadstoffkataster von MuS. Die Zugehörige Schadstoffsanierung ist bereits vor Beginn der hier ausgeschrieben Leistungen erfolgt.

1.22 Vorarbeiten des Auftraggebers
Keine geplant.

1.23 Zeitgleich arbeitende AN
Generell sind zeitweise kleinere Handwerksarbeiten in jeder der vermieteten EG-Verkaufsflächen tätig.
Darüber hinaus ergeben sich Schnittstellen zu Beginn mit Abbruch- und Entkernungsarbeiten.

Demzufolge hat der Bieter davon auszugehen, sich Verkehrswege und Entsorgungseinrichtungen über die gesamte Ausführungsdauer mit anderen teilen zu müssen, seine Baufreiheit an zu bearbeitender Substanz jedoch nicht eingeschränkt ist.

Ferner wird während der Dauer der hier ausgeschriebenen Arbeiten an Unterfahrten die zugehörige Wasserhaltung mit zugehöriger Ver-/Entsorgungsinfrastruktur und Düsenstrahlarbeiten um tiefer als die Sohlplatte herzustellende Leistungen herum vorhanden sein. Diese ist unbedingt im Rahmen der Herstellung der Unterfahrten im Bereich des Pavillons zu berücksichtigen.

Zusammenfassung

LV  116  Elektrotetchnik
GP __________

## Allgemeine Vorbemerkungen ATV 2
Allgemeine Vorbemerkungen ATV 2

Hinweis: Alle Positionen sind gesamtpreisbildend und werden mit GP ausgegeben. Kontrollieren Sie
gegebenenfalls alle Bedarfspositionen, Wahlpositionen und Wahlgliederungspunkte. Für die digitale
Angebotspreiseinholung empfehlen wir den Datenaustausch über GAEB (90/ 2000/ XML) oder den
Export: 'Digitale Angebotsanforderung' da Textexport-Dateien nicht reimportiert werden können.
Tipp: Diese Anwendung ist nach dem Datenaustauschstandard GAEB XML 3.1 zertifiziert.

Leistungsbeschreibung
11-25-1006  -  Stadthof Hanau - Bauphase 1

LV  116  Elektrotetchnik

Allgemeine Vorbemerkungen ATV 2
ATV 2. Angaben zur Ausführung

2.1 Arbeitsabschnitte
Siehe ZTVs.

2.2 Erschwernisse (z. B. Lärmschutz, Nachbarn, außergew. äußere Einflüsse)

Für den Schutz gegen Baulärm gelten außer den Anforderungen des BimSchG, der Allgemeinen Verwaltungsvorschrift zum Schutz gegen Baulärm - Geräuschimmission - und der zusätzlichen landesrechtlichen Vorschriften folgende Festlegungen:

tags: <= 55 dB(A)
nachts: <= 40 dB(A)

Die Baustelle ist in unmittelbarer Nachbarschaft von Wohnbebauungen gelegen.
Als Tageszeit gilt gemäß o.g. Richtlinie die Zeit von 7 bis 20 Uhr.

Es muss erschütterungsarm nach DIN 4150 gearbeitet werden.
Sämtliche Arbeiten müssen staubarm ausgeführt werden.

Innerhalb der Restnutzflächen Im EG und 1. OG des Gebäudes, die von unterschiedlichen Mietern genutzt werden, werden in verschiedenen Zeitabständen Veranstaltungen geplant, deren Durchführung durch parallel in unmittelbarer Nachbarfläche stattfindende Bauarbeiten gestört würden.
Es ist daher miteinzukalkulieren, dass an zwei Tagen der geplanten Ausführungszeit zumindest halbtags keinerlei lärmintensiven Arbeiten durchgeführt werden können.

Daraus abgeleitetete zusätzliche Vergütungsforderungen des AN können nicht berücksichtigt werden.

2.3 Vorgaben gem. SiGe-Plan
Der SiGe-Plan wird zwei Wochen vor Ausführungsbeginn übergeben.

2.4 Leistungen zur Unfallverhütung/Gesundheitsschutz für Dritte
 - Entfällt -

2.5 Arbeiten in kontaminierten Bereichen
Siehe Schadstoffkataster MuS und ZTVs.

2.6 Besondere Anforderungen an die Baustellen- und Entsorgungseinrichtungen
Es sind Behälter für die getrennte Erfassung von Abfallarten durch den AN vorzusehen.

2.7 Besondere Anforderungen bzgl. Gerüsten
Alle zur Erbringung der Leistungen notwendigen Hebezeuge, Arbeits- und Schutzgerüste und Sicherungsmaßnahmen hat der AN entsprechend den Unfallverhütungsvorschriften der Bau-Berufsgenossenschaft zu stellen.
Alle darüber hinausgehenden Gerüste und Arbeitsbühnen für Arbeiten des AN, auch wenn sie >= 2,0 m hoch sind oder sein müssen, sind ebenfalls vom AN ohne gesonderten Anspruch auf Vergütung zu erbringen.

Arbeits- und Schutzgerüste müssen bezüglich der verwendeten Bauteile, der Standsicherheit sowie der Arbeits- und Betriebssicherheit DIN 4420 "Arbeits- und Schutzgerüste" entsprechen. Sie sind vor Inbetriebnahme, nach längeren
Arbeitspausen, nach konstruktiven Veränderungen und nach außergewöhnlichen Einwirkungen vom Gerüstersteller zu prüfen und entsprechend zu kennzeichnen. Gerüste können nicht an der Außenfassade oder Sichtbetonbauteile direkt verankert werden. Sollten Gerüstelemente an Sichtbetonbauteile anschließen, so sind immer Schutzlagen aus Holz und einer Trennlage aus Dämmschicht d=5,0 mm verwendet werden.
Das Gerüst muss selbstaussteifend hergestellt werden. Evtl. notwendig werdende statische Nachweise sind vom AN zu erbringen. Gerüste werden nicht gesondert vergütet und sind miteinzukalkulieren.

Für die Einhaltung der Betriebssicherheit und die bestimmungsgemäße Verwendung der Gerüste ist jeder Auftragnehmer verantwortlich, dessen Beschäftigte die Gerüste benutzen. Gerüste dürfen nur von fachlich qualifizierten und geeigneten Personen erstellt werden.

2.8 Mitbenutzung fremder Einrichtungen (Hebezeuge, Gerüste o. ä.)
Keine geplant.

2.9 Baustelleneinrichtung für Dritte
Gemäß ZTV und LV Positionen der einzelnen Titel.

2.10 Verwendung wiederaufbereiteter Stoffe
Keine besonderen Vorgaben.

2.11 Anforderungen an nicht genormte Stoffe und Bauteile
Falls im Leistungsverzeichnis bei der Verwendung von technischen Spezifikationen auf Normen (DIN, EN etc.) Bezug genommen wird, kann auch der Norm gleichwertig angeboten werden. Die Gleichwertigkeit ist bei Angebotsabgabe gesondert nachzuweisen

2.12 Anforderungen an Umweltverträglichkeit von Stoffen
Der AN sichert den Einbau erprobter, mängelfreier, ungebrauchter und normgerechter Materialien und Baustoffe und deren vorschriftsgemäßen Einsatz zu.
Darüber hinaus ist der AN verpflichtet, keine umweltschädlichen Materialien, asbestfreie Stoffe, PCP-freie Stoffe und keine entzündlichen oder brandfördernden Gefahrstoffe einzusetzen.

Materialien mit krebserzeugenden, erbgutverändernden und fortpflanzungsgefährdenden Inhaltsstoffen sind generell ausgeschlossen, soweit dies im Produkt- und Sicherheitsdatenblatt ersichtlich und eine Alternative technisch möglich ist. Unzumutbare Formaldehydkonzentrationen sind zu vermeiden.

2.13 Erforderliche Eignungs- und Gütenachweise
Sofern in der Positionsbeschreibung nicht anders angegeben, sind auf Verlangen des AG zu allen Stoffen und Bauteilen die Werksgarantien, Lieferscheine, technische Merkblätter und Verarbeitungsrichtlinien der Hersteller, sowie die notwendigen gültigen bauaufsichtlichen Zulassungen, Prüfbescheide und sonstige erforderliche Qualitätsnachweise vorzulegen.

2.14 Baustelleninternes Recycling
Nicht geplant.

2.15 An- und Vorgaben zur Entsorgung von Stoffen des AG
Sämtliches Material, das nicht wiederverwendet werden kann, muss vom  Auftragnehmer gemäß den gesetzlichen Vorschriften verwertet oder entsorgt werden.
Die Kosten für die Entsorgung sowie die notwendigen Nachweise sind grundsätzlich vom Auftragnehmer zu tragen bzw. bereitzustellen.

Darüber hinaus gemäß ZTV und LV Positionen der einzelnen Titel.

2.16 Vom AG bereitgestellte Stoffe / Bauteile
 - Entfällt -

2.17 Umfang von Transportleistungen des AG für den AN
 - Entfällt -

2.18 Sonstige Leistungen des AN für Dritte
- Keine geplant -

2.19 Zusammenwirken mit Dritten bei Inbetriebnahmen
Gemäß ZTV und LV Positionen der einzelnen Titel.

2.20 Benutzung von Teilen der Leistung vor der Abnahme
VOB-konform werden gegebenenfalls Teile von baulichen Anlagen zur Weiterführung der Arbeiten benutzt.
Eine Abnahme durch Teil- oder Gesamtnutzung ist ausdrücklich ausgeschlossen, die Abnahmen der vertraglich geschuldeten Leistung erfolgt ausschließlich förmlich gem. § 12 Abs. 4 VOB/B.

Sofern im Zuge des Baufortschritts zu erwarten ist, dass Teilleistungen durch zukünftige Arbeiten des AN einer späteren Abnahme ohne Rückbauaufwand entzogen werden, muss der Objektüberwachung mind. drei Tage vor Überbauung des abzunehmenden Bauteils das zugehörige Zustandsfeststellungsverlangen angezeigt werden. Die rechtzeitige Feststellung des Zustands zum Zeitpunkt der Abnahme überbauter Teilleistungen wird protokolliert und Teil der Dokumentation.

2.21 Übertragung der Wartung bezüglich § 13 Abs. 4 Nr. 2 VOB/B
Gemäß ZTV und LV Positionen der einzelnen Titel.

2.22 Abrechnung nach bestimmten Zeichnungen oder Tabellen
Die Abrechnung ist auf der Grundlage der zur Ausführung freigegebenen Ausführungsunterlagen des AG vom AN zu erstellen. Ggf. erforderliche zusätzliche Skizzen und Zeichnungen für die Abrechnung - auch solche für ein ausnahmsweise örtliches Aufmaß- sind vom AN prüfbar zu fertigen.

2.23 Materiallieferungen
Materialien, Maschinen und Geräte sind dem Arbeitsfortschritt entsprechend auf die Baustelle zu bringen. Anlieferungsort, Standort sowie Zeitpunkt und -rahmen für die Be- und Entladung sind mit der Objektüberwachung abzustimmen und erfolgen entsprechend der für das Bauvorhaben vorgesehenen Logistikregelung.

Es ist davon auszugehen, dass sämtliche Lieferungen kurz vor deren Weiterverwendungen erfolgen müssen. Weiterhin ist davon auszugehen, dass die Menge an Material pro Lieferung gering zu halten ist, Großanlieferungen, sofern diese durchgeführt werden können, also der Absprache mit der OÜ sowie aller anderen am Bau beteiligten Firmen bedürfen.

Die Objektüberwachung ist nicht verpflichtet, Materiallieferungen für den Auftragnehmer anzunehmen.
Der Auftragnehmer hat Materiallieferungen so zu disponieren, dass eine Abnahme durch den Auftragnehmer erfolgen kann.

Bei Materiallieferungen, insbesondere durch Drittfirmen, ist dafür Sorge zu tragen, dass in den Lieferpapieren, über die Bezeichnung der Baumaßnahme hinaus, immer die Empfängerfirma (Auftragnehmer) angegeben ist.

Zusammenfassung

LV  116  Elektrotetchnik
GP __________

## Allgemeine Vorbemerkungen ATV 3
Allgemeine Vorbemerkungen ATV 3

Hinweis: Alle Positionen sind gesamtpreisbildend und werden mit GP ausgegeben. Kontrollieren Sie
gegebenenfalls alle Bedarfspositionen, Wahlpositionen und Wahlgliederungspunkte. Für die digitale
Angebotspreiseinholung empfehlen wir den Datenaustausch über GAEB (90/ 2000/ XML) oder den
Export: 'Digitale Angebotsanforderung' da Textexport-Dateien nicht reimportiert werden können.
Tipp: Diese Anwendung ist nach dem Datenaustauschstandard GAEB XML 3.1 zertifiziert.

Leistungsbeschreibung
11-25-1006  -  Stadthof Hanau - Bauphase 1

 LV  116  Elektrotetchnik

Allgemeine Vorbemerkungen ATV 3
ATV 3. Einzelangaben in Ergänzung zu den ATV

3.1 Baustellenordnung
Aufgrund seiner Verpflichtung nach § 2 Abs. 1 der Baustellenverordnung vom 10. Juni 1998, bei der Planung der Ausführung eines Bauvorhabens die allgemeinen Grundsätze nach § 4 Arbeitsschutzgesetz zu berücksichtigen, macht der Auftraggeber die Baustellenordnung zum Bestandteil des Bauvertrages. Sie enthält Regelungen zur Organisation, Koordination und Überwachung des sicheren Baubetriebes und umfasst Maßgaben zu Arbeitssicherheit, die ein unfallfreies Zusammenwirken aller am Bau Beteiligten betreffen. Sie ist auch Bestandteil des Sicherheits- und Gesundheitsschutzplanes.

Jeder Auftragnehmer hat sein Personal über den Inhalt der Baustellenordnung zu unterrichten sowie für die Einhaltung der Maßgaben zu sorgen. Alle Nachunternehmer (auch Lieferanten, etc.) unterliegen der Baustellenordnung und sind von ihren Auftraggebern mit dieser vertraut zu machen.

Auftragnehmer / Nachunternehmer mit Beschäftigten haben generell das Arbeitsschutzgesetz in der zum Zeitpunkt der Ausführung gültigen Fassung und alle sonst zum Schutz Beschäftigter geltenden Vorschriften einzuhalten. Auf der Baustelle gelten für Arbeitgeber insbesondere die Arbeitsschutzverpflichtungen, die sich aus § 5 Baustellenverordnung ergeben. Ihre Verantwortlichkeiten zum Schutz der Beschäftigten - insbesondere aufgrund des Arbeitsschutzgesetzes- werden durch die Maßnahmen des Auftraggebers nicht berührt. Arbeitgeber, die selbst mitarbeiten, und Unternehmer ohne Beschäftige haben die bei der Arbeit anzuwendende staatlichen Arbeitsschutzvorschriften und Unfallverhütungsvorschriften einzuhalten.

3.2 Sicherheits- und Gesundheitsschutz
Von Seiten des AG wird ein Sicherheits- und Gesundheitsschutzkoordinator gestellt, welcher die Einhaltung der Vorschriften des Arbeits- und Gesundheitsschutzes sowie der Unfallverhütung auf der Baustelle überwacht.
Entsprechend der EU-Richtlinie 92/57/EWG hat der AN für seinen Auftragsbereich den Sicherheits- und Gesundheitsplan sowie die baustellenbezogene Gefährdungsbeurteilung zu erstellen und dem SiGe-Koordinator für seine Leistungsbereiche mind. eine Woche vor Beginn der Arbeiten zu übergeben, abzustimmen und von diesem freizugeben.

Auftragnehmer und Nachunternehmer benennen dem Auftraggeber vor Aufnahme der Bauarbeiten schriftlich die nach  DGUV Vorschrift 38 (§ 3) n zuständigen Vorgesetzten und Aufsichtsführenden. Außerdem sind die auf der Baustelle für die verschiedenen Unternehmen tätigen Ersthelfer und Sicherheitsbeauftragten anzugeben.
Alle beteiligten Unternehmen führen mit denen auf der Baustelle tätig werdenden Arbeitskräften Sicherheitsunterweisungen gem. DGUV Vorschrift 1 durch. Die durchgeführten Unterweisungen sind vom unterwiesenen Personal durch Unterschrift vor Beginn der Arbeiten zu bestätigen. Die hierfür erf. Formulare (Meldebogen und Sicherheitsunterweisung des AN) werden vom AG / vom SiGeKo bereit gestellt.

Alle Auftragnehmer haben sich im Sinne § 8 Arbeitsschutzgesetz bei der Durchführung der Sicherheits- und Gesundheitsschutzbestimmungen zur Verhütung von Gefahren abzustimmen. Dabei ist der Sicherheits- und Gesundheitsschutzplan zu berücksichtigen, der jeden Auftragnehmer verpflichtet, seine Arbeiten so zu gestalten, dass eine Gefährdung von Leben und Gesundheit möglichst vermieden wird. Den Hinweisen des vom Auftraggeber bestellten Koordinators zur Beseitigung von Mängeln bei Sicherheit und Gesundheitsschutz ist nachzukommen.

Die einschlägigen Arbeitsschutz- und Unfallverhütungsvorschriften sind auf der Baustelle vorzuhalten.
Vorgesetzte und Aufsichtsführende für die durchzuführenden Arbeiten müssen die Anforderungen gemäß  DGUV Vorschrift 38 erfüllen.
Wurden Unfallverhütungsvorschriften durch die gesetzlichen Unfallversicherungsträger nicht verlängert oder ersetzt, entsprechen die zuvor gültigen Vorschriften als Stand der Technik und damit weiterhin als einzuhaltende Bestimmung. Abweichungen durch eigene Betriebsanweisungen bedürfen der Zustimmung des AG.
Für eine regelmäßige Unterweisung des Personals nach Arbeitsschutzgesetz ist zu sorgen. Nachweise darüber sind auf der Baustelle vorzuhalten. Vor Beginn der Arbeiten hat jeder Auftragnehmer (dies gilt auch für Nachunternehmer) dem Auftraggeber unaufgefordert seine Arbeitsverfahren sowie die vorgesehenen Maßnahmen zur Sicherheit und zum Gesundheitsschutz seiner auf der Baustelle Beschäftigten bekannt zu geben. Dies kann in der Form einer Dokumentation entsprechend § 6 Arbeitsschutzgesetz geschehen.

Generell gilt für den Bereich der Baustelle bzgl. eventueller Gefährdungen das Verursacherprinzip.
Danach ist der Verursacher einer möglichen Gefährdung zwingend für deren Beseitigung bzw. Absicherung verantwortlich!
Er bleibt für die Absicherung verantwortlich, bis ggf. Nachfolgegewerke die Sicherung entfernen und damit selbst als Verursacher die Verantwortung zur Absicherung übernehmen.
Als Nachfolgegewerk wird der AN für die Absicherung verantwortlich, sobald er eine vorhandene Absicherung entfernt.

Sollte beabsichtigt sein, von vorgesehenen Arbeits-, Fertigungs- oder Montageverfahren, Arbeitsabläufen und Arbeitszeiten abzuweichen, ist der Auftraggeber unverzüglich zu informieren.

Personen, die gegen Arbeitsschutz- und Unfallverhütungsvorschriften verstoßen oder den Anweisungen des Auftraggebers, bzw. den Hinweisen des Koordinators nicht Folge leisten, sind abzuberufen und zu ersetzen.
Der Auftragnehmer gewährleistet, dass die im Sinne DGUV Vorschrift 1 "Grundsätze der Prävention" notwendige persönliche Schutzausrüstung (z.B. Kopf-, Fuß-, Augen- oder Gesichtsschutz, Gehörschutz oder Atemschutz, Warnkleidung etc.) entsprechend PSA-Benutzungs-Verordnung zur Verfügung gestellt ist und benutzt wird.
Personen ohne die erforderlichen Schutzausrüstungen werden vom Auftraggeber als persönlich ungeeignet der Baustelle verwiesen.

Alle nach den Arbeitsschutzverordnungen erforderlichen Untersuchungen und Schutzmaßnahmen sind so durchzuführen, dass der Arbeitsablauf nicht gestört wird. Eine Überschreitung der Bauzeit ist hierdurch nicht zu rechtfertigen.

3.3 Arbeitszeiten
Ergänzend zu 2.2 ist von einer 6-Tage-Woche mit Arbeitszeiten von 07:00 Uhr bis 20:00 Uhr auszugehen. Sämtliche Aufwendungen hierfür sind in die EP einzukalkulieren. Die Arbeitszeit richtet sich nach dem zum Zeitpunkt der Ausführung geltenden Arbeitszeitgesetz.

Soweit behördliche Ausnahmegenehmigungen eingeholt werden, hat der AN diese dem Bauherrn vorzulegen.

3.4 Maschinen und Geräte
Für die Ausführung der Arbeiten sind Maschinen und Geräte zu verwenden, die dem Stand der Technik sowie der EU-Maschinenverordnung (EU) 2023/1230 entsprechen, nach § 2 DGUV Vorschrift 1 geprüft sind und die gemäß den geltenden Immisionsschutzvorschriften (insb. AVV Baulärm) die Lärm- und Erschütterungsbelästigungen der Anlieger auf ein Minimum reduzieren.

3.5 Vermessungsarbeiten
Vom AG werden folgende Messpunkte eingemessen und den AN zur Verfügung gestellt:

- 2 Hauptachsen (1 Längs- und 1 Querachse)
- 1 Höhenfestpunkt

Die Vermessungspunkte sind vom Auftragnehmer zu sichern und zu verwahren.
Alle weiteren zur Ausführung benötigten Achsen und Maße sind vom AN selbst zu erbringen, ohne gesonderte Vergütung. Dazu gehören auch Meterrisse.
Etwaige Schäden an Vermessungspunkten und daraus resultierende Nachvermessungen / Wiederherstellungen werden nach dem Verursacherprinzip weiterberechnet.

3.6 Bauleitung des Auftragnehmers / Fachpersonal
Bei Auftragserteilung hat der Auftragnehmer schriftlich einen Firmenbauleiter (bevollmächtigter Vertreter) zu benennen und jeden Personalwechsel in dieser Funktion schriftlich unverzüglich anzuzeigen. Der Firmenbauleiter ist Ansprechpartner der Objektüberwachung.
Aussagen des Firmenbauleiters als Stellvertreter / Bevollmächtigter des AN gegenüber dem AG bzw. seinen Bevollmächtigten sind bindend. Der Firmenbauleiter muss an den Baustellenbesprechungen teilnehmen.

Der AG ist berechtigt, die Qualifikation und Fertigkeit der eingesetzten Arbeitskräfte zu beurteilen und erforderlichenfalls den Austausch unqualifizierter rsp. ungeeigneter Arbeitskräfte zu verlangen.

3.7 Baustellentagesberichte
Der Auftragnehmer hat dem Auftraggeber in geeigneter Form über den Personal- und Geräteeinsatz, Materiallieferungen, die Arbeitsleistungen, den Arbeitsfortschritt und über besondere Vorkommnisse aktuell zu berichten.
Hierzu zählen auch Begehungen mit der Berufsgenossenschaft und dem Gewerbeaufsichtsamt.
Die Bautagesberichte sind der Objektüberwachung wöchentlich unaufgefordert in Kopie zu übergeben, der Erhalt wird dokumentiert, die Richtigkeit der Angaben jedoch AG-seitig nicht durch Unterschrift bestätigt.

In den Bautagesberichten sind u.a. Aufzunehmen:
- Name der Firma und Baustelle
- fortlaufende Nummerierung
- Datum
- Arbeitszeit
- Temperatur um 7.00 Uhr (morgens), windgeschützte Stelle
- Witterungsverhältnisse
- Anzahl der Arbeitnehmer nach Lohngruppen
- Maschineneinsatz
- ausgeführte Leistung mit Ortsangabe (Geschoss / Achsen) und Bezug zum betroffenen Vorgang (Vorgangsnummer / Planbezeichnung)
- besondere Maßnahmen und Vorkommnisse
- Anweisungen der Objektüberwachung und des SiGe-Koordinators
- Unterschrift des Bauleiters des AN

Ferner sind dem AG alle Unfälle, Erste-Hilfe- und Schadensfälle unverzüglich mitzuteilen.

3.8 Baustellenbesprechungen

Der Auftragnehmer hat zu den Baustellenbesprechungen, welche die Objektüberwachung regelmäßig durchführt, einen geeigneten bevollmächtigten Vertreter zu entsenden. Für diesen besteht Anwesenheitspflicht, bei Abwesenheit hat eine Abwesenheitsmeldung zu erfolgen und es ist eine Vertretung zu benennen.

Die Besprechungen finden jeweils mindestens 1-wöchentlich vor Ort statt, der entsprechende Tag wird noch festgelegt.
Nach Bedarf werden die entsprechenden Firmenvertreter jeweils wöchentlich zu den Baubesprechungen neu geladen.
Unentschuldigtes Fernbleiben trotz Einladung wird mit einer Bauleitungsmehraufwand-Entschädigung von 500,- € pro Fehltag sanktioniert.
Diese Zahlung wird im Rahmen der auf den Fehltag folgenden Rechnung des AN vom Bruttozahlbetrag in Abzug gebracht.

Anwesenheitspflicht besteht ebenso für alle weiteren etwaig erforderlichen Planungs- Abstimmungs-, Koordinationsgespräche etc., sofern der AN hierzu geladen ist.

3.9 Termin- und Arbeitsablaufplanung
Innerhalb von 14 Tagen nach Auftragserteilung hat der Auftragnehmer der Objektüberwachung einen detaillierten Arbeitsablaufplan über die von ihm zu erbringenden Leistungen zur Genehmigung vorzulegen. Dieser detaillierte Arbeitsablaufplan ist zwingend auf Basis des übergeordneten Vertragsterminplanes zu erstellen. Anhand dieses Planes muss die Einhaltung der vertraglichen Ausführungsfristen nachgewiesen und überwacht werden können.
Die Festlegung des Auftraggebers, z. B. Zur baufachlichen oder terminlichen Koordinierung mit den übrigen Leistungsbereichen, sind zu berücksichtigen.
Der Arbeitsablaufplan ist durch den AN über seine gesamte Bauzeit hinweg fortzuschreiben und bei Änderungen unverzüglich, jedoch spätestens innerhalb von 7 Kalendertagen entsprechend überarbeitet dem AG elektronisch im PDF-Format zu übermitteln. Die Detaillierung hat sich dabei auf alle Bauelemente zu beziehen. Der aktuelle Termin- und Arbeitsablaufplan ist stets auf der Baustelle vorzuhalten.
Diese Leistung wird nicht gesondert vergütet.

3.10 Ausführungspläne und Projektplattform
Sollten Ausführungspläne über die diesem LV als Anlage beiliegenden Planunterlagen hinaus notwendig werden, würden diese vom AG elektronisch zur Verfügung gestellt.

Der Austausch von Unterlagen (Pläne, Protokolle etc.) zwischen den Projektbeteiligten erfolgt über eine internetbasierte Projektplattform ("Microsoft Sharepoint").
Zusätzliches Übergeben von Planunterlagen in Papierform ist nicht vorgesehen und wäre im Bedarfsfall gesondert vergütungspflichtig.

3.11 Firmenschilder / Werbung auf der Baustelle
Der AG wird an geeigneter Stelle eine Tafel mit einem Verzeichnis der beteiligten Firmen aufstellen lassen. Die anteiligen Kosten für das einheitliche Bauschild werden nach Absprache AG-AN direkt von der Schlussrechnung in Abzug gebracht, sofern der AN nicht ausdrücklich darauf verzichtet, auf der Bautafel zu erscheinen. Jede weitere Aufstellung von Werbetafeln oder -bannern auf der Baustelle ist untersagt.

3.12 Besichtigung der Baustelle
Die Besichtigung der Baustelle durch Dritte ist nicht gestattet. Begründete Ausnahmen bedürfen der vorherigen Zustimmung der Objektüberwachung resp. des Auftraggebers.

3.13 Bauausführung bei ungünstiger Witterung
Außergewöhnliche Witterungseinflüsse, d. H. Witterungseinflüsse mit welchen der Auftragnehmer bei Angebotsabgabe nicht rechnen musste, sind vom Auftragnehmer standortbezogen nachzuweisen.
Der Nachweis muss anhand der Daten des Deutschen Wetterdienstes (www.dwd.De) geführt werden. In diesem Nachweis sind die durchschnittlichen Witterungseinflüsse der letzten 10 Jahre im Zeitraum 01.12. bis 31.03 (Mittelwert) mit den Witterungsverhältnissen im selben Zeitraum im Jahre der Behinderung zu vergleichen. Nur Witterungseinflüsse, die vom Mittelwert signifikant abweichen gelten als außergewöhnlich. Vereinzelt auftretende Spitzen spielen bei der Betrachtung keine Rolle.

Bei der Mittelwertbetrachtung sind nur Werktage heranzuziehen, bei welchen Witterungseinflüsse nachgewiesen werden, die für die jeweils anstehenden Arbeiten eine Behinderung im vertragsrechtlichen Sinne darstellen.

Winterbedingte Maßnahmen
Grundsätzlich sind anhand des beigefügten Bauablaufplanes in die Einheitspreise winterbedingte Maßnahmen an Maschinen und Geräten für deren Einsatz (z.B. Anwärmen, Warmlaufen, zusätzliche Schmierung, Abdeckung)
sowie das Beseitigen von Schäden an Maschinen und Geräten infolge
Frosteinwirkung und tägliche Messungen zur gleichen Zeit und Registrierung der Witterungswerte, z.B. Temperatur, Niederschlagsmenge, Windstärke einschl. Der Bereitstellung der dafür notwendigen Messgeräte einzurechnen.

3.14 Vergütung Nachtragsangebotsvorlage
Die Bearbeitung von Nachträgen gehört zum Pflichtenkreis des Unternehmers, um seinen Vergütungsanspruch zu konkretisieren und ist eine rein administrative Vorleistung, um über den Preis der Leistung vor Ausführung Einigkeit zu erzielen. Ein gesonderter Aufwandersatz für die "Büroarbeit" des Kalkulierens ist im Preisgefüge der VOB nicht vorgesehen.
Die Kosten für die Kalkulation und das Erstellen eines etwaig erforderlichen Nachtragsangebots werden rechtlich den Allgemeinen Geschäftskosten (AGK) zugeordnet. Diese Kosten sind über die Zuschläge in den Einheitspreisen der Leistungen abgegolten und werden nicht gesondert vergütet.

Zusammenfassung

LV  116  Elektrotetchnik
GP __________

## Zusätzliche Vertragsbedingungen ZVB 1
Hinweis: Alle Positionen sind gesamtpreisbildend und werden mit GP ausgegeben. Kontrollieren Sie
gegebenenfalls alle Bedarfspositionen, Wahlpositionen und Wahlgliederungspunkte. Für die digitale
Angebotspreiseinholung empfehlen wir den Datenaustausch über GAEB (90/ 2000/ XML) oder den
Export: 'Digitale Angebotsanforderung' da Textexport-Dateien nicht reimportiert werden können.
Tipp: Diese Anwendung ist nach dem Datenaustauschstandard GAEB XML 3.1 zertifiziert.

Leistungsbeschreibung
11-25-1006  -  Stadthof Hanau - Bauphase 1

LV  116  Elektrotetchnik

Zusätzliche Vertragsbedingungen ZVB 1
ZVB 1. Allgemeine Regelungen

Bei der Ausführung der Arbeiten sind nachfolgende Bemerkungen zu beachten.
Leistungen, die sich hieraus ergeben und im Leistungsverzeichnis nicht gesondert vermerkt sind, sind in die Einheitspreise einzukalkulieren.

1. Allgemeine Regelungen

1.1 Allgemein
Es gelten die Bestimmungen der VOB in den Teilen A, B und C sowie die für die technische Ausführung maßgeblichen DIN-Normen, Regelwerke, gesetzlichen Bestimmungen Verordnungen und anerkannten Regeln der Technik in Ihrer zum Zeitpunkt der Ausführung, gültigen, aktuellen Fassung als vereinbart und maßgebend. Weiter gelten die Montage- bzw. Gebrauchshinweise der jeweiligen Hersteller.

Maßnahmen zur Sicherung der Arbeitsstelle und zum Unfallschutz werden nicht gesondert vergütet und sind in die entsprechende Position einzurechnen.

Die Bezeichnung "rechtzeitig" bezeichnet, soweit im jeweiligen Kontext nicht näher beschrieben, die Erbringung der Leistung zu einem Zeitpunkt, sodass die Arbeiten des AN sowie aller damit verbundenen Folgeleistungen uneingeschränkt erfolgen können.

1.2 Leistungsverzeichnis
Vom AN verfasste LVs werden nicht Vertragsgrundlage; bei Abschriften gilt das Original des AG.

1.3 VOB-Schriftverkehr
VOB-relevanter Schriftverkehr (Bedenken-, Mehrkostenanmeldungen, Nachträge, Behinderungsanzeigen etc.) ist eindeutig zu benennen und in seiner jeweiligen Art fortlaufend zu nummerieren.

1.4 Bauanlaufbesprechung
Nach Auftragserteilung wird eine Anlaufbesprechung durchgeführt, in der der Auftragnehmer u. a. über die vom Auftraggeber für die Auftragsabwicklung festgelegten Regelverfahren und -abläufe informiert wird.
Die Besprechung wird protokolliert.

1.5 Bewachung
Der Auftraggeber stellt während der Bauzeit keine unmittelbare Bewachung der Baustelle. Der Auftragnehmer ist für die sichere Verwahrung und Unterbringung von Materialien und Geräten selbst verantwortlich. Der Auftraggeber haftet nicht für eventuelle Diebstähle und Beschädigungen der Gegenstände, die der Auftragnehmer für die Durchführung der Bauleistung erstellt und lagert.

Zusammenfassung

LV  116  Elektrotetchnik
GP __________

## Zusätzliche Vertragsbedingungen ZVB 2
Hinweis: Alle Positionen sind gesamtpreisbildend und werden mit GP ausgegeben. Kontrollieren Sie
gegebenenfalls alle Bedarfspositionen, Wahlpositionen und Wahlgliederungspunkte. Für die digitale
Angebotspreiseinholung empfehlen wir den Datenaustausch über GAEB (90/ 2000/ XML) oder den
Export: 'Digitale Angebotsanforderung' da Textexport-Dateien nicht reimportiert werden können.
Tipp: Diese Anwendung ist nach dem Datenaustauschstandard GAEB XML 3.1 zertifiziert.

Leistungsbeschreibung
11-25-1006  -  Stadthof Hanau - Bauphase 1

LV  116  Elektrotetchnik

Zusätzliche Vertragsbedingungen ZVB 2
ZVB 2. Regelungen der Ausführungsphase

2.1 Ausführungsunterlagen
Ergänzend zu § 3 VOB/B wird vereinbart, dass vom AG zu liefernde Ausführungsunterlagen grundsätzlich
für die Ausführung der vertraglichen Leistung rechtzeitig durch den AN anzufordern sind. Der AN
verpflichtet sich zur fallbezogenen Kooperation bezüglich des Austausches von Unterlagen zwischen AG
und AN.

Der Ausführung dürfen nur Unterlagen zugrunde gelegt werden, die vom Auftraggeber als zur Ausführung bestimmt gekennzeichnet sind.
Von dem AN verfasste Ausführungsunterlagen müssen von dem AG zur Ausführung freigegeben werden.

Vervielfältigungen von Unterlagen durch den AG oder AN sind lediglich projektbezogen gestattet.

Alle Maße und Eintragungen in den Planunterlagen sind vor Beginn der Ausführung und im Verlauf der Bauzeit zu überprüfen. Übernommene Festpunkte sind örtlich zu kontrollieren und festgestellte Abweichungen oder Bedenken vor Ausführung der Arbeiten dem AG schriftlich mitzuteilen.

2.2 Ausführung

2.2.1 Öffentliche Genehmigungen
Genehmigungen, bzw. das Befolgen behördlicher oder behördenähnlicher Auflagen, die für die Ausführung der Arbeiten notwendig werden, müssen vom AN eingeholt werden, z. B. "Nutzung öffentlichen Grundes" für Container, Krane o.ä.. Die diesbezüglichen Kosten sind in die Positionen miteinzukalkulieren.

2.2.2 Maßgenauigkeit
Für die Maßgenauigkeiten sind die einschlägigen DIN-Vorschriften-Maßtoleranzen im Hochbau- jeweils in der zum Zeitpunkt der Ausführung gültigen Fassung maßgebend, sofern nichts anderes gefordert wird.
Unstimmigkeiten sind vor Ausführung der Arbeiten vom AN verantwortlich zu klären und dokumentieren.
Bauteile und Leistungen von Vorgewerken sind vom AN vor Ausführungsbeginn auf ihre Maßgenauigkeit
und Übereinstimmung mit eigenen Zeichnungen und evtl. Ungenauigkeiten, wie z.B. nicht Lot-, flucht- oder
waagerechte Ausführungen oder Toleranzüberschreitungen zu prüfen, Abweichungen sind rechtzeitig zu
melden und dokumentieren, so dass die Leistungen des AN ohne Terminverzögerung erbracht werden
können.
Werden durch die Positionsbeschreibungen oder die ZTV keine Toleranzen vorgeschrieben, so gelten die
jeweils geringsten zulässigen Toleranzen.

2.2.3 Schutzmaßnahmen
Schutzmaßnahmen gegen Beschädigung oder Verschmutzung angrenzender Gebäude- oder Bauteile sind
durch den Auftragnehmer rechtzeitig und eigenverantwortlich vor Aufnahme der Arbeiten zu treffen.
Diese Maßnahmen werden durch den AG nicht gesondert vergütet.

2.2.4 Materialien
Grundsätzlich sind alle Stoffe auf der dem AN von der Bauleitung zugewiesenen BE-Fläche zu lagern, eigenverantwortlich zu sichern und ggf. z schützen/abzudecken.

2.2.5 Materialtransport, Hebezeuge und Krane
Transporte von Materialien, Werkzeugen etc. von außen in das Gebäude hinein oder umgekehrt und innerhalb des Gebäudes sind in das Angebot einzukalkulieren.
Krane und/oder Gerüste werden vom AG nicht bereitgestellt.

2.2.6 Sicherung und Beleuchtung der Bauarbeiten und der Baugrube
Für seine Arbeitsplatzbeleuchtung hat der AN selbst zu sorgen. Diese ist vom AN rechtzeitig vor der
Ausführung, in eigener Veranlassung und Haftung zu errichten, vorzuhalten, zu betreiben,
erforderlichenfalls umzubauen und in Abstimmung mit der Objektüberwachung zu entfernen.

2.2.7 Tagewasser, Einleitung von Wasser in Kanäle
In die Kanäle darf kein verunreinigtes Wasser oder Reinigungswasser eingeleitet werden.
Das Entfernen eventuell anfallenden Tagwassers, z. B. aus Betonschneidearbeiten entstanden, ist
unverzüglich zu entfernen ohne gesonderten Vergütungsanspruch.

2.2.8 Kosten
Sämtliche Kosten für Bestandteile der Baustelleneinrichtung, die nicht in gesonderten Positionen erfasst
sind, sind in die Einheitspreise der Positionen einzukalkulieren, also auch alle für die Ausführung der
Leistungen des AN benötigten Geräte, Maschinen und Materialien.

2.2.9 Mängel während der Ausführungsphase
Die Beseitigung eines Mangels ist mit dem AG abzustimmen und die Beseitigung dem AG vom AN
schriftlich zu bestätigen.

2.3 Ausführungsfristen
Ergänzend zu § 5 VOB/B siehe VHB-Formblatt 214.

2.4 Dokumentation
Die Dokumentation hat im pdf-Format über den Projektserver SHAREPOINT zu erfolgen und wird nicht
gesondert vergütet.
Die rechtsgeschäftliche Abnahme von Bauleistungen erfolgt erst
auf Grundlage der vom Auftraggeber geprüften und bestätigten
Dokumentation.

2.5 Beräumung BE-Fläche
Unabhängig davon, ob es sich um die Fläche der eigenen Baustelleneinrichtung handelt oder um eine in
Sonderpositionen vereinbarte BE-Fläche auch für andere Gewerke (z. B. für Bauzaunaufstellung oder
Verkehrssicherung), ist das Wiederherstellen der Flächen in den ursprünglichen Zustand
miteinzukalkulieren.
Das beinhaltet sowohl scharfes Abfegen der Fläche als auch darüberhinausgehende Säuberungen mit
Wasser.
Die Abfuhr und Entsorgung von etwaig auf diesen BE-Flächen, der eigenen und/oder gemeinsamen,
befindlichen Materialresten und Unrat unbestimmter Herkunft ist bis zu einer Menge von 2 m³ Mischabfall
pro Fläche miteinzukalkulieren, unabhängig von DIN 18299 4.1.12.

Zusammenfassung

LV  116  Elektrotetchnik
GP __________

## Zusätzliche Vertragsbedingungen ZVB 3
Hinweis: Alle Positionen sind gesamtpreisbildend und werden mit GP ausgegeben. Kontrollieren Sie
gegebenenfalls alle Bedarfspositionen, Wahlpositionen und Wahlgliederungspunkte. Für die digitale
Angebotspreiseinholung empfehlen wir den Datenaustausch über GAEB (90/ 2000/ XML) oder den
Export: 'Digitale Angebotsanforderung' da Textexport-Dateien nicht reimportiert werden können.
Tipp: Diese Anwendung ist nach dem Datenaustauschstandard GAEB XML 3.1 zertifiziert.

Leistungsbeschreibung
11-25-1006  -  Stadthof Hanau - Bauphase 1

LV  116  Elektrotetchnik

Zusätzliche Vertragsbedingungen ZVB 3
ZVB 3. Regelungen in der Abrechnungsphase

3.1 Verteilung der Gefahr
Ergänzend zu § 7 VOB/B hat sich der Auftragnehmer gegen Haftpflicht- und Obhutschäden in Höhe von 3 Mio EURO für Personen-, Sach- und Vermögensschäden zu versichern. Als Bestätigung hierfür gilt die Abgabe des Angebotes. Dem AG ist auf Verlangen die ausreichende Versicherung schriftlich oder durch Einsicht in die Versicherungspolice nachzuweisen.

3.2 Kündigung
Ergänzend zu § 8 VOB/B wird das Recht zur Vertragskündigung durch den AG wegen folgender Gründe vereinbart:
- Verstoß gegen NU-Anzeigepflicht
- Korruption

3.3 Vertragsstrafen
Siehe VHB-Formblatt 214

3.4 Abnahmen
Der Auftraggeber verlangt die förmliche Abnahme. Die förmliche Mitteilung über die Fertigstellung der Arbeiten und somit das Abnahmebegehren hat durch den Auftragnehmer schriftlich zu erfolgen. Die alleinige Vorlage einer Teilschluss- oder der Schlussrechnung gilt nicht als Fertigmeldung und Abnahmebegehren.
Eine Abnahme durch Teil- oder Gesamtnutzung (konkludente Abnahme) ist ausdrücklich ausgeschlossen.
Sofern Teile von Leistungen durch die weitere Ausführung der Prüfung und Feststellung entzogen werden, hat der AN die Objektüberwachung rechtzeitig (d. H. min. 2 Arbeitstage vorher) zur gemeinsamen Feststellung des Zustands solcher Teile von Leistungen aufzufordern.

Übernahme betriebstechnischer Anlagen:
Sofern die Prüfung auf Vertragsmäßigkeit (Funktionsprüfung) aus Gründen, die der Auftragnehmer nicht zu vertreten hat, nicht unmittelbar nach Fertigstellung der Leistung vorgenommen werden kann, findet zunächst keine Abnahme, sondern nur eine Übernahme statt.

Mit der Übernahme
- endet die Schutzpflicht des Auftragnehmers nach § 4 Abs. 5  VOB/B,
- geht die Gefahr nach § 12 Abs. 6 VOB/B auf den Auftraggeber über.
Die Leistung wird nach § 12 VOB/B abgenommen, sobald die Vertragsmäßigkeit durch eine Funktionsprüfung nachgewiesen ist.

3.5 Gewährleistung
Die Verjährungsfrist für die Gewährleistung beginnt mit der gewerkeweisen Endabnahme.
Für die Gewährleistung gelten außerdem die Bestimmungen des BGB (Bürgerliches Gesetzbuch), z. B. "Hemmung der Verjährung".

3.6 Abrechnung
Die Abrechnung ist grundsätzlich auf der Grundlage der zur Ausführung freigegebenen Ausführungsunterlagen des Auftraggebers (AG) vom Auftragnehmer (AN) zu erstellen. Ggf. erforderliche zusätzliche Skizzen und Zeichnungen für die Abrechnung – auch solche für ein ausnahmsweise örtliches Aufmaß – sind vom AN prüfbar zu fertigen. Bei Abrechnungen sind Längen und Flächen mit zwei Stellen nach dem Komma, Rauminhalte und Massen mit drei Stellen nach dem Komma anzugeben.

Rechnungen sind eindeutig als Abschlags-, Teil- oder Schlusszahlung zu bezeichnen. Abschlagsrechnungen dürfen maximal 1 x pro Monat gestellt werden. Alle Rechnungen sind einschließlich des zugehörigen Aufmaßes im PDF-Format per E-Mail dem Bauherrn und parallel der Objektüberwachung (OÜ) zur Prüfung zu übermitteln. In jeder Rechnung sind die Teilleistungen in der Reihenfolge, mit der Ordnungszahl (Position) und der Bezeichnung – gegebenenfalls abgekürzt – wie im Leistungsverzeichnis aufzuführen.

3. Kumulative Rechnungslegung und Umsatzsteuer Rechnungen sowie deren Aufmaße und Mengenzusammenstellungen sind ausschließlich kumulativ aufzustellen. In jeder Rechnung sind Umfang und Wert aller bisherigen Leistungen und die bereits erhaltenen Zahlungen mit gesondertem Ausweis der darin enthaltenen Umsatzsteuerbeträge anzugeben. Rechnungen sind mit den Vertragspreisen ohne Umsatzsteuer (Nettopreise) aufzustellen; der Umsatzsteuerbetrag ist am Schluss der Rechnung mit dem Steuersatz einzusetzen, der zum Zeitpunkt des Entstehens der Steuer (bei Schlussrechnungen zum Zeitpunkt des Bewirkens der Leistung) gilt. Beim Überschreiten von Vertragsfristen, die der AN zu vertreten hat, wird die Differenz zwischen dem aktuellen Umsatzsteuerbetrag und dem bei Fristablauf maßgebenden Umsatzsteuerbetrag nicht erstattet.

Voraussetzung für die Rechnungslegung ist die vorherige gemeinsame Prüfung des zugehörigen Aufmaßes durch die OÜ und den AN und die damit verbundene Bautenstandsfeststellung. Aufmaßblätter sind eindeutig mit den zugehörigen Positionsnummern zu versehen. Jede Aufmaßzeile muss mit der entsprechenden Abschlagszahlung (AZ), in der sie aufgestellt wurde, gekennzeichnet sein. In jeder Massenermittlung müssen die Endmassen der vorangegangenen AZ als Zwischensummen dargestellt sein. Korrekturen durch die OÜ sind in der jeweils nächsten Abschlagsrechnung nach Rücklauf des geprüften Aufmaßes in der entsprechenden Aufmaßzeile zu übernehmen. Pauschale Korrekturzeilen werden nicht akzeptiert. Die Originale der Aufmaßblätter, Wiegescheine und ähnlicher Abrechnungsbelege erhält der AG, die Durchschriften der AN.

Sofern der AN feststellt, dass die im Leistungsverzeichnis angegebenen Massen (z. B. für den Höhenausgleich) nicht mit den tatsächlichen Gegebenheiten vor Ort übereinstimmen, hat er dies dem AG vor Ausführung der Arbeiten mitzuteilen. Da der Umfang dieser Leistung nach Ausführungsende (durch Überbauung/Verdeckung) nicht mehr nachvollziehbar ist, ist zwingend vor Beginn der Arbeiten ein gemeinsames Aufmaß der zu belegenden Flächen zu erstellen. Eine Vergütung von Mehrmassen erfolgt nur, wenn dem AG das Aufmaß rechtzeitig vor der Ausführung zur Prüfung und Freigabe vorliegt. Erfolgt die Ausführung ohne vorheriges, vom AG freigegebenes Aufmaß, geht dies zu Lasten des AN, da die abgerechnete Leistung mangels Nachvollziehbarkeit nicht prüfbar ist.

Zu DIN 1961 - § 16 - Zahlung - Ziffer 1 Abschnitt 3 wird präzisiert: Anforderungen auf Abschlags- und Schlusszahlungen sind dem Bauherrn und der OÜ zur Prüfung und Feststellung einzureichen. Diese wird, sofern der entsprechende Leistungsstand unter Berücksichtigung des Sicherheitseinbehaltes gegeben ist, die Prüfung und Feststellung vornehmen und die geprüfte Abschlagsanforderung an den Bauherrn zur Anweisung weiterreichen. Zahlungs- und Skontierungsfristen, sofern vereinbart, beginnen mit Eingang der entsprechenden und prüffähigen Forderung bei der Objektüberwachung.

3.7 Stundenlohnarbeiten
Abrechnungsvoraussetzung für Stundenlonharbeiten ist die ausdrückliche Anordnung der Arbeiten durch die Objektüberwachung.

Der Auftragnehmer hat über Stundenlohnarbeiten arbeitstäglich Stundenlohnzettel in zweifacher Ausfertigung einzureichen. Diese müssen außer den Angaben nach § 15 Abs. 3 VOB/B

- das Datum,
- die Bezeichnung der Baustelle,
- die genaue Bezeichnung des Ausführungsortes innerhalb der Baustelle,
- die Art der Leistung,
- die Namen der Arbeitskräfte und deren Berufs-, Lohn- oder Gehaltsgruppe
- die geleisteten Arbeitsstunden je Arbeitskraft, ggf. aufgegliedert nach Mehr-, Nacht-, Sonntags- und Feiertagsarbeit, sowie nach im Verrechnungssatz nicht enthaltenen Erschwernissen und
- die Gerätekenngrößen

enthalten.

Stundenlohnrechnungen müssen entsprechend den Stundenlohnzetteln aufgegliedert werden.

Der Auftraggeber bestätigt den Erhalt von Stundenlohnzetteln, jedoch nicht die Ausführung der aufgeführten Leistungen, Arbeitsmaterialien etc.

Die Bescheinigung des Auftraggebers, Stundenlohnzettel erhalten zu haben, begründet keinen Vergütungsanspruch.
Stundenlohn, der dadurch entsteht, dass überqualifizierte Mitarbeiter zur Ausführung der Arbeiten eingesetzt wurden, wird nicht erstattet.

Die Originale der Stundenlohnzettel behält der Auftraggeber, die bescheinigten Durchschriften erhält der Auftragnehmer.

Sind die Stundenlohnarbeiten mit anderen Leistungen verbunden, so sind keine getrennten Rechnungen aufzustellen.

3.8 Zahlung
Ergänzend zu § 16 VOB/B siehe auch VHB-Formblatt 214.
Alle Zahlungen werden bargeldlos in Euro geleistet.
Bei Arbeitsgemeinschaften werden Zahlungen mit befreiender Wirkung für den Auftraggeber an den für die Durchführung des Vertrags bevollmächtigten Vertreter der Arbeitsgemeinschaft oder nach dessen schriftlicher Weisung geleistet.
Dies gilt auch nach Auflösung der Arbeitsgemeinschaft.

Bei Rückforderungen des Auftraggebers aus Überzahlungen (§§ 812 ff. BGB) kann sich der Auftragnehmer nicht auf Wegfall der Bereicherung (§ 818 Abs. 3 BGB) berufen.

Im Falle der Überzahlung hat der Auftragnehmer den überzahlten Betrag zu erstatten.
Leistet er innerhalb von 14 Kalendertagen nach Zugang des Rückforderungsschreibens nicht, befindet er sich ab diesem Zeitpunkt mit seiner Zahlungsverpflichtung in Verzug und hat Verzugszinsen in Höhe von 9% über dem Basiszinssatz gem. § 247 BGB zu zahlen.

Etwaig für den Hauptauftrag vereinbarte Preisnachlässe und Skontierungen werden bei der Abrechnung und den Zahlungen von den Einheits- und Pauschalpreisen als v. Hd.- Satz von der Rechnungssumme abgezogen, auch von denen der Nachträge, deren Preise auf der Grundlage der Preisermittlung für die vertragliche Leistung zu bilden sind.

Änderungssätze bei vereinbarter Lohngleitklausel sowie Erstattungsbeträge bei vereinbarter Stoffpreisgleitklausel werden durch den Preisnachlass nicht verringert.

3.8.1 Umlagen
- Entfällt -

3.9 Sicherheitsleistung
Ergänzend zu § 17 VOB/B siehe auch VHB-Formblatt 214.

Zusammenfassung

LV  116  Elektrotetchnik
GP __________

## Bemusterung Elektroinstallationskomponenten
Bemusterungspflicht vor Bestellung und Montage:

Da das Gebäude unter Denkmalschutz steht, sind spätestens 8 Wochen vor Auslösung von Bestellungen bzw. vor Beginn der Montagearbeiten sind sämtliche sichtbaren Elektroinstallationsgeräte durch den Auftragnehmer zu bemustern und durch die Bauherrschaft bzw. deren Beauftragte/Denkmalschutz freigeben zu lassen.
Die Bemusterung umfasst insbesondere, jedoch nicht abschließend:
- Schalter und Taster
- Schutzkontaktsteckdosen
- Kommunikations- und Datendosen
- Abdeckungen und Zentralplatten
- Rahmen und Kombinationen
- Sonstige sichtbare Elektroinstallationsgeräte wie Leuchten, Sicherheitsleuchten, Piktogamme etc.

Als Unterputz-Schalterprogramm ist ein Flächenprogramm zu kalkulieren, dass ein Erscheinungsbild anaolg zu den in den 1960ger Jahren eingesetzten Schaltern/Steckdose in runder Bauform hat.
Das Programm ist zu bemustern und ausdrücklich vor Bestellung schriftlich freigeben zu lassen
Die Bemusterung hat unter Vorlage aussagekräftiger Muster, Produktdatenblätter und gegebenenfalls Farbmuster zu erfolgen. Sämtliche Kosten für die Bemusterung, die Bereitstellung der Muster sowie gegebenenfalls erforderliche Nachbemusterungen sind in die Einheitspreise einzukalkulieren und werden nicht gesondert vergütet.
Ohne schriftliche Freigabe der Bemusterung dürfen weder Bestellungen ausgelöst noch Montagearbeiten ausgeführt werden. Aus einer nicht abgestimmten Bestellung oder Ausführung resultierende Mehrkosten, Austauschkosten oder Terminverzögerungen gehen zu Lasten des Auftragnehmers.
Die freigegebenen Muster sind für die gesamte Bauzeit als verbindlicher Qualitäts- und Ausführungsstandard zugrunde zu legen.

## LV ELT BA1
Datum: 29.09.2026

### 1 Starkstrom

#### 1.1 Eigenstromversorgung

##### 1.1.1 Netzersatzanlage

**1.1.1.1 Stromerzeugungsanlage 230/400VAC Sicherheitsstromversorgung Einzelbetrieb Dieselmotor flüssigkeitsgekühlt**
STLB-Bau 2026-04 055
Stromerzeugungsanlage, einschl. Betriebsmittel, für eine Verbraucherleistung ohne Berücksichtigung elektrisch betriebener Hilfseinrichtungen,
Bemessungsleistung Verbraucher '1000' kVA, zulässiger Leistungsfaktor ohne Leistungsminderung cos phi 0,8 induktiv, ohne Berücksichtigung einer Redundanz, zur Versorgung von Verbrauchern ohne besondere Anforderungen, Bemessungsbetriebsspannung der Verbraucher 230/400 V AC, als Sicherheitsstromversorgung DIN 6280-13, Anwendungsbereich 2, bestehend aus einem Stromerzeugungsaggregat, für stationäre Aufstellung im Gebäude, potentialfreier Wechselkontakt für Meldungen DIN 6280-13, Einzelbetrieb.

Bemessungsleistung am Aufstellort bezogen auf Aufstellung in einer Höhe bis 1000 m über NN,
min. Umgebungstemperatur '10' Grad C,

max. Umgebungstemperatur '40' Grad C, als Aggregat-Dauerleistung (COP). Leistungsaufschaltung DIN 6280-13,

Leistungsaufschaltung in % 1. Stufe '50'

2. Stufe '30'

3. Stufe '20'

bei cos phi '0,8'

Emissionen bei 100 % Bemessungsleistung, Emissionshöchstwerte im Abgas nach TA Luft, Abgasemissionen am Austrittsort und Schallemissionen am Einwirkungsort,
Abstand zum Emissionsort in m '7'

Schalldruckpegel in dB(A) '65'
Aufstellung im Kerngebiet, Dorfgebiet und Mischgebiet nach TA Lärm, Viertakt-Dieselmotor, flüssigkeitsgekühlt, mit Handpumpe zum Entleeren der Motorölwanne und Handpumpe zum Füllen der Motorölwanne, Kurbelwellenentlüftung zurückgeführt in Motorblock, Kraftstoffeinrichtung mit Vorfilter und Filter, Kraftstoffschläuche für den Anschluss der Vorlauf- und Rücklaufleitung zwischen Motor und Kraftstoffbehälter - Tankbereich mit flexiblen Übergang, Motorvorwärmung mit Absperrarmaturen zum Freischalten für Reparaturzwecke, mit Überwachung der Vorwärmtemperatur, mit Umwälzpumpe, Geber für Fernanzeige für Öldruck, Geber für Fernanzeige für Kühlflüssigkeitstemperatur, Geber für Fernanzeige für Abgastemperatur, Motorabstellungseinrichtung, elektrische Anlasseinrichtung, Anlass-/Steuerbatterie als Blei-Batterie DIN EN IEC 62485-2, Auslegung DIN 6280-13, einschl. Gestell aus Stahl, elektrolytbeständig, einschl. Elektrolytauffangwanne, einschl. elektronisch geregeltem Drehzahlregler, einschl. Drehzahlfernverstellung, Verbrennungsluftfilter, mit Unterdruckanzeige,
Dreiphasenwechselstrom-Synchrongenerator DIN EN 60034-22 (VDE 0530-22), mit herausgeführtem Sternpunkt, Dauerkurzschlussstrom 3 x Bemessungsstrom für 3 s, einschl. Anschlusskasten und Sternpunktwandler, Anschlusskasten vorgesehen für Schienenverteiler, Sternpunktwandler für Messung, einschl. Stillstandsheizung, einschl. 2/3-Schritt-gesehnte Wicklung zur Unterdrückung von Ausgleichsströmen, Überwachung der Wicklungstemperatur mit Pt100, Überwachung der Lagertemperatur, Verwindungssteifer Grundrahmen in geschweißter Ausführung, starre Kupplung, Isoliergrad der Aggregatelagerungen gegenüber dem Gebäude 99 %. Kühler einschl. 10 % Verschmutzungsreserve, aus mehreren Kühlkreisen bestehend.
Menge: 1,000 St
DOK DIN276: 442

**1.1.1.2 Dämpfungsgelagerte Aufstellung der Netzersatzanlage**
Dämpfungsgelagerte Aufstellung der Netzersatzanlage

Die Aufstellung ist in 2 Stufen tieffrequent schallentkoppelt vorzusehen,
Stufe 1 erfolgt durch 5cm Dämmlage unter dem Fundament und wird durch das Gewerk Hochbau erbracht.
Stufe 2 erfolgt durch das Gewerk Elektro im Rahmen dieses LV's

Unterkonstruktion in Form von feder- oder gleichwertig gelagerter Aufstellung (Aufstellfüße) des Netzersatzgerätes.
Menge: 1,000 St
DOK DIN276: 442

**1.1.1.3 Schaltanlage vollautom. Netzparallellauf Schaltschrank IP43 Leistungsschalter Wechselstrom Kat.A 2500A 3polig**
STLB-Bau 2026-04 055
Schaltanlage als Schaltgerätekombination DIN EN IEC 61439-1 (VDE 0660-600-1) bis 1 kV, für bauordnungsrechtlich vorgeschriebene Sicherheitstechnische Anlagen und Einrichtungen DIN VDE 0100-560 (VDE 0100-560), für vollautomatischen Betrieb mit Netzparallellauf, mit Leistungsteil, elektromagnetische Verträglichkeit mit Störfestigkeit DIN EN IEC 61000-6-1 (VDE 0839-6-1), Störaussendung DIN EN IEC 61000-6-3 (VDE 0839-6-3), DIN EN IEC 61000-6-8 (VDE 0839-6-8), einschl. Blindschaltbild, Verdrahtung für Steuerungen, Meldungen, Messungen auf Reihenklemmen, Schaltschrank, einschl. Sockel, Höhe 100 mm, freistehend, aus Stahl, Schutzart IP 43 DIN EN 60529 (VDE 0470-1), Kabeleinführung von unten, mit Fronttür mit Drehriegel- und Stangenverschluss, externe Ansteuerung über Leistungsschütz für Netzleistungsschalter, 3-polig, Leistungsschalter für Wechselstrom DIN EN 60947-2 (VDE 0660-101), synchronisierfähig, Gebrauchskategorie A, Bemessungsstrom 2500 A, fest eingebaut, Betätigung elektrisch über synchronisierfähigen Motorrantrieb, ein Leistungsschalter je Anlage, 3-polig, einschl. Hilfsschalter zur Überwachung des Schalterzustands auf Steuerung weitergeleitet, mit Arbeitsstromauslöser, Sprinklerabgang DIN EN 12845, Schalteinrichtungen für Kraftstoffversorgung, Jalousien, Steuereinrichtungen mit den Funktionsarten Automatik, Hand und Probe, Aus und Not-Aus, örtliche optische Meldungen, mit Lampenprüftaste, Fehlstart, Überwachung ein, Ölunterdruck, Motorübertemperatur, Generatorüberstrom als optische und digitale Meldung, Automatik gesperrt, Kraftstoffmangel, Batterieunterspannung, Generatorschutz als optische und digitale Meldung, Generatorschalter Ein/Aus, Netzschalter Ein/Aus, örtliche akustische Sammelmeldung für Störmeldungen mit Quittierung, potentialfreier Wechselkontakt zur externen Verarbeitung, auf Klemmleiste verdrahtet, Schutzeinrichtungen gemäß Richtlinien für Parallelbetrieb von Eigenerzeugungsanlagen im EVU-Netz VDE-AR-N 4105,
Anschaltbedingungen 'entsprechend den TAB Hanau Netz'
Sternpunktdrossel zur Unterdrückung von Ausgleichsströmen, Ladeeinrichtung für Anlass-/Steuerbatterie.
Menge: 1,000 St
DOK DIN276: 442

**1.1.1.4 Elektr.Verbindung**
Elektrische Verbindung zwischen Aggregat, Schaltanlage/Automatikschrank und Hilfseinrichtungen im Aggregateraum
Menge: 1,000 St
DOK DIN276: 442

**1.1.1.5 Kraftstoffanlage Überbrückungszeit 12h Kraftstoffbetriebsbehälter 3500l Stahl**
Kraftstoffanlage, einschl. Betriebsmittel, Probebetrieb, ausgelegt für eine Überbrückungszeit von 12 h, Kraftstoffbetriebsbehälter mit Bauartzulassung oder DIN EN 12285-2, Nutzinhalt 3500 l, aus Stahl, doppelwandig, außen grundiert und beschichtet, innen mit Beschichtung als Teilauskleidung, mit Auffangwanne mit Antiheberventil, Niveauüberwachung und potentialfreiem Kontakt, mit Standkonsole, einschl. Leckanzeigegerät mit wasserrechtlicher Zulassung, Schwimmerschalter mit potentialfreien Kontakten, für Kraftstoffmangelmeldung, Kraftstoffpumpe an/aus und Kraftstoffüberfüllmeldung, Füllstandsmessgerät mit Sonde Sonde zum Einbau in den Kraftstoffbetriebsbehälter, Messgerät elektronisch, PTB-geprüft, Inhaltsanzeige in %.
Menge: 1,000 St
DOK DIN276: 442

**1.1.1.6 Kraftstoffleitung**
Kraftstoffleitung

Kraftstoffleitung doppelwandig (Flexwell) aus Edelstahl
zwischen Vorlagebehälter und Vorratstank einschließlich Unterdrucküberwachung
Menge: 15,000 m
DOK DIN276: 442

**1.1.1.7 Entlüftungsleitung**
Entlüftungsleitung
aus Edelstahl einschließlich Entlüftungskappe
Menge: 10,000 m
DOK DIN276: 442

**1.1.1.8 Kraftstoffvorlagebehälter 500l**
Kraftstoffvorlagebehälter einschl. Betriebsmittel, Probebetrieb, Fassungsvermögen 500 l, einwandig. Einschließlich mechanischer Inhaltsanzeige, Tauchsonde und aller benötigten Armaturen inklusive 2 Stück PTB geprüfte Öl-Wasser-Warngeräte und einer PTB geprüften Überfüllsicherung
Menge: 1,000 St
DOK DIN276: 442

**1.1.1.9 Pumpe Kraftstoffanlage**
STLB-Bau 2026-04 055
Pumpe für Kraftstoffanlage, Vor-/Rücklaufleitung zwischen Dieselmotor und Kraftstoffbetriebsbehälter,
Länge Vor-/Rücklaufleitung in m '15'

Füllleitung zwischen Handflügelpumpe und Kraftstoffbetriebsbehälter,
Länge Fülleitung in m '5'

Entlüftungsleitung vom Kraftstoffbetriebsbehälter ins Freie, Abschluss mit Entlüftungshaube, Füllleitung mit Füllstutzen und Füllrohrverschluss für die Befüllung des Kraftstoffbetriebs-/-vorratsbehälters aus Tankfahrzeugen, einschl. Grenzwertgeber für Überfüllsicherungen,
Nennweite '50'

abschließbar,
Länge Befülleitung in m '15'

Pumpe für die automatische Befüllung des Kraftstoffbetriebsbehälters aus dem Vorratsbehälter, Antrieb durch Elektromotor, Steuerung der Pumpe in der Schaltanlage enthalten, mit Tropfölwanne, mit doppelwandiger Verbindungsleitung zwischen Pumpe und Kraftstoffbetriebsbehälter, mit doppelwandiger Verbindungsleitung zwischen Kraftstoffvorratsbehälter und Pumpe,
Fördermenge in l/min '3'

Förderhöhe in m '5; Länge der Leitung: ca. 10m'

Reservepumpe einschl. Verrohrung zwischen den beiden Pumpen sowie ein Rückschlagventil auf der Druckseite jeder Pumpe,
Fördermenge in l/min '3'

Förderhöhe in m '5; Länge der Leitung: ca. 10m'
Absperrarmaturen für die wahlweise Befüllung des Kraftstoffbetriebsbehälters aus dem Vorratsbehälter.
Menge: 1,000 St
DOK DIN276: 442

**1.1.1.10 Schwimmerschalter Kraftstoffmangel-Überfüllmeldung Pumpe**
STLB-Bau 2026-04 055
Schwimmerschalter mit potentialfreien Kontakten, für Kraftstoffmangelmeldung, Kraftstoffpumpe an/aus und Kraftstoffüberfüllmeldung.
Menge: 1,000 St
DOK DIN276: 442

**1.1.1.11 Abluftventilator**
STLB-Bau 2026-04 055
Abluftventilator zur Abführung der Strahlungswärme, mit Faltenbalg, elastischer Lagerung und Tragkonsole.
Menge: 1,000 St
DOK DIN276: 442

**1.1.1.12 Abgasanlage im Maschinenraum Stahl Mantel Blech wärmegedämmt**
Abgasanlage mit. Rußpartikelfilter innerhalb des Maschinenraumes, aus Stahl, mit Abgaskompensator, -zusammenführung und Schalldämpfer mit Gegenflansch, Ummantelung aus nichtprofiliertem Blech, verzinkt, wärmegedämmt, für eine Oberflächentemperatur bis max. 80 Grad C, körperschallisoliert, Abstimmfrequenz 8 bis 15 Hz, Isoliergrad 90 bis 97 %, Pegelreduktion 20 bis 31 dB, Abgaskompensator einschl. Wärmedämmung mit Formstücken, einschl. Rohrbogen und Befestigungsmittel.
Menge: 1,000 St
DOK DIN276: 442

**1.1.1.13 Abgasltg außerhalb Maschinenraum Stahl wärmegedämmt**
STLB-Bau 2026-04 055
Abgasleitung außerhalb des Maschinenraumes, aus Stahl, wärmegedämmt, für eine Oberflächentemperatur bis max. 80 Grad C, körperschallisoliert, Abstimmfrequenz 8 bis 15 Hz, Isoliergrad 90 bis 97 %, Pegelreduktion 20 bis 31 dB, waagerecht und senkrecht, Abgaskompensator aus nichtrostendem Stahl, einschl. Wärmedämmung mit Formstücken, mit Kondensatablass und Befestigungsmittel.
Menge: 60,000 m
DOK DIN276: 442

**1.1.1.14 Dachdurchführung**
STLB-Bau 2026-04 055
Dachdurchführung mit Regenabweiser, Flachdach, aus Stahl.
Menge: 1,000 St
DOK DIN276: 442

**1.1.1.15 Abgasaustritt Deflektorhaube**
STLB-Bau 2026-04 055
Abgasaustritt als Deflektorhaube, schallgedämmt, aus nichtrostendem Stahl, Werkstoff-Nr 1.4571.
Menge: 1,000 St
DOK DIN276: 442

**1.1.1.16 Formstück Luftltg rechteckig Stahl verz gefalzt H 3,5-5m**
STLB-Bau 2026-04 075
Formstück für Luftleitung, rechteckig, aerosolatdicht, Luftdichtheitsklasse ATC3 DIN EN 16798-3, Druckklasse 2 DIN EN 1507, aus verzinktem Stahl, gefalzt, Maße DIN EN 1505, Verbindung mit Winkelflansch, aus verzinktem Stahl, mit Schrauben und Dichtung, min./max. Temperatur der geförderten Luft -15 bis 80 Grad C, Montagehöhe über Gelände/Fußboden über 3,5 bis 5 m, mit Aufhänge-/Auflagekonstruktion.
Menge: 5,000 m2
DOK DIN276: 442

**1.1.1.17 Luftltg rechteckig Stahl verz gefalzt Kanten-L 1000-1500mm H 3,5-5m Aufhänge-Auflagekonstruktion**
STLB-Bau 2026-04 075
Luftleitung, rechteckig, aerosolatdicht, Luftdichtheitsklasse ATC3 DIN EN 16798-3, Druckklasse 2 DIN EN 1507, aus verzinktem Stahl, gefalzt, Maße DIN EN 1505, Kantenlänge über 1000 bis 1500 mm, Verbindung mit Winkelflansch, mit Schrauben und Dichtung, Form- und Verbindungsstücke werden gesondert vergütet, min./max. Temperatur der geförderten Luft -15 bis 80 Grad C, Montagehöhe über Gelände/Fußboden über 3,5 bis 5 m, mit Aufhänge-/Auflagekonstruktion.
Menge: 5,000 m2
DOK DIN276: 442

**1.1.1.18 Elastische Verbindung rechteckige Luftleitg Kanten-L 250-500mm**
STLB-Bau 2026-04 075
Elastisches Verbindungsstück, Baustoffklasse DIN 4102-1 B1 (schwerentflammbar), aerosolatdicht, Luftdichtheitsklasse ATC3 DIN EN 16798-3, für rechteckige Luftleitung, größte Kantenlänge über 250 bis 500 mm, mit Anschlussrahmen aus verzinktem Stahl.
Menge: 2,000 St
DOK DIN276: 442

**1.1.1.19 Wetterschutzgitter rechteckig B 3000mm H 3000mm Stahl verz**
STLB-Bau 2026-04 075
Wetterschutzgitter, für Außenluft, rechteckig, Nennbreite 3000 mm, Nennhöhe 3000 mm, mit Profillamellen, Rahmen und Lamellen aus verzinktem Stahl, Anordnung Lamellen waagerecht, mit Vogelschutzgitter aus verzinktem Stahl, Mauereinbaurahmen aus verzinktem Stahl.
Menge: 1,000 St
DOK DIN276: 442

**1.1.1.20 Zuluftjalousie mit Flanschanschluss**
Zuluftjalousie mit Flanschanschluss und Motorbetätigung (passend zur Steuerung) mit Übergangskanal aus verzinktem Stahlblech
B x H: 3000 x 3000 mm
zum Anschluss an bauseitige Wandöffnung in Porenbeton
Menge: 1,000 St
DOK DIN276: 442

**1.1.1.21 Kulissenschalldämpfer rechteckig Druckdifferenz bis 30Pa Rahmen Stahl verz**
STLB-Bau 2026-04 075
Kulissenschalldämpfer, rechteckig,
Einbaumaße L/B/H in mm '1500/3000/3000'

für Luftleitungseinbau, Druckdifferenz bis 30 Pa,
Mind.-Dämpfung bei den Oktavmittenfrequenzen 63/125/250/500/1000/2000/4000/8000 Hz in dB '35'
Kulissenrahmen aus verzinktem Stahl, Luftdichtheitsklasse ATC2 DIN EN 16798-3.
Menge: 2,000 St
DOK DIN276: 442

**1.1.1.22 Wetterschutzgitter rechteckig B 3000mm H 3000mm Stahl verz**
STLB-Bau 2026-04 075
Wetterschutzgitter, für Fortluft, rechteckig, Nennbreite 3000 mm, Nennhöhe 3000 mm, mit Profillamellen, Rahmen und Lamellen aus verzinktem Stahl, Anordnung Lamellen waagerecht, mit Vogelschutzgitter aus verzinktem Stahl, Mauereinbaurahmen aus verzinktem Stahl.
Menge: 2,000 St
DOK DIN276: 442

**1.1.1.23 Abluftjalousie mit Flanschanschluss**
Abluftjalousie mit Flanschanschluss und Motorbetätigung (passend zur Steuerung) mit Übergangskanal aus verzinktem Stahlblech
B x H: 3000 x 3000 mm
zum Anschluss an bauseitige Wandöffnung
Menge: 2,000 St
DOK DIN276: 442

**1.1.1.24 Ortsveränderliche Notleuchte 1Leuchtkopf Bereitschaftsschaltung Ladegerät separat IP54**
STLB-Bau 2026-04 059
Ortsveränderliche Notleuchte DIN EN 60598-2-22 (VDE 0711-2-22) mit Einzelbatterie, mit einem Leuchtkopf, in Bereitschaftsschaltung, Bemessungsbetriebsdauer Hauptlicht mind. 3 h, Gehäuse aus Kunststoff, mit Ladegerät in separater Wandkonsole, Schutzklasse II, Schutzart IP 54 DIN EN 60529 (VDE 0470-1).
Menge: 1,000 St
DOK DIN276: 442

#### 1.2 Niederspannungsschaltanlagen

*Hinweis: Hinweise Schaltanlagen*
Ausführungsvorgaben
Nachstehende Schaltanlagen und Verteiler sind als Niederspannungsschaltgerätekombinationen nach DIN EN 61439-1, -2 (DIN VDE 0660-600), NSK mit Bauartnachweis durch Prüfung, Ableitung oder Berechnung auszuführen.

Zusätzliche Bauvorschriften:
Der Aufbau von Zählungen und -Feldern ist vor Realisierung beim Netzbetreiber projektbezogen genehmigen zu lassen.
Die Ausführung erfolgt nach den anerkannten Regeln der Technik. Hierzu ist mindestens der jeweils aktuelle Normenstand zu realisieren.
Die für den Aufbau der Verteilung relevanten Baumaße sind am Montageort zu prüfen.
Umgebungstemperatur am Aufstellungsort beträgt max. 35°C.
Alle Schaltgerätekombinationen sind in der im Leistungsverzeichnis angegebenen Form, Schutzart, Bauart sowie der Feldeinteilung bzw. Feldgröße auszuführen.
Mit dem Bau der Schaltgerätekombinationen darf erst nach Genehmigung durch den Auftraggeber / Planer begonnen werden. Zur Genehmigung sind Frontansicht mit Betriebsmittelaufteilung sowie Übersichtsschaltplan einzureichen.

Kalkulationsbedingungen
Die aufgeführten Beschreibungen sind Kalkulations- und Vertragsbestandteile.
Sie sind bei den Beschreibungen der Einzelanlagen und der Betriebsmittel, auch wenn sie nicht mehr im Detail erwähnt werden, zu berücksichtigen.
Die Anlagen mit sämtlichen notwendigen Systemzubehör und Kleinteilen komplett ausgebaut und betriebsfertig montiert anzubieten.
Betriebsmittel sind inklusive notwendiger Anschluss- und Verbindungsklemmen zu kalkulieren. Pssschrauben und -ringe, Schraubkappen, Sicherungseinsätze sind in die Einheitspreise einzukalkulieren, Lieferung von Sicherungseinsätzen
erfolgt als Beipack.
Die Anmeldung an das Niederspannungsnetz sowie Beschaffung und Montage der Netzbetreiber - Wandler sind mit einzukalkulieren.
Nebenleistungen nach VOB / Teil C sind im Preis enthalten.
In die Einheitspreise sind gleichfalls die Einregulierung / Justierung von Auslöseeinrichtungen etc., Prüfung, Inbetriebnahme sowie das Erstellen des zugehörigen Protokolls einzukalkulieren.
Die Revisionsunterlagen, Nachweis der Prüfungen, Prüfprotokolle für den Anschluss der abgehenden Stromkreise etc. werden nicht separat vergütet, sondern sind in die Einheitspreise einzukalkulieren.

Elektrotechnische Ausrüstung
Bei Schaltgerätekombinationen mit mehreren unterschiedlichen Versorgungssystemen, sind für die einzelnen Netze getrennte Schränke vorzusehen oder entsprechende Abschottungen einzubringen.
Für nachträglichen Einbau von Geräten ist eine Platzreserve von  mindestens 25% vorzuhalten.
Teile der Schaltgerätekombinationen, welche nach Abschaltung unter Spannung stehen können, sind separat abzudecken und zu kennzeichnen (DIN VDE 0660-514).
Es ist eine einheitliche Steuerspannung für alle Geräte vorzusehen
(Spannung ist mit Auftraggeber abzustimmen).
Betriebsmittel in Türen werden mit Schutzhaube IP 3x abgedeckt.

Sammelschienensystem
Das Sammelschienensystem ist aus elektrolytischem Kupfer zu fertigen. Alle Sammelschienenverbindungen sind über die gesamte Lebensdauer der Schaltanlage wartungsfrei auszuführen.
Das Hauptsammelschienensystem ist hinten im Feld in separatem Funktionsraum anzuordnen.
Die Sammelschienen sind in jedem Feld nach DIN EN 60446 (VDE 0198) zu kennzeichnen:
Außenleiter  L1, L2, L3
N-Leiter  N
PE/PEN-Leiter  grün/gelb

Kompensationsanlagen
Kompensationen sind auszuführen nach:
EN 60439-1 für Kondensatoren;
Kompensationsanlagen sind in Modulsystemtechnik auszuführen (erweiterungsfähig.)
Kondensatoren sind Verlustarm (0,2W /kVAr) und PCB-frei auszuführen.

Aufstellung
Die Schaltgerätekombinationen sind in transportfähigen Teilen anzuliefern und an dem vorgesehenen Platz einschließlich allem Klein- und Befestigungsmaterial betriebsfertig zu montieren.
Vorgegebene Maße, insbesondere die Tiefe und Breite der Felder, sind aufgrund baulicher Vorplanungen für Kanäle / Ständergerüste sowie Raumhöhen einzuhalten.
Die Aufstellung der Anlage / Bemessung der Fluchtwege erfolgt nach DIN VDE 0100-729.
Die Aufstellung der Schaltgerätekombination erfolgt auf einem Doppelbodengerüst.
Sämtliche Montageschienen und Bleche, Aussparungen sowie die für die nachfolgenden Ausführungsbeschreibungen erforderlichen Kleinmaterialien sind einzukalkulieren.

Kabel und Schienenanschlüsse
Querschnitte < 16mm² sind auf Reihenklemmen zu führen. Es sind Neutralleitertrennklemmen einzusetzen.
Reihenklemmen und Einbaugeräte sind unter separat abnehmbaren Abdeckungen anzuordnen.
Die Kabel- bzw. Schieneneinführungen müssen von oben und von unten möglich sein. Für die Befestigung der Kabel sind entsprechende Kabelabfangschienen in den Feldern zu montieren.
Bei Bemessung der Kabelrangier- und Anschlussräume sind besonders zu beachten:
-Einsatz besonderer Kabelarten lt. Betreibervorgabe,
-spätere Erweiterungen / Änderungen unter Anwendungsbetrieb
Für eine ausreichende Zugentlastung pro anzuschließende Leitung ist zu sorgen.
Verbindungsleitungen zu Türen werden mit flexibler Leitung H07V-K im Schutzschlauch mit beidseitiger Zugentlastung realisiert.

Dokumentation
Revisionsunterlagen sind  3 -fach, inklusive aller Nachweise nach o.g. Norm zu erstellen.
Im Einspeisefeld der Anlagen (je Netzsystem) ist eine massive Plantasche
mit dem aktuellen Stand der Stromlaufpläne einzubringen.
Ein Bezeichnungsschild mit Herstellerangaben nach o.g. ist in der Tür der Einspeisung anzuordnen.

Konformität und Prüfungsnachweise
Die Dokumentation der vorgeschriebenen Prüfungen erfolgt im zu erstellenden Stücknachweis.
Der Hersteller der NS-Schaltanlage hat ein zertifiziertes Qualitätsmanagementsystem nach EN/ISO 9001 zu unterhalten und nachzuweisen.
Die weiteren nachstehenden Qualifikationen sind durch Erklärung der Konformität nachzuweisen:
-Wartungsfreiheit der Schienenverbindungen,
-Berührungsschutz nach DIN EN 50274 (VDE 0660-514 Schutz gegen elektrischen Schlag).

Technische Unklarheiten / Änderungen im Projektablauf
Für Planungsunterlagen jeglicher Art, die der Auftragnehmer vom Auftraggeber, zur Arbeitsausführung übergeben bekommt, gilt die Prüfpflicht des AN
nach VOB Teil B.
Werden bei der Bearbeitung des Leistungsverzeichnisses Widersprüche entdeckt, sind diese bei der Angebotsabgabe zu berücksichtigen; z.B. in Form
eines Nachtrages.
In jedem Falle sind technische Unklarheiten z.B. bei Änderungen im Projektablauf vor Realisierung mit dem Planungsbüro abzustimmen.

Wartung / Dienstleistung
Es ist eine Einweisung des Wartungs- bzw. Bedienpersonal vorzunehmen.
Die Übergabe der Bedienungs- und Wartungsanweisung erfolgt bei Abnahme der Anlage.
Elektrische Anlagen sind nach Anforderungen der DIN EN 50110-1 und BGV A2 wiederkehrend zu prüfen.
Im Interesse von Unfallverhütung, Betreiberpflichten sowie langfristiger Aufrechterhaltung der Anlagenfunktion wird ein Wartungsvertrag zwischen Hersteller und Betreiber empfohlen. Dieser ist jedoch nicht Bestandteil dieses Leistungsverzeichnisses sondern separat zu vereinbaren.

Gewährleistung
Für die zu erstellenden Anlagen beträgt die Gewährleistung nach VOB.
Sämtliche für die Niederspannungs- Schaltgerätekombinationen relevanten Unterlagen und Daten sind vom Hersteller für einen Zeitraum von 10 Jahren anlagenbezogen zu archivieren und verfügbar zu halten.
Die Identifizierung der Komponenten erfolgt über eine auf dem Bezeichnungsschild in / auf der NSK zu platzierende Kennnummer. (z.B. Auftragsnummer).

##### 1.2.1 Sanierung Stadthof Hanau - NSHV / Niederspannungs-Schaltgerätekombination Mehrfach-Schrankbauform, für den Innenraum, Wandaufstellung im Abstand von 100 mm, gebaut nach DIN EN 61439-1/-2 (VDE 0660- Schrankgerüst aus verwindungssteifen Stahlprofilen, für einen uneingeschränkt Betriebsmitteleinbau in X-/Y-/Z-Richtung Rastergrundmaß 25 mm (12,5 mm) nach DIN Rückwand (schwenkbar) und Seitenwände aus gekantetem Stahlblech 1,5 mm, Türmaterial: Stahlblech 2 mm, Türart: siehe Feldbeschreibung, Türöffnungswinkel in Fluchtrichtung min. Türbetätigung: Zweipunktstangenverschluss Lackierung Verkleidung: Pulverbeschichtung Lackierung Sockel: Pulverbeschichtung in Schutzart IP30, Schutzklasse I - geerdet, Bemessungsbetriebsspannung Ue AC = 415, Bemessungsisolationsspannung Ui = 1000V, Bemessungsstoßspannungsfestigkeit Uimp = Bemessungsfrequenz = 50 Hz, Hauptsammelschiene (HSS) Poligkeit: siehe Feldbeschreibung L1, L2, L3, N, PE = Cu Lage der HSS: siehe Feldbeschreibung Bemessungsstrom der HSS/Einspeisung: 250 sofern in der Feldbeschreibung nicht and ausgewiesen, Leitwertgleiche Dimensionierung des Neutralleiters weitere technische Merkmale: siehe Feldbeschreibung Überspannungskategorie IV, Verschmutzungsgrad 3, Platzreserve: min. 25% für jeden Funktionsbereich Lage der Zu- und Abgänge: siehe Feldbeschreibung Kabelabfangschiene im Raster positioniert Die Verteilung ist gem. den geltenden DI Bestimmungen komplett zusammengebaut und verdrahtet, anschlussfertig zu liefern u montieren.

**1.2.1.1 Bauartnachweis**
Der Bauartnachweis (DIN VDE 0660-600, Abschnitt  10)
sowie die Herstellerberechtigung sind vor Realisierung
mit den Genehmigungsunterlagen einzureichen.
Die Dokumentation der vorgeschriebenen Prüfungen erfolg
t
im zu erstellenden Stücknachweis.
Abmessungen H/B/T: 2013 / 3091 / 625 mm,
(einschließlich Sockelrahmen 100mm)
Hinweis:
Schaltgeräte sind separat ausgeschrieben.
Menge: 1,000 St
DOK DIN276: 443

**1.2.1.2 PowerFeld**
PowerFeld > 630A -
Einspeise-/ Abgangsfeld 2 Schalter
(wie in den Vorbemerkungen beschrieben)
Türart: Segmenttüren (3-teilig),
Türverschluss: 3mm Doppelbart,
Türanschlag: rechts,
bestückt mit:
HSS:
Hauptsammelschienenposition: hinten oben,
Bemessungsstrom des HSS: Ie = 2500A,
Bemessungsstoßstromfestigkeit Ipk des HSS:
165kA /0,1s,
Bemessungskurzzeitstromfestigkeit Icw der
Sammelschienen: 75kA /1s,
Cu-Querschnitt: 2 x 80 x 10 mm
MSR-Fach schwenkbar
Lage: oben
Leitungseinführung von unten
über Flanschplatte mit Moosgummi,
innere Unterteilung Form 2b,
Abmessungen H/B/T: 1913 + 100 / 864 / 625 mm
Menge: 1,000 St
DOK DIN276: 443

**1.2.1.3 Eingangsschalter**
Eingangsschalter ABB Emax E1.2 Offener Leistungsschalte
r,
3-polig, Ausfahrbar,
Bemessungsdauerstrom Iu: 1250A
VBS/ASS Cu-Querschnitt: 1 x 60 x 10 mm
Menge: 2,000 St
DOK DIN276: 443

**1.2.1.4 Powerfeld**
Powerfeld < 630 A -
für vertikalen Einbau der Betriebsmittel
(Einspeise-/ Abgangsfeld (1000))
(wie in den Vorbemerkungen beschrieben)
Türart: Segmenttüren (2-teilig),
Türverschluss: 3mm Doppelbart,
Türanschlag: rechts,
bestückt mit:
HSS:
Hauptsammelschienenposition: hinten oben,
Bemessungsstrom des HSS: Ie = 2500A,
Bemessungsstoßstromfestigkeit Ipk des HSS:
165kA /0,1s,
Bemessungskurzzeitstromfestigkeit Icw der
Sammelschienen: 75kA /1s,
Cu-Querschnitt: 2 x 80 x 10 mm
VSS:
Bemessungsstrom der Cu-Schienen: Ie = 2000A,
Bemessungsstoßstromfestigkeit Ipk der Cu-Schienen:
165kA /0,1s,
Bemessungskurzzeitstromfestigkeit Icw der
Sammelschienen: 75kA /1s,
Cu-Querschnitt: 1 x 100 x 10 mm
MSR-Fach schwenkbar
Lage: oben
Leitungseinführung von unten
über Flanschplatte mit Moosgummi,
innere Unterteilung Form 2b,
Abmessungen H/B/T: 1913 + 100 / 1114 / 625 mm
vorbereitet für den Einbau von:
Menge: 1,000 St
DOK DIN276: 443

**1.2.1.5 Sicherungslasttrennschalter**
Sicherungslasttrennschalter
in Leistenform (Abgangsschalter),
 NH 00,
3-polig
Menge: 4,000 St
DOK DIN276: 443

**1.2.1.6 Sicherungslasttrennschalter**
Sicherungslasttrennschalter
in Leistenform (Abgangsschalter),
 NH 1,
3-polig
Menge: 2,000 St
DOK DIN276: 443

**1.2.1.7 Sicherungslasttrennschalter**
Sicherungslasttrennschalter
in Leistenform (Abgangsschalter),
 NH 2,
3-polig
Menge: 2,000 St
DOK DIN276: 443

**1.2.1.8 PowerFeld**
PowerFeld > 630A -
Einspeise-/ Abgangsfeld 1 Schalter
(wie in den Vorbemerkungen beschrieben)
Türart: Segmenttüren (3-teilig),
Türverschluss: 3mm Doppelbart,
Türanschlag: rechts,
bestückt mit:
HSS:
Hauptsammelschienenposition: hinten oben,
Bemessungsstrom des HSS: Ie = 2500A,
Bemessungsstoßstromfestigkeit Ipk des HSS:
165kA /0,1s,
Bemessungskurzzeitstromfestigkeit Icw der
Sammelschienen: 75kA /1s,
Cu-Querschnitt: 2 x 80 x 10 mm
MSR-Fach schwenkbar
Lage: oben
Leitungseinführung von unten
über Flanschplatte mit Moosgummi,
innere Unterteilung Form 2b,
Abmessungen H/B/T: 1913 + 100 / 489 / 625 mm
vorbereitet für den Einbau von:
Menge: 1,000 St
DOK DIN276: 443

**1.2.1.9 Abgangsschalter**
Abgangsschalter Kompaktleistungsschalter,
3-polig, Ausfahrbar,
Bemessungsdauerstrom Iu: 630A
VBS/ASS Cu-Querschnitt: 1 x 30 x 10 mm
Menge: 1,000 St
DOK DIN276: 443

**1.2.1.10 PowerFeld**
PowerFeld > 630A -
Einspeise-/ Abgangsfeld 1 Schalter
(wie in den Vorbemerkungen beschrieben)
Türart: Segmenttüren (3-teilig),
Türverschluss: 3mm Doppelbart,
Türanschlag: rechts,
bestückt mit:
HSS:
Hauptsammelschienenposition: hinten oben,
Bemessungsstrom des HSS: Ie = 2500A,
Bemessungsstoßstromfestigkeit Ipk des HSS:
165kA /0,1s,
Bemessungskurzzeitstromfestigkeit Icw der
Sammelschienen: 75kA /1s,
Cu-Querschnitt: 2 x 80 x 10 mm
MSR-Fach schwenkbar
Lage: oben
Leitungseinführung von unten
über Flanschplatte mit Moosgummi,
innere Unterteilung Form 2b,
Abmessungen H/B/T: 1913 + 100 / 614 / 625 mm
Menge: 1,000 St
DOK DIN276: 443

**1.2.1.11 Abgangsschalter**
Abgangsschalter Offener Leistungsschalter
,
3-polig, Ausfahrbar,
Bemessungsdauerstrom Iu: 1250A
VBS/ASS Cu-Querschnitt: 1 x 60 x 10 mm
Menge: 1,000 St
DOK DIN276: 443

##### 1.2.2 Niederspannungs-Schaltgerätekombination Mehrfach-Schrankbauform, für den Innenraum, Wandaufstellung im Abstand von 100 mm, gebaut nach DIN EN 61439-1/-2 (VDE 0660- Schrankgerüst aus verwindungssteifen Stahlprofilen, für einen uneingeschränkt Betriebsmitteleinbau in X-/Y-/Z-Richtung Rastergrundmaß 25 mm (12,5 mm) nach DIN Rückwand (schwenkbar) und Seitenwände au gekantetem Stahlblech 1,5 mm, Türmaterial: Stahlblech 2 mm, Türart: siehe Feldbeschreibung, Türöffnungswinkel in Fluchtrichtung min. Türbetätigung: Zweipunktstangenverschluss, Lackierung Verkleidung: Pulverbeschichtung Lackierung Sockel: Pulverbeschichtung in Schutzart IP30, Schutzklasse I - geerdet, Bemessungsbetriebsspannung Ue AC = 415, Bemessungsisolationsspannung Ui = 1000V, Bemessungsstoßspannungsfestigkeit Uimp = Bemessungsfrequenz = 50 Hz, Hauptsammelschiene (HSS) Poligkeit: siehe Feldbeschreibung L1, L2, L3, N, PE = Cu Lage der HSS: siehe Feldbeschreibung Bemessungsstrom der HSS/Einspeisung: 125 sofern in der Feldbeschreibung nicht and ausgewiesen, Leitwertgleiche Dimensionierung des Neutralleiters weitere technische Merkmale: siehe Feldbeschreibung Überspannungskategorie IV, Verschmutzungsgrad 3, Platzreserve: min. 25% für jeden Funktionsbereich Lage der Zu- und Abgänge: siehe Feldbeschreibung Kabelabfangschiene im Raster positioniert Die Verteilung ist gem. den geltenden DI Bestimmungen komplett zusammengebaut und verdrahtet, anschlussfertig zu liefern u montieren.

**1.2.2.1 Bauartnachweis**
Der Bauartnachweis (DIN VDE 0660-600, Abschnitt  10)
sowie die Herstellerberechtigung sind vor Realisierung
mit den Genehmigungsunterlagen einzureichen.
Die Dokumentation der vorgeschriebenen Prüfungen erfolg
t
im zu erstellenden Stücknachweis.
Abmessungen H/B/T: 2013 / 1977 / 625 mm,
(einschließlich Sockelrahmen 100mm)
Hinweis:
Schaltgeräte sind separat ausgeschrieben.
Menge: 1,000 psch
DOK DIN276: 443

**1.2.2.2 PowerFeld**
PowerFeld > 630A -
Einspeise-/ Abgangsfeld 1 Schalter
(wie in den Vorbemerkungen beschrieben)
Türart: Segmenttüren (3-teilig),
Türverschluss: 3mm Doppelbart,
Türanschlag: rechts,
bestückt mit:
HSS:
Hauptsammelschienenposition: hinten oben,
Bemessungsstrom des HSS: Ie = 1250A,
Bemessungsstoßstromfestigkeit Ipk des HSS:
105kA /0,1s,
Bemessungskurzzeitstromfestigkeit Icw der
Sammelschienen: 50kA /1s,
Cu-Querschnitt: 2 x 30 x 10 mm
MSR-Fach schwenkbar
Lage: oben
Leitungseinführung von unten
über Flanschplatte mit Moosgummi,
innere Unterteilung Form 2b,
Abmessungen H/B/T: 1913 + 100 / 614 / 625 mm
Menge: 1,000 psch
DOK DIN276: 443

**1.2.2.3 Eingangsschalter**
Eingangsschalter Kompaktleistungsschalter,
3-polig, Festeinbau,
Bemessungsdauerstrom Iu: 1250A
VBS/ASS Cu-Querschnitt: 1 x 60 x 10 mm
Menge: 1,000 St
DOK DIN276: 443

**1.2.2.4 Powerfeld**
Powerfeld < 630 A -
für vertikalen Einbau der Betriebsmittel
(Einspeise-/ Abgangsfeld (750))
(wie in den Vorbemerkungen beschrieben)
Türart: Segmenttüren (2-teilig),
Türverschluss: 3mm Doppelbart,
Türanschlag: rechts,
bestückt mit:
HSS:
Hauptsammelschienenposition: hinten oben,
Bemessungsstrom des HSS: Ie = 1250A,
Bemessungsstoßstromfestigkeit Ipk des HSS:
105kA /0,1s,
Bemessungskurzzeitstromfestigkeit Icw der
Sammelschienen: 50kA /1s,
Cu-Querschnitt: 2 x 30 x 10 mm
VSS:
Bemessungsstrom der Cu-Schienen: Ie = 1250A,
Bemessungsstoßstromfestigkeit Ipk der Cu-Schienen:
105kA /0,1s,
Bemessungskurzzeitstromfestigkeit Icw der
Sammelschienen: 50kA /1s,
Cu-Querschnitt: 1 x 60 x 10 mm
MSR-Fach schwenkbar
Lage: oben
Leitungseinführung von unten
über Flanschplatte mit Moosgummi,
innere Unterteilung Form 2b,
Abmessungen H/B/T: 1913 + 100 / 864 / 625 mm
Menge: 3,000 St
DOK DIN276: 443

**1.2.2.5 Sicherungslasttrennschalter**
Sicherungslasttrennschalter
in Leistenform (Abgangsschalter),
 NH 00,
3-polig
Menge: 7,000 St
DOK DIN276: 443

**1.2.2.6 Sicherungslasttrennschalter**
Sicherungslasttrennschalter
in Leistenform (Abgangsschalter),
 NH 1,
3-polig
Menge: 4,000 St
DOK DIN276: 443

**1.2.2.7 Sicherungslasttrennschalter**
Sicherungslasttrennschalter
in Leistenform (Abgangsschalter),
 NH 2,
3-polig
Menge: 4,000 St
DOK DIN276: 443

**1.2.2.8 PowerFeld**
PowerFeld > 630A -
Einspeise-/ Abgangsfeld 1 Schalter
(wie in den Vorbemerkungen beschrieben)
Türart: Segmenttüren (3-teilig),
Türverschluss: 3mm Doppelbart,
Türanschlag: rechts,
bestückt mit:
HSS:
Hauptsammelschienenposition: hinten oben,
Bemessungsstrom des HSS: Ie = 1250A,
Bemessungsstoßstromfestigkeit Ipk des HSS:
105kA /0,1s,
Bemessungskurzzeitstromfestigkeit Icw der
Sammelschienen: 50kA /1s,
Cu-Querschnitt: 2 x 30 x 10 mm
MSR-Fach schwenkbar
Lage: oben
Leitungseinführung von unten
über Flanschplatte mit Moosgummi,
innere Unterteilung Form 2b,
Abmessungen H/B/T: 1913 + 100 / 489 / 625 mm
Menge: 1,000 St
DOK DIN276: 443

**1.2.2.9 Abgangsschalter**
Abgangsschalter Kompaktleistungsschalter,
3-polig, Festeinbau,
Bemessungsdauerstrom Iu: 630A
VBS/ASS Cu-Querschnitt: 1 x 30 x 10 mm
Menge: 2,000 St
DOK DIN276: 443

##### 1.2.3 HVT SV

**1.2.3.1 Standschrank B550/ H1850/ T400 mm, Schutzklasse I, IP55, RAL 7035**
Anreihschrank, Leerschrank, Montageart: Aufputz, für den Innenbereich, mit Tür, geltende Normen: DIN EN 61439-1; VDE 0660-600-1, DIN EN 61439-2; VDE 0660-600-2, DIN EN 61439-3; VDE 0660-600-3, pulverbeschichtet, in RAL 7035, Gehäuse aus Stahlblech, einflüglige Tür, Tür aus Stahlblech, mit Standardverschluss Doppelbart 3 mm, Türöffnungswinkel 180 Grad, Türanschlag rechts oder links, Rückwand aus Stahlblech, Leitungseinführung oben über Flanschöffnung ausgeschnitten, unten über Flanschöffnung vorgeprägt, seitlich durchgehend offen für Schrankanreihung, vorbereitet für den Ausbau mit CombiLine-Modulen auf WR-Montagegerüst oder Montageplatte
Normen: DIN EN 61439-3, DIN EN 61439-2
Bauhöhe: 8
Höhe (Netto-Abmessung): 1850 mm
Breite (Netto-Abmessung): 550 mm
Tiefe (Netto-Abmessung): 400 mm
Montageart: Aufputzmontage
Platzeinheiten (PLE): 288
Rastereinheiten (RE): 12
Schutzart: IP55
Schutzklasse: I (geerdet)
Stoßfestigkeitsgrad: IK08

Angebotenes Fabrikat: ..........
Angebotener Typ:
Die Verteilung ist gemäß den geltenden DIN VDE-Bestimmungen komplett zusammengebaut und verdrahtet, anschlussfertig zu liefern und zu montieren.
Menge: 1,000 St
DOK DIN276: 443

**1.2.3.2 Seitenwand, SKI, 12 RE 2 Stück, T=400 Zubehör für TwinLine TX**
Seitenwand für TwinLine TX Schrankserie, unmontiert, Schutzklasse I (geerdete Ausführung), 12 Rasteinheiten (RE), Packeinheit 2 Stück
Breite (Netto-Abmessung): 7 mm
Höhe (Netto-Abmessung): 1850 mm
Schutzart: IP55
Schutzklasse: I (geerdet)
Tiefe (Netto-Abmessung): 400 mm
Werkstoff: Stahlblech

Angebotenes Fabrikat: ..........
Angebotener Typ:
Die Verteilung ist gemäß den geltenden DIN VDE-Bestimmungen komplett zusammengebaut und verdrahtet, anschlussfertig zu liefern und zu montieren.
Menge: 1,000 St
DOK DIN276: 443

**1.2.3.3 Montagegerüst 2FB / 12RE im Schrank eingebaut**
Montagegerüst 2FB / 12RE im Schrank eingebaut Zubehör Innenausbausystem

Angebotenes Fabrikat: ..........
Angebotener Typ:
Die Verteilung ist gemäß den geltenden DIN VDE-Bestimmungen komplett zusammengebaut und verdrahtet, anschlussfertig zu liefern und zu montieren.
Menge: 9,000 St
DOK DIN276: 443

**1.2.3.4 Berührschutz 2FB / 12RE im Schrank eingebaut**
Berührschutz 2FB / 12RE Für TW/L/G212, im Schrank eingebaut Zubehör für TwinLine Schrankserie
Breite (Netto-Abmessung): 547.5 mm
Höhe (Netto-Abmessung): 1847.5 mm
Tiefe (Netto-Abmessung): 30 mm
Werkstoff: Kunststoff

oder gleichwertig
Angebotenes Fabrikat: ..........
Angebotener Typ:
Die Verteilung ist gemäß den geltenden DIN VDE-Bestimmungen komplett zusammengebaut und verdrahtet, anschlussfertig zu liefern und zu montieren.
Menge: 1,000 St
DOK DIN276: 443

**1.2.3.5 Rahmenaufnahme WR/ED Druckguss, Ausführung rechts oder links**
Rahmenaufnahme WR/ED Druckguss, Ausführung rechts oder links Zubehör
Breite (Netto-Abmessung): 40 mm
Höhe (Netto-Abmessung): 30 mm
Tiefe (Netto-Abmessung): 45 mm
Werkstoff: Aluminium

Angebotenes Fabrikat: ..........
Angebotener Typ:
Die Verteilung ist gemäß den geltenden DIN VDE-Bestimmungen komplett zusammengebaut und verdrahtet, anschlussfertig zu liefern und zu montieren.
Menge: 10,000 St
DOK DIN276: 443

**1.2.3.6 Sockel 100 mm, T400/H100/B550 mm, pulverbeschichtet, RAL 9005**
Sockel 100mm,, teilmontiert, für den Innenbereich, pulverbeschichtet, in RAL 9005
Breite (Netto-Abmessung): 550 mm
Höhe (Netto-Abmessung): 100 mm
Tiefe (Netto-Abmessung): 378.5 mm
Werkstoff: Stahlblech

Angebotenes Fabrikat: ..........
Angebotener Typ:
Die Verteilung ist gemäß den geltenden DIN VDE-Bestimmungen komplett zusammengebaut und verdrahtet, anschlussfertig zu liefern und zu montieren.
Menge: 1,000 St
DOK DIN276: 443

**1.2.3.7 Modul für N-PE, im Schrank montiert**
Innenausbau Modul, im Schrank eingebaut, für N/PE Sammelschienensystem horizontal, unbestückt für den Einbau von einem Sammelschienensystem 2-polig, mit Sammelschienenhalter ZX563, für maximal 2 Cu-Schienen, (Sammelschienen müssen separat bestellt werden), Bemessungsstrom In max. 1000 A, Abdeckungen aus Kunststoff, 90 Grad Druck-Drehverschluss, RAL 7035, Ausführung der Abdeckung: geschlossen, einsetzbar ab einer Schranktiefe von 400 mm, WR Montagegerüst muss separat bestellt werden
Normen: DIN EN 61439-3, DIN EN 61439-2
Anzahl Module: 72
Bemessungsstrom: 1000 A

Angebotenes Fabrikat: ..........
Angebotener Typ:
Die Verteilung ist gemäß den geltenden DIN VDE-Bestimmungen komplett zusammengebaut und verdrahtet, anschlussfertig zu liefern und zu montieren.
Menge: 4,000 St
DOK DIN276: 443

**1.2.3.8 CU-Verbinder 30x10, Schrank-Schrank, N-Schiene**
Sammelschienenverbinder, Kupfer, für N-Schiene, Schrank-Schrank-Verbindung, 30x10, lose Lieferung
Normen: DIN 43673-1
Bemessungsstrom: 630 A
Breite (Netto-Abmessung): 212 mm
Höhe (Netto-Abmessung): 30 mm
Tiefe (Netto-Abmessung): 10 mm

Angebotenes Fabrikat: ..........
Angebotener Typ:
Die Verteilung ist gemäß den geltenden DIN VDE-Bestimmungen komplett zusammengebaut und verdrahtet, anschlussfertig zu liefern und zu montieren.
Menge: 4,000 St
DOK DIN276: 443

**1.2.3.9 Kupfer-Sammelschiene 30x10, 2FB, N/PE, Kupferschiene, im Schrank montiert**
Sammelschiene, Kupfer, 30x10, 2FB, N/PE, im Schrank montiert
Normen: DIN 43673-1
Anzahl Pole: 1P
Bemessungsstrom: 630 A
Tiefe (Netto-Abmessung): 10 mm
Höhe (Netto-Abmessung): 30 mm
Nettogewicht: 1.331 kg
Breite (Netto-Abmessung): 442 mm

Angebotenes Fabrikat: ..........
Angebotener Typ:
Die Verteilung ist gemäß den geltenden DIN VDE-Bestimmungen komplett zusammengebaut und verdrahtet, anschlussfertig zu liefern und zu montieren.
Menge: 8,000 St
DOK DIN276: 443

**1.2.3.10 Flansch mit 1 Kabeltülle für Durchmesser 14-68mm**
Flansch mit einer Kabeltülle, für Leitungsdurchmesser 1 x 14 bis 68 mm, mit integrierter Dichtung, Material Kunststoff,  Montage ohne Werkzeug durch Rasttechnik
Breite (Netto-Abmessung): 223 mm
Höhe (Netto-Abmessung): 147 mm
Tiefe (Netto-Abmessung): 20 mm
Werkstoff: Kunststoff

Angebotenes Fabrikat: ..........
Angebotener Typ:
Die Verteilung ist gemäß den geltenden DIN VDE-Bestimmungen komplett zusammengebaut und verdrahtet, anschlussfertig zu liefern und zu montieren.
Menge: 2,000 St
DOK DIN276: 443

**1.2.3.11 Leistungsschalter-Modul 630A Leermodul ohne Gerät**
Innenausbau Modul, im Schrank montiert, für Leistungsschalter unbestückt, für Sammelschienensystem 3-/4-polig, Bemessungsstrom In max. 630 A, Abdeckungen aus Kunststoff, 90 Grad Druck-Drehverschluss, RAL 7035, Ausführung der Abdeckung: offen, einsetzbar ab einer Schranktiefe von 400 mm, WR Montagegerüst muss separat bestellt werden
Normen: DIN EN 61439-3, DIN EN 61439-2
Anzahl Module: 96
Bemessungsstrom: 630 A

Angebotenes Fabrikat: ..........
Angebotener Typ:
Die Verteilung ist gemäß den geltenden DIN VDE-Bestimmungen komplett zusammengebaut und verdrahtet, anschlussfertig zu liefern und zu montieren.
Menge: 3,000 St
DOK DIN276: 443

**1.2.3.12 CU-Verbinder HH 30x10, HSS zu HSS, Schrank-Schrank,**
Sammelschienenverbinder, Kupfer, Hauptsammelschiene zu Hauptsammelschiene, Schrank-Schrank-Verbindung, 30x10, lose Lieferung
Normen: DIN 43673-1
Bemessungsstrom: 630 A
Breite (Netto-Abmessung): 212 mm
Höhe (Netto-Abmessung): 30 mm
Tiefe (Netto-Abmessung): 10 mm

Angebotenes Fabrikat: ..........
Angebotener Typ:
Die Verteilung ist gemäß den geltenden DIN VDE-Bestimmungen komplett zusammengebaut und verdrahtet, anschlussfertig zu liefern und zu montieren.
Menge: 1,000 St
DOK DIN276: 443

**1.2.3.13 Kompaktleistungsschalter mit vorderseitigen Anschlüssen, 3polig**
Kompaktleistungsschalter für Anlagenschutz gemäß EN 60947-2 (DIN VDE 0660, Teil 101),
Kompaktlasttrennschalter gemäß EN 60947-3 (DIN VDE 0660, Teil 107).

Normen: IEC60947-2
Anzahl Pole: 3P
Bemessungsbetriebsspannung: 690 V AC, 750 V DC
Bemessungsbetriebsstrom AC-23A: 630 A, 630 A
Bemessungsdauerstrom: 630 A
Bemessungsisolationsspannung: 1000 V
Bemessungskurzzeitstromfestigkeit: 7.6 kA
Bemessungsstoßspannungsfestigkeit: 8 kV
Version: F

Angebotenes Fabrikat: ..........
Angebotener Typ:
Liefern und betriebsbereit montieren
Menge: 1,000 St
DOK DIN276: 443

**1.2.3.14 Vorderseitig verbreitertes Anschlusszubehör Zubehör**
Kompaktleistungsschalter für Anlagenschutz gemäß EN 60947-2 (DIN VDE 0660, Teil 101),
Kompaktlasttrennschalter gemäß EN 60947-3 (DIN VDE 0660, Teil 107).

Normen: IEC60947-2, UL489
Anzahl Pole: 3P

Angebotenes Fabrikat: ..........
Angebotener Typ:
Liefern und betriebsbereit montieren
Menge: 1,000 St
DOK DIN276: 443

**1.2.3.15 Kupfer-Sammelschiene 30x10, 2FB, 3P HSS System, 3 Schienen,**
Hauptsammelschienen-System, Kupfer, 3 Schienen, 30x10, im Schrank montiert
Normen: DIN 43673-1
Anzahl Pole: 3P
Bemessungsstrom: 630 A
Tiefe (Netto-Abmessung): 10 mm
Höhe (Netto-Abmessung): 30 mm
Nettogewicht: 3.993 kg
Breite (Netto-Abmessung): 442 mm

Angebotenes Fabrikat: ..........
Angebotener Typ:
Die Verteilung ist gemäß den geltenden DIN VDE-Bestimmungen komplett zusammengebaut und verdrahtet, anschlussfertig zu liefern und zu montieren.
Menge: 3,000 St
DOK DIN276: 443

**1.2.3.16 Kupfer-Sammelschiene 40x10 mm, VBS Kupferschiene**
Verbindungsschienensystem, Kupfe, 40x10mm, im Schrank montiert
Normen: DIN 43673-1
Anzahl Pole: 3P
Bemessungsstrom: 800 A
Tiefe (Netto-Abmessung): 10 mm
Höhe (Netto-Abmessung): 40 mm
Nettogewicht: 7.015 kg
Breite (Netto-Abmessung): 1640.66 mm

Angebotenes Fabrikat: ..........
Angebotener Typ:
Die Verteilung ist gemäß den geltenden DIN VDE-Bestimmungen komplett zusammengebaut und verdrahtet, anschlussfertig zu liefern und zu montieren.
Menge: 2,000 St
DOK DIN276: 443

**1.2.3.17 VBS Halter L 148mm, Halterset 2 Stück für VBS, im Schrank montiert**
Verbindungsschienensystem (VBS) Halterset aus GFK, Verbindung vom Einspeise-/Abgangs-Modul zum Hauptsammelschienensystem, für XT5
Bemessungsstrom: 800 A

Angebotenes Fabrikat: ..........
Angebotener Typ:
Die Verteilung ist gemäß den geltenden DIN VDE-Bestimmungen komplett zusammengebaut und verdrahtet, anschlussfertig zu liefern und zu montieren.
Menge: 2,000 St
DOK DIN276: 443

**1.2.3.18 Berührungsschutz-Modul 1RE / 2FB, montiert**
Modul, montiert im Schrank eingebaut, für Berührungsschutz, Abdeckungen aus Kunststoff, 90 Grad Druck-Drehverschluss, RAL 7035, einsetzbar ab einer Schranktiefe von 120 mm, EDF oder WR Montagegerüst muss separat bestellt werden
Normen: DIN EN 61439-3, DIN EN 61439-2
Anzahl Module: 24

oder gleichwertig
Angebotenes Fabrikat: ..........
Angebotener Typ:
Die Verteilung ist gemäß den geltenden DIN VDE-Bestimmungen komplett zusammengebaut und verdrahtet, anschlussfertig zu liefern und zu montieren.
Menge: 3,000 St
DOK DIN276: 443

**1.2.3.19 Berührungsschutz-Modul 4RE / BH0, 2FB,Modul, montiert**
Modul, montiert im Schrank eingebaut, für Berührungsschutz, Abdeckungen aus Kunststoff, 90 Grad Druck-Drehverschluss, RAL 7035, einsetzbar ab einer Schranktiefe von 120 mm, EDF oder WR Montagegerüst muss separat bestellt werden
Normen: DIN EN 61439-3, DIN EN 61439-2
Anzahl Module: 96

oder gleichwertig
Angebotenes Fabrikat: ..........
Angebotener Typ:
Die Verteilung ist gemäß den geltenden DIN VDE-Bestimmungen komplett zusammengebaut und verdrahtet, anschlussfertig zu liefern und zu montieren.
Menge: 4,000 St
DOK DIN276: 443

**1.2.3.20 Standschrank B1050/ H1850/ T400 mm, Schutzklasse I, IP55, RAL 7035**
Anreihschrank, Leerschrank, Montageart: Aufputz, für den Innenbereich, mit Tür, geltende Normen: DIN EN 61439-1; VDE 0660-600-1, DIN EN 61439-2; VDE 0660-600-2, DIN EN 61439-3; VDE 0660-600-3, pulverbeschichtet, in RAL 7035, Gehäuse aus Stahlblech, zweiflügelige Tür, Tür aus Stahlblech, mit Standardverschluss Doppelbart 3 mm, Türöffnungswinkel 180 Grad, Rückwand aus Stahlblech, Leitungseinführung oben über Flanschöffnung ausgeschnitten, unten über Flanschöffnung vorgeprägt, seitlich durchgehend offen für Schrankanreihung, vorbereitet für den Ausbau mitModulen auf WR-Montagegerüst oder Montageplatte
Normen: DIN EN 61439-3, DIN EN 61439-2
Bauhöhe: 8
Höhe (Netto-Abmessung): 1850 mm
Breite (Netto-Abmessung): 1050 mm
Tiefe (Netto-Abmessung): 400 mm
Montageart: Aufputzmontage
Platzeinheiten (PLE): 576
Rastereinheiten (RE): 12
Schutzart: IP55
Schutzklasse: I (geerdet)
Stoßfestigkeitsgrad: IK08

oder gleichwertig
Angebotenes Fabrikat: ..........
Angebotener Typ:
Die Verteilung ist gemäß den geltenden DIN VDE-Bestimmungen komplett zusammengebaut und verdrahtet, anschlussfertig zu liefern und zu montieren.
Menge: 2,000 St
DOK DIN276: 443

**1.2.3.21 Verbindungsset, SKI / SKII, zur Verbindung von Schränken**
Verbindungsset zur mechanischen Verbindung von 2 Anreihschränken
Breite (Netto-Abmessung): 5 mm
Höhe (Netto-Abmessung): 25 mm
Tiefe (Netto-Abmessung): 25 mm
Werkstoff: Stahlblech/Kunststoff

Angebotenes Fabrikat: ..........
Angebotener Typ:
Die Verteilung ist gemäß den geltenden DIN VDE-Bestimmungen komplett zusammengebaut und verdrahtet, anschlussfertig zu liefern und zu montieren.
Menge: 2,000 St
DOK DIN276: 443

**1.2.3.22 Berührschutz 4FB / 12RE im Schrank eingebaut**
TZP412A Berührschutz 4FB / 12RE  im Schrank eingebaut Zubehör
Breite (Netto-Abmessung): 1047.5 mm
Höhe (Netto-Abmessung): 1847.5 mm
Tiefe (Netto-Abmessung): 30 mm
Werkstoff: Kunststoff

Angebotenes Fabrikat: ..........
Angebotener Typ:
Die Verteilung ist gemäß den geltenden DIN VDE-Bestimmungen komplett zusammengebaut und verdrahtet, anschlussfertig zu liefern und zu montieren.
Menge: 2,000 St
DOK DIN276: 443

**1.2.3.23 Rahmenaufnahme WR/ED Druckguss, Ausführung mittig**
Rahmenaufnahme WR/ED Druckguss, Ausführung mittig Zubehör für Schrankserie
Breite (Netto-Abmessung): 65 mm
Höhe (Netto-Abmessung): 30 mm
Tiefe (Netto-Abmessung): 45 mm
Werkstoff: Aluminium

oder gleichwertig
Angebotenes Fabrikat: ..........
Angebotener Typ:
Die Verteilung ist gemäß den geltenden DIN VDE-Bestimmungen komplett zusammengebaut und verdrahtet, anschlussfertig zu liefern und zu montieren.
Menge: 5,000 St
DOK DIN276: 443

**1.2.3.24 Flansch mit 2 Kabeltüllen, Zubehör**
Flansche mit zwei Kabeltüllen, mit integrierter Dichtung, Material Kunststoff,  Montage ohne Werkzeug durch Rasttechnik, 2 Kabeltüllen 14 - 68 mm
Breite (Netto-Abmessung): 223 mm
Höhe (Netto-Abmessung): 147 mm
Tiefe (Netto-Abmessung): 20 mm
Werkstoff: Kunststoff

Angebotenes Fabrikat: ..........
Angebotener Typ:
Die Verteilung ist gemäß den geltenden DIN VDE-Bestimmungen komplett zusammengebaut und verdrahtet, anschlussfertig zu liefern und zu montieren.
Menge: 3,000 St
DOK DIN276: 443

**1.2.3.25 Sockel 100 mm T400/H100/B1050 mm, pulverbeschichtet, RAL 9005**
Sockel 100mm, teilmontiert, für den Innenbereich, pulverbeschichtet, in RAL 9005
Breite (Netto-Abmessung): 1050 mm
Höhe (Netto-Abmessung): 100 mm
Tiefe (Netto-Abmessung): 378.5 mm
Werkstoff: Stahlblech

Angebotenes Fabrikat: ..........
Angebotener Typ:
Die Verteilung ist gemäß den geltenden DIN VDE-Bestimmungen komplett zusammengebaut und verdrahtet, anschlussfertig zu liefern und zu montieren.
Menge: 2,000 St
DOK DIN276: 443

**1.2.3.26 CU-Verbinder 30x10, Feld-Feld, N-Schiene, Kupferschiene, im Schrank montiert**
Sammelschienenverbinder, Kupfer, Verteilsammelschiene zu Verteilsammelschiene NH-Module, Feld-Feld-Verbindung, 30x10, im Schrank montiert
Normen: DIN 43673-1
Bemessungsstrom: 630 A
Breite (Netto-Abmessung): 158 mm
Höhe (Netto-Abmessung): 30 mm
Tiefe (Netto-Abmessung): 10 mm

Angebotenes Fabrikat: ..........
Angebotener Typ:
Die Verteilung ist gemäß den geltenden DIN VDE-Bestimmungen komplett zusammengebaut und verdrahtet, anschlussfertig zu liefern und zu montieren.
Menge: 2,000 St
DOK DIN276: 443

**1.2.3.27 Membranflansch für bis zu 52 Leitungen**
Membranflansch, mit integrierter Dichtung, Material Kunststoff, Montage ohne Werkzeug durch Rasttechnik,  für Leitungsdurchmesser 2 x 6 - 32,5 mm, 2 x 6 - 25 mm, 4 x 6 - 19 mm, 10 x 6 - 15 mm, 2 x 6 - 12 mm, 31 x 6 - 11 mm, 1 x 6 - 7 mm
Breite (Netto-Abmessung): 223 mm
Höhe (Netto-Abmessung): 147 mm
Tiefe (Netto-Abmessung): 20 mm
Werkstoff: Kunststoff

Angebotenes Fabrikat: ..........
Angebotener Typ:
Die Verteilung ist gemäß den geltenden DIN VDE-Bestimmungen komplett zusammengebaut und verdrahtet, anschlussfertig zu liefern und zu montieren.
Menge: 3,000 St
DOK DIN276: 443

**1.2.3.28 CU-Verbinder 30x10, HSS zu HSS, Feld-Feld, Kupferschiene, im Schrank montiert**
Sammelschienenverbinder, Kupfer, Hauptsammelschiene zu Hauptsammelschiene, Feld-Feld-Verbindung, 30x10, im Schrank montiert
Normen: DIN 43673-1
Bemessungsstrom: 630 A
Breite (Netto-Abmessung): 158 mm
Höhe (Netto-Abmessung): 30 mm
Tiefe (Netto-Abmessung): 10 mm

Angebotenes Fabrikat: ..........
Angebotener Typ:
Die Verteilung ist gemäß den geltenden DIN VDE-Bestimmungen komplett zusammengebaut und verdrahtet, anschlussfertig zu liefern und zu montieren.
Menge: 1,000 St
DOK DIN276: 443

**1.2.3.29 Kompaktleistungsschalter mit vorderseitigen Anschlüssen, 4polig**
Kompaktleistungsschalter für Anlagenschutz gemäß EN 60947-2 (DIN VDE 0660, Teil 101),
Kompaktlasttrennschalter gemäß EN 60947-3 (DIN VDE 0660, Teil 107).
Die Kompaktleistungs- / Lasttrennschalter  entsprechen den unterschiedlichen Anlagenanforderungen von Gleich- und Wechselstromnetzen.  mit thermomagnetischen- oder elektronischen Auslösern sind einsetzbar zum Schutz von Energieverteilungen, Kabeln, Generatoren und Motoren. Viele dieser Leistungsschalter können auch in Kommunikationssystemen benutzt werden. Umfangreiche Anschlussumbausätze, mechanisches und elektrisches Zubehör sowie Versionsumbausätze (steckbar / ausfahrbar) stehen zur Verfügung. Verschiedene Feldbus und IP Kommunikationsprotokolle können zum Einsatz kommen. Der Installationsprozess wird, dank der Bluetooth- und Ekip-Konnektivität für mobile Geräte, vereinfacht.
Normen: IEC60947-2
Anzahl Pole: 4P
Auslöser: Ekip Dip LSI
Bemessungsausschaltvermögen Im, Bemessungsfehlerschaltvermögen IΔm: 100 kA, 100 kA, 100 kA, 70 kA, 70 kA, 65 kA, 50 kA, 50 kA, 30 kA, 10 kA, 10 kA
Bemessungsbetriebsspannung: 690 V AC
Bemessungsdauerstrom: 630 A
Bemessungsisolationsspannung: 1000 V
Bemessungsstoßspannungsfestigkeit: 8 kV
Bemessungsstrom: 630 A
Version: F

Angebotenes Fabrikat: ..........
Angebotener Typ:
Liefern und betriebsbereit montieren
Menge: 1,000 St
DOK DIN276: 443

**1.2.3.30 Vorderseitig verbreitertes Anschlusszubehör Zubehör für XT5**
Kompaktleistungsschalter für Anlagenschutz gemäß EN 60947-2 (DIN VDE 0660, Teil 101),
Kompaktlasttrennschalter gemäß EN 60947-3 (DIN VDE 0660, Teil 107).
Die Kompaktleistungs- / Lasttrennschalter entsprechen den unterschiedlichen Anlagenanforderungen von Gleich- und Wechselstromnetzen. mit thermomagnetischen- oder elektronischen Auslösern sind einsetzbar zum Schutz von Energieverteilungen, Kabeln, Generatoren und Motoren. Viele dieser Leistungsschalter können auch in Kommunikationssystemen benutzt werden. Umfangreiche Anschlussumbausätze, mechanisches und elektrisches Zubehör sowie Versionsumbausätze (steckbar / ausfahrbar) stehen zur Verfügung. Verschiedene Feldbus und IP-Kommunikationsprotokolle können zum Einsatz kommen.

Normen: IEC60947-2, UL489
Anzahl Pole: 4P
Geeignet für: XT5

Angebotenes Fabrikat: ..........
Angebotener Typ:
Liefern und betriebsbereit montieren
Menge: 1,000 St
DOK DIN276: 443

**1.2.3.31 Kupfer-Sammelschiene 40x10 mm, VBS für 3P, N unten**
Verbindungsschienensystem, Kupfer, für XT5 3-polig, N unten, 40x10mm, im Schrank montiert
Normen: DIN 43673-1
Anzahl Pole: 4P
Bemessungsstrom: 800 A
Tiefe (Netto-Abmessung): 10 mm
Höhe (Netto-Abmessung): 40 mm
Nettogewicht: 11.26 kg
Breite (Netto-Abmessung): 2662.88 mm

Angebotenes Fabrikat: ..........
Angebotener Typ:
Die Verteilung ist gemäß den geltenden DIN VDE-Bestimmungen komplett zusammengebaut und verdrahtet, anschlussfertig zu liefern und zu montieren.
Menge: 1,000 St
DOK DIN276: 443

**1.2.3.32 VBS Halter L 202mm, Halterset 2 Stück für VBS, im Schrank montiert**
Verbindungsschienensystem (VBS) Halterset aus GFK, Verbindung vom Einspeise-/Abgangs-Modul zum Hauptsammelschienensystem, für XT5, N unten
Bemessungsstrom: 800 A

Angebotenes Fabrikat: ..........
Angebotener Typ:
Die Verteilung ist gemäß den geltenden DIN VDE-Bestimmungen komplett zusammengebaut und verdrahtet, anschlussfertig zu liefern und zu montieren.
Menge: 1,000 St
DOK DIN276: 443

**1.2.3.33 CU-Verbinder 30x10, HSS zu VSS, Schrank-Schrank**
Sammelschienenverbinder, Kupfer, Hauptsammelschiene zu Verteilsammelschiene NH-Module, Schrank-Schrank-Verbindung, 30x10, lose Lieferung
Normen: DIN 43673-1
Bemessungsstrom: 630 A
Breite (Netto-Abmessung): 306.91 mm
Höhe (Netto-Abmessung): 30 mm
Tiefe (Netto-Abmessung): 10 mm

Angebotenes Fabrikat: ..........
Angebotener Typ:
Die Verteilung ist gemäß den geltenden DIN VDE-Bestimmungen komplett zusammengebaut und verdrahtet, anschlussfertig zu liefern und zu montieren.
Menge: 1,000 St
DOK DIN276: 443

**1.2.3.34 Kompaktleistungsschalter Motorschutz**
Kompaktleistungsschalter für Anlagenschutz gemäß EN 60947-2 (DIN VDE 0660, Teil 101),
Kompaktlasttrennschalter gemäß EN 60947-3 (DIN VDE 0660, Teil 107).
Die Kompaktleistungs- / Lasttrennschalter Tmax XT entsprechen den unterschiedlichen Anlagenanforderungen von Gleich- und Wechselstromnetzen. mit thermomagnetischen- oder elektronischen Auslösern sind einsetzbar zum Schutz von Energieverteilungen, Kabeln, Generatoren und Motoren. Viele dieser Leistungsschalter können auch in Kommunikationssystemen benutzt werden. Umfangreiche Anschlussumbausätze, mechanisches und elektrisches Zubehör sowie Versionsumbausätze (steckbar / ausfahrbar) stehen zur Verfügung. Verschiedene Feldbus und IP Kommunikationsprotokolle können zum Einsatz kommen.
Normen: IEC60947-2
Anzahl Pole: 3P
Auslöser: Ekip M Dip LIU
Bemessungsausschaltvermögen Im, Bemessungsfehlerschaltvermögen IΔm: 100 kA, 100 kA, 100 kA, 70 kA, 70 kA, 65 kA, 50 kA, 50 kA, 40 kA
Bemessungsbetriebsspannung: 690 V AC
Bemessungsdauerstrom: 630 A
Bemessungsisolationsspannung: 1000 V
Bemessungsstoßspannungsfestigkeit: 8 kV
Bemessungsstrom: 500 A
Version: F

Angebotenes Fabrikat: ..........
Angebotener Typ:
Liefern und betriebsbereit montieren
Menge: 1,000 St
DOK DIN276: 443

**1.2.3.35 WR-Querschiene Horizontal, 2FB, montiert, Zubehör WR-Montagegerüst**
WR-Querschiene Horizontal, 2FB, montiert Zubehör WR-Montagegerüst

Angebotenes Fabrikat: ..........
Angebotener Typ:
Die Verteilung ist gemäß den geltenden DIN VDE-Bestimmungen komplett zusammengebaut und verdrahtet, anschlussfertig zu liefern und zu montieren.
Menge: 1,000 St
DOK DIN276: 443

**1.2.3.36 WR-Profilschiene vertikal, 9RE, montiert, Zubehör WR-Montagegerüst**
WR-Profilschiene Vertikal, 9RE, montiert Zubehör WR-Montagegerüst

Angebotenes Fabrikat: ..........
Angebotener Typ:
Die Verteilung ist gemäß den geltenden DIN VDE-Bestimmungen komplett zusammengebaut und verdrahtet, anschlussfertig zu liefern und zu montieren.
Menge: 2,000 St
DOK DIN276: 443

**1.2.3.37 Montageleiste T=400 mm, im Schrank montiert, Zubehör für TwinLine TX**
Montageleiste T=400mm für TwinLine-TX Schrankserie, montiert im Schrank
Breite (Netto-Abmessung): 276 mm
Höhe (Netto-Abmessung): 18 mm
Tiefe (Netto-Abmessung): 24 mm
Werkstoff: Kunststoff

Angebotenes Fabrikat: ..........
Angebotener Typ:
Die Verteilung ist gemäß den geltenden DIN VDE-Bestimmungen komplett zusammengebaut und verdrahtet, anschlussfertig zu liefern und zu montieren.
Menge: 1,000 St
DOK DIN276: 443

**1.2.3.38 Flansch mit 8 Kabeltüllen für Durchmesser 13 bis 34mm**
Flansch mit 8 Kabeltüllen, für Leitungsdurchmesser 8 x 13 bis 34 mm, mit integrierter Dichtung, Material Kunststoff,  Montage ohne Werkzeug durch Rasttechnik
Breite (Netto-Abmessung): 223 mm
Höhe (Netto-Abmessung): 147 mm
Tiefe (Netto-Abmessung): 20 mm
Werkstoff: Kunststoff

Angebotenes Fabrikat: ..........
Angebotener Typ:
Die Verteilung ist gemäß den geltenden DIN VDE-Bestimmungen komplett zusammengebaut und verdrahtet, anschlussfertig zu liefern und zu montieren.
Menge: 2,000 St
DOK DIN276: 443

**1.2.3.39 NH-Lasttrennleisten-Modul 5RE / 2FB, für NH-Leisten, unbestückt**
Modul, montiert im Schrank eingebaut, für Sammelschienensystem 185 mm und NH-Lasttrennleisten, nutzbare Breite von 400 mm, unbestückt für NH-Sicherungslasttrennleisten, Abdeckungen aus Kunststoff, 90 Grad Druck-Drehverschluss, RAL 7035, einsetzbar ab einer Schranktiefe von 275 mm (ZLBM) bzw. 350mm (ZHBM),
Normen: DIN EN 61439-3, DIN EN 61439-2
Bemessungsstrom: 850 A
Breite (Netto-Abmessung): 500 mm
Einbautiefe: 275 mm
Höhe (Netto-Abmessung): 750 mm
Platzeinheiten (PLE): 120
Tiefe (Netto-Abmessung): 159.5 mm

Angebotenes Fabrikat: ..........
Angebotener Typ:
Die Verteilung ist gemäß den geltenden DIN VDE-Bestimmungen komplett zusammengebaut und verdrahtet, anschlussfertig zu liefern und zu montieren.
Menge: 1,000 St
DOK DIN276: 443

**1.2.3.40 Kupfer-Sammelschiene 30x10 mm, Länge: 465 mm, Kupferschiene, montiert**
Cu-Schienen 30x10mm, L: 465mm Kupferschiene, montiert
Normen: DIN 43673-1
Anzahl Pole: 1P
Bemessungsstrom: 630 A
Tiefe (Netto-Abmessung): 10 mm
Höhe (Netto-Abmessung): 30 mm
Nettogewicht: 1.168 kg
Breite (Netto-Abmessung): 465 mm

Angebotenes Fabrikat: ..........
Angebotener Typ:
Die Verteilung ist gemäß den geltenden DIN VDE-Bestimmungen komplett zusammengebaut und verdrahtet, anschlussfertig zu liefern und zu montieren.
Menge: 3,000 St
DOK DIN276: 443

**1.2.3.41 Sicherungslasttrennschalter 3-polig schaltbar High Version 3xM8 Bolzen**
Sicherungslasttrennschalter  Gerätenorm DIN EN 60947-3. Es kann zwischen einer flachen Ausführung (ZLBM) mit einer Einbautiefe von 121 mm (nicht geeignet für Wandlereinbau) und einer hohen Ausführung mit einer Einbautiefe von 154 mm (geeignet für Wandlereinbau) gewählt werden. Montage ist vertikal sowie horizontal auf der Sammelschiene mit einem Sammelschienenabstand von 100 mm bzw. 185 mm möglich. Optional kann eine Hakenklemme für eine flexible Montage verwendet werden. Unser Angebot umfasst 1-polig bzw. 3-polig schaltbare sowie 3-polige Ausführungen als Sicherungsunterteil. Der Einsatzbereich ist für AC-Spannungen und der Kabelabgang ist oben oder unten. Die Kabel können an dem universalen Kabelanschlussbolzen oder der V-Klemme angeschlossen werden. Die Leisten sind verschließbar und plombierbar. Der Öffnungswinkel für den Sicherungstausch ist größer als 90 Grad. Zudem gibt es Ausführungen mit einer Sicherungsüberwachung (EFM). Als Zubehör bietet ABB Hilfskontakte, Kabelanschlussklemmen, Stromwandler, Amperemeter und noch vieles mehr.
Normen: IEC60947-3
Anschlussart: Bolzen
Anzahl Pole: 3P
Bemessungsbetriebsspannung: 1000 V AC
Bemessungsisolationsspannung: 1000 V
Bemessungsstoßspannungsfestigkeit: 8 kV
Bemessungsstrom: 160 A
Frequenz: 50/60 Hz
Schutzart: IP30
Abgesicherte Kurzschlussfestigkeit: 100 Kiloampere rms, 100 Kiloampere rms, 100 Kiloampere rms, 120 Kiloampere rms
Sicherungsgröße: NH00
Verlustleistung: 33.6 W

Angebotenes Fabrikat: ..........
Angebotener Typ:
Liefern und betriebsbereit montieren
Menge: 4,000 St
DOK DIN276: 443

**1.2.3.42 Berührungsschutz-Modul 1RE / 1FB, montiert**
montiert im Schrank eingebaut, für Berührungsschutz, Abdeckungen aus Kunststoff, 90 Grad Druck-Drehverschluss, RAL 7035, einsetzbar ab einer Schranktiefe von 120 mm, EDF oder WR Montagegerüst muss separat bestellt werden
Normen: DIN EN 61439-3, DIN EN 61439-2
Anzahl Module: 12

Angebotenes Fabrikat: ..........
Angebotener Typ:
Die Verteilung ist gemäß den geltenden DIN VDE-Bestimmungen komplett zusammengebaut und verdrahtet, anschlussfertig zu liefern und zu montieren.
Menge: 1,000 St
DOK DIN276: 443

**1.2.3.43 Reihenklemmen-Modul 3RE / 2FB, horizontale Anordnung, montiert**
Modul, montiert im Schrank eingebaut, für Hutprofilschienen für Reihenklemmen horizontal, Ausbau mit Hutprofilschiene 35 x 15 mm mit Lochung für Drahthalter, in der Tiefe stufenlos über Tiefbauwinkel verstellbar, nutzbare Tiefe von 68 mm bis 145 mm, nutzbare Breite von 438 mm, Abdeckungen aus Kunststoff, 90 Grad Druck-Drehverschluss, RAL 7035, einsetzbar ab einer Schranktiefe von 200 mm, EDF oder WR Montagegerüst muss separat bestellt werden
Normen: DIN EN 61439-3, DIN EN 61439-2
Anzahl Module: 72
Bemessungsstrom: 850 A

Angebotenes Fabrikat: ..........
Angebotener Typ:
Die Verteilung ist gemäß den geltenden DIN VDE-Bestimmungen komplett zusammengebaut und verdrahtet, anschlussfertig zu liefern und zu montieren.
Menge: 1,000 St
DOK DIN276: 443

**1.2.3.44 Montageplatten-Modul 3RE / BH00, 1FB, montiert**
Modul, montiert im Schrank eingebaut, für Montageplatte, Montageplatten aus Stahlblech 2 mm, in der Tiefe stufenlos über Tiefbauwinkel verstellbar, nutzbare Tiefe von 103 mm bis 158 mm, nutzbare Breite von 188 mm, nutzbare Höhe von 416 mm, Abdeckungen aus Kunststoff, 90 Grad Druck-Drehverschluss, RAL 7035, einsetzbar ab einer Schranktiefe von 200 mm, EDF oder WR Montagegerüst muss separat bestellt werden
Normen: DIN EN 61439-3, DIN EN 61439-2
Anzahl Module: 36
Breite (Netto-Abmessung): 250 mm
Höhe (Netto-Abmessung): 450 mm
Tiefe (Netto-Abmessung): 200 mm

Angebotenes Fabrikat: ..........
Angebotener Typ:
Die Verteilung ist gemäß den geltenden DIN VDE-Bestimmungen komplett zusammengebaut und verdrahtet, anschlussfertig zu liefern und zu montieren.
Menge: 4,000 St
DOK DIN276: 443

**1.2.3.45 Schütz, 200 kW, 100-250 V 50/60 Hz / DC**
Schütze der Baureihe AF400 bis AF750 von 200 kW bis 400kW AC-3 (400 V) schalten Leistungskreise mit Motoren, leicht induktiven oder nicht-induktiven Lasten gemäß IEC/EN 60947-4-1 bzw. IEC/EN 60947-5-1.
Sie stehen für die kompakte Baureihe mit AC/DC-Ansteuerung und sehr weiten Spulenspannungsbereichen. Nur 4 Spulen decken Steuerspannungen von 20...500 VDC bis 24...500 VAC ab - ohne zusätzlich erforderliche Löschglieder. Sie besitzen ein integriertes, abschaltbares 24VDC Schnittstellenrelais, welches auch eine Direktansteuerung aus einer SPS ermöglicht. Anbaubare Zubehörteile sind bis zu 2 rechts- und linksseitig montierbare 2-polige Hilfsschalter. Alle Hilfsöffnerkontakte sind als Mirrorkontakte nach IEC60947-4-1 Anhang F ausgeführt. Als weiteres Zubehör sind Verdrahtungsbrücken sowie Verriegelungsglieder erhältlich.
Anschlussart: Hauptstromkreis: Schiene
Anzahl Hauptkontakte Öffner: 0
Anzahl Hauptkontakte Schließer: 3
Anzahl Hilfskontakte Öffner: 2
Anzahl Hilfskontakte Schließer: 2
Typ Blockschütz: 3-poliges Schütz
Bemessungsbetriebsleistung AC-3: 220 kW, 220 kW, 250 kW, 315 kW, 220 kW, 200 kW, 110 kW
Bemessungsbetriebsspannung: 1000 V
Bemessungsbetriebsstrom AC-1: 600 A, 500 A, 400 A, 600 A, 500 A, 400 A
Bemessungsbetriebsstrom AC-3: 400 A, 400 A, 400 A, 350 A, 155 A, 400 A, 400 A
Bemessungssteuerspannung: 100 ... 250 V, 100 ... 250 V, 100 ... 250 V

Angebotenes Fabrikat: ..........
Angebotener Typ:
Liefern und betriebsbereit montieren
Menge: 1,000 St
DOK DIN276: 443

**1.2.3.46 Tmax Schalter-Modul XT4, 3RE / 1FB, für Leistungsschalter Tmax**
Modul, montiert im Schrank eingebaut, für Leistungsschalter Tmax, unbestückt für den Einbau von 1 Leistungsschalter XT4, Abdeckungen aus Kunststoff, 90 Grad Druck-Drehverschluss, RAL 7035, Ausführung der Abdeckung: mit Ausschnitt, einsetzbar ab einer Schranktiefe von 200 mm, EDF oder WR Montagegerüst muss separat bestellt werden
Normen: DIN EN 61439-3, DIN EN 61439-2
Anzahl Module: 36
Bemessungsstrom: 250 A

Angebotenes Fabrikat: ..........
Angebotener Typ:
Die Verteilung ist gemäß den geltenden DIN VDE-Bestimmungen komplett zusammengebaut und verdrahtet, anschlussfertig zu liefern und zu montieren.
Menge: 1,000 St
DOK DIN276: 443

**1.2.3.47 Kompaktleistungsschalter mit vorderseitigen Anschlüssen, 3polig**
Kompaktleistungsschalter für Anlagenschutz gemäß EN 60947-2 (DIN VDE 0660, Teil 101),
Kompaktlasttrennschalter gemäß EN 60947-3 (DIN VDE 0660, Teil 107).
Die Kompaktleistungs- / Lasttrennschalter Tmax XT entsprechen den unterschiedlichen Anlagenanforderungen von Gleich- und Wechselstromnetzen. Tmax XT mit thermomagnetischen- oder elektronischen Auslösern sind einsetzbar zum Schutz von Energieverteilungen, Kabeln, Generatoren und Motoren. Viele dieser Leistungsschalter können auch in Kommunikationssystemen benutzt werden. Umfangreiche Anschlussumbausätze, mechanisches und elektrisches Zubehör sowie Versionsumbausätze (steckbar / ausfahrbar) stehen zur Verfügung. Verschiedene Feldbus und IP Kommunikationsprotokolle können zum Einsatz kommen.
Normen: IEC60947-2
Anzahl Pole: 3P
Auslöser: TMA
Bemessungsausschaltvermögen Im, Bemessungsfehlerschaltvermögen IΔm: 65 kA, 65 kA, 65 kA, 36 kA, 36 kA, 36 kA, 30 kA, 20 kA, 10 kA, 36 kA, 36 kA, 36 kA
Bemessungsbetriebsspannung: 690 V AC, 750 V DC
Bemessungsdauerstrom: 160 A
Bemessungsisolationsspannung: 1000 V
Bemessungsstoßspannungsfestigkeit: 8 kV
Bemessungsstrom: 100 A
Version: F

Angebotenes Fabrikat: ..........
Angebotener Typ:
Liefern und betriebsbereit montieren
Menge: 1,000 St
DOK DIN276: 443

**1.2.3.48 Motorschutzschalter, Auslöseklasse 10, 23 - 32 A**
Motorschutzschalter mit thermischem und elektromagnetischem Schutz steht für die kompakte und leistungsstarke Baureihe mit hohem Kurzschlussausschaltvermögen für den Motorschutz bis 45 kW (400 V) mit einer Modulbreite von 55 mm. Das temperaturkompensierte Gerät hat eine Drehgriffbedienung mit einer klaren Schaltstellungsanzeige I/TRIP/0. Darüber hinaus verfügt MS165 über eine Kurzschlussanzeige. Der Drehgriff ist mit Hilfe eines Vorhängeschlosses in 0-Position direkt verriegelbar. Hilfs-, Signal- und Kurschlussmeldekontakte sowie Unterspannungs- und Arbeitsstromauslöser können ohne Werkzeug angebaut werden. 3-Phasen-Schienen für 125 A erlauben die gemeinsame Einspeisung mehrerer Motorschutzschalter.  Zubehör für Schaltschrankeinbau ergänzt das Sortiment. Atex-Zertifizierung erlaubt den Schutz von Motoren im Ex-Bereich, UL-Zulassung als >Self protected combination motor cotroller<erweitert den Einsatzbereich in Nordamerika.
Normen: CSA 22.2 No. 14, IEC/EN 60947-1, IEC/EN 60947-2, IEC/EN 60947-4-1, UL 60947-4-1
Anzahl Pole: 3P
Bedienteilausführung: Drehgriff
Bemessungsausschaltvermögen Im, Bemessungsfehlerschaltvermögen IΔm: 100 kA, 100 kA, 100 kA, 50 kA, 30 kA, 10 kA
Bemessungs-Grenzkurzschlussausschaltvermögen: 100 kA, 100 kA, 100 kA, 50 kA, 30 kA, 10 kA
Bemessungsauslösestrom der unverzögerten Auslösung: 480 A
Bemessungsbetriebsleistung AC-3: 15 kW
Bemessungsbetriebsspannung: 690 V AC, 250 V DC
Bemessungsbetriebsstrom AC-3: 32 A
Bemessungsstoßspannungsfestigkeit: 8 kV
Einstellbereich: 23 ... 32 A
Schutzart: IP20, IP10

Angebotenes Fabrikat: ..........
Angebotener Typ:
Liefern und betriebsbereit montieren
Menge: 2,000 St
DOK DIN276: 443

**1.2.3.49 Schütz, 15 kW, 100-250 V 50/60 Hz / DC**
Schütze der Baureihe AF30 -  15 kW AC-3 (400V) schalten Leistungskreise mit Motoren, leicht induktiven oder nicht-induktiven Lasten gemäß IEC/EN 60947-4-1 bzw. IEC/EN 60947-5-1.
Flexibel wechselbare Spulenanschlussklemmen erlauben den Anschluss von oben und von unten. Als anbaubare Zubehörteile sind 1- u. 4-polige frontseitige,  sowie rechts- u linksseitige 2-polige Hilfsschalter verfügbar. Alle Hilfsöffnerkontakte sind als Mirrorkontakte nach IEC60947-4-1 Anhang F ausgeführt. Löschglieder sind bauseits integriert.
Normen: IEC/EN 60947-1, IEC/EN 60947-4-1, UL 60335-2-40 LZGH2 A2L, UL 60947-4-1, CSA C22.2 No. 60335-2-40 LZGH2 A2L, CSA C22.2 No. 60947-4-1
Anschlussart: Schraubklemme
Anzahl Hauptkontakte Öffner: 0
Anzahl Hauptkontakte Schließer: 3
Anzahl Hilfskontakte Öffner: 1
Anzahl Hilfskontakte Schließer: 1
Typ Blockschütz: 3-poliges Schütz
Bemessungsbetriebsleistung AC-3: 15 kW, 15 kW, 18.5 kW, 18.5 kW, 18.5 kW, 15 kW, 9 kW
Bemessungsbetriebsspannung: 690 V, 690 V
Bemessungsbetriebsstrom AC-1: 50 A, 42 A, 37 A
Bemessungsbetriebsstrom AC-3: 32 A, 32 A, 28 A, 21 A, 32 A, 33 A
Bemessungssteuerspannung: 100 ... 250 V, 100 ... 250 V, 100 ... 250 V

Angebotenes Fabrikat: ..........
Angebotener Typ:
Liefern und betriebsbereit montieren
Menge: 4,000 St
DOK DIN276: 443

**1.2.3.50 Berührungsschutz-Modul 2RE / BH000, 1FB, Modul, montiert**
Modul, montiert im Schrank eingebaut, für Berührungsschutz, Abdeckungen aus Kunststoff, 90 Grad Druck-Drehverschluss, RAL 7035, einsetzbar ab einer Schranktiefe von 120 mm, EDF oder WR Montagegerüst muss separat bestellt werden
Normen: DIN EN 61439-3, DIN EN 61439-2
Anzahl Module: 24

Angebotenes Fabrikat: ..........
Angebotener Typ:
Die Verteilung ist gemäß den geltenden DIN VDE-Bestimmungen komplett zusammengebaut und verdrahtet, anschlussfertig zu liefern und zu montieren.
Menge: 1,000 St
DOK DIN276: 443

**1.2.3.51 Schütz, 22 kW, 100-250 V 50/60 Hz / DC**
Schütze der Baureihe AF52 - 22 kW AC-3 (400V) schalten Leistungskreise mit Motoren, leicht induktiven oder nicht-induktiven Lasten gemäß IEC/EN 60947-4-1 bzw. IEC/EN 60947-5-1. Flexibel wechselbare Spulenanschlussklemmen erlauben den Anschluss von oben und von unten. Als anbaubare Zubehörteile sind 1- u. 4-polige frontseitige,  sowie rechts- u linksseitige 2-polige Hilfsschalter verfügbar. Alle Hilfsöffnerkontakte sind als Mirrorkontakte nach IEC60947-4-1 Anhang F ausgeführt. Löschglieder sind bauseits integriert.
Normen: IEC/EN 60947-1, IEC/EN 60947-4-1, UL 60335-2-40 LZGH2 A2L, UL 60947-1, UL 60947-4-1, CSA C22.2 No. 60335-2-40 LZGH2 A2L, CSA C22.2 No. 60947-1:22, CSA C22.2 No. 60947-4-1:22
Anschlussart: Schraubklemme
Anzahl Hauptkontakte Öffner: 0
Anzahl Hauptkontakte Schließer: 3
Anzahl Hilfskontakte Öffner: 1
Anzahl Hilfskontakte Schließer: 1
Typ Blockschütz: 3-poliges Schütz
Bemessungsbetriebsleistung AC-3: 22 kW, 30 kW, 30 kW, 30 kW, 30 kW, 22 kW, 15 kW
Bemessungsbetriebsspannung: 690 V, 690 V
Bemessungsbetriebsstrom AC-1: 100 A, 80 A, 70 A
Bemessungsbetriebsstrom AC-3: 53 A, 53 A, 45 A, 35 A, 53 A, 53 A
Bemessungssteuerspannung: 100 ... 250 V, 100 ... 250 V, 100 ... 250 V

Angebotenes Fabrikat: ..........
Angebotener Typ:
Liefern und betriebsbereit montieren
Menge: 1,000 St
DOK DIN276: 443

**1.2.3.52 Motorschutzschalter, Auslöseklasse 10, 18 - 25 A**
Motorschutzschalter MS165 mit thermischem und elektromagnetischem Schutz steht für die kompakte und leistungsstarke Baureihe mit hohem Kurzschlussausschaltvermögen für den Motorschutz bis 45 kW (400 V) mit einer Modulbreite von 55 mm. Das temperaturkompensierte Gerät hat eine Drehgriffbedienung mit einer klaren Schaltstellungsanzeige I/TRIP/0. Darüber hinaus verfügt MS165 über eine Kurzschlussanzeige. Der Drehgriff ist mit Hilfe eines Vorhängeschlosses in 0-Position direkt verriegelbar. Hilfs-, Signal- und Kurschlussmeldekontakte sowie Unterspannungs- und Arbeitsstromauslöser können ohne Werkzeug angebaut werden. 3-Phasen-Schienen für 125 A erlauben die gemeinsame Einspeisung mehrerer Motorschutzschalter.  Zubehör für Schaltschrankeinbau ergänzt das Sortiment. Atex-Zertifizierung erlaubt den Schutz von Motoren im Ex-Bereich, UL-Zulassung als >Self protected combination motor cotroller<erweitert den Einsatzbereich in Nordamerika.
Normen: CSA 22.2 No. 14, IEC/EN 60947-1, IEC/EN 60947-2, IEC/EN 60947-4-1, UL 60947-4-1
Anzahl Pole: 3P
Bedienteilausführung: Drehgriff
Bemessungsausschaltvermögen Im, Bemessungsfehlerschaltvermögen IΔm: 100 kA, 100 kA, 100 kA, 50 kA, 30 kA, 10 kA
Bemessungs-Grenzkurzschlussausschaltvermögen: 100 kA, 100 kA, 100 kA, 50 kA, 30 kA, 10 kA
Bemessungsauslösestrom der unverzögerten Auslösung: 375 A
Bemessungsbetriebsleistung AC-3: 11 kW
Bemessungsbetriebsspannung: 690 V AC, 250 V DC
Bemessungsbetriebsstrom AC-3: 25 A
Bemessungsstoßspannungsfestigkeit: 8 kV
Einstellbereich: 18 ... 25 A
Schutzart: IP20, IP10

Angebotenes Fabrikat: ..........
Angebotener Typ:
Liefern und betriebsbereit montieren
Menge: 2,000 St
DOK DIN276: 443

**1.2.3.53 Motorschutzschalter, Auslöseklasse 10, 40 - 54 A**
Motorschutzschalter MS165 mit thermischem und elektromagnetischem Schutz steht für die kompakte und leistungsstarke Baureihe mit hohem Kurzschlussausschaltvermögen für den Motorschutz bis 45 kW (400 V) mit einer Modulbreite von 55 mm. Das temperaturkompensierte Gerät hat eine Drehgriffbedienung mit einer klaren Schaltstellungsanzeige I/TRIP/0. Darüber hinaus verfügt MS165 über eine Kurzschlussanzeige. Der Drehgriff ist mit Hilfe eines Vorhängeschlosses in 0-Position direkt verriegelbar. Hilfs-, Signal- und Kurschlussmeldekontakte sowie Unterspannungs- und Arbeitsstromauslöser können ohne Werkzeug angebaut werden. 3-Phasen-Schienen für 125 A erlauben die gemeinsame Einspeisung mehrerer Motorschutzschalter.  Zubehör für Schaltschrankeinbau ergänzt das Sortiment. Atex-Zertifizierung erlaubt den Schutz von Motoren im Ex-Bereich, UL-Zulassung als >Self protected combination motor cotroller<erweitert den Einsatzbereich in Nordamerika.
Normen: CSA 22.2 No. 14, IEC/EN 60947-1, IEC/EN 60947-2, IEC/EN 60947-4-1, UL 60947-4-1
Anzahl Pole: 3P
Bedienteilausführung: Drehgriff
Bemessungsausschaltvermögen Im, Bemessungsfehlerschaltvermögen IΔm: 30 kA, 100 kA, 30 kA, 30 kA, 20 kA, 6 kA
Bemessungs-Grenzkurzschlussausschaltvermögen: 50 kA, 100 kA, 50 kA, 45 kA, 20 kA, 8 kA
Bemessungsauslösestrom der unverzögerten Auslösung: 810 A
Bemessungsbetriebsleistung AC-3: 22 kW
Bemessungsbetriebsspannung: 690 V AC, 250 V DC
Bemessungsbetriebsstrom AC-3: 54 A
Bemessungsstoßspannungsfestigkeit: 8 kV
Einstellbereich: 40 ... 54 A
Schutzart: IP20, IP10

Angebotenes Fabrikat: ..........
Angebotener Typ:
Liefern und betriebsbereit montieren
Menge: 1,000 St
DOK DIN276: 443

##### 1.2.4 Messung Backshop

**1.2.4.1 Komplettschrank nach VDE-AR-N 4100:2026-04, In 200 A, DPB**
Mess- und Wandlerschrank, Komplettschrank, mit Zählerkreuz, Anbaumöglichkeit: seitlich, Montageart: Aufputz, Unterputz, teilversenkt, für den Innenbereich, mit Tür, Schutzklasse II (schutzisoliert), Schutzart IP31, geltende Normen: DIN VDE 0603-1, VDE 0603-2-2, DIN EN 61439-1, VDE 0660-600-1, DIN EN 61439-2, VDE 0660-600-2, Bemessungsbetriebsspannung Ue 415V AC 50/60 Hz, Bemessungsstrom In 200 A, Bemessungsstrom der Schaltgerätekombination InA 200 A, pulverbeschichtet, in RAL 9016, Gehäuse aus Stahlblech/Kunststoff, einflüglige Tür, Abmessungen in mm (H x B x T): 1350 x 800 x 215, Zählerplatz verdrahtet, Netzsystem TN-S, 5-polig, Netzseitiger Anschlussraum Zählerplatz: mit Sammelschiene, Anzahl SG-Plätze 1, Anzahl Wandlerzählerplatz 1, Netzseitiger Anschlussraum Zählerplatz: mit Sammelschiene, verdrahtet nach den Vorgaben vom FNN Hinweis, Spannungspfad 3 LS-Schalter B10/25kA Überspannungskategorie 3, Lastbereich: Sammelschienensystem Cu-Schienen 12 x 5 mm 5-polig, Trennstelle vor dem Wandler Sicherungsunterteil NH1/250 A, Wandlerbereich Wandlerauflage mit herausnehmbarer Wandlerlasche 170 x 30 x 5 mm, Ritz: EKS 60-03, EKS 70-04, EKSO 74, MBS: EASK 31.3, EASK 31.4, EASK 31.5, EASK 41.4, EASK 41.5 (Beistellung NB), Trennstelle nach dem Wandler Lastschalter 250 A / 3-polig (M8), Primärverdrahtung L1-L3 Cu-Schiene 30 x 5 und 20 x 5, PE+N Cu-Schiene 20 x 5 mm, Anschluss N+PE (M8), Rasteinheit 9 RE, Bauhöhe 5, Feldbreite 3, Platzeinheiten 324, Abdeckungen aus Kunststoff, plombierbarer Schnellverschluss, RAL 7035
Normen: DIN EN 61439-2
Bauhöhe: 5
Bemessungsstrom: 250 A
Breite (Netto-Abmessung): 800 mm
Höhe (Netto-Abmessung): 1400 mm
Montageart: Aufputzmontage/teilweise versenkt montiert
Platzeinheiten (PLE): 324
Rastereinheiten (RE): 0
Schutzart: IP31
Schutzklasse: II (schutzisoliert)
Tiefe (Netto-Abmessung): 215 mm
Werkstoff: Stahlblech

Angebotenes Fabrikat: ..........
Angebotener Typ:
Die Verteilung ist gemäß den geltenden DIN VDE-Bestimmungen komplett zusammengebaut und verdrahtet, anschlussfertig zu liefern und zu montieren.
Menge: 1,000 St
DOK DIN276: 443

**1.2.4.2 Einspeisegehäuse 165mm,**
Einspeisegehäuse, Anbaumöglichkeiten: seitlich und unten, Montageart: Aufputz, für den Innenbereich,  Farbe: RAL 9016, Gehäuse aus Kunststoff
Breite (Netto-Abmessung): 250 mm
Höhe (Netto-Abmessung): 250 mm
Schutzart: IP31
Schutzklasse: II (schutzisoliert)
Tiefe (Netto-Abmessung): 165 mm
Werkstoff: Kunststoff

Angebotenes Fabrikat: ..........
Angebotener Typ:
Die Verteilung ist gemäß den geltenden DIN VDE-Bestimmungen komplett zusammengebaut und verdrahtet, anschlussfertig zu liefern und zu montieren.
Menge: 1,000 St
DOK DIN276: 443

**1.2.4.3 Ausrüstsatz, Einspeiseklemmen 70mm²**
Ausrüstsatz Einspeiseklemmen  70qmm

Angebotenes Fabrikat: ..........
Angebotener Typ:
Die Verteilung ist gemäß den geltenden DIN VDE-Bestimmungen komplett zusammengebaut und verdrahtet, anschlussfertig zu liefern und zu montieren.
Menge: 1,000 St
DOK DIN276: 443

##### 1.2.5 Messung Nutzer UG

**1.2.5.1 Komplettschrank nach VDE-AR-N 4100:2026-04, In 420 A**
Mess- und Wandlerschrank, Komplettschrank, mit Zählerkreuz, Montageart: Aufputz, für den Innenbereich, mit Tür, Schutzklasse II (schutzisoliert), Schutzart IP55, geltende Normen: DIN EN 61439-1, VDE 0660-600-1, DIN EN 61439-2, VDE 0660-600-2, Bemessungsbetriebsspannung Ue 415V AC 50/60 Hz, Bemessungsstrom In 420 A, Bemessungsstrom der Schaltgerätekombination InA 420 A, pulverbeschichtet, in RAL 7035, Gehäuse aus Stahlblech, einflüglige Tür, Abmessungen in mm (H x B x T): 1950 x 800 x 400, Netzsystem TN-S, 5-polig, Anzahl SG-Plätze 1, Anzahl Wandlerzählerplatz 1, verdrahtet nach den Vorgaben vom FNN Hinweis, Spannungspfad 4 LS-Schalter B10/50kA Überspannungskategorie 4, Lastbereich: Sammelschienensystem Cu-Schienen 30 x 10 mm 5-polig, Trennstelle vor dem Wandler Platz für 1 Sicherungslastleisten NH1/2/3 + 1 Reserveplatz 100 mm breite, Wandlerbereich Wandlerauflage mit herausnehmbarer Wandlerlasche 170 x 40 x 10 mm, Ritz: EKS 79-05, EKS 95-06, EKSO 85, EKSO 105, EKSO 161, EKSO 361, EKSS 84, EKSS 85, EKSS 104, EKSS 105, EKSS 152, EKSS 352, MBS: EASK 51.4, EASK 51.6, EASK 61.4, EASK 61.6 (Beistellung NB), Trennstelle nach dem Wandler Platz für 2 Sicherungslastleisten NH1/2/3, PE+N-Schiene Cu 30 x 10 mm, Rasteinheit 12 RE, Bauhöhe 8, Feldbreite 3, Platzeinheiten 432, Abdeckungen aus Kunststoff, plombierbarer Schnellverschluss, RAL 7035
Normen: DIN EN 61439-2
Bauhöhe: 8
Bemessungsstrom: 600 A
Breite (Netto-Abmessung): 800 mm
Höhe (Netto-Abmessung): 1950 mm
Montageart: Aufputzmontage
Platzeinheiten (PLE): 432
Rastereinheiten (RE): 0
Schutzart: IP55
Schutzklasse: II (schutzisoliert)
Tiefe (Netto-Abmessung): 400 mm
Werkstoff: Stahlblech

Angebotenes Fabrikat: ..........
Angebotener Typ:
Die Verteilung ist gemäß den geltenden DIN VDE-Bestimmungen komplett zusammengebaut und verdrahtet, anschlussfertig zu liefern und zu montieren.
Menge: 1,000 St
DOK DIN276: 443

**1.2.5.2 MuW Ausrüstsatz für Überspannungsschutz**
Ausrüstsatz für Überspannungsschutz im netz- oder anlagenseitigen Anschlussraum,
1x Kombi-Ableiter,
1x Sicherungslastleiste,
3x Sicherungseinsätze NH00 / 160 A,
1x Verdrahtungssatz
Breite (Netto-Abmessung): 250 mm
Höhe (Netto-Abmessung): 1050 mm
Tiefe (Netto-Abmessung): 288 mm

Angebotenes Fabrikat: ..........
Angebotener Typ:
Menge: 1,000 St
DOK DIN276: 443

**1.2.5.3 Sicherungslasttrennschalter 3-polig schaltbar High Version 3xM12 Bolzen**
Einbautiefe von 121 mm und einer hohen Ausführung mit einer Einbautiefe von 154 mm (geeignet für Wandlereinbau)
Montage ist vertikal sowie horizontal auf der Sammelschiene mit einem Sammelschienenabstand von 100 mm bzw. 185 mm möglich.
Hakenklemme für eine flexible Montage verwendet werden. 1-polig bzw. 3-polig schaltbare sowie 3-polige Ausführungen als Sicherungsunterteil. Der Einsatzbereich ist für AC-Spannungen und der Kabelabgang ist oben oder unten.
Kabel an Kabelanschlussbolzen oder der V-Klemme anschließbar.
Leisten verschließbar und plombierbar. Der Öffnungswinkel für den Sicherungstausch ist größer als 90 Grad.
Normen: IEC60947-3
Anschlussart: Bolzen
Anzahl Pole: 3P
Bemessungsbetriebsspannung: 1000 V AC
Bemessungsisolationsspannung: 1000 V
Bemessungsstoßspannungsfestigkeit: 8 kV
Bemessungsstrom: 400 A
Frequenz: 50/60 Hz
Schutzart: IP30
Abgesicherte Kurzschlussfestigkeit: 100 Kiloampere rms, 100 Kiloampere rms, 100 Kiloampere rms, 100 Kiloampere rms, 120 Kiloampere rms
Sicherungsgröße: NH2
Verlustleistung: 55.5 W

Angebotenes Fabrikat: ..........
Angebotener Typ:
Liefern und betriebsbereit montieren
Menge: 2,000 St
DOK DIN276: 443

##### 1.2.6 Messung allgemeine Bereiche

**1.2.6.1 Wandschrank 2FB6R IP44**
Wandschrank 2FB6R IP44

Wandschränke ohne Innenausbau für Aufputz, Unterputz und teilversenkte Montage.
Für den Innenbereich
Die Gehäuse mit Tür Kabeleinführungsmöglichkeiten im oberen oder unteren Anschlussraum.
Seitlich großzügig Platz zur Leitungseinführung und -verlegung.
Pro Feldbreite Membranflansch oben zur Leitungseinführung
Türöffnungswinkel von 120°.
Türen bei Bedarf ausgehängbar
Türscharnier stufenlos eingestellbar.
Ausbau mit Zähler-, Verteilerfelder, oder Montagegerüst individuell nach Kundenwunsch
Schutzart IP44
VDE Prüfzeichen. Geltende Normen: DIN VDE 0603-1, DIN 43870-1
Menge: 1,000 St
DOK DIN276: 443

**1.2.6.2 Messfeld kompl. 6RE 2FB**
Messfeld kompl. 6RE 2FB

Messwandlerkomplettfeld mit Dreipunkt-Befestigung sind für den Einbau in Schränken vorgesehen.
Nach VDE-AR-N 4100:2026-04 vorverdrahtet
Fest definierte Funktionsflächen,
definierte primär und sekundär Verdrahtung und definierte Spannung, Strom und Prüfklemme aus.
Spannungspfadabsicherung mit LS-Schalter B10/25 kA 3-polig.
Menge: 1,000 St
DOK DIN276: 443

**1.2.6.3 MuW Schrank komplett 2FB Leistenschrank Einführung unten**
MuW Schrank komplett 2FB Leistenschrank Einführung unten

Leistenschrank. Einspeisung oder Abgang.
Für 6x Sicherungslasttrennschalter und Leitungseinführung unten 3 x Flansche mit 2 je Kabeltüllen (14 - 68 mm) und oben Vorprägung für Flansche vorhanden
Menge: 1,000 St
DOK DIN276: 443

**1.2.6.4 MuW Schrank Schalterschrank 3-pol. Leitungseinführung unten**
MuW Schrank Schalterschrank 3-pol. Leitungseinführung unten

MuW Schrank 2FB Schalterschrank.
Schalter 3-polig und Leitungseinführung unten
2 x Verschlussflansch
oben Vorprägung für Flansche.
Geprüfte Leistungsschalter LSI In=1250A 3/4p F F
E1.2N 1250 Ekip Dip LSI 3/4p F F
Lasttrennschalter 1250 3/4p F F oder E1.2N/MS 1250 3/4p F F
Menge: 2,000 St
DOK DIN276: 443

**1.2.6.5 MuW Schrank komplett 2FB Wandlerschrank, Leitungseinführung unten**
MuW Schrank komplett 2FB Wandlerschrank, Leitungseinführung unten

MuW Schrank 2FB Wandlerschrank
Leitungseinführung unten
2 x Verschlussflansch
oben Vorprägung für Flansche vorhanden
Menge: 1,000 St
DOK DIN276: 443

**1.2.6.6 MuW Schrank komplett 3FB Leistenschrank, Leitungseinführung unten**
MuW Schrank komplett 3FB Leistenschrank, Leitungseinführung unten

MuW Schrank Einspeisung oder Abgang.
Für 6x Sicherungslasttrennschalter
Leitungseinführung unten
3 x Flansche mit 2 je Kabeltüllen (14 - 68 mm)
oben Vorprägung für Flansche vorhanden
Menge: 1,000 St
DOK DIN276: 443

**1.2.6.7 Standschr. SKII IP55**
Standschr. SKII IP55

Anreihschrank, Leerschrank, Montageart: Aufputz, teilversenkt, für den Innenbereich, mit Tür, Schutzklasse II (schutzisoliert), Schutzart IP55, geltende Normen: DIN EN 61439-1, VDE 0660-600-1, DIN EN 61439-2, VDE 0660-600-2, DIN EN 61439-3, VDE 0660-600-3, IK-Code 08, pulverbeschichtet, in RAL 7035, Gehäuse aus Stahlblech, einflüglige Tür, Tür aus Stahlblech, mit Standardverschluss Doppelbart 3 mm, Türöffnungswinkel 180 Grad, Türanschlag rechts oder links, Rückwand aus Stahlblech, Leitungseinführung oben über Flanschöffnung ausgeschnitten, unten über Flanschöffnung vorgeprägt, seitlich offen für Anreihbarkeit ohne störende Stege, Abmessungen in mm (H x B x T): 1850 x 550 x 400, Rasteinheit 12 RE, Bauhöhe 8, Feldbreite 2, Platzeinheiten 288, vorbereitet für den Ausbau mit Modulen auf WR-Montagegerüst oder Montageplatte
Menge: 1,000 St
DOK DIN276: 443

**1.2.6.8 Rahmenaufnahme**
Rahmenaufnahme

Montagegerüsthalter links oder rechts, im Schrank eingebaut, für den Ausbau mit Montagegerüst oder Montageplatten bzw. Mitteltragschienen, passend für Wand- und Standschränke. Nur in Verbindung mit ab Werk eingebauten Zähler- und Verteilerfeldern, werkseitig mit Montagegerüsthalter mittig im Schrank eingebaut.
Menge: 4,000 St
DOK DIN276: 443

**1.2.6.9 WR-Montagegerüst 2FB BH8**
WR-Montagegerüst 2FB BH8

WR-Montagegerüst, montiert im Schrank eingebaut, Feldbreite 2, Bauhöhe 8 (12 RE) 1800mm, bestehend aus WR-Profilschiene vertikal mit Quer-Profilschiene, für alle Stand- und Reihenschaltschränke ab einer Tiefe von 225 mm.
Menge: 2,000 St
DOK DIN276: 443

**1.2.6.10 Schalter-Modul 1000A**
Schalter-Modul 1000A

Innenausbau Modul, im Schrank montiert, für Leistungsschalter, unbestückt, Rasteinheit 4 RE = 600 mm, Feldbreite 2 = 500 mm, 96 Platzeinheiten, für Sammelschienensystem 3,4-polig, Bemessungsstrom In max. 1000 A, Abdeckungen aus Kunststoff, 90 Grad Druck-Drehverschluss, RAL 7035, Ausführung der Abdeckung: offen, einsetzbar ab einer Schranktiefe von 400 mm,
Menge: 1,000 St
DOK DIN276: 443

**1.2.6.11 LSI In 630A 3P FF Kompaktleistungsschalter**
LSI In 630A 3P FF Kompaktleistungsschalter

Kompaktleistungsschalter für Anlagenschutz gemäß EN 60947-2 (DIN VDE 0660, Teil 101),
Kompaktlasttrennschalter gemäß EN 60947-3 (DIN VDE 0660, Teil 107).

Kompaktleistungs- / Lasttrennschalter entspreched den unterschiedlichen Anlagenanforderungen von Gleich- und Wechselstromnetzen. Mit thermomagnetischen- oder elektronischen Auslösern sind einsetzbar zum Schutz von Energieverteilungen, Kabeln, Generatoren und Motoren.
Menge: 1,000 St
DOK DIN276: 443

**1.2.6.12 Cu 50x10 1000 A 2FB 3P**
Cu 50x10 1000 A 2FB 3P

Hauptsammelschienen-System, Kupfer, 3 Schienen, 50x10
Menge: 1,000 St
DOK DIN276: 443

**1.2.6.13 Cu 50x10 1000A**
Cu 50x10 1000A

Verbindungsschienensystem, Kupfer, 3-polig, 50x10mm
Menge: 1,000 St
DOK DIN276: 443

**1.2.6.14 VBS Halter 3P**
VBS Halter 3P

Verbindungsschienensystem (VBS) Halterset aus GFK, Verbindung vom Einspeise-/Abgangs-Modul zum Hauptsammelschienensystem
Menge: 1,000 St
DOK DIN276: 443

**1.2.6.15 N/PE Module montiert**
N/PE Module montiert

Innenausbau Modul, im Schrank eingebaut, für N/PE Sammelschienensystem horizontal, Schutzklasse II, N isoliert aufgebaut, Rasteinheit 3 RE = 450 mm, Feldbreite 2 = 500 mm, 72 Platzeinheiten, unbestückt für den Einbau von einem Sammelschienensystem 2-polig, mit Sammelschienenhalter, für maximal 2 Cu-Schienen, (Sammelschienen müssen separat bestellt werden), Bemessungsstrom In max. 1000 A, Abdeckungen aus Kunststoff, 90 Grad Druck-Drehverschluss, RAL 7035, Ausführung der Abdeckung: geschlossen, einsetzbar ab einer Schranktiefe von 400 mm,
Menge: 1,000 St
DOK DIN276: 443

**1.2.6.16 SS-Cu-Verb. N/PE 50x10 1000 A**
SS-Cu-Verb. N/PE 50x10 1000 A

Sammelschienenverbinder, Kupfer, für N-Schiene, Schrank-Schrank-Verbindung, 50x10
Menge: 2,000 St
DOK DIN276: 443

**1.2.6.17 Cu 50x10 1000 A 2FB N/PE**
Cu 50x10 1000 A 2FB N/PE

Sammelschiene, Kupfer, 50x10, 2FB, N/PE, im Schrank montiert
Menge: 2,000 St
DOK DIN276: 443

**1.2.6.18 Berührungsschutz-Modul**
Berührungsschutz-Modul

Innenausbau Modul, montiert im Schrank eingebaut, für Berührungsschutz, Rasteinheit 1 RE = 150 mm, Feldbreite 2 = 500 mm, 24 Platzeinheiten, Abdeckungen aus Kunststoff, 90 Grad Druck-Drehverschluss, RAL 7035, Ausführung der Abdeckung: geschlossen, einsetzbar ab einer Schranktiefe von 120 mm,
Menge: 1,000 St
DOK DIN276: 443

**1.2.6.19 Berührungsschutz-Modul**
Berührungsschutz-Modul

Innenausbau Modul, montiert im Schrank eingebaut, für Berührungsschutz, Rasteinheit 4 RE = 600 mm, Feldbreite 2 = 500 mm, 96 Platzeinheiten, Abdeckungen aus Kunststoff, 90 Grad Druck-Drehverschluss, RAL 7035, Ausführung der Abdeckung: geschlossen, einsetzbar ab einer Schranktiefe von 120 mm,
Menge: 1,000 St
DOK DIN276: 443

**1.2.6.20 Flansch 2 Kabeltüllen**
Flansch 2 Kabeltüllen

Flansche mit zwei Kabeltüllen, mit integrierter Dichtung, Material Kunststoff,  Montage ohne Werkzeug durch Rasttechnik, 2 Kabeltüllen 14 - 68 mm,  passend für Wand- und Standschränke.
Menge: 2,000 St
DOK DIN276: 443

**1.2.6.21 Seitenw. T=400mm 12RE**
Seitenw. T=400mm 12RE

Seitenwand T=400mm 12RE unmontiert, Schutzklasse II (schutzisolierte Ausführung),
Menge: 4,000 St
DOK DIN276: 443

**1.2.6.22 HSS-HSS-Verbinder Phasen Cu 60x10 mm**
HSS-HSS-Verbinder Phasen Cu 60x10 mm

Kupfer Verbindungsschienen Phasen HSS-HSS Cu 60 x 10 mm
Menge: 2,000 St
DOK DIN276: 443

**1.2.6.23 PE N- und PE-Verbinder Cu 60x10 mm**
PE N- und PE-Verbinder Cu 60x10 mm

Kupfer Verbindungsschienen N und PE Cu 60 x 10 mm
Menge: 4,000 St
DOK DIN276: 443

**1.2.6.24 VSS-HSS-Verbinder Phasen Cu 60x10 mm**
VSS-HSS-Verbinder Phasen Cu 60x10 mm

Kupfer Verbindungsschienen Phasen VSS-HSS Cu 60 x 10 mm
Menge: 2,000 St
DOK DIN276: 443

**1.2.6.25 Zentraler Erdungspunkt Cu 60x10 mm**
Zentraler Erdungspunkt Cu 60x10 mm

Zentraler Erdungspunkt Kupfer Verbinder Cu 60 x 10 mm
Menge: 1,000 St
DOK DIN276: 443

**1.2.6.26 Verbindungsset Schrank**
Verbindungsset Schrank

Verbindungsset zur Verbindung von 2 Anreihschränken der Schutzklasse II,
Menge: 5,000 St
DOK DIN276: 443

**1.2.6.27 Kabelabfang Sockel 2FB**
Kabelabfang Sockel 2FB

Kabelabfangschiene für Sockel Höhe 100 mm, 2FB, 500 mm, passend für passend für Wand- und Standschränke.
Menge: 1,000 St
DOK DIN276: 443

**1.2.6.28 Sockel T=400mm 2FB H=100mm**
Sockel T=400mm 2FB H=100mm

Sockel 100mm, für Baureihe, teilmontiert, für den Innenbereich, pulverbeschichtet, in RAL 9005, Abmessungen in mm (H x B x T): 100 x 550 x 400, Feldbreite 2
Menge: 5,000 St
DOK DIN276: 443

**1.2.6.29 Sockel T=400mm 3FB H=100mm**
Sockel T=400mm 3FB H=100mm

Sockel 100mm, für Baureihe, teilmontiert, für den Innenbereich, pulverbeschichtet, in RAL 9005, Abmessungen in mm (H x B x T): 100 x 800 x 400, Feldbreite 3
Menge: 1,000 St
DOK DIN276: 443

**1.2.6.30 Sicherungs-Lasttrennschalter 3-polig schaltbar 6xM12 Bolzen**
Sicherungs-Lasttrennschalter 3-polig schaltbar 6xM12 Bolzen

NH 3
3-polig, zum schalten von Nennströmen von 160 A bis 630 A mit Doppelgriffen bis 1250 A.
Höchster Personenschutz bei Betrieb und Wartung Ihrer Schaltanlagen.
nach EN / IEC 60947-3 geprüft
horizontaler und vertikale Montage
Austausch der NH-Sicherungseinsätze.
für Phasenschienen mit einem Abstand von 185 mm
Menge: 1,000 St
DOK DIN276: 443

**1.2.6.31 Sicherungs-Lasttrennschalter 3-polig schaltbar 3xM8 Bolz.**
Sicherungs-Lasttrennschalter 3-polig schaltbar 3xM8 Bolz.

NH 00
3-polig, zum schalten von Nennströmen von 160 A bis 630 A mit Doppelgriffen bis 1250 A.
Höchster Personenschutz bei Betrieb und Wartung Ihrer Schaltanlagen.
nach EN / IEC 60947-3 geprüft
horizontaler und vertikale Montage
Austausch der NH-Sicherungseinsätze.
für Phasenschienen mit einem Abstand von 185 mm
Menge: 5,000 St
DOK DIN276: 443

**1.2.6.32 Sicherungs-Lasttrennschalter 3-polig schaltbar 3xM12 Bolz.**
Sicherungs-Lasttrennschalter 3-polig schaltbar 3xM12 Bolz.

NH 1
3-polig, zum schalten von Nennströmen von 160 A bis 630 A mit Doppelgriffen bis 1250 A.
Höchster Personenschutz bei Betrieb und Wartung Ihrer Schaltanlagen.
nach EN / IEC 60947-3 geprüft
horizontaler und vertikale Montage
Austausch der NH-Sicherungseinsätze.
für Phasenschienen mit einem Abstand vo
Menge: 1,000 St
DOK DIN276: 443

**1.2.6.33 Sicherungs-Lasttrennschalter 3-polig 3xM12 Bolz.**
Sicherungs-Lasttrennschalter 3-polig 3xM12 Bolz.

NH 2
3-polig, zum schalten von Nennströmen von 160 A bis 630 A mit Doppelgriffen bis 1250 A.
Höchster Personenschutz bei Betrieb und Wartung Ihrer Schaltanlagen.
nach EN / IEC 60947-3 geprüft
horizontaler und vertikale Montage
Austausch der NH-Sicherungseinsätze.
für Phasenschienen mit einem Abstand vo
Menge: 1,000 St
DOK DIN276: 443

**1.2.6.34 Sicherungs-Lasttrennschalter 3-polig 3xM12 Bolz.**
Sicherungs-Lasttrennschalter 3-polig 3xM12 Bolz.

NH3
3-polig, zum schalten von Nennströmen von 160 A bis 630 A mit Doppelgriffen bis 1250 A.
Höchster Personenschutz bei Betrieb und Wartung Ihrer Schaltanlagen.
nach EN / IEC 60947-3 geprüft
horizontaler und vertikale Montage
Austausch der NH-Sicherungseinsätze.
für Phasenschienen mit einem Abstand vo
Menge: 1,000 St
DOK DIN276: 443

**1.2.6.35 Kompaktleistungsschalter 1250A mit LSI**
Kompaktleistungsschalter 1250A mit LSI

Kompaktleistungsschalter für Anlagenschutz gemäß EN 60947-2 (DIN VDE 0660, Teil 101),
Kompaktlasttrennschalter gemäß EN 60947-3 (DIN VDE 0660, Teil 107).

Kompaktleistungsschalter entsprechend den unterschiedlichen Anlagenanforderungen von Gleich- und Wechselstromnetzen.
mit thermomagnetischen- oder elektronischen Auslösern
zum Schutz von Energieverteilungen, Kabeln, Generatoren und Motoren.
Menge: 2,000 St
DOK DIN276: 443

**1.2.6.36 MuW Rahmen**
MuW Rahmen

Ausrüstsatz für Überspannungsschutz im netz- oder anlagenseitigen Anschlussraum, 2FB,
1x T1-T2 3N 12.5-275s Kombi-Ableiter,
1x Sicherungslastleiste NH  00
3x Sicherungseinsätze NH00 / 160 A,
1x Verdrahtungssatz
Menge: 1,000 St
DOK DIN276: 443

#### 1.3 Niederspannungsinstallationsanlagen

##### 1.3.1 Verteilungen

**1.3.1.1 Standverteilung**
Schutzisoliert, Einführungen wahlweise von oben oder
unten, Schutzart IP 44, Abgänge auf Klemmen geführt,
Einspeisung bis 5x35 mm², Die Bestückung und 20 % Platzreserve sind einzukalkulieren, nach den Vorschriften des zuständigen EVU.
Die Leitungsschutzschalter der Beleuchtungskreise sind mit Hilfskontakten auszustatten und über das Überwachungsmodul abzufragen.
Die Hilfskontakte der Schutzschalter sowie des ÜSS sind auf Klemmen zu führen.

Die nachfolgenden Postitionen sind Einbauteile der Unterverteilung, diese sind der Bestückung zu berücksichtigen sowie betriebsfertig einzubauen und einzukalkulieren (Ausgenommen sind Alternativ Positionen).
Bestückung gem Stromkreislisten
Höhe ca. 2000mm
Breite ca. 1350mm
Tiefe ca 200 mm
100mm Sockel

inkl. Stromschiene, Abdeckungen, Verdrahtungsmaterial, Plantasche, Rangierkanal bzw. Montageschiene zur Kabeleinführung

Abmessung angeboten:

Höhe x Breite x Tiefe in mm:

'....................................................' (vom Bieter einzutragen)

liefern, montieren, verdrahten und auflegen der Zu- und Abgangsklemmen (aus der Summer der nachfolgenden Positionen)
Menge: 1,000 St
DOK DIN276: 444

*Hinweis: Verteilungseinbauten*

*Hinweis: Lasttrennschalter D02*
Lasttrennerschalter D02

**1.3.1.2 Lasttrennschalter 3-polig 20A**
nach DIN VDE 0660-101 / EN 60947-2

Bemessungbetriebsstrom: 20 A
Bemessungsbetriebsspannung:400/415 V AC bei  50/60 Hz
Bemessungskurzschlussschaltvermögen: 100 kA
Gebrauchskategorie:  A
zur Montage auf Tragschienensystem

einschl. Auflegen der Zu-und Abgangsklemmen

liefern und montieren
Menge: 2,000 St
DOK DIN276: 444

**1.3.1.3 Lasttrennschalter 3-polig 35A**
nach DIN VDE 0660-101 / EN 60947-2

Bemessungbetriebsstrom: 35 A
Bemessungsbetriebsspannung:400/415 V AC bei  50/60 Hz
Bemessungskurzschlussschaltvermögen: 100 kA
Gebrauchskategorie:  A
zur Montage auf Tragschienensystem

einschl. Auflegen der Zu-und Abgangsklemmen

liefern und montieren
Menge: 25,000 St
DOK DIN276: 444

**1.3.1.4 Lasttrennschalter 3-polig 40A**
nach DIN VDE 0660-101 / EN 60947-2

Bemessungbetriebsstrom: 40 A
Bemessungsbetriebsspannung:400/415 V AC bei  50/60 Hz
Bemessungskurzschlussschaltvermögen: 100 kA
Gebrauchskategorie:  A
zur Montage auf Tragschienensystem

einschl. Auflegen der Zu-und Abgangsklemmen

liefern und montieren
Menge: 6,000 St
DOK DIN276: 444

**1.3.1.5 Lasttrennschalter 3-polig 63A**
nach DIN VDE 0660-101 / EN 60947-2

Bemessungbetriebsstrom: 63 A
Bemessungsbetriebsspannung:400/415 V AC bei  50/60 Hz
Bemessungskurzschlussschaltvermögen: 100 kA
Gebrauchskategorie:  A
zur Montage auf Tragschienensystem

einschl. Auflegen der Zu-und Abgangsklemmen

liefern und montieren
Menge: 5,000 St
DOK DIN276: 444

*Hinweis: Fehlerstromschutzschalter*

**1.3.1.6 Fehlerstromschutzschalter 25/0,03 A, 2pol.**
nach DIN VDE 0664-10 / EN61008-1

Typ:  A pulsstromsenitiv
Auslösung:  unverzögert
Bemessungstrom:  25 A
Bemessungsfehlerstrom:  30 mA
Bemessungsausschaltvermögen: 10kA
Stoßstromfest:  bis 250 A

einschl. Auflegen der Zu-und Abgangsklemmen

liefern und montieren
Menge: 15,000 St
DOK DIN276: 444

**1.3.1.7 Fehlerstromschutzschalter 40/0,03 A, 4pol.**
nach DIN VDE 0664-10 / EN61008-1

Typ:  A pulsstromsenitiv
Auslösung:  unverzögert
Bemessungstrom:  40 A
Bemessungsfehlerstrom:  30 mA
Bemessungsausschaltvermögen: 10kA
Stoßstromfest:  bis 250 A

einschl. Auflegen der Zu-und Abgangsklemmen

liefern und montieren
Menge: 25,000 St
DOK DIN276: 444

**1.3.1.8 Fehlerstromschutzschalter 40/0,3 A, 4pol.**
nach DIN VDE 0664-10 / EN61008-1

Typ:  A pulsstromsenitiv
Auslösung:  unverzögert
Bemessungstrom:  40 A
Bemessungsfehlerstrom:  300 mA
Bemessungsausschaltvermögen: 10kA
Stoßstromfest:  bis 250 A

einschl. Auflegen der Zu-und Abgangsklemmen

liefern und montieren
Menge: 15,000 St
DOK DIN276: 444

**1.3.1.9 Hilfskontakt, 1 Schließer, 1 Öffner, 6A/240V**
einschl. Auflegen der Zu-u. Abgangsklemmen

inkl. liefern und montieren
Menge: 150,000 St
DOK DIN276: 444

*Hinweis: NH-Trenner*
NH-Trenner
Incl. Sicherungen

**1.3.1.10 NH-Trenner, Größe 00/000, 3x63A,**
nach DIN VDE 0660/107

Baugröße:00/000
Bemessungsbetriebsspannung: 400 V AC
Bemessungsstrom: 63 A
zur Montage auf Sammelschiene
inkl. anteiligen Sytsemzubehör, Trennwände, Sicherung
einschl. Auflegen der Zu-und Abgangsklemmen

liefern und montieren
Menge: 1,000 St
DOK DIN276: 443

**1.3.1.11 NH-Trenner, Größe 00/000, 3x80A,**
nach DIN VDE 0660/107

Baugröße: 00/000
Bemessungsbetriebsspannung: 400 V AC
Bemessungsstrom: 80 A
zur Montage auf Sammelschiene
inkl. anteiligen Sytsemzubehör, Trennwände, Sicherung
einschl. Auflegen der Zu-und Abgangsklemmen

liefern und montieren
Menge: 4,000 St
DOK DIN276: 443

**1.3.1.12 NH-Trenner, Größe 00/000, 3x125A,**
nach DIN VDE 0660/107

Baugröße: 00/000
Bemessungsbetriebsspannung: 400 V AC
Bemessungsstrom: 125 A
zur Montage auf Sammelschiene
inkl. anteiligen Sytsemzubehör, Trennwände, Sicherung
einschl. Auflegen der Zu-und Abgangsklemmen

liefern und montieren
Menge: 4,000 St
DOK DIN276: 443

**1.3.1.13 NH-Trenner, Größe 00/000, 3x160A,**
nach DIN VDE 0660/107

Baugröße: 00/000
Bemessungsbetriebsspannung: 400 V AC
Bemessungsstrom: 160 A
zur Montage auf Sammelschiene
inkl. anteiligen Sytsemzubehör, Trennwände, Sicherung
einschl. Auflegen der Zu-und Abgangsklemmen

liefern und montieren
Menge: 1,000 St
DOK DIN276: 443

**1.3.1.14 NH-Trenner, Größe 1, 3x250A**
nach DIN VDE 0660/107

Baugröße: 1
Bemessungsbetriebsspannung: 400 V AC
Bemessungsstrom: 250 A
zur Montage auf Sammelschiene
inkl. anteiligen Sytsemzubehör, Trennwände, Sicherung
einschl. Auflegen der Zu-und Abgangsklemmen

liefern und montieren
Menge: 1,000 St
DOK DIN276: 443

**1.3.1.15 NH-Trenner, Größe 3, 3x630A**
nach DIN VDE 0660/107

Baugröße:  3
Bemessungsbetriebsspannung: 400 V AC
Bemessungsstrom:  630 A
zur Montage auf Sammelschiene
inkl. anteiligen Sytsemzubehör, Trennwände, Sicherung
einschl. Auflegen der Zu-und Abgangsklemmen

liefern und montieren
Menge: 2,000 St
DOK DIN276: 443

*Hinweis: Leitungsschutzschalter*

**1.3.1.16 Leitungsschutzschalter 1-polig 6A / B**
nach DIN VDE 0641

Nennstrom: 6 A
Auslösercharakteristik: B
Bemessungsausschaltvermögen: 10kA

einschl. Auflegen der Zu-und Abgangsklemmen

liefern und montieren
Menge: 1,000 St
DOK DIN276: 444

**1.3.1.17 Leitungsschutzschalter 1-polig 10A / B**
nach DIN VDE 0641

Nennstrom: 10 A
Auslösercharakteristik: B
Bemessungsausschaltvermögen: 10kA

einschl. Auflegen der Zu-und Abgangsklemmen

liefern und montieren
Menge: 25,000 St
DOK DIN276: 444

**1.3.1.18 Leitungsschutzschalter 1-polig 10A / C**
nach DIN VDE 0641

Nennstrom: 10 A
Auslösercharakteristik: C
Bemessungsausschaltvermögen: 10kA

einschl. Auflegen der Zu-und Abgangsklemmen

liefern und montieren
Menge: 1,000 St
DOK DIN276: 444

**1.3.1.19 Leitungsschutzschalter 1-polig 16A / B**
nach DIN VDE 0641

Nennstrom: 16 A
Auslösercharakteristik: B
Bemessungsausschaltvermögen: 10kA

einschl. Auflegen der Zu-und Abgangsklemmen

liefern und montieren
Menge: 30,000 St
DOK DIN276: 444

**1.3.1.20 Leitungsschutzschalter 1-polig 16A / C**
nach DIN VDE 0641

Nennstrom: 16 A
Auslösercharakteristik: C
Bemessungsausschaltvermögen: 10kA

einschl. Auflegen der Zu-und Abgangsklemmen

liefern und montieren
Menge: 1,000 St
DOK DIN276: 444

**1.3.1.21 Leitungsschutzschalter 1-polig 32/ B**
nach DIN VDE 0641

Nennstrom: 32 A
Auslösercharakteristik: B
Bemessungsausschaltvermögen: 10kA

einschl. Auflegen der Zu-und Abgangsklemmen

liefern und montieren
Menge: 10,000 St
DOK DIN276: 444

**1.3.1.22 Leitungsschutzschalter 3-polig 10A / B**
nach DIN VDE 0641

Nennstrom: 10 A
Auslösercharakteristik: B
Bemessungsausschaltvermögen: 10kA

einschl. Auflegen der Zu-und Abgangsklemmen

liefern und montieren
Menge: 30,000 St
DOK DIN276: 444

**1.3.1.23 Leitungsschutzschalter 3-polig 10A / C**
nach DIN VDE 0641

Nennstrom: 10 A
Auslösercharakteristik: C
Bemessungsausschaltvermögen: 10kA

einschl. Auflegen der Zu-und Abgangsklemmen

liefern und montieren
Menge: 1,000 St
DOK DIN276: 444

**1.3.1.24 Leitungsschutzschalter 3-polig 16A / B**
nach DIN VDE 0641

Nennstrom: 16 A
Auslösercharakteristik: B
Bemessungsausschaltvermögen: 10kA

einschl. Auflegen der Zu-und Abgangsklemmen

liefern und montieren
Menge: 45,000 St
DOK DIN276: 444

**1.3.1.25 Leitungsschutzschalter 3-polig 16A / C**
nach DIN VDE 0641

Nennstrom: 16 A
Auslösercharakteristik: C
Bemessungsausschaltvermögen: 10kA

einschl. Auflegen der Zu-und Abgangsklemmen

liefern und montieren
Menge: 1,000 St
DOK DIN276: 444

**1.3.1.26 Leitungsschutzschalter 3-polig 25A / B**
nach DIN VDE 0641

Nennstrom: 25 A
Auslösercharakteristik: B
Bemessungsausschaltvermögen: 10kA

einschl. Auflegen der Zu-und Abgangsklemmen

liefern und montieren
Menge: 1,000 St
DOK DIN276: 444

**1.3.1.27 Leitungsschutzschalter 3-polig 25A / C**
nach DIN VDE 0641

Nennstrom: 25 A
Auslösercharakteristik: C
Bemessungsausschaltvermögen: 10kA

einschl. Auflegen der Zu-und Abgangsklemmen

liefern und montieren
Menge: 1,000 St
DOK DIN276: 444

**1.3.1.28 Leitungsschutzschalter 3-polig 32A / B**
nach DIN VDE 0641

Nennstrom: 32 A
Auslösercharakteristik: B
Bemessungsausschaltvermögen: 10kA

einschl. Auflegen der Zu-und Abgangsklemmen

liefern und montieren
Menge: 11,000 St
DOK DIN276: 444

**1.3.1.29 Leitungsschutzschalter 3-polig 32A / C**
nach DIN VDE 0641

Nennstrom: 32 A
Auslösercharakteristik: C
Bemessungsausschaltvermögen: 10kA

einschl. Auflegen der Zu-und Abgangsklemmen

liefern und montieren
Menge: 1,000 St
DOK DIN276: 444

*Hinweis: Überspannungsschutz*

**1.3.1.30 Überspannungsschutzgerät Typ 1/2 Reiheneinbau 230/400VAC 4-polig 100kA**
Überspannungsschutzgerät DIN EN 61643-11 (VDE 0675-6-11), leckstromfrei, Typ 1 und 2, als Reiheneinbaugerät, Maße DIN 43880, mit Funktionsanzeige und potentialfreiem Kontakt für Fernanzeige, Bemessungsbetriebsspannung 230/400 V AC, nicht ausblasend, 4-polig,für TN-S-System, Blitzstoßstrom (10/350) mind. 100 kA je Pol, Folgestromlöschfähigkeit mind. 50 kA effektiv, Schutzpegel max. 1,5 kV, zur Montage auf Tragschiene DIN EN 60715.
einschl. Auflegen der Zu-und Abgangsklemmen

liefern und montieren
Menge: 13,000 St
DOK DIN276: 444

*Hinweis: Messtechnik*

*Hinweis: Universalmessgerät für Schalttafeleinbau*

**1.3.1.31 Universalmessgerät inkl. Wandler**
In den Schaltschränken sind Multifunktionsmessgeräte incl. Messwandlern vorzusehen.

Messsystem für Schalttafeleinbau,

incl. Zubehör liefern und montieren
Menge: 5,000 St
DOK DIN276: 444

**1.3.1.32 M-Bus Energiezähler Drehstrom**
M-Bus Energiezähler Drehstrom

Drehstromzähler, dreiphasig "Stahl" - M-Bus, programmierbare Impulsschnittstelle (vergleichbar mit S0-Schnittstelle)

Drehstromzähler zur Messung eines Dreileiter- oder Vierleiter-Drehstromnetzes über einen Direktanschluss bis maximal 65 A. Folgende Werte werden über eine Siebensegmentanzeige mit bis zu 7 Stellen ausgegeben: Wirkenergie (Klasse 1), Leistungen, Ströme, Spannungen (L-L; L-N) und Frequenz, sowohl je Phase als auch gesamt. Die Kommunikation kann über die integrierte M-Bus-Schnittstelle oder über die Infrarotschnittstelle zur Anbindung eines KNX-Moduls erfolgen. Der Stromzähler hat einen Ausgang. Dieser kann wahlweise als Impulsausgang zur Ausgabe der Wirkenergie oder als Alarmausgang verwendet werden. Hier können bis zu 25 Alarmwerte (Schwellwerte mit Zeitverzögerung) eingestellt werden.

Technische Daten:

  Nennspannung: 3x230/400 V AC
  Bemessungsspannungsbereich: 3x220-240V AC (-20%...+15%)
  Maximalstrom: 65 A
  Mindeststrom: 0,25 A
  Anlaufstrom: <20 mA
  Messungsart: Wirkenergiemessung, Genauigkeitsklasse B (Kl.1)
  Betriebstemperatur: -40°C - +70°C
  Spannung (Impuls-/Alarmausgang): 5-40 V DC
  Ausgangs-Impulsfrequenz: programmierbar (1-9999 Impulse/kWh)
  Anschlussquerschnitt: 1 - 25mm²
  Ausgänge: Impulsausgang / Alarmausgang
  Einbaubreite beträgt 4 DIN-Module
  Zähler ist geeicht nach MID und zugelassen gemäß IEC

Kommunikation: M-Bus
Menge: 10,000 St
DOK DIN276: 444

**1.3.1.33 M-Bus Energiezähler Wechselstrom**
M-Bus Energiezähler Wechselstrom

Einrichtungs-Wechselstromzähler, 65A, einphasig "Stahl" - M-Bus, programmierbare Impulsschnittstelle (vergleichbar mit S0-Schnittstelle)

Wechselstromzähler zur Messung von einphasigen Netzen über einen Direktanschluss für Ströme bis maximal 65 A. Folgende Werte werden über eine Siebensegmentanzeige mit bis zu 7 Stellen ausgegeben: Wirkenergie (Klasse 1), Leistung, Strom, Spannung (L-N) und Frequenz. Die Kommunikation kann über die integrierte Infrarotschnittstelle zur Anbindung eines KNXModuls erfolgen. Der Stromzähler hat einen Ausgang. Dieser kann wahlweise als Impulsausgang zur Ausgabe der Wirkenergie oder als Alarmausgang verwendet werden. Hier können bis zu 25 Alarmwerte (Schwellwerte mit Zeitverzögerung) eingestellt werden.

Technische Daten:

  Nennspannung: 230 V AC
  Bemessungsspannungsbereich: 220-240 V AC (-20%...+15%)
  Maximalstrom: 65 A
  Mindeststrom: 0,25 A
  Anlaufstrom: <20 mA
  Anschlussquerschnitt: 1 - 25mm²
  Betriebstemperatur: -40°C - +70°C
  Spannung (Impuls-/Alarmausgang): 5-40 V DC
  Impulsausgangsfrequenz: programmierbar von 1-9999 Impulse/kWh
  Messungsart: Wirkenergiemessung, Genauigkeitsklasse B (Kl.1)
  Ausgänge: Impulsausgang / Alarmausgang
  Einbaubreite beträgt 2 DIN-Module
  Zähler ist geeicht nach MID und zugelassen gemäß IEC

Kommunikation: M-Bus
Menge: 10,000 St
DOK DIN276: 444

*Hinweis: KNX Komponenten*
KNX Komponenten

alle KNX Komponenten sind als KNX Secure zertifizierte Geräte auszuführen.

**1.3.1.34 Binäreingang, 4fach, 230 V, REG**
Binäreingang, 4fach, 230 V, REG

Zur Ankopplung von 10-230 V AC/DC-Signalen an KNX.
Weitbereichseingang.

Der Eingangszustand wird über 4 gelbe LEDs angezeigt.
Ermöglicht die Erfassung von insgesamt 4 unabhängigen
Eingangssignalen. Jeweils eine Bedientaste pro Kanal.
Mit dieser Taste können die Eingänge manuell bedient
werden. Das Gerät wird über KNX versorgt und benötigt
keine zusätzliche Stromversorgung. Der Busanschluss
erfolgt über Busanschlussklemme.

Funktionen des Anwendungsprogramms:
- Schalten und Dimmen von Beleuchtung (auch 1-Taster-
  Bedienung)
- Bedienung von Jalousien und Rollläden (auch 1-Taster-
  Bedienung)
- Senden von beliebigen Werten, z.B. Temperaturwert
- Steuerung und Speicherung von Lichtszenen
- Bedienung von unterschiedlichen Verbrauchern durch
  mehrfaches Betätigen
- Zählen von Impulsen und Betätigungen
- Auslesen von technischen Kontakten

Eingänge: 4 unabhängige
Signalspannung: 10-230 V AC/DC, 50...60 Hz
Eingangsstrom: 1 mA
Signalpegel
  0-Signal 0...2 V AC/DC
  1-Signal 7...265 V AC/DC
Anzeigeelemente: 4 LEDs zur Statusanzeige der Eingänge
Manuelle Bedienung: alle Eingänge einzeln bedienbar

- Anschluss Eingänge: 0,2 bis 4 mm² eindrähtig
- Busanschluss: Schraubenlose Busanschlussklemme
- Gehäusematerial:
  - Kunststoff, halogenfrei
  - Entflammbarkeit V-0 gem. UL94
Schutzart IP 20, DIN EN 60 529
Montage auf Tragschiene 35 mm, DIN EN 50 022
Breite: 2 TE (36mm)
g
Menge: 4,000 St
DOK DIN276: 444

**1.3.1.35 KNX Meldebaustein Busausfall**
KNX Meldebaustein Busausfall

Meldung von Ausfällen im KNX zur Meldung an die Sicherheitsbeleuchtung

Wechselkontakt  zum Melden eines Ausfalls der Buskommunikation
Busanschluss  2 Busanschlussklemmen KNX
Schutzart  IP 20, EN 60 529
Montage  auf Tragschiene 35 mm, DIN EN 60 715

KNX Secure zertifiziert
Menge: 2,000 St
DOK DIN276: 444

**1.3.1.36 Binäreingang, 8fach, 230 V, REG**
Binäreingang, 8fach, 230 V, REG

Zur Ankopplung von 10-230 V AC/DC-Signalen an KNX.
Weitbereichseingang.

Der Eingangszustand wird über 8 gelbe LEDs angezeigt.
Ermöglicht die Erfassung von insgesamt 8 unabhängigen
Eingangssignalen. Jeweils eine Bedientaste pro Kanal.
Mit dieser Taste können die Eingänge manuell bedient
werden. Das Gerät wird über KNX versorgt und benötigt
keine zusätzliche Stromversorgung. Der Busanschluss
erfolgt über Busanschlussklemme.

Funktionen des Anwendungsprogramms:
- Schalten und Dimmen von Beleuchtung (auch 1-Taster-
  Bedienung)
- Bedienung von Jalousien und Rollläden (auch 1-Taster-
  Bedienung)
- Senden von beliebigen Werten, z.B. Temperaturwert
- Steuerung und Speicherung von Lichtszenen
- Bedienung von unterschiedlichen Verbrauchern durch
  mehrfaches Betätigen
- Zählen von Impulsen und Betätigungen
- Auslesen von technischen Kontakten

Eingänge: 8 unabhängige
Signalspannung: 10-230 V AC/DC, 50...60 Hz
Eingangsstrom: 1 mA
Signalpegel
  0-Signal 0...2 V AC/DC
  1-Signal 7...265 V AC/DC
Anzeigeelemente: 8 LEDs zur Statusanzeige der Eingänge
Manuelle Bedienung: alle Eingänge einzeln bedienbar

- Anschluss Eingänge: 0,2 bis 6 mm² eindrähtig
- Busanschluss: Schraubenlose Busanschlussklemme
- Gehäusematerial:
  - Kunststoff, halogenfrei
  - Entflammbarkeit V-0 gem. UL94
Schutzart IP 20, DIN EN 60 529
Montage auf Tragschiene 35 mm, DIN EN 50 022
Breite: 4 TE (72mm)
Menge: 5,000 St
DOK DIN276: 444

**1.3.1.37 Jalousieaktor mit manueller Bedienung, 4fach, SMI, REG**
Jalousieaktor mit manueller Bedienung, 4fach, SMI, REG

Zur Ansteuerung von SMI-Jalousie- und / oder
Rollladenantrieben über 4 unabhängige SMI-Kanäle.
Vorortbedienung über manuelle Bedientasten möglich.

Mit einem Anwendungsprogramm sind folgende Funktionen
pro Ausgang möglich:
- Fahren AUF/AB; Stopp/Lamellenverstellung
- Fahren in Position (bis zu 4 Preset-Positionen)
- Position setzen,
- Änderung der Preset-Position über KNX
- Fahren in Position 0 % ... 100 %
- Szenen
- Sonnenschutz- und Heizen/Kühlen Automatik-Steuerung
- Vorzugslage bei Bus- u. Hilfsspannungsausfall bzw.
  Wiederkehr
- Wind-, Regen- und Frostalarmüberwachung (zyklisch)
- Sperren und Zwangsführung
- Status-Meldungen: aktuelle Position, Lamellenstellung,
  Behang oben/unten,  SMI-Diagnose, Hilfsspannung,
  aktuelle Betriebsart, SMI-Ausfall, Automatik,
  manuelle Bedienung
- Manuelle Bedienung auch ohne KNX-Anschluss möglich
- Manuelle Bedienung kann KNX sperren/freigeben

Ausgänge: 4 unabhängige SMI-Ausgänge
Anzahl SMI-Antriebe pro Kanal: max. 4
Maximale Verlustleistung: 1,8W
Maximale Leistungsaufnahme KNX: 250mW

Bedien- u. Anzeigeelemente
- pro Kanal je 2 LEDs und Tasten (Auf/AB)

Nennspannung: max. 230 V AC + 10/- 15 %, 45...65 Hz

- Anschluss;
  - Laststromkreis: Schraubklemmen mit Kombikopfschraube
  - für Leitungen 0,2 bis 4 mm²
  - KNX: Schraubenlose Busanschlussklemme
- Gehäusematerial:
  - Kunststoff, halogenfrei
  - Entflammbarkeit V-0 gem. UL94
Schutzart: IP 20, EN 60 529
Montage: auf Tragschiene 35 mm, DIN EN 60 715
Einbaulage: beliebig
Breite: 4 TE (72mm)
Menge: 1,000 St
DOK DIN276: 444

**1.3.1.38 Schaltaktor, 4-fach, 16 A, mit manueller Bedienung, REG**
Schaltaktor, 4-fach, 16 A, mit manueller Bedienung, REG

schaltet mit potenzialfreien Kontakten Stromkreise mit
elektrischen Verbrauchern über KNX und / oder manuell
ohne zusätzlicher Hilfsspannung.

- Manuelle Kontakt-Betätigung pro Ausgang
- Anzeige des Schaltzustandes pro Ausgang

Funktion: Schalten von ohmschen,induktiven und
kapazitiven Lasten
- Beleuchtungen
- Heizungssteuerungen
- Signaleinrichtungen

Mit einem Anwendungsprogramm sind folgende Funktionen
pro Ausgang möglich:
- schließer / Öffner parametriebar
- Zeitfunktionen, Ein- / Ausschaltverzögerung
- Treppenlichtfunktion mit Vorwarnung
- Treppenlichtzeit über Bus veränderbar
- Szenen und Presets Funktion
- Logische Verknüpfung AND, OR, XOR, TOR-Funktion
- Statusrückmeldung
- Zwangsführung / Sperren und Sicherheitsfunktion
- Prioritäts- und In-Betrieb Objekt
- Reaktion auf Schwellwerte
- Steuerung von elektrothermischen Ventilstellantrieben
  (Stetigregelung)
- Auswahl der Vorzugslage bei Busspannungsausfall
- Auswahl der vorzugslage bei Busspannungswiederkehr
- Invertierbarkeit der Ausgänge
- In Betrieb Objekt (zyklische Lebenssignal)
- Kopieren / Tauschen Ausgägne ohne Neuparametrierung
Eine Kaskadierung von Funktionen ist möglich.

Ausgänge: 4 potenzialfreie Kontakte
Nennstrom pro Ausgang: 16 A - AC1 (250 / 440 V AC)
Maximale Verlustleistung Gerät: 4W

Schaltvermögen
- Nach DIN EN 60 947-4-1: 16 A - AC1
- Nach DIN EN 60 669: 16 A,
- Max.kapazitive Last 70 µF
- Max. Einschaltspitzenstrom (150µs) 400A

Bedienung: 4 Schalthebel inkl. Schaltstellungsanzeige

Anschluss:
Laststromkreis: Schraubklemmen mit Kombikopfschraube für
Leitungen von 0,2 bis 6 mm²
KNX: Schraubenlose Busanschlussklemme

Schutzart: IP 20, EN 60 529
Montage: auf Tragschiene 35 mm, EN 60 715
Einbaulage: beliebig
Breite: 4 TE (72 mm)
Gehäusematerial:
- Kunststoff, halogenfrei
- Entflammbarkeit V-0 gem. UL94
Menge: 5,000 St
DOK DIN276: 444

**1.3.1.39 KNX-Spannungsversorgung, 640 mA, REG**
KNX-Spannungsversorgung, 640 mA, REG

Erzeugt und überwacht die KNX-Systemspannung. Mit
integrierter Drossel und galvanischer Trennung von
Busspannung und Versorgungsspannung.

- Der Spannungsausgang ist kurzschlussfest und
  überlastsicher
- Mit zusätzlichem 30 V DC Spannungsausgang zur
  Versorgung einer zweiten Buslinie in Verbindung mit
  einer separaten Drossel
- Versorgungsspannung mit Weitbereichseingang zum
  Schutz gegen Spannungsschwankungen
- Definiertes Verhalten bei Überlast, gem. KNX-Standard
- Mit zweifarbiger LED zur Statusanzeige des Gerätes,
  sichtbar im eingebauten Zustand
  - Keine Überlast, Funktion OK (grün)
  - Überlast (rot)
  - kritische Überlast / Kurzschluss (rot blinkend)

- Versorgungsspannung: 85-265 V AC, 50/60 Hz
- Netzausfallüberbrückungszeit: 200 ms

- KNX-Spannungsausgang: 1 Linie, integrierte Drossel
- Spannungsausgang unverdrosselt:
- Nennspannung Un: 30 V DC +1/-2 V, SELV,
  für beide Spannungsausgänge
- Nennstrom In: 640 mA in Summe für
  für beide Spannungsausgänge

- Anschlüsse
  - KNX: Busanschlussklemme
  - Versorgung: Schraubklemmen
- Anzeigeelement: Zweifarbige Status LED
- Gehäusematerial:
  - Kunststoff, halogenfrei,
  - Entflammbarkeit V-0 gem. UL94
Menge: 2,000 St
DOK DIN276: 444

**1.3.1.40 Linienkoppler, REG**
Linienkoppler, REG

Zur galvanischen Trennung von KNX-Linien/Bereichen und
zum Routing von Datentelegrammen zwischen KNX-Linen und
-Bereichen.

- Filterung des gesamten Gruppenadressbereichs
  (Hauptgruppe 0...31) muss ab ETS Version 4.1.2
  möglich sein.

Bedien- und Anzeigeelemente:
- LED, grün ON
- LED, gelb Primärlinie (Main Line)
- LED, gelb Sekundärlinie (Line)

Anschluss:
- Primärlinie Busanschlussklemme
- Sekundärlinie Busanschlussklemme

Schutzart: IP 20, EN 60 529
Montage: auf Tragschiene 35 mm, DIN EN 60 715
Einbaulage: beliebig
Breite: 2 TE (36mm)
Menge: 2,000 St
DOK DIN276: 444

**1.3.1.41 IP-Router KNX**
Der IP-Router dient als Schnittstelle und Router in
KNX-Installationen und IP-Netzwerken und arbeitet nach
der Spezifikation KNXnet/IP (Tunneling und Routing).

- Spannungsversorgung: 12 ... 30 V DC (+10% / -15%)
oder PoE (IEEE 802.3 af class 1)
- Zurückgesetzte RJ45 Buchse für besseren Biegeradius
- Mit der ETS können KNX-Geräte von der LAN-Seite
über den Router programmiert werden.
- IP-Adresse wahlweise fest einstellbar oder über DHCP
- 5 Tunneling Server verfügbar
- 8k Filtertabelle (Hauptgruppe 0...31) kann geladen
werden
- Multicast-Kommunikation (KNX-Standard) kann
abgeschaltet werden. In diesem Fall können bis zu 10
IP-Router von diesem Typ über Unicast kommunizieren
- Funktion Überwachung auf Busspannungsausfall
verfügbar
- Unterstützung Bus- und Gruppenmonitorbetrieb (ETS)
- Diagnose- und Inbetriebnahme-Tool verfügbar
(inkl. Firmware Update).

- Verlustleistung: max. 1,8 W
- Anzeigeelemente:
LED grün: Betriebsbereitschaft
LED gelb: LAN/LINK
LED gelb: KNX-Telegramm
- Anschluss:
- LAN: RJ45 Buchse
- KNX: Schraubenlose Busanschlussklemme
- Gehäusematerial:
- Kunststoff, halogenfrei,
- Entflammbarkeit V-0 gem. UL94
- Schutzart: IP 20, EN 60 529
- Montage: auf Tragschiene 35 mm, DIN EN 60 715
- Einbaulage: beliebig
- Breite: 2 TE (36 mm)

Baureihe: IP Routers and Interfaces
Unterstützte Bussysteme: KNX (TP), KNX (IP)
Spannungsbereich: PoE
Hilfsspannung AC/DC: 12 ... 30 V DC
Montageart: DIN-Schiene
Schutzart: IP20
Breite in Teilungseinheiten: 2.0
Menge: 2,000 St
DOK DIN276: 444

**1.3.1.42 KNX DALI-Gateway, 1fach**
KNX DALI-Gateway, 1fach

zur Ansteuerung von DALI-Betriebsgeräten mit DALI-Schnittstelle
Typ 0 und 1 nach DIN EN 62 386 ed1/ed2 über KNX.
Integrierte DALI-Spannungsversorgung.
- DALI Single-Master Controller nach DIN EN 62 386 Teil 101ed2 und Teil 103ed1
- 1 DALI Ausgang für 64 DALI-Teilnehmer Typ 0/1, beliebig kombinierbar
- Ansteuerung von 64 Einzel DALI-Teilnehmer, 16 Gruppen,
16 Szenen oder im Broadcast
- Unterstützung von 64 DALI Einzelbatterie Notleuchten
nach DIN EN 62 386 Teil 202
- Manuelles Schalten aller DALI-Teilnehmer (Test DALI Ausgang und
DALI Adressierung)
- Manuelle Bedienung kann gesperrt werden
- Getrennte Betriebs- und DALI-Störung LEDs
- ETS Programmierung ab ETS 4
- Vorlagenparameterfenster: schnelle, übersichtliche und vereinfachte
ETS Programmierung
- KNX Gruppenadressen/Zuordnungen 4.000
- Unterstützung KNX Programmierung mit Long-Frames
- ETS unabhängiges Inbetriebnahme- und Diagnose-Tool inkl. Anzeige
DALI Framing Errors
- Austausch eines DALI-Teilnehmers ohne ETS oder Zusatzsoftware möglich
Funktion: Schalten, Dimmen, Helligkeitswerte inkl. diverse Status-Rückmeldungen
- Steuern DALI Beleuchtung über Gruppen-, Einzel-, Broadcast- oder
Szenen-Befehle
- Treppenlichtfunktion mit Vorwarnung und Dauerlicht
- Ausschalthelligkeit für Nachtbetrieb kann über KNX aktiviert/deaktiviert werden
- Szenenfunktion aufrufbar und über KNX speicherbar
- Slave Funktion zur Anbindung von KNX Lichtregler, Offset möglich
- Zwangsführung/Sperren möglich
- Reaktion auf Beleuchtungs-Teilausfall
- Einbrennfunktion für Leuchtmittel vorhanden
- Getrennte Fehlerinformation von Leuchtmittel und Vorschaltgerät
pro Gruppe oder Teilnehmer
- Sende-/Empfangsverzögerung nach KNX Wiederkehr parametrierbar
- Automatische DALI Adressierung abschaltbar
- DALI Einzelbatterie-Leuchten nach DIN EN 62 386 Teil 202 auslösen/stoppen
Funktions-, Betriebsdauer- und Teildauerprüfungen über KNX
- Für Einzelbatterie-Leuchte kann REST-/INHIBIT-Mode über KNX aktiviert/
deaktiviert werden
- Batteriekapazität der Notleuchte auslesbar
- Übertragung Notlicht-Prüfergebnis auf KNX
Mit einem einzigen Anwendungsprogramm sind folgende Funktionen
pro Ausgang möglich:
- Einstellung max./min. Dimmgrenzen
- Verhalten KNX Ausfall und -Wiederkehr parametrierbar
- DALI PowerOn Level programmierbar
- DALI Systemfailure Level programmierbar
- Dimmgeschwindigkeit auch über KNX veränderbar
- Übergangszeiten bis 65.535 Sekunden
- lineare oder logarithmische DALI Kennlinie verwendbar
- Automatische DALI Adressierung ein-/ausschaltbar
- DALI Telegrammrate beeinflussbar
- Fehlermeldungen über KNX zu sperren
- Quittier-Funktion bei Störmeldungen
- Notlicht-Nachlaufzeit (Prolongtime) parametrierbar
- In Betrieb Objekt (zyklisches Lebenssignal)
Eine Kaskadierung von Funktionen ist möglich.
DALI Inbetriebnahme (Adressen- und Gruppen-Zuordnung)
mit ETS unabhängigem Diagnose- und Inbetriebnahme-Tool.
Ausgang 1 DALI Ausgang
für max. 64 DALI-Teilnehmer
Betriebsspannung - 100 - 240 V AC/DC, 50/60 Hz
(85 ... 265 V AC, 45 ... 65 Hz)
- DALI Ausgang 230 V spannungsfest
(Selbstschutz)
- DALI Spannung 16 V DC
- DALI Strom max. 250 mA
pro DALI Ausgang, kurzschlussfest
Maximale Verlustleistung Gerät 2,0 W
Anschlüsse DALI: Schraubklemme Kombikopf
0,2...6 mm2 eindrähtig
0,2...4 mm2 feindrähtig
KNX: Schraubenlose
Busanschlussklemme
Schutzart IP 20, DIN EN 60 529
Montage auf Tragschiene 35 mm, DIN EN 60 715
ohne Werkzeug, Entnahme aus Verbund
Umgebungstemperatur - 5°C...+ 45°C
Einbaulage beliebig
Breite 4 TE (70 mm)
Gehäusematerial - Kunststoff, halogenfrei
- Entflammbarkeit V-0 gem. UL94
Menge: 4,000 St
DOK DIN276: 444

**1.3.1.43 KNX Wetterstation**
KNX Wetterstation

KNX Wetterstation mit integrierter KNX Busankopplung und Heizung dient zur Messung und Auswertung meteorologischer Daten sowie zur Steuerung von Sonnenschutzeinrichtungen.

Eine Sonnenschutzsteuerung von bis zu 8 Fassaden (inklusive sonnenstandsabhängige Lamellennachführung) ist integriert.
Folgende Größen werden über integrierte Sensoren erfasst:
Windgeschwindigkeit, Windrichtung, Niederschlag, viermal Helligkeit richtungsabhängig, Globalstrahlung, Dämmerung, Temperatur, relative Luftfeuchte und Luftdruck.
Zusätzlich werden weitere Wetterdaten berechnet, um das von Menschen empfundene Wetter besser abbilden zu können:
Absolute Luftfeuchte, gefühlte Temperatur (Wind-Chill-Effekt), Behaglichkeit, Schwüle.
Ein GPS/GLONASS-Empfänger mit Real Time Clock aktualisiert Datum und Uhrzeit und dient zur automatischen Bestimmung des Sonnenstands und der Position (Längen- und Breitengrad, Stationshöhe).
Des Weiteren sind Grenzwertauswertungen, Verknüpfungen und Sperrglieder in der Software implementiert.
Die Montage erfolgt im Außenbereich von Gebäuden, vorzugsweise im Dach- und Fassadenbereich.

Technische Daten:
Versorgung
Nennspannung: AC 24 V SELV (± 10 %), DC 21 ... 32 V SELV
Stromaufnahme: typ. 100 ... 400 mA (witterungsabhängig)
Schutzklasse: III
Leitungstyp: LiYCY 4xAWG26
Leitungslänge: 5 m
Gesamtlänge pro KNX Linie: 15 m
Anzahl Wetterstationen: max. 3 (pro KNX Linie)
Nennspannung KNX: DC 21 ... 32 V SELV
Stromaufnahme KNX: max. 5 mA
Umgebungstemperatur: −30 ... +60 °C
Lager-/Transporttemperatur: −25 ... +70 °C
Schutzart: IP 44 (in Gebrauchslage)
Maße (ØxH): 130 x 68 mm

Windrichtungssensor
Messbereich: 1 ... 360°
Auflösung: 1°
Genauigkeit: ± 10 % (bei laminarer Anströmung)

Windgeschwindigkeitssensor
Messbereich: ca. 0 ... 40 m/s
Auflösung: 0,1 m/s
Genauigkeit (≤ 10 m/s): ± 1 m/s (RMS über 360°)
Genauigkeit (> 10 m/s): ± 5 % (RMS über 360°)

Temperatursensor
Messbereich: −30 ... +60 °C
Auflösung: 0,1 K
Genauigkeit: ± 1 K (bei Windgeschwindigkeit > 2 m/s, Umgebungstemperatur −5 ... +25 °C)

Niederschlagssensor
Messbereich: ja/nein
Genauigkeit: feiner Nieselregen

Helligkeitssensoren
Anzahl: 4
Messbereich: ca. 0 ... 150 klx
Auflösung: 0,1 klx
Genauigkeit: ± 3 %
Spektralbereich: 475 ... 650 nm

Dämmerungssensor
Messbereich: ca. 0 ... 900 lx
Auflösung: 1 lx
Genauigkeit: ± 10 lx

Luftdrucksensor
Messbereich: 300 ... 1100 hPa
Auflösung: 0,01 hPa
Genauigkeit: ± 0,5 hPa (bei Umgebungstemperatur 20 °C)

Feuchtesensor
Messbereich: 0 ... 100 % relative Feuchte (rF)
Auflösung: 0,1 % relative Feuchte (rF)
Genauigkeit: ± % rel. Feuchte (bei Umgebungstemperatur 20 °C)
Absolute Feuchte: 0 ... 400 g/m³
Auflösung: 0,01 g/m³

Globalstrahlung
Messbereich: 0 ... 1300 W/m²
Auflösung: 1 W/m²
Genauigkeit: ± 10 %
Spektralbereich: 350 ... 1100 nm

Alle Genauigkeitsangaben beziehen sich auf den jeweiligen Messbereichsendwert.
montieren und betriebsfertig einrichten
Menge: 1,000 St
DOK DIN276: 444

**1.3.1.44 Erstellen der Stromlaufpläne**
Erstellen der Stromlaufpläne für die vorstehenden
Verteilungen in 3-poliger Darstellung, 3-fach auf Papier und auf Datenträger im DWG-Format digitalisiert.
Menge: 1,000 psch
DOK DIN276: 444

##### 1.3.2 Leitungen / Kabel

**1.3.2.1 Installationsltg halogenfrei NHMH-J 1x6RE**
STLB-Bau 2026-04 053
Halogenfreie Installationsleitung DIN VDE 0250-214 (VDE 0250-214) NHMH-J 1 x 6 RE, Cu-Zahl 58.
Menge: 135,000 m
DOK DIN276: 444

**1.3.2.2 Installationsltg halogenfrei NHMH-J 1x16RM**
STLB-Bau 2026-04 053
Halogenfreie Installationsleitung DIN VDE 0250-214 (VDE 0250-214) NHMH-J 1 x 16 RM, Cu-Zahl 154.
Menge: 125,000 m
DOK DIN276: 444

**1.3.2.3 Installationsltg halogenfrei NHMH-J 3x1,5RE**
STLB-Bau 2026-04 053
Halogenfreie Installationsleitung DIN VDE 0250-214 (VDE 0250-214) NHMH-J 3 x 1,5 RE, Cu-Zahl 43.
Menge: 15000,000 m
DOK DIN276: 444

**1.3.2.4 Installationsltg halogenfrei NHMH-J 3x2,5RE**
STLB-Bau 2026-04 053
Halogenfreie Installationsleitung DIN VDE 0250-214 (VDE 0250-214) NHMH-J 3 x 2,5 RE, Cu-Zahl 72.
Menge: 15000,000 m
DOK DIN276: 444

**1.3.2.5 Installationsltg halogenfrei NHMH-J 5x1,5RE**
STLB-Bau 2026-04 053
Halogenfreie Installationsleitung DIN VDE 0250-214 (VDE 0250-214) NHMH-J 5 x 1,5 RE, Cu-Zahl 72.
Menge: 15000,000 m
DOK DIN276: 444

**1.3.2.6 Installationsltg halogenfrei NHMH-J 5x2,5RE**
STLB-Bau 2026-04 053
Halogenfreie Installationsleitung DIN VDE 0250-214 (VDE 0250-214) NHMH-J 5 x 2,5 RE, Cu-Zahl 120.
Menge: 3500,000 m
DOK DIN276: 444

**1.3.2.7 Installationsltg halogenfrei NHMH-J 7x1,5RE**
STLB-Bau 2026-04 053
Halogenfreie Installationsleitung DIN VDE 0250-214 (VDE 0250-214) NHMH-J 7 x 1,5 RE, Cu-Zahl 101.
Menge: 4000,000 m
DOK DIN276: 444

**1.3.2.8 Installationsltg halogenfrei NHXMH-J 7x2,5RE**
STLB-Bau 2026-04 053
Halogenfreie Installationsleitung DIN VDE 0250-214 (VDE 0250-214) NHXMH-J 7 x 2,5 RE, Cu-Zahl 168.
Menge: 1500,000 m
DOK DIN276: 444

**1.3.2.9 Installationsltg halogenfrei NHMH-J 3x4RE**
STLB-Bau 2026-04 053
Halogenfreie Installationsleitung DIN VDE 0250-214 (VDE 0250-214) NHMH-J 3 x 4 RE, Cu-Zahl 115.
Menge: 800,000 m
DOK DIN276: 444

**1.3.2.10 Installationsltg halogenfrei NHMH-J 5x4RE**
STLB-Bau 2026-04 053
Halogenfreie Installationsleitung DIN VDE 0250-214 (VDE 0250-214) NHMH-J 5 x 4 RE, Cu-Zahl 192.
Menge: 250,000 m
DOK DIN276: 444

**1.3.2.11 Installationsltg halogenfrei NHMH-J 3x6RE**
STLB-Bau 2026-04 053
Halogenfreie Installationsleitung DIN VDE 0250-214 (VDE 0250-214) NHMH-J 3 x 6 RE, Cu-Zahl 173.
Menge: 250,000 m
DOK DIN276: 444

**1.3.2.12 Installationsltg halogenfrei NHMH-J 5x6RE**
STLB-Bau 2026-04 053
Halogenfreie Installationsleitung DIN VDE 0250-214 (VDE 0250-214) NHMH-J 5 x 6 RE, Cu-Zahl 288.
Menge: 250,000 m
DOK DIN276: 444

**1.3.2.13 Installationsltg halogenfrei NHMH-J 5x10RE**
STLB-Bau 2026-04 053
Halogenfreie Installationsleitung DIN VDE 0250-214 (VDE 0250-214) NHMH-J 5 x 10 RE, Cu-Zahl 480.
Menge: 350,000 m
DOK DIN276: 444

**1.3.2.14 Installationsltg halogenfrei NHMH-J 5x16RM**
STLB-Bau 2026-04 053
Halogenfreie Installationsleitung DIN VDE 0250-214 (VDE 0250-214) NHMH-J 5 x 16 RM, Cu-Zahl 768.
Menge: 150,000 m
DOK DIN276: 444

**1.3.2.15 Kabel halogenfrei N2XH-J 3x1,5RE**
STLB-Bau 2026-04 053
Halogenfreies Kabel DIN VDE 0276-604 (VDE 0276-604) N2XH-J 3 x 1,5 RE, Cu-Zahl 43.
Menge: 150,000 m
DOK DIN276: 444

**1.3.2.16 Kabel halogenfrei N2XH-J 3x2,5RE**
STLB-Bau 2026-04 053
Halogenfreies Kabel DIN VDE 0276-604 (VDE 0276-604) N2XH-J 3 x 2,5 RE, Cu-Zahl 72.
Menge: 150,000 m
DOK DIN276: 444

**1.3.2.17 Kabel halogenfrei N2XH-J 5x1,5RE**
STLB-Bau 2026-04 053
Halogenfreies Kabel DIN VDE 0276-604 (VDE 0276-604) N2XH-J 5 x 1,5 RE, Cu-Zahl 72.
Menge: 400,000 m
DOK DIN276: 444

**1.3.2.18 Kabel halogenfrei N2XH-J 5x2,5RE**
STLB-Bau 2026-04 053
Halogenfreies Kabel DIN VDE 0276-604 (VDE 0276-604) N2XH-J 5 x 2,5 RE, Cu-Zahl 120.
Menge: 400,000 m
DOK DIN276: 444

**1.3.2.19 Kabel halogenfrei N2XCH 4x10RE/10**
STLB-Bau 2026-04 053
Halogenfreies Kabel DIN VDE 0276-604 (VDE 0276-604) N2XCH 4 x 10 RE/10, Cu-Zahl 504.
Menge: 400,000 m
DOK DIN276: 444

**1.3.2.20 Kabel halogenfrei N2XCH 4x16RE/16**
STLB-Bau 2026-04 053
Halogenfreies Kabel DIN VDE 0276-604 (VDE 0276-604) N2XCH 4 x 16 RE/16, Cu-Zahl 796.
Menge: 150,000 m
DOK DIN276: 444

**1.3.2.21 Kabel halogenfrei N2XCH 4x25RM/16**
STLB-Bau 2026-04 053
Halogenfreies Kabel DIN VDE 0276-604 (VDE 0276-604) N2XCH 4 x 25 RM/16, Cu-Zahl 1142.
Menge: 80,000 m
DOK DIN276: 444

**1.3.2.22 Kabel halogenfrei N2XCH 4x35RM/16**
STLB-Bau 2026-04 053
Halogenfreies Kabel DIN VDE 0276-604 (VDE 0276-604) N2XCH 4 x 35 RM/16, Cu-Zahl 1526.
Menge: 150,000 m
DOK DIN276: 444

**1.3.2.23 Kabel halogenfrei N2XCH 4x50SM/25**
STLB-Bau 2026-04 053
Halogenfreies Kabel DIN VDE 0276-604 (VDE 0276-604) N2XCH 4 x 50 SM/25, Cu-Zahl 2203.
Menge: 60,000 m
DOK DIN276: 444

**1.3.2.24 Kabel halogenfrei N2XCH 4x70SM/35**
STLB-Bau 2026-04 053
Halogenfreies Kabel DIN VDE 0276-604 (VDE 0276-604) N2XCH 4 x 70 SM/35, Cu-Zahl 3082.
Menge: 95,000 m
DOK DIN276: 444

**1.3.2.25 Kabel halogenfrei N2XCH 4x95SM/50**
STLB-Bau 2026-04 053
Halogenfreies Kabel DIN VDE 0276-604 (VDE 0276-604) N2XCH 4 x 95 SM/50, Cu-Zahl 4208.
Menge: 115,000 m
DOK DIN276: 444

**1.3.2.26 Kabel halogenfrei N2XCH 4x120SM/70**
STLB-Bau 2026-04 053
Halogenfreies Kabel DIN VDE 0276-604 (VDE 0276-604) N2XCH 4 x 120 SM/70, Cu-Zahl 5388.
Menge: 75,000 m
DOK DIN276: 444

**1.3.2.27 Kabel halogenfrei N2XCH 4x150SM/70**
STLB-Bau 2026-04 053
Halogenfreies Kabel DIN VDE 0276-604 (VDE 0276-604) N2XCH 4 x 150 SM/70, Cu-Zahl 6540.
Menge: 260,000 m
DOK DIN276: 444

**1.3.2.28 Kabel halogenfrei N2XCH 4x185RM/95**
STLB-Bau 2026-04 053
Halogenfreies Kabel DIN VDE 0276-604 (VDE 0276-604) N2XCH 4 x 185 RM/95, Cu-Zahl 8159.
Menge: 60,000 m
DOK DIN276: 444

**1.3.2.29 Kabel halogenfrei N2XCH 4x240RM/120**
STLB-Bau 2026-04 053
Halogenfreies Kabel DIN VDE 0276-604 (VDE 0276-604) N2XCH 4 x 240 RM/120, Cu-Zahl 10546.
Menge: 80,000 m
DOK DIN276: 444

**1.3.2.30 Kabel halogenfrei N2XCH 4x300RM/150**
Menge: 150,000 m
DOK DIN276: 444

*Hinweis: Funktionserhalt*

**1.3.2.31 Funktionserhaltkabel (N)HXH-J E30 7 x 2,5 mm²**
einschl. Klein- und Befestigungsmaterial
liefern und montieren
Menge: 150,000 m
DOK DIN276: 444

**1.3.2.32 Funktionserhaltkabel (N)HXH-J E30 3 x 2,5mm²**
Funktionserhaltkabel E30 3 x 2,5mm²
einschl. Klein- und Befestigungsmaterial

liefern und montieren
Menge: 750,000 m
DOK DIN276: 444

**1.3.2.33 Funktionserhaltkabel (N)HXH-J E30 5 x 1,5mm²**
Funktionserhaltkabel E30 5 x 1,5mm²
einschl. Klein- und Befestigungsmaterial

liefern und montieren
Menge: 250,000 m
DOK DIN276: 444

**1.3.2.34 Funktionserhaltkabel (N)HXH-J E30 5 x 2,5mm²**
Energie- und Steuerkabel E30 5 x 2,5mm²
einschl. Klein- und Befestigungsmaterial

liefern und montieren
Menge: 150,000 m
DOK DIN276: 444

**1.3.2.35 Funktionserhaltkabel (N)HXH-J E30 5 x 16 mm²**
Energie- und Steuerkabel E30 5 x 16mm²
einschl. Klein- und Befestigungsmaterial

liefern und montieren
Menge: 150,000 m
DOK DIN276: 444

**1.3.2.36 Funktionserhaltkabel (N)HXH-J E30 7 x 2,5 mm²**
Energie- und Steuerkabel E30 7 x 2,5mm²
einschl. Klein- und Befestigungsmaterial

liefern und montieren
Menge: 150,000 m
DOK DIN276: 444

**1.3.2.37 Kabel halogenfrei NHXH-JFE180 5x10RE**
STLB-Bau 2026-04 053
Halogenfreies Kabel DIN VDE 0266 (VDE 0266) NHXH-J FE 180 5 x 10 RE, Cu-Zahl 480.
Menge: 50,000 m
DOK DIN276: 444

**1.3.2.38 Kabel halogenfrei NHXH-JFE180 5x25RM**
STLB-Bau 2026-04 053
Halogenfreies Kabel DIN VDE 0266 (VDE 0266) NHXH-J FE 180 5 x 25 RM, Cu-Zahl 1200.
Menge: 230,000 m
DOK DIN276: 444

**1.3.2.39 Kabel halogenfrei NHXH-JFE180 5x50RM**
STLB-Bau 2026-04 053
Halogenfreies Kabel DIN VDE 0266 (VDE 0266) NHXH-J FE 180 5 x 50 RM, Cu-Zahl 2400.
Menge: 50,000 m
DOK DIN276: 444

**1.3.2.40 Kabel halogenfrei NHXCHFE180 4x185RM/95**
STLB-Bau 2026-04 053
Halogenfreies Kabel DIN VDE 0266 (VDE 0266) NHXCH FE 180 4 x 185 RM/95, Cu-Zahl 8159.
Menge: 130,000 m
DOK DIN276: 444

*Hinweis: Steuerleitung*

**1.3.2.41 Busltg KNX-TP YCYM 2x2x0,8**
STLB-Bau 2026-04 057
Busleitung, Bussystem KNX-TP, Mantelisolation bemessen für 4 kV Prüfspannung, YCYM 2 x 2 x 0,8, Cu-Zahl 21.
Menge: 750,000 m
DOK DIN276: 444

##### 1.3.3 Verlegesysteme

*Hinweis: Rohr-Systeme*

*Hinweis: Kuststoffpanzerrohr*
Kuststoffpanzerrohr

sind halogenfrei auszuführen!

**1.3.3.1 Kunststoffpanzerrohr M16**
Druckfestigkeit: mittel
Schlagfestigkeit: mittel
halogenfrei
inkl. Befestigungsmaterial, Abstandschellen

liefern und montieren
Menge: 150,000 m
DOK DIN276: 444

**1.3.3.2 Kunststoffpanzerrohr M20**
Druckfestigkeit: mittel
Schlagfestigkeit: mittel
halogenfrei
inkl. Befestigungsmaterial, Abstandschellen

liefern und montieren
Menge: 750,000 m
DOK DIN276: 444

**1.3.3.3 Kunststoffpanzerrohr M25**
Druckfestigkeit: mittel
Schlagfestigkeit: mittel
halogenfrei
inkl. Befestigungsmaterial, Abstandschellen

liefern und montieren
Menge: 500,000 m
DOK DIN276: 444

**1.3.3.4 Kunststoffpanzerrohr M32**
Druckfestigkeit: mittel
Schlagfestigkeit: mittel
halogenfrei
inkl. Befestigungsmaterial, Abstandschellen

liefern und montieren
Menge: 150,000 m
DOK DIN276: 444

**1.3.3.5 Kunststoffpanzerrohr M40**
Druckfestigkeit: mittel
Schlagfestigkeit: mittel
halogenfrei
inkl. Befestigungsmaterial, Abstandschellen

liefern und montieren
Menge: 150,000 m
DOK DIN276: 444

*Hinweis: Kuststoffpanzerrohr schwarz*
Kuststoffpanzerrohr

sind halogenfrei auszuführen!

**1.3.3.6 Kunststoffpanzerrohr M16 schwarz**
Druckfestigkeit: mittel
Schlagfestigkeit: mittel
halogenfrei
inkl. Befestigungsmaterial, Abstandschellen

liefern und montieren
Menge: 150,000 m
DOK DIN276: 444

**1.3.3.7 Kunststoffpanzerrohr M20 schwarz**
Druckfestigkeit: mittel
Schlagfestigkeit: mittel
halogenfrei
inkl. Befestigungsmaterial, Abstandschellen

liefern und montieren
Menge: 750,000 m
DOK DIN276: 444

**1.3.3.8 Kunststoffpanzerrohr M25 schwarz**
Druckfestigkeit: mittel
Schlagfestigkeit: mittel
halogenfrei
inkl. Befestigungsmaterial, Abstandschellen

liefern und montieren
Menge: 500,000 m
DOK DIN276: 444

*Hinweis: Stahlpanzerrohr*

**1.3.3.9 Stahlpanzerrohr M16**
Druckfestigkeit: sehr schwer
Schlagfestigkeit: sehr schwer
inkl. Befestigungsmaterial, Abstandschellen, Muffen, Endtüllen

liefern und montieren
Menge: 200,000 m
DOK DIN276: 444

**1.3.3.10 Stahlpanzerrohr M20**
Druckfestigkeit: sehr schwer
Schlagfestigkeit: sehr schwer
inkl. Befestigungsmaterial, Abstandschellen, Muffen, Endtüllen

liefern und montieren
Menge: 200,000 m
DOK DIN276: 444

**1.3.3.11 Stahlpanzerrohr M25**
Druckfestigkeit: sehr schwer
Schlagfestigkeit: sehr schwer
inkl. Befestigungsmaterial, Abstandschellen, Muffen, Endtüllen

liefern und montieren
Menge: 200,000 m
DOK DIN276: 444

**1.3.3.12 Stahlpanzerrohr M32**
Druckfestigkeit: sehr schwer
Schlagfestigkeit: sehr schwer
inkl. Befestigungsmaterial, Abstandschellen, Muffen, Endtüllen

liefern und montieren
Menge: 200,000 m
DOK DIN276: 444

**1.3.3.13 Stahlpanzerrohr M40**
Druckfestigkeit: sehr schwer
Schlagfestigkeit: sehr schwer
inkl. Befestigungsmaterial, Abstandschellen, Muffen, Endtüllen

liefern und montieren
Menge: 200,000 m
DOK DIN276: 444

*Hinweis: Leitungsführungskanal Stahlblech*

**1.3.3.14 Leitungsführungskanal 50mm x 50mm**
Kleinkanal, Stahlblechprofil mit Spezial-Systemlochung im Boden und Seitenholm zur Kabelbelüftung und zur Kabel- und Leitungsdurchführung
Korrosionsschutz: tauchfeuerverzinkt nach DIN EN ISO 1461
Breite: 50 mm
Seitenhöhe: 50 mm
Blechstärke: 1,5 mm
liefern und montieren
Menge: 100,000 m
DOK DIN276: 444

**1.3.3.15 Leitungsführungskanal 100mm x 50mm**
Kleinkanal, Stahlblechprofil mit Spezial-Systemlochung im Boden und Seitenholm zur Kabelbelüftung und zur Kabel- und Leitungsdurchführung
Korrosionsschutz: tauchfeuerverzinkt nach DIN EN ISO 1461
Breite: 100 mm
Seitenhöhe: 50 mm
Blechstärke: 1,5 mm
liefern und montieren
Menge: 250,000 m
DOK DIN276: 444

**1.3.3.16 Leitungsführungskanal 150mm x 50mm**
Kleinkanal, Stahlblechprofil mit Spezial-Systemlochung im Boden und Seitenholm zur Kabelbelüftung und zur Kabel- und Leitungsdurchführung
Korrosionsschutz: tauchfeuerverzinkt nach DIN EN ISO 1461
Breite: 150 mm
Seitenhöhe: 50 mm
Blechstärke: 1,5 mm
liefern und montieren
Menge: 250,000 m
DOK DIN276: 444

**1.3.3.17 Kanaldeckel 53mm**
Deckel für Kleinkanal, zum Abdeckeln von Kleinkanälen sowie Leuchtenträgerschienen, mit Drehriegel zur Befestigung unter dem Seitenholm
Korrosionsschutz: bandverzinkt Zink/Aluminium, Double Dip nach DIN EN 10346
Breite: 53 mm
Blechstärke: 1 mm
Anzahl Drehriegel: 3 St.
liefern und montieren
Menge: 100,000 m
DOK DIN276: 444

**1.3.3.18 Kanaldeckel 103mm**
Deckel für Kleinkanal, zum Abdeckeln von Kleinkanälen sowie Leuchtenträgerschienen, mit Drehriegel zur Befestigung unter dem Seitenholm
Korrosionsschutz: bandverzinkt Zink/Aluminium, Double Dip nach DIN EN 10346
Breite: 103 mm
Blechstärke: 1 mm
Anzahl Drehriegel: 3 St.
liefern und montieren
Menge: 250,000 m
DOK DIN276: 444

**1.3.3.19 Kanaldeckel 153mm**
Deckel für Kleinkanal, zum Abdeckeln von Kleinkanälen sowie Leuchtenträgerschienen, mit Drehriegel zur Befestigung unter dem Seitenholm
Korrosionsschutz: bandverzinkt Zink/Aluminium, Double Dip nach DIN EN 10346
Breite:  153 mm
Blechstärke: 1 mm
Anzahl Drehriegel: 3 St.
liefern und montieren
Menge: 250,000 m
DOK DIN276: 444

*Hinweis: Kabelrinne mittelschwer Ausführung*

**1.3.3.20 Kabelrinne MKSM FS 60x100**
Korrosionsschutz: bandverzinkt nach DIN EN 10346
Blechstärke: 1 mm
Seitenhöhe: 60 mm
Breite: 100 mm
Tragfähigkeit: 1,6 kN/m bei Stützabstand 1,5m

Befestigung an: Decke, Wand, Beton/Mauerwerk
einschl. Stiele, Ausleger und systembedingtem Zubehör
liefern und montieren
Menge: 150,000 m
DOK DIN276: 444

**1.3.3.21 Kabelrinne MKSM FS 60x200**
Korrosionsschutz: bandverzinkt nach DIN EN 10346
Blechstärke: 1 mm
Seitenhöhe: 60 mm
Breite: 200 mm
Tragfähigkeit: 1,5 kN/m bei Stützabstand 1,5m

Befestigung an: Decke, Wand, Beton/Mauerwerk
einschl. Stiele, Ausleger und systembedingtem Zubehör
liefern und montieren
Menge: 150,000 m
DOK DIN276: 444

**1.3.3.22 Kabelrinne MKSM FS 60x300**
Korrosionsschutz: bandverzinkt nach DIN EN 10346
Blechstärke: 1 mm
Seitenhöhe: 60 mm
Breite: 300 mm
Tragfähigkeit: 1,5 kN/m bei Stützabstand 1,5m

Befestigung an: Decke, Wand, Beton/Mauerwerk
einschl. Stiele, Ausleger und systembedingtem Zubehör
liefern und montieren
Menge: 150,000 m
DOK DIN276: 444

**1.3.3.23 Kabelrinne MKSM FS 60x400**
Korrosionsschutz: bandverzinkt nach DIN EN 10346
Blechstärke: 1 mm
Seitenhöhe: 60 mm
Breite: 400 mm
Tragfähigkeit: 1,5 kN/m bei Stützabstand 1,5m

Befestigung an: Decke, Wand, Beton/Mauerwerk
einschl. Stiele, Ausleger und systembedingtem Zubehör
liefern und montieren
Menge: 150,000 m
DOK DIN276: 444

*Hinweis: Weitspannrinne 110mm*
Weitspannrinne

**1.3.3.24 Weitspannrinne WKSG 110x200**
Korrosionsschutz: bandverzinkt nach DIN EN 10327
Breite: 200 mm
Seitenhöhe: 110 mm
Blechstärke: 2 mm
Tragfähigkeit: 2,5 kN/m bei Stützabstand 3,0m

Befestigung an: Decke, Wand, Beton/Mauerwerk
einschl. Ausleger und systembedingtem Zubehör
Menge: 200,000 m
DOK DIN276: 444

**1.3.3.25 Weitspannrinne WKSG 110x300**
Korrosionsschutz: bandverzinkt nach DIN EN 10327
Breite: 300 mm
Seitenhöhe: 110 mm
Blechstärke: 2 mm
Tragfähigkeit: 2,5 kN/m bei Stützabstand 3,0m

Befestigung an: Decke, Wand, Beton/Mauerwerk
einschl. Ausleger und systembedingtem Zubehör
Menge: 40,000 m
DOK DIN276: 444

**1.3.3.26 Weitspannrinne WKSG 110x400**
Korrosionsschutz: bandverzinkt nach DIN EN 10327
Breite: 400 mm
Seitenhöhe: 110 mm
Blechstärke: 2 mm
Tragfähigkeit: 2,9 kN/m bei Stützabstand 3,0m

Befestigung an: Decke, Wand, Beton/Mauerwerk
einschl. Ausleger und systembedingtem Zubehör
Menge: 400,000 m
DOK DIN276: 444

**1.3.3.27 Weitspannrinne WKSG 110x600**
Korrosionsschutz: bandverzinkt nach DIN EN 10327
Breite: 600 mm
Seitenhöhe: 110 mm
Blechstärke: 2 mm
Tragfähigkeit: 2,9 kN/m bei Stützabstand 3,0m

Befestigung an: Decke, Wand, Beton/Mauerwerk
einschl. Ausleger und systembedingtem Zubehör
Menge: 25,000 m
DOK DIN276: 444

*Hinweis: Trennsteg*

**1.3.3.28 Trennsteg Kabelrinnen 60 mm**
Korrosionsschutz: bandverzinkt nach DIN EN 10346
Seitenhöhe: 60 mm
Befestigung: geschraubt

inkl. Befestigungsmaterial liefern und montieren
Menge: 600,000 m
DOK DIN276: 444

**1.3.3.29 Trennsteg Weitspannrinne 110 mm**
Korrosionsschutz: bandverzinkt nach DIN EN 10346
Seitenhöhe: 60 mm
Befestigung: geschraubt

inkl. Befestigungsmaterial liefern und montieren
Menge: 656,000 m
DOK DIN276: 444

*Hinweis: Formteile*

**1.3.3.30 Höhenänderung 200x60 E30**
Höhenänderung 200x60 E30

Breite: 200 mm
Seitenhöhe: 60 mm
Funktionserhalt
inkl. Befestigungsmaterial liefern und montieren
Menge: 5,000 St
DOK DIN276: 444

**1.3.3.31 Höhenänderung 300x60 E30**
Höhenänderung 300x60 E30

Breite: 300 mm
Seitenhöhe: 60 mm
Funktionserhalt
inkl. Befestigungsmaterial liefern und montieren
Menge: 10,000 St
DOK DIN276: 444

**1.3.3.32 Höhenänderung 300x60**
Höhenänderung 300x60

Breite: 300 mm
Seitenhöhe: 60 mm
inkl. Befestigungsmaterial liefern und montieren
Menge: 7,000 St
DOK DIN276: 444

**1.3.3.33 Höhenänderung 400x60**
Höhenänderung 400x60

Breite: 400 mm
Seitenhöhe: 60 mm
inkl. Befestigungsmaterial liefern und montieren
Menge: 4,000 St
DOK DIN276: 444

**1.3.3.34 Höhenänderung 300x110**
Höhenänderung 300x110

Breite: 300 mm
Seitenhöhe: 110 mm
inkl. Befestigungsmaterial liefern und montieren
Menge: 4,000 St
DOK DIN276: 444

**1.3.3.35 Höhenänderung 400x110**
Höhenänderung 400x110

Breite: 400 mm
Seitenhöhe: 110 mm
inkl. Befestigungsmaterial liefern und montieren
Menge: 30,000 St
DOK DIN276: 444

**1.3.3.36 Höhenänderung 600x110**
Höhenänderung 600x110

Breite: 600 mm
Seitenhöhe: 110 mm
inkl. Befestigungsmaterial liefern und montieren
Menge: 10,000 St
DOK DIN276: 444

**1.3.3.37 Bogen 90° 200x60 E30**
Bogen 90° 200x60 E30

90°-Bogen für horizontale Abzweigung, Formteil für schraubbare Kabelrinnen Seitenhöhe 60. Mit Verbinderlochung. Einsetzbar im Innen- und Außenbereich. Auslieferung im nicht montierten Zustand. Inklusive Befestigungsmaterial. Formteile müssen durch die Tragkonstruktion unterstützt werden. Geeignet für den Einsatz im Funktionserhalt im Zusammenhang mit Kabelrinnen, die nach DIN 4102 Teil 12 für den Funktionserhalt geprüft sind.

Werkstoff: Stahl, St
Oberfläche: bandverzinkt, DIN EN 10346, FS
Breite: 200 mm
Höhe: 60 mm
Winkel: 90°
Richtungsänderung: horizontal
Funktionserhalt
inkl. Befestigungsmaterial liefern und montieren
Menge: 1,000 St
DOK DIN276: 444

**1.3.3.38 Bogen 90° 300x60 E30**
Bogen 90° 300x60 E30

90°-Bogen für horizontale Abzweigung, Formteil für schraubbare Kabelrinnen Seitenhöhe 60. Mit Verbinderlochung. Einsetzbar im Innenbereich. Auslieferung im nicht montierten Zustand. Inklusive Befestigungsmaterial. Formteile müssen durch die Tragkonstruktion unterstützt werden. Geeignet für den Einsatz im Funktionserhalt im Zusammenhang mit Kabelrinnen, die nach DIN 4102 Teil 12 für den Funktionserhalt geprüft sind.

Werkstoff: Stahl, St
Oberfläche: bandverzinkt, DIN EN 10346, FS
Breite: 300 mm
Höhe: 60 mm
Winkel: 90°
Richtungsänderung: horizontal
Funktionserhalt
inkl. Befestigungsmaterial liefern und montieren
Menge: 5,000 St
DOK DIN276: 444

**1.3.3.39 Bogen bis 90° 300x60**
Bogen bis 90° 300x60

Horizontaler variabler Bogen, Formteil für Kabelrinnen Seitenhöhe 60 mm. Winkel 0-90 °. Potentialausgleich ist nach DIN EN 61573 zu gewährleisten.Geeignet für den Einsatz im Funktionserhalt im Zusammenhang mit Kabelrinnen, die nach DIN 4102 Teil 12 für den Funktionserhalt geprüft sind. Geeignet für den Einsatz in Flucht- und Rettungswegen im Zusammenhang mit Kabelrinnen, die als Kabeltragkonstruktion für den Einbau oberhalb abgehängter Brandschutzdecken geprüft sind.

Werkstoff: Stahl, St
Oberfläche: bandverzinkt, DIN EN 10346, FS
Breite: 300 mm
Höhe: 60 mm
Richtungsänderung: horizontal
Funktionserhalt
inkl. Befestigungsmaterial liefern und montieren
Menge: 1,000 St
DOK DIN276: 444

**1.3.3.40 Bogen bis 90° 400x60**
Bogen bis 90° 400x60

Horizontaler variabler Bogen, Formteil für Kabelrinnen Seitenhöhe 60 mm. Winkel 0-90 °. Potentialausgleich ist nach DIN EN 61573 zu gewährleisten.Geeignet für den Einsatz im Funktionserhalt im Zusammenhang mit Kabelrinnen, die nach DIN 4102 Teil 12 für den Funktionserhalt geprüft sind. Geeignet für den Einsatz in Flucht- und Rettungswegen im Zusammenhang mit Kabelrinnen, die als Kabeltragkonstruktion für den Einbau oberhalb abgehängter Brandschutzdecken geprüft sind.

Werkstoff: Stahl, St
Oberfläche: bandverzinkt, DIN EN 10346, FS
Breite: 400 mm
Höhe: 60 mm
Richtungsänderung: horizontal
Funktionserhalt
inkl. Befestigungsmaterial liefern und montieren
Menge: 1,000 St
DOK DIN276: 444

**1.3.3.41 Bogen 90° 300x110**
Bogen 90° 300x110

Horizontaler 90°-Bogen, Formteil für Weitspannkabelleitern Seitenhöhe 110 mm. Mit Verbinderlochung.

Werkstoff: Stahl, St
Oberfläche: bandverzinkt, DIN EN 10346, FS
Breite: 300 mm
Höhe: 110 mm
Winkel: 90
Richtungsänderung: horizontal
inkl. Befestigungsmaterial liefern und montieren
Menge: 5,000 St
DOK DIN276: 444

**1.3.3.42 Bogen 90° 400x110**
Bogen 90° 400x110

Horizontaler 90°-Bogen, Formteil für Weitspannkabelleitern Seitenhöhe 110 mm. Mit Verbinderlochung.

Werkstoff: Stahl, St
Oberfläche: bandverzinkt, DIN EN 10346, FS
Mengeneinheit: Stück
Breite: 400 mm
Höhe: 110 mm
Verbinder: ohne Verbinder
Winkel: 90°
Richtungsänderung: horizontal
inkl. Befestigungsmaterial liefern und montieren
Menge: 75,000 St
DOK DIN276: 444

**1.3.3.43 Bogen 90° 600x110**
Bogen 90° 600x110

Horizontaler 90°-Bogen, Formteil für Weitspannkabelleitern Seitenhöhe 110 mm. Mit Verbinderlochung.

Werkstoff: Stahl, St
Oberfläche: bandverzinkt, DIN EN 10346, FS
Mengeneinheit: Stück
Breite: 600 mm
Höhe: 110 mm
Verbinder: ohne Verbinder
Winkel: 90
Richtungsänderung: horizontal
inkl. Befestigungsmaterial liefern und montieren
Menge: 10,000 St
DOK DIN276: 444

**1.3.3.44 T-Stück 300x60 E30**
T-Stück 300x60 E30

mittels Stroßstellenleiste erstellen
Stoßstellenleiste in breiter Ausführung für die Stoßstellenverbindung von Kabelrinnen und Weitspannkabelrinnen.
Werkstoff: Stahl, St
Oberfläche: bandverzinkt, DIN EN 10346, FS
Breite: 285 mm
Ausführung: Stoßstellenleiste
Funktionserhalt: ja
Verbindungsart: Schraubverbinder
inkl. Befestigungsmaterial liefern und montieren
Menge: 2,000 St
DOK DIN276: 444

**1.3.3.45 T-Stück 400x110**
T-Stück 400x110

mittels Stroßstellenleiste erstellen
Stoßstellenleiste in breiter Ausführung für die Stoßstellenverbindung von Kabelrinnen und Weitspannkabelrinnen.
Werkstoff: Stahl, St
Oberfläche: bandverzinkt, DIN EN 10346, FS
Mengeneinheit: Stück
Breite: 385 mm
Ausführung: Stoßstellenleiste
Funktionserhalt: ja
Verbindungsart: Schraubverbinder
inkl. Befestigungsmaterial liefern und montieren
Menge: 15,000 St
DOK DIN276: 444

**1.3.3.46 Kreuzung 400x110**
Kreuzung 400x110

mittels Stroßstellenleiste erstellen
Stoßstellenleiste in breiter Ausführung für die Stoßstellenverbindung von Kabelrinnen und Weitspannkabelrinnen.
Werkstoff: Stahl, St
Oberfläche: bandverzinkt, DIN EN 10346, FS
Mengeneinheit: Stück
Breite: 385 mm
Ausführung: Stoßstellenleiste
Funktionserhalt: ja
Verbindungsart: Schraubverbinder
inkl. Befestigungsmaterial liefern und montieren
Menge: 1,000 St
DOK DIN276: 444

**1.3.3.47 Reduzierung 400x60 auf 300x60**
Reduzierung 400x60 auf 300x60

inkl. Befestigungsmaterial liefern und montieren
Menge: 1,000 St
DOK DIN276: 444

**1.3.3.48 Reduzierung 300x110 auf 200x110**
Reduzierung 300x110 auf 200x110

inkl. Befestigungsmaterial liefern und montieren
Menge: 2,000 St
DOK DIN276: 444

**1.3.3.49 Reduzierung 400x110 auf 300x110**
Reduzierung 400x110 auf 300x110

inkl. Befestigungsmaterial liefern und montieren
Menge: 2,000 St
DOK DIN276: 444

*Hinweis: Steigeleiter*

**1.3.3.50 Steigeleiter SLL 60x400**
Korrosionsschutz: bandverzinkt nach DIN EN 10327
Seitenhöhe: 60 mm
Breite: 400 mm
Sprossenabstand: 600 mm
Befestigung an: Decke, Wand, Beton/Mauerwerk
inkl. Befestigungsmaterial liefern und montieren
Menge: 50,000 m
DOK DIN276: 444

**1.3.3.51 Steigeleiter SLL 60x500**
Korrosionsschutz: bandverzinkt nach DIN EN 10327
Seitenhöhe: 60 mm
Breite: 500 mm
Sprossenabstand: 600 mm
Befestigung an: Decke, Wand, Beton/Mauerwerk
inkl. Befestigungsmaterial liefern und montieren
Menge: 150,000 m
DOK DIN276: 444

**1.3.3.52 Steigeleiter SLL 60x500**
Korrosionsschutz: bandverzinkt nach DIN EN 10327
Seitenhöhe: 60 mm
Breite: 600 mm
Sprossenabstand: 600 mm
Befestigung an: Decke, Wand, Beton/Mauerwerk
inkl. Befestigungsmaterial liefern und montieren
Menge: 40,000 m
DOK DIN276: 444

*Hinweis: Montageschiene*

**1.3.3.53 Montageschiene, gelocht 200 mm**
Material: Stahl
Oberfläche: tauchfeuerverzinkt
Abmessung B x H: 40 x 22,5 mm
Länge: 200 mm
Schlitzweite: 18 mm

Befestigung an: Decke, Wand, Beton/Mauerwerk
inkl. Befestigungsmaterial liefern und montieren
Menge: 75,000 St
DOK DIN276: 444

**1.3.3.54 Montageschiene, gelocht 300 mm**
Material: Stahl
Oberfläche: tauchfeuerverzinkt
Abmessung B x H: 40 x 22,5 mm
Länge: 300 mm
Schlitzweite: 18 mm

Befestigung an: Decke, Wand, Beton/Mauerwerk
inkl. Befestigungsmaterial liefern und montieren
Menge: 75,000 St
DOK DIN276: 444

**1.3.3.55 Montageschiene, gelocht 400 mm**
Material: Stahl
Oberfläche: tauchfeuerverzinkt
Abmessung B x H: 40 x 22,5 mm
Länge: 400 mm
Schlitzweite: 18 mm

Befestigung an: Decke, Wand, Beton/Mauerwerk
inkl. Befestigungsmaterial liefern und montieren
Menge: 75,000 St
DOK DIN276: 444

**1.3.3.56 Montageschiene, gelocht 500 mm**
Material: Stahl
Oberfläche: tauchfeuerverzinkt
Abmessung B x H: 40 x 22,5 mm
Länge: 500 mm
Schlitzweite: 18 mm

Befestigung an: Decke, Wand, Beton/Mauerwerk
inkl. Befestigungsmaterial liefern und montieren
Menge: 75,000 St
DOK DIN276: 444

**1.3.3.57 Montageschiene, gelocht 600 mm**
Material: Stahl
Oberfläche: tauchfeuerverzinkt
Abmessung B x H: 40 x 22,5 mm
Länge: 600 mm
Schlitzweite: 18 mm

Befestigung an: Decke, Wand, Beton/Mauerwerk
inkl. Befestigungsmaterial liefern und montieren
Menge: 75,000 St
DOK DIN276: 444

*Hinweis: Sammelhalterungen/Kabelklammern*

**1.3.3.58 Sammelhalterung 20 Leitungen**
inkl. Befestigungszubehör

liefern und montieren
Menge: 600,000 St
DOK DIN276: 444

**1.3.3.59 Sammelhalterung 40 Leitungen**
inkl. Befestigungszubehör

liefern und montieren
Menge: 600,000 St
DOK DIN276: 444

**1.3.3.60 Kabelklammer 8 Leitungen**
inkl. Befestigungszubehör

liefern und montieren
Menge: 600,000 St
DOK DIN276: 444

**1.3.3.61 Kabelklammer 16 Leitungen**
inkl. Befestigungszubehör

liefern und montieren
Menge: 600,000 St
DOK DIN276: 444

**1.3.3.62 Schwanenhals Dachdurchführung**
Schwanenhals Dachdurchführung

Schwanenhals-Dachdurchführung als flexibles, modulares System, für alle gängigen Flachdachaufbauten geeignet. Mit angeschweißter Anschlussplatte, ausgeführt als Klebeflansch gegen nicht drückendes Wasser nach DIN 18533. Schwanenhals ist auch nach der Montage in Höhe und Richtung veränderbar.
Die Abdichtung der durchgeführten Leitungen erfolgt mit geteilten Gummi-Press-Dichtungen GPD 150/G/1/(Z)x(D)

Werkstoff: aus verzinktem Stahl, Gummidichtungen: EPDM

Innendurchmesser: 150 mm
inkl. Befestigungszubehör

liefern und montieren
Menge: 2,000 St
DOK DIN276: 444

*Hinweis: Zubehör*

**1.3.3.63 Bügelschelle 8-12 mm**
Bügelschelle 8-12 mm

1-fach Kunststoffdruckwanne, FT
für C-Profilschienen mit 16 - 17 mm Schlitzweite
Menge: 150,000 St
DOK DIN276: 444

**1.3.3.64 Bügelschelle 16-22 mm**
Bügelschelle 16-22 mm

1-fach Kunststoffdruckwanne
für C-Profilschienen mit 16 - 17 mm Schlitzweite
Menge: 100,000 St
DOK DIN276: 444

**1.3.3.65 Bügelschelle 22-28 mm**
Bügelschelle 22-28 mm

1-fach Kunststoffdruckwanne, FT
für C-Profilschienen mit 16 - 17 mm Schlitzweite
Menge: 50,000 St
DOK DIN276: 444

**1.3.3.66 Bügelschelle 28-34 mm**
Bügelschelle 28-34 mm

1-fach Kunststoffdruckwanne, FT
für C-Profilschienen mit 16 - 17 mm Schlitzweite
Menge: 50,000 St
DOK DIN276: 444

**1.3.3.67 Bügelschelle 34-40 mm**
Bügelschelle 34-40 mm

1-fach Kunststoffdruckwanne, FT
für C-Profilschienen mit 16 - 17 mm Schlitzweite
Menge: 50,000 St
DOK DIN276: 444

**1.3.3.68 Bügelschelle 46-54 mm**
Bügelschelle 46-54 mm

1-fach Kunststoffdruckwanne, FT
für C-Profilschienen mit 16 - 17 mm Schlitzweite
Menge: 100,000 St
DOK DIN276: 444

**1.3.3.69 Bügelschelle 58-64 mm**
Bügelschelle 58-64 mm

1-fach Kunststoffdruckwanne, FT
für C-Profilschienen mit 16 - 17 mm Schlitzweite
Menge: 50,000 St
DOK DIN276: 444

**1.3.3.70 E90 Sammelhalter mit Hochleistungsschlaganker**
Menge: 250,000 St
DOK DIN276: 444

*Hinweis: Funktionserhalt*

**1.3.3.71 Kabelrinne mit Funktionserhalt 300mm x 60mm**
Schwere gelochte Kabelrinne zur horizontalen Verlegung von hohen Kabellasten. Gemäß DIN EN 61537. Geeignet für direkte und erhöhte Bodenmontage sowie Wand- und Deckenmontage auf Tragsystem. Durchgängige Holmlochung für Verbinder- und Zubehörmontage. Lochung im Rinnenboden für Mittenabhängung mit Gewindestangen. Geprüft als Normtragekonstruktion nach DIN 4102 Teil 12 für den Funktionserhalt, Funktionserhaltklassen E30 bis E90.

Werkstoff: Stahl, St
Oberfläche: bandverzinkt, DIN EN 10346, FS
Mengeneinheit: Meter
Länge: 3000 mm
Breite: 300 mm
Höhe: 60 mm
Funktionserhalt: ja
Montagelochung im Boden: ja
Seitenlochung: ja

einschl. Stiele, Ausleger und systembedingtem Zubehör
in Funktionserhalt montieren
Menge: 150,000 m
DOK DIN276: 444

**1.3.3.72 Formteile Funktionserhalt**
Menge: 50,000 m
DOK DIN276: 444

*Hinweis: Kabelleiter mit Funktionserhalt*

**1.3.3.73 Kabelleiter mit Funktionserhalt 200mm x 60mm**
Korrosionsschutz: bandverzinkt nach DIN EN 10327
Breite:  200mm
Holmhöhe:  60 mm
Sprossenabstand:  150 mm
inkl. zugelassenem Befestigungsmaterial
liefern und montieren
Menge: 75,000 m
DOK DIN276: 444

**1.3.3.74 Kabelleiter mit Funktionserhalt 300mm x 60mm**
Korrosionsschutz: bandverzinkt nach DIN EN 10327
Breite:  300mm
Holmhöhe:  60 mm
Sprossenabstand:  150 mm
inkl. zugelassenem Befestigungsmaterial
liefern und montieren
Menge: 75,000 m
DOK DIN276: 444

*Hinweis: Montageschiene mit Funktionserhalt*

**1.3.3.75 Montageschiene mit Funktionserhalt, gelocht 200 mm**
Material: Stahl
Oberfläche: tauchfeuerverzinkt
Abmessung B x H: 40 x 22,5 mm
Länge: 200 mm
Schlitzweite: 18 mm
inkl. zugelassenem Befestigungsmaterial für den Funktionserhalt
liefern und montieren
Menge: 25,000 St
DOK DIN276: 444

**1.3.3.76 Montageschiene mit Funktionserhalt, gelocht 300 mm**
Material: Stahl
Oberfläche: tauchfeuerverzinkt
Abmessung B x H: 40 x 22,5 mm
Länge: 300 mm
Schlitzweite: 18 mm
inkl. zugelassenem Befestigungsmaterial für den Funktionserhalt
liefern und montieren
Menge: 55,000 St
DOK DIN276: 444

**1.3.3.77 Montageschiene mit Funktionserhalt, gelocht 400 mm**
Material: Stahl
Oberfläche: tauchfeuerverzinkt
Abmessung B x H: 40 x 22,5 mm
Länge: 400 mm
Schlitzweite: 18 mm
inkl. zugelassenem Befestigungsmaterial für den Funktionserhalt
liefern und montieren
Menge: 55,000 St
DOK DIN276: 444

**1.3.3.78 Montageschiene mit Funktionserhalt, gelocht 500 mm**
Material: Stahl
Oberfläche: tauchfeuerverzinkt
Abmessung B x H: 40 x 22,5 mm
Länge: 500 mm
Schlitzweite: 18 mm
inkl. zugelassenem Befestigungsmaterial für den Funktionserhalt
liefern und montieren
Menge: 55,000 St
DOK DIN276: 444

**1.3.3.79 Montageschiene mit Funktionserhalt, gelocht 600 mm**
Material: Stahl
Oberfläche: tauchfeuerverzinkt
Abmessung B x H: 40 x 22,5 mm
Länge: 600 mm
Schlitzweite: 18 mm
inkl. zugelassenem Befestigungsmaterial für den Funktionserhalt
liefern und montieren
Menge: 55,000 St
DOK DIN276: 444

*Hinweis: Zugentlastung*

**1.3.3.80 Wirksame Unterstützung senkr. Verlegung 200 mm**
Wirksame Unterstützung senkr. Verlegung 200 mm

Wirksame Unterstützungsmaßnahme nach DIN 4102 Teil 12
als Zugentlastung der Funktionserhaltkabel bei senkrechter Verlegung
Zugelassene Unterstützungsmaßnahme mit gutachtlicher Stellungnahme als Ergänzung zu den Normtragekonstruktionen nach DIN 4102 Teil 12 ohne Einschränkung der zu verwendenden Kabeltypen bzw. -hersteller und Querschnitte. Funktionserhaltklassen E30 bis E90 in einer Bauform.
Die Montage der nichtbrennbaren Abdeckung mit Mineralfaserplattenschott erfolgt mit zugelassenen Befestigungsmitteln auf Beton oder Mauerwerk (Kalksandstein, Kalksandstein-Hohlziegel, Vollziegel) bzw. in der Profilschiene der Steigetrasse. Abstand max. 3,5 m bei ununterbrochener Verlegung. Verwendbar für durchgehende Steigetrassen sowie vertikale Verlegung von Funktionserhaltkabeln mit Einzelschellen oder Bügelschellen in Profilschienen.
Steigetrassenbreite: max. 600 mm
Tiefe inkl. Schellen: max. 175 mm
Funktionserhaltklassen: E30 / E60 / E90
Inkl. Montageset, Mineralfaserplatten und Brandschutzspachtel
sowie gutachtlicher Stellungnahme
liefern und montieren
Menge: 5,000 St
DOK DIN276: 444

**1.3.3.81 Wirksame Unterstützung senkr. Verlegung 300 mm**
Wirksame Unterstützung senkr. Verlegung 300 mm

Wirksame Unterstützungsmaßnahme nach DIN 4102 Teil 12
als Zugentlastung der Funktionserhaltkabel bei senkrechter Verlegung
Zugelassene Unterstützungsmaßnahme mit gutachtlicher Stellungnahme als Ergänzung zu den Normtragekonstruktionen nach DIN 4102 Teil 12 ohne Einschränkung der zu verwendenden Kabeltypen bzw. -hersteller und Querschnitte. Funktionserhaltklassen E30 bis E90 in einer Bauform.
Die Montage der nichtbrennbaren Abdeckung mit Mineralfaserplattenschott erfolgt mit zugelassenen Befestigungsmitteln auf Beton oder Mauerwerk (Kalksandstein, Kalksandstein-Hohlziegel, Vollziegel) bzw. in der Profilschiene der Steigetrasse. Abstand max. 3,5 m bei ununterbrochener Verlegung. Verwendbar für durchgehende Steigetrassen sowie vertikale Verlegung von Funktionserhaltkabeln mit Einzelschellen oder Bügelschellen in Profilschienen.
Steigetrassenbreite: max. 600 mm
Tiefe inkl. Schellen: max. 175 mm
Funktionserhaltklassen: E30 / E60 / E90
Inkl. Montageset, Mineralfaserplatten und Brandschutzspachtel
sowie gutachtlicher Stellungnahme
liefern und montieren
Menge: 5,000 St
DOK DIN276: 444

**1.3.3.82 Wirksame Unterstützung senkr. Verlegung 400 mm**
Wirksame Unterstützung senkr. Verlegung 400 mm

Wirksame Unterstützungsmaßnahme nach DIN 4102 Teil 12
als Zugentlastung der Funktionserhaltkabel bei senkrechter Verlegung
Zugelassene Unterstützungsmaßnahme mit gutachtlicher Stellungnahme als Ergänzung zu den Normtragekonstruktionen nach DIN 4102 Teil 12 ohne Einschränkung der zu verwendenden Kabeltypen bzw. -hersteller und Querschnitte. Funktionserhaltklassen E30 bis E90 in einer Bauform.
Die Montage der nichtbrennbaren Abdeckung mit Mineralfaserplattenschott erfolgt mit zugelassenen Befestigungsmitteln auf Beton oder Mauerwerk (Kalksandstein, Kalksandstein-Hohlziegel, Vollziegel) bzw. in der Profilschiene der Steigetrasse. Abstand max. 3,5 m bei ununterbrochener Verlegung. Verwendbar für durchgehende Steigetrassen sowie vertikale Verlegung von Funktionserhaltkabeln mit Einzelschellen oder Bügelschellen in Profilschienen.
Steigetrassenbreite: max. 600 mm
Tiefe inkl. Schellen: max. 175 mm
Funktionserhaltklassen: E30 / E60 / E90
Inkl. Montageset, Mineralfaserplatten und Brandschutzspachtel
sowie gutachtlicher Stellungnahme
liefern und montieren
Menge: 5,000 St
DOK DIN276: 444

**1.3.3.83 Wirksame Unterstützung senkr. Verlegung 500 mm**
Wirksame Unterstützung senkr. Verlegung 500 mm

Wirksame Unterstützungsmaßnahme nach DIN 4102 Teil 12
als Zugentlastung der Funktionserhaltkabel bei senkrechter Verlegung
Zugelassene Unterstützungsmaßnahme mit gutachtlicher Stellungnahme als Ergänzung zu den Normtragekonstruktionen nach DIN 4102 Teil 12 ohne Einschränkung der zu verwendenden Kabeltypen bzw. -hersteller und Querschnitte. Funktionserhaltklassen E30 bis E90 in einer Bauform.
Die Montage der nichtbrennbaren Abdeckung mit Mineralfaserplattenschott erfolgt mit zugelassenen Befestigungsmitteln auf Beton oder Mauerwerk (Kalksandstein, Kalksandstein-Hohlziegel, Vollziegel) bzw. in der Profilschiene der Steigetrasse. Abstand max. 3,5 m bei ununterbrochener Verlegung. Verwendbar für durchgehende Steigetrassen sowie vertikale Verlegung von Funktionserhaltkabeln mit Einzelschellen oder Bügelschellen in Profilschienen.
Steigetrassenbreite: max. 600 mm
Tiefe inkl. Schellen: max. 175 mm
Funktionserhaltklassen: E30 / E60 / E90
Inkl. Montageset, Mineralfaserplatten und Brandschutzspachtel
sowie gutachtlicher Stellungnahme
liefern und montieren
Menge: 5,000 St
DOK DIN276: 444

*Hinweis: Sammelhalterung mit Funktionserhalt*

**1.3.3.84 Sammelhalterung 15 Leitungen**
inkl. zugelassenem Befestigungsmaterial für den Funktionserhalt

liefern und montieren
Menge: 350,000 St
DOK DIN276: 444

**1.3.3.85 Sammelhalterung 30 Leitungen**
inkl. zugelassenem Befestigungsmaterial für den Funktionserhalt

liefern und montieren
Menge: 350,000 St
DOK DIN276: 444

**1.3.3.86 Sammelhalterung 70 Leitungen**
inkl. zugelassenem Befestigungsmaterial für den Funktionserhalt

liefern und montieren
Menge: 350,000 St
DOK DIN276: 444

##### 1.3.4 Installationen

*Hinweis: Geräte unter Putz*

**1.3.4.1 Wippschalter einpolig Aus/Wechsel 10A 250V Gerätedose Beschriftungsfeld**
STLB-Bau 2026-04 053
Wippschalter DIN EN 60669-1 (VDE 0632-1) einpolig, Aus/Wechsel, 10 A, 250 V AC, in Gerätedose, einschl. Bedienelement, mit Beschriftungsfeld, Einsatz mit Schrauben befestigen.
Menge: 25,000 St
DOK DIN276: 444

**1.3.4.2 Wippschalter einpolig Serien 10A 250V Beschriftungsfeld**
STLB-Bau 2026-04 053
Wippschalter DIN EN 60669-1 (VDE 0632-1) einpolig, Serien, 10 A, 250 V AC, einschl. Bedienelement, mit Beschriftungsfeld, Einsatz mit Schrauben befestigen.
Menge: 12,000 St
DOK DIN276: 444

**1.3.4.3 Wippschalter Kreuzschalter 10A 250V Beschriftungsfeld**
STLB-Bau 2026-04 053
Wippschalter DIN EN 60669-1 (VDE 0632-1) als Kreuzschalter, 10 A, 250 V AC, einschl. Bedienelement, mit Beschriftungsfeld, Einsatz mit Schrauben befestigen.
Menge: 1,000 St
DOK DIN276: 444

**1.3.4.4 Wippschalter Wechsel/Wechsel 10A 250V Beschriftungsfeld**
STLB-Bau 2026-04 053
Wippschalter DIN EN 60669-1 (VDE 0632-1) Wechsel/Wechsel, 10 A, 250 V AC, einschl. Bedienelement, mit Beschriftungsfeld, Einsatz mit Schrauben befestigen.
Menge: 1,000 St
DOK DIN276: 444

**1.3.4.5 Drucktaster einpolig Aus 10A 250V Gerätedose Beschriftungsfeld Kontrolllampe**
STLB-Bau 2026-04 053
Drucktaster DIN EN 60669-1 (VDE 0632-1) einpolig, Aus, 10 A, 250 V AC, in Gerätedose, einschl. Bedienelement, mit Beschriftungsfeld, mit Kontrolllampe.
Menge: 12,000 St
DOK DIN276: 444

**1.3.4.6 Schlüsselschalter 3polig Aus 16A 250V Gerätedose Beschriftungsfeld**
STLB-Bau 2026-04 053
Schlüsselschalter DIN EN 60669-1 (VDE 0632-1) mit Profilhalbzylinder 3-polig, Aus, 16 A, 250 V AC, in Gerätedose, einschl. Bedienelement, mit Beschriftungsfeld.
Menge: 1,000 St
DOK DIN276: 444

**1.3.4.7 Schlüsselschalter einpolig Aus 16A 250V Gerätedose Beschriftungsfeld**
STLB-Bau 2026-04 053
Schlüsselschalter DIN EN 60669-1 (VDE 0632-1) mit Profilhalbzylinder einpolig, Aus, 16 A, 250 V AC, in Gerätedose, einschl. Bedienelement, mit Beschriftungsfeld.
Menge: 1,000 St
DOK DIN276: 444

**1.3.4.8 Jalousieschalter 250V 10A Wipptaster Beschriftungsfeld**
STLB-Bau 2026-04 053
Jalousieschalter 250 V AC, 10 A, als Wipptaster, einschl. Bedienelement, mit Beschriftungsfeld, Einsatz mit Schrauben befestigen.
Menge: 2,000 St
DOK DIN276: 444

**1.3.4.9 Schutzkontaktsteckdose 250V 16A Beschriftungsfeld**
STLB-Bau 2026-04 053
Schutzkontaktsteckdose DIN VDE 0620-1 (VDE 0620-1), 250 V AC, 16 A, einschl. Zentralplatte, mit Beschriftungsfeld, Einsatz mit Schrauben befestigen.
Menge: 175,000 St
DOK DIN276: 444

**1.3.4.10 CEE-Steckdose 3polig 230V 16A Beschriftungsfeld**
STLB-Bau 2026-04 053
CEE-Steckdose DIN EN 60309-2 (VDE 0623-2), 3-polig, Bemessungsbetriebsspannung 230 V AC, 16 A, einschl. Zentralplatte, mit Beschriftungsfeld, Einsatz mit Schrauben befestigen.
Menge: 2,000 St
DOK DIN276: 444

**1.3.4.11 CEE-Steckdose 3polig 230V 32A Beschriftungsfeld**
STLB-Bau 2026-04 053
CEE-Steckdose DIN EN 60309-2 (VDE 0623-2), 3-polig, Bemessungsbetriebsspannung 230 V AC, 32 A, einschl. Zentralplatte, mit Beschriftungsfeld, Einsatz mit Schrauben befestigen.
Menge: 5,000 St
DOK DIN276: 444

**1.3.4.12 Geräteanschlussdose Beschriftungsfeld bis 5x2,5mm2**
STLB-Bau 2026-04 053
Geräteanschlussdose DIN EN IEC 60670-1 (VDE 0606-1) mit Beschriftungsfeld, mit Verbindungsklemmen bis 2,5 mm2, 5-polig 400 V AC, Einsatz mit Schrauben befestigen.
Menge: 5,000 St
DOK DIN276: 444

*Hinweis: KNX Komponenten*
KNX Komponenten

alle KNX Komponenten sind als KNX Secure zertifizierte Geräte auszuführen.

*Hinweis: Präsenzmelder*

**1.3.4.13 Bewegungsmelder KNX-TP**
STLB-Bau 2026-04 057
Bewegungsmelder, für Innenbereich, Bussystem KNX-TP, Erfassungsbereich 6 bis 11 m, Nennmontagehöhe 2,2 m, mit Helligkeitssensor, Bewegungsmeldung abhängig von der Helligkeit, für Deckenmontage in UP-Dose, Schutzart IP 2X DIN EN 60529 (VDE 0470-1).
Menge: 35,000 St
DOK DIN276: 444

**1.3.4.14 Bewegungsmelder KNX-TP**
STLB-Bau 2026-04 057
Bewegungsmelder, für Innenbereich, Bussystem KNX-TP, Erfassungsbereich 6 bis 11 m, Nennmontagehöhe 2,2 m, mit Helligkeitssensor, Bewegungsmeldung abhängig von der Helligkeit, für Deckenmontage, Schutzart IP 2X DIN EN 60529 (VDE 0470-1).
Menge: 15,000 St
DOK DIN276: 444

*Hinweis: Behindertenruf unter Putz*
Behindertenruf

**1.3.4.15 Notrufeinr. barrierefrei-WC Stromquelle**
STLB-Bau 2026-04 060
Notrufeinrichtung Behinderten-WC als Kompakt-Set, bestehend aus 1-Kammer-Signalleuchte rot, Zugtaster, Ruftaster, Abstelltaster, Meldeeinheit und Netzteil, einschl. Stromquelle für Sicherheitszwecke DIN VDE 0100-560 (VDE 0100-560), Weiterleitung Störung an Meldeeinheit, Weiterleitung Notruf an Meldeeinheit.
Menge: 2,000 St
DOK DIN276: 444

*Hinweis: Geräte Aufputz*

**1.3.4.16 Wippschalter einpolig Aus/Wechsel 10A 250V AP Beschriftungsfeld**
STLB-Bau 2026-04 053
Wippschalter DIN EN 60669-1 (VDE 0632-1) einpolig, Aus/Wechsel, 10 A, 250 V AC, in Aufputzausführung, mit Beschriftungsfeld, Einsatz mit Schrauben befestigen.
Menge: 19,000 St
DOK DIN276: 444

**1.3.4.17 Wippschalter einpolig Aus/Wechsel 10A 250V AP Beschriftungsfeld Kontrolllampe**
STLB-Bau 2026-04 053
Wippschalter DIN EN 60669-1 (VDE 0632-1) einpolig, Aus/Wechsel, 10 A, 250 V AC, in Aufputzausführung, mit Beschriftungsfeld, mit Kontrolllampe, Einsatz mit Schrauben befestigen.
Menge: 10,000 St
DOK DIN276: 444

**1.3.4.18 Tastschalter einpolig Aus/Wechsel 10A 250V AP Beschriftungsfeld**
STLB-Bau 2026-04 053
Tastschalter DIN EN 60669-1 (VDE 0632-1) einpolig, Aus/Wechsel, 10 A, 250 V AC, in Aufputzausführung, mit Beschriftungsfeld, Einsatz mit Schrauben befestigen.
Menge: 20,000 St
DOK DIN276: 444

**1.3.4.19 Schutzkontaktsteckdose 250V 16A AP Beschriftungsfeld IP44**
STLB-Bau 2026-04 053
Schutzkontaktsteckdose DIN VDE 0620-1 (VDE 0620-1), 250 V AC, 16 A, in Aufputzausführung, mit Beschriftungsfeld, Schutzart IP 44 DIN EN 60529 (VDE 0470-1).
Menge: 70,000 St
DOK DIN276: 444

**1.3.4.20 Schutzkontaktsteckdose 250V 16A 2fach AP Beschriftungsfeld IP44**
STLB-Bau 2026-04 053
Schutzkontaktsteckdose DIN VDE 0620-1 (VDE 0620-1), 250 V AC, 16 A, 2-fach, in Aufputzausführung, mit Beschriftungsfeld, Schutzart IP 44 DIN EN 60529 (VDE 0470-1).
Menge: 10,000 St
DOK DIN276: 444

**1.3.4.21 Schutzkontaktsteckdose 250V 16A 3fach AP Beschriftungsfeld IP44**
STLB-Bau 2026-04 053
Schutzkontaktsteckdose DIN VDE 0620-1 (VDE 0620-1), 250 V AC, 16 A, 3-fach, in Aufputzausführung, mit Beschriftungsfeld, Schutzart IP 44 DIN EN 60529 (VDE 0470-1).
Menge: 5,000 St
DOK DIN276: 444

**1.3.4.22 CEE-Steckdose 3polig 230/400VAC 16A AP Beschriftungsfeld IP44**
STLB-Bau 2026-04 053
CEE-Steckdose DIN EN 60309-2 (VDE 0623-2), abschaltbar, 3-polig, Bemessungsbetriebsspannung 230/400 V AC, 16 A, in Aufputzausführung, mit Beschriftungsfeld, Schutzart IP 44 DIN EN 60529 (VDE 0470-1).
Menge: 3,000 St
DOK DIN276: 444

**1.3.4.23 CEE-Steckdose 3polig 230/400VAC 32A AP Beschriftungsfeld IP44**
STLB-Bau 2026-04 053
CEE-Steckdose DIN EN 60309-2 (VDE 0623-2), abschaltbar, 3-polig, Bemessungsbetriebsspannung 230/400 V AC, 32 A, in Aufputzausführung, mit Beschriftungsfeld, Schutzart IP 44 DIN EN 60529 (VDE 0470-1).
Menge: 3,000 St
DOK DIN276: 444

**1.3.4.24 CEE-Steckdose 3polig 230/400VAC 63A AP Beschriftungsfeld IP44**
STLB-Bau 2026-04 053
CEE-Steckdose DIN EN 60309-2 (VDE 0623-2), abschaltbar, 3-polig, Bemessungsbetriebsspannung 230/400 V AC, 63 A, in Aufputzausführung, mit Beschriftungsfeld, Schutzart IP 44 DIN EN 60529 (VDE 0470-1).
Menge: 3,000 St
DOK DIN276: 444

*Hinweis: Sonstiges auf Putz*

**1.3.4.25 Sicherheitsschalter 500VAC mehrpolig Wartungs-Lasttrennschalter 3polig**
STLB-Bau 2026-04 075
Sicherheitsschalter, in Kammergehäuse, Bemessungsbetriebsspannung 500 V AC, Schutzart IP 44 DIN EN 60529 (VDE 0470-1), für Schaltung des Steuerstromkreises, mehrpolig, einschl. Wartungsschalter als Lasttrennschalter, 3-polig, Gehäuse aus Kunststoff, mit Kabelverschraubung.
Menge: 5,000 St
DOK DIN276: 444

*Hinweis: Verbindungsdosen*

**1.3.4.26 Verbindungsdose Einführungen Kunststoff 80/80mm T 37mm IP65 5x4mm2 Beton**
STLB-Bau 2026-04 053
Verbindungsdose DIN EN IEC 60670-1 (VDE 0606-1) als Abzweigkasten, mit Einführungen für Mantelleitungen für ortsfeste Installation, aus Kunststoff, UV-stabilisiert, Grundfläche mind. 80/80 mm, Tiefe mind. 37 mm, mit Deckel, Schutzart IP 65 DIN EN 60529 (VDE 0470-1), mit 5 Klemmen 4 mm2, auf Beton.
Menge: 300,000 St
DOK DIN276: 444

**1.3.4.27 Verbindungsdose Einführungen Kunststoff 150/150mm T 37mm IP65 5x4mm2 Beton**
STLB-Bau 2026-04 053
Verbindungsdose DIN EN IEC 60670-1 (VDE 0606-1) als Abzweigkasten, mit Einführungen für Mantelleitungen für ortsfeste Installation, aus Kunststoff, UV-stabilisiert, Grundfläche mind. 150/150 mm, Tiefe mind. 37 mm, mit Deckel, Schutzart IP 65 DIN EN 60529 (VDE 0470-1), mit 5 Klemmen 4 mm2, auf Beton.
Menge: 150,000 St
DOK DIN276: 444

**1.3.4.28 Gerätedose Brandschutzdose Kunststoff ID 60mm T 40mm UP Hohlwand**
STLB-Bau 2026-04 053
Gerätedose DIN EN IEC 60670-1 (VDE 0606-1) und DIN 49073, als Brandschutzdose, aus Kunststoff, Innendurchmesser 60 mm, Tiefe 40 mm, mit Schrauben, Unterputz, in Hohlwand.
Menge: 25,000 St
DOK DIN276: 444

**1.3.4.29 Gerätedose Schallschutzdose Kunststoff ID 60mm T 40mm UP Hohlwand**
STLB-Bau 2026-04 053
Gerätedose DIN EN IEC 60670-1 (VDE 0606-1) und DIN 49073, als Schallschutzdose, aus Kunststoff, Innendurchmesser 60 mm, Tiefe 40 mm, mit Schrauben, Unterputz, in Hohlwand.
Menge: 25,000 St
DOK DIN276: 444

*Hinweis: Sonstiges auf Putz*

**1.3.4.30 KNX Touch Display**
KNX Touch Display
Multifunktionales Raumbediengerät zur Visualisierung und Bedienung vielfältiger Gebäudefunktionen zum Einsatz im KNX System.
Merkmale:
- Die Bedienung über ein Multitouchdisplay.
- mit Unterputz-Anschlussmodul zum Anschluss an eine geeignete Leitung (z. B. an das zweite Adernpaar der KNX Busleitung).
- Datenkommunikation über WLAN.

Einsatzmöglichkeiten und Kombinationen
- als multifunktionales Raumbediengerät stellt folgende Funktionen bzw. Kombinationen von Funktionen zur Verfügung:
- Intuitiv bedienbare und durch Endbenutzende anpassbare Benutzeroberfläche.
- Systemeinstellungen sind über PIN-Code geschützt.
- Schalten, Tasten, Dimmen (relativ u. absolut), Dimmen (inkl. Dimmen RGB, RGBW u. Tunable White) Jalousie- und Rollladensteuerung, Wertgeber, Szenennebenstelle.
- Statusanzeige, Anzeige von Datum und Uhrzeit, Anzeige von Innen- und Außentemperatur.
- Bis zu 150 Funktionen (sechs Funktionsordner bzw. Räume mit jeweils bis zu 25 Funktionen).
- Über 320 Funktions-Icons.
- Bis zu 125 Wochen-Zeitschaltuhren mit jeweils 10 Schaltzeiten.
- Aufruf von IP-Kameras.
- Audiosteuerung.
- PIN-Code für Systemeinstellungen.
- Raumtemperaturregler in Kombination mit dem optional erhältlicher Temperaturfühlermodul oder KNX Geräten zur Raumtemperaturmessung, z. B. Tastsensor 3 Komfort.
- Bis zu 150 Raumtemperaturregler-Nebenstellen in Kombination mit Tastsensor 3 Plus für KNX oder CO2-Sensor für KNX zur Raumtemperaturmessung und -regelung.
- Betriebsmodi: Komfort, Stand-by, Nacht und Frost- bzw. Hitzeschutz mit jeweils eigenen Temperatursollwerten (für Heizen und bzw. oder Kühlen).
- Betriebsmodi individuell anpassbar.
- Komfortverlängerung durch Präsenztaste.
- Anzeige der Raumtemperaturregler-Informationen.

Technische Daten:
Spannungsversorgung: AC/DC 10 bis 31 V
WLAN-Standard: IEEE 802.11b/g/n - 2,4 GHz
Anschlussleitung
- Aderdurchmesser: 0,6 - 0,8 mm
Leistungsaufnahme
- Maximal: 7 W
- Typisch: 4 W
- Minimum: 2 W
Display
- Typ: TFT
- Größe: 15,3 cm (6″)
- Anzahl Farben: 16,7 M
- Auflösung: 480 x 800 px (WVGA), 155 ppi
- Helligkeit: 350 cd/m²
- Kontrastverhältnis: 1:500
- Betrachtungswinkel: > 80° rundum
Näherungssensor
- Reichweite: max. 50 cm
- Erfassungsbereich: 30° horizontal, 30° vertikal
Schutzart: IP21
Einbautiefe: 32 mm
Umgebungstemperatur: 0 °C bis +45 °C

Liefern und betriebsbereit montieren
Menge: 1,000 St
DOK DIN276: 444

**1.3.4.31 Reperaturschalter 500V AC bis 63A**
nach DIN EN 60204-1 (VDE 0113-1),
in Aufputzausführung,
Schutzart IP 54 DIN EN 60529 (VDE 0470-1),

liefern, montieren und betriebsfertig anschliessen.
Menge: 2,000 St
DOK DIN276: 444

#### 1.4 Beleuchtungsanlagen

##### 1.4.1 Beleuchtung

**1.4.1.1 LP 01 LED-Feuchtraum-Anbauleuchte IP66 mit PC-Leuchtenkörper und PMMA-Diffusor**
LP 01 LED-Feuchtraum-Anbauleuchte IP66 mit PC-Leuchtenkörper und PMMA-Diffusor

Mit Cliplos-Verschlusstechnik zur schutzartgerechten, einfachen Montage von Diffusor-Abdeckwanne und Leuchtenkörper nach dem Anschluss.
Geeignet zur Anwendung in HACCP, IFS und/oder BRC Global Standard Food zertifizierten Unternehmen.
Mit begrenzter Oberflächentemperatur (DIN EN 60598-2-24, D-Kennung).
Mit symmetrisch breit strahlender Lichtstärkeverteilung.
Lichtstärkeverteilung: direkt
Material Reflektor: PMMA-Abdeckung
Leuchtenkörper aus recycelbarem, UV-beständigem PC.
Farbe Leuchtenkörper: grau (ähnlich RAL 7035)
Montageort: Wand ohne Einbauöffnung, Decke ohne Einbauöffnung, Outdoor Wand überdacht
Mit elektronischem Betriebsgerät, schaltbar
Betriebsgerät gemäß Ökodesign-Anforderungen austauschbar.
Mittlere Bemessungslebensdauer L80 (tq 25 °C) = 50.000 h.
Lichtquelle gemäß Ökodesign-Anforderungen austauschbar.
Leuchtenlichtstrom in 16 Stufen einstellbar (Multilumen).
Bemessungslichtstrom 2200 lm - 6800 lm,
Bemessungsleistung 15 W - 49 W,
maximale Leuchten-Lichtausbeute 158 lm/W.
Leistungsfaktor λ > 0,95,
Farbwiedergabeindex: Ra > 80
Lichtfarbe: neutralweiß
Farbtemperatur: 4000 K
Farborttoleranz (initial MacAdam) ≤ 3 SDCM
Maße (L x B): 1257 mm x 102 mm, Leuchtenhöhe 91 mm.
Schutzklasse (DIN EN 61140): I
Schutzart (DIN EN 60529): IP66
Schutzart raumseitig: IP66
Prüftemperatur Glühdrahttest gemäß IEC 60695-2-11: 650 °C;
Gewicht: 2.2 kg.
ENEC zertifiziert
Menge: 123,000 St
DOK DIN276: 445

**1.4.1.2 LP 02 Rundes LED-Downlight mit hochglänzendem Reflektor.**
LP 02 Rundes LED-Downlight mit hochglänzendem Reflektor.

Werkzeugloser Deckeneinbau durch Schnellmontagefedern.
Geeignet zur Anwendung in HACCP, IFS und/oder BRC Global Standard Food zertifizierten Unternehmen.
Mit symmetrisch breit strahlender Lichtstärkeverteilung.
Ausstrahlungswinkel 68°.
Lichtstärkeverteilung: direkt
Material Reflektor: Kunststoff, beschichtet
Deckenring und Kühlkörper aus Aluminium-Druckguss.
Farbe Leuchtenkörper: weiß (ähnlich RAL 9016)
Montageort: Decke mit Einbauöffnung
Mit elektronischem Betriebsgerät, digital dimmbar (DALI)
DALI-2-Standard (EN 62386)
Betriebsgerät gemäß Ökodesign-Anforderungen austauschbar.
Mittlere Bemessungslebensdauer L80 (tq 25 °C) = 50.000 h.
Lichtquelle gemäß Ökodesign-Anforderungen austauschbar.
Leuchtenlichtstrom in 3 Stufen einstellbar (Multilumen).
Bemessungslichtstrom 1400 lm - 2000 lm,
Bemessungsleistung 11.5 W - 16 W,
maximale Leuchten-Lichtausbeute 125 lm/W.
Leistungsfaktor λ > 0,9,
Farbwiedergabeindex: Ra > 80
Lichtfarbe: neutralweiß
Farbtemperatur: 4000 K
Farborttoleranz (initial MacAdam) ≤ 3 SDCM
Außenmaße Deckenring Ø 140 mm. Leuchtenhöhe 60 mm.
Schutzklasse (DIN EN 61140): II
Schutzart (DIN EN 60529): IP20
Schutzart raumseitig: IP44
Prüftemperatur Glühdrahttest gemäß IEC 60695-2-11: 650 °C;
Gewicht: 0.5 kg.
ENEC zertifiziert
Menge: 15,000 St
DOK DIN276: 445

**1.4.1.3 LP 03 Deckenaufbau-Tiefstrahler**
LP 03 Deckenaufbau-Tiefstrahler

mit zusätzlichem vertikalen Lichtanteil.
LED,
11,8 W Leuchten-Anschlussleistung,
Leuchten-Lichtstrom 798 lm,
Halbstreuwinkel 57°,
Farbtemperatur 3000 K.
Farbwiedergabeindex (CRI) > 80.
Mit austauschbarem LED-Modul mit einer mittleren Bemessungslebensdauer von > 200.000 Betriebsstunden (L80B50 bei ta = 25 °C).
20-jährige Nachliefergarantie auf das LED-Modul und die Verschleißteile.
LED-Netzteil, DALI-steuerbar, 220-240 V, 0/50-60 Hz.
Schutzart IP 65.
Leuchte aus Aluminiumguss, Aluminium und Edelstahl,
Farbe Grafit.
Kristallglas teilmattiert.
Reflektor aus eloxiertem Reinstaluminium.
Zwei Leitungseinführungen zur Durchverdrahtung der Netzanschlussleitung bis Ø 10,5 mm, max. 5 x 1,5 qmm.
Leuchtendurchmesser 150 mm, Höhe 135 mm.
Menge: 5,000 St
DOK DIN276: 445

**1.4.1.4 LP 04 Lichtbandleuchte für Pendelmontage**
LP 04 Lichtbandleuchte für Pendelmontage

Zur Montage zwischen Baffeln
Abmessungen: ca. 1200 x 30 x 65 mm (L x B x H)

EEC C
Leuchten Leistung 21.6 W
Leistungsfaktor 0.96
Standby Leistung 0.2 W
Nennspannung 220 - 240 V
Driver 1 x LC 35/150-700/54 o4a NF h16 EXC4
Schutzklasse SC1
Steuerung Dimmung DALI
Lichtquelle LED
Lichtstrom 3040 lm
Leuchten Lichtausbeute 141 lm/W
Korrelierte Farbtemperatur 4000 K
Farborttoleranz (initial MacAdam) 4
Farbwiedergabeindex min. 80
Lichtverteilung STD - Standard
Menge: 35,000 St
DOK DIN276: 445

##### 1.4.2 Sicherheitsbeleuchtung

*Hinweis: Vorbemerkungen Notbeleuchtung*
Das Gebäude ist mit einer batteriegestützten Sicherheitsbeleuchtung nach DIN VDE 0100-560, DIN EN 50172, DIN VDE V 0108-100-1, EN 50171, ASR A2.3, ASR 3.4/7 und DIN EN 1838 auszurüsten.

Für die Umsetzung ist ein Zentralbatteriesystem vorgesehen. Dieses Zentralbatteriesystem muss für Anschluss und Steuerung von Sicherheitsleuchten, statischen und dynamischen Rettungszeichenleuchten, sowie von bodennahen dynamischen Sicherheitsleitsystemen geeignet sein.

Das Zentralbatteriesystem muss eine Einzelleuchtenüberwachung serienmäßig intergiert haben. Diese erfolgt aus Sicherheitsgründen durch eine Strommessung innerhalb jeder einzelnen Leuchte. Das Zentralbatteriesystem muss die angeschlossenen Leuchten automatisch und regelmäßig gem. DIN EN 50172 und DIN VDE V 0108-100-1 prüfen. Die Ergebnisse sind automatisch im papierlosen Prüfbuch innerhalb des Steuergerätes zu dokumentieren.

Zur Vereinfachung und Übersichtlichkeit der Installation, zur Kostenreduzierung und zur Minderung der Brandlasten muss das Notlichtsystem den Mischbetrieb von Leuchten an einem Stromkreis serienmäßig unterstützen. Dies beinhaltet die freie Zuordnung der Betriebsarten der Leuchten innerhalb eines Stromkreises gem. DIN VDE V 0108-100-1 und DIN VDE 0100-560 für Dauerschaltung, Bereitschaftsschaltung sowie geschaltetes Dauerlicht. Die Betriebsart "Geschaltetes Dauerlicht" ist nur bei nachweislich galvanischer Trennung zwischen den Spannungspotentialen zulässig. Über die Funktionssicherheit ist der Nachweis eines unabhängigen Sachverständigen zu erbringen.

Bei Bereitschaftsschaltung ist in den Unterverteilern der Allgemeinbeleuchtung die Netzspannung der Beleuchtungsstromkreise der Flucht- und Rettungswege gem. DIN EN 50172 zu überwachen. Sofern noch das Netz am Hauptverteiler der Sicherheitsbeleuchtung vorhanden ist, muss gewährleistet sein, dass eine Umschaltung der Sicherheitsbeleuchtung auf Batteriebetrieb nicht erfolgt. Die Bereitschaftsleuchten müssen über das vorhandene Netz betrieben werden.

Für die Steuerung der Sicherheitsleuchten dürfen keine kontaktbehafteten Umschaltweichen zum Einsatz kommen. Unterschiedliche Netze zur Versorgung der Sicherheitsleuchten sind nicht zulässig.

Eine eindeutige Kennzeichnung der Rettungswege durch statische und dynamische Rettungszeichen und eine gleichmäßige Ausleuchtung der Rettungswege nach den gültigen Richtlinien ist zu gewährleisten. Die Mindestbeleuchtungsstärke ist nach DIN EN 1838 und den aktuellen Arbeitsstättenregeln sowie eventuell baurechtlichen Vorgaben zu planen.

Sicherheits- und Rettungszeichenleuchten sind wie folgt anzuordnen:
-  Bei jeder Richtungsänderung des Rettungsweges
-  Bei jeder Kreuzung der Flure und Gänge
-  Nahe jeder im Notfall zu benutzenden Ausgangstür
-  Außerhalb und nahe jedes Notausganges bis zu einem sicheren Bereich
-  Nahe jeder Niveauänderung im Rettungsweg
-  Nahe Treppen
-  Nahe jeder Erste-Hilfe-Stelle
-  Nahe jeder Bandbekämpfungs- und Meldeeinrichtung
-  Nahe Fluchtgeräten für Menschen mit Behinderung
-  Nahe Schutzbereichen für Menschen mit Behinderung und nahe Rufanlagen sowie Alarmeinrichtungen in Toiletten für Menschen mit Behinderung
Langnachleuchtende Rettungszeichen sind gem. DIN EN 1838 für die Sicherheitsbeleuchtung nicht zulässig.

Modulares Zentralbatteriesystem zur Versorgung von dynamischen und statischen Rettungszeichen- und Sicherheitsleuchten, sowie von bodennahen, elektrisch betriebenen Leitmarkierungen mit Lauflichtfunktion gem. DIN EN 50171 und DIN EN 62034. Geeignet für Sicherheitsbeleuchtungsanlagen gem. DIN VDE 0100-560, DIN EN 50172, DIN VDE V 0108-100-1, ASR A2.3, ASR 3.4/7 und DIN EN 1838.

Batteriegestütztes Überwachungs- und Versorgungsgerät für den Notlichtbetrieb in modularer 19"-Technik zur Versorgung von Leuchten mit 230V und 24V Versorgungsspannung.

Der im Zentralbatteriesystem integrierte Mischbetrieb ermöglicht den gleichzeitigen Betrieb von Dauer-, geschalteten Dauer- und Bereitschaftsleuchten an einem Stromkreis. Die Überwachung der Rettungszeichen- und Sicherheitsleuchten mit vom Zentralbatteriesystem unterstützten LED Betriebsgeräten, EVGs oder Überwachungsbausteinen erfolgt ohne zusätzliche Daten- und Steuerleitung.

Das Zentralbatteriesystem muss die Ansteuerung von dynamischen Rettungszeichenleuchten und einem bodennahen dynamischen Sicherheitsleitsystem gem. ASR A3.4/3 unterstützen, um gegebenenfalls Kompensationsmaßnahmen für Gebäudebereiche mit erhöhter Gefährdung oder für den Brandschutz umsetzen zu können. In der Steuerteilprogrammierung müssen jeder einzelnen Rettungszeichenleuchte und jedem Steuergerät für dynamische bodennahe Leuchten mit Lauflichtfunktion mindestens 8 Steuereingänge zugewiesen werden können. Folgende Einstellungen sind je dynamischer Rettungszeichenleuchte notwendig: Pfeil unten, Pfeil rechts, Pfeil links, Kreuz (gesperrt), Piktogramm ein/aus und Blinkfunktion. Diese sind per logischer UND-Funktion verknüpft.

Die Stromkreise sind vorverdrahtet auf berührungssichere 4mm² 3-Stock-Federzugklemmen mit N-Leitertrennfunktion. Die Anschlussklemmen sind leicht über die standardmäßige Kabeleinführung von oben zu erreichen.

Eine Überwachung jedes einzelnen Batterieblocks mit Batterieblockspannung und -temperatur mit täglicher Aufzeichnung der Daten und direkter Anbindung an den Controller der Zentralbatterieanlage zur Steuerung der Ladetechnik muss möglich sein.

Controller mit TFT-Touch
Die Bedienung des frei programmierbaren Zentralbatteriesystems erfolgt über ein 5" großes WVGA-TFT-Display mit Touchfunktion. Die farbige, grafische Darstellung der Informationen ermöglicht eine intuitive Bedienung per Fingerdruck. Im laufenden Betrieb kann zwischen den mitgelieferten Sprachen gewechselt werden.

Schnittstellen
Über die integrierte USB-Schnittstelle kann das Notlichtsystem komfortabel programmiert sowie die Konfiguration oder die Prüfbücher als Textdatei gesichert werden. Eine Aktualisierung der Systemsoftware muss über die USB-Schnittstelle möglich sein.

Über eine integrierte Netzwerkschnittstelle kann der Controller mit einer Konfigurationssoftware parametriert oder der Systemstatus bis auf Leuchtenebene mittels Webbrowser visualisiert werden. Ebenso muss die Möglichkeit bestehen, das dezentrale Notlichtsystem per Ethernetschnittstelle in eine übergeordnete Visualisierung für Notlichtsysteme einzubinden. Ein Anschluss für die Überwachung separater Phasenwächter mittels einer 24V-Stromschleife ist integriert. Bei Unterbrechung oder Kurzschluss (programmierbar) der Stromschleife müssen alle Leuchten in den Dauerlichtbetrieb schalten.

24V-Fernschaltschleife zur Blockierung der auf Dauerlicht programmierten Leuchten für Betriebsruhezeiten. Bei Unterbrechung oder Kurzschluss (programmierbar) der Schleife müssen die Leuchten eingeschaltet werden. Je nach Controllereinstellung wird nur das Dauerlicht oder Dauer- und Notlicht blockiert.

Meldekontakte
Es müssen fünf potentialfreie Meldekontakte vorhanden sein sowie eine 24V Versorgungsspannung zur Verfügung stehen. Drei Kontakte mit festen Meldungen nach DIN EN 50171 für Betrieb, Batteriebetrieb und Störung, zwei Kontakte frei als Öffner oder Schließer auf verschiedene Ereignisse programmierbar. Die Meldungen können je Kontakt mittels ODER-Funktion verknüpft werden.

Bustopologie
Die Systemkomponenten müssen vom TFT-Touch-Controller über ein eigenes, unabhängiges BUS System gesteuert und überwacht werden. Extern müssen über eine dreiadrige Busleitung weitere Komponenten wie busfähige Dreiphasenüberwachungen oder Lichtschalterabfragemodule angebunden werden können. Die Bustopologie kann strang- oder sternförmig aufgebaut werden. Für den Betrieb ist keine geschirmte Leitung notwendig.

Es muss die Möglichkeit bestehen, das Notlichtsystem über einen weiteren BUS an eine zentrale Überwachung wie BUS-Meldetableau oder einen PC oder Laptop mit komfortabler Bedien-, Programmier- und Steuersoftware anzuschließen.

Ladetechnik
Das Ladeverfahren der Ladetechnik muss mikroprozessorgesteuert und mit einem temperaturgeführten gepulsten Ladeverfahren, für die eingesetzten, verschlossenen, wartungsarmen Bleibatterien, ausgestattet sein. Durch die temporären Abschaltungen und der ständig überwachten Batterie, wird eine hohe Betriebssicherheit generieren und die Batterien schonend betrieben, sodass eine maximale Lebensdauer erreicht wird. Defekte Batterieblöcke und unterbrochene Batteriekreise müssen im Normalbetrieb erkannt und gemeldet werden.

Je nach Batteriegröße können mehrere Ladeteile parallel geschaltet werden.

Ein optional eingesetztes Batterieüberwachungssystem zur Einzelblocküberwachung muss die Forderungen der E DIN EN 50171:2013-07 erfüllen. Aufgezeichnete Daten müssen mittels PC-Software ausgewertet werden können, um einen frühzeitigen Defekt eines Batterieblocks zu erkennen.

Das Zentralbatteriesystem stellt einen programmierbaren Steuerkontakt für den Anschluss eines Lüfters zur aktiven Belüftung des Batterieraums zur Verfügung.

DC-Ersatzstromversorgung
Für den Notstrombetrieb ist ein Batteriesatz mit wartungsarmen, verschlossenen OGiV- oder geschlossenen OPzS-Blockbatterien einzusetzen, der für die entsprechend notwendige Nennbetriebsdauer von 8h dimensioniert ist. Die Gebrauchsdauer von Batterien für Zentralbatterieanlagen muss 10 Jahre bei 20°C betragen. Eine geringe Selbstentladung erhöht die Sicherheit des Zentralbatteriesystems.

Stromkreiseinschübe in 19"-Einschubtechnik
Verschiedene Stromkreiseinschübe in 19"-Einschubtechnik für dynamische Rettungszeichenleuchten, sowie für statische Rettungs- und Sicherheitsleuchten mit 230V oder 24V Versorgungsspannung können gleichzeitig am selben Datenbus betrieben werden. Die leicht zugänglichen Sicherungen in der Frontplatte werden ständig überwacht. Je Stromkreis signalisieren LEDs, ob Ausgangsspannung oder Störungen im Stromkreis vorliegen. Außerdem muss eine erkannte Überlastung der Stromkreise durch die LEDs deutlich signalisiert werden. Alle Einschübe müssen gemischt am selben Datenbus betrieben werden können.

BUS-Unterstationen in 19"Technik
Zur Reduzierung der Verkabelung und brandabschnittsweisen Versorgung müssen die Stromkreiseinschübe auch in BUS-Unterstationen betrieben werden können. Zulässig ist nur eine dreiadrige Versorgungsleitung für AC- und DC-Spannung in feuerbeständiger Ausführung. Der Anschluss an den Controller erfolgt mittels dreiadriger nicht-geschirmter BUS-Leitung.

BUS-Unterstation im Aufbaugehäuse
Externes Stromkreismodul in 230V-Technik oder 24V-Technik im Aufbaugehäuse zur Versorgung der Leuchten innerhalb eines Brandabschnittes. Zulässig ist nur eine dreiadrige Versorgungsleitung für AC- und DC-Spannung in feuerbeständiger Ausführung. Der Anschluss an den Controller erfolgt mittels dreiadriger nicht-geschirmter BUS-Leitung. Eine integrierte Stromkreisweiche zur AC-Versorgung in Mietbereichen, um eine getrennte Stromzählung verschiedener Bereiche zu realisieren, ist notwendig. Eine eigenständige Stromschleife zur Erkennung eines Ausfalls der lokalen Unterverteilung der Allgemeinbeleuchtung muss vorhanden sein und zum Einschalten der Leuchten der BUS-Unterstation führen.

Externe Lichtschalterabfragemodule
Zum gemeinsamen Schalten von Sicherheits- und Allgemeinleuchten können mehrere Lichtschalterabfragemodule in die Unterverteilungen der Allgemeinbeleuchtung eingebaut werden. Die eindeutige Adressierung der Module erfolgt mittels Drehschalter. Eine optionale Invertierung der Schalteingangsauswertung erfolgt für jede Schaltzuweisung im Stromkreis in der Steuerteilprogrammierung - es ist kein separates Modul notwendig. Je Modul kann im Steuerteil ein Zielort hinterlegt werden. Anschluss und Spannungsversorgung erfolgen über den dreiadrigen Gerätebus. Die Gehäuse sind zur Montage auf DIN-Montageschiene vorgesehen.

Das Eingangsmodul mit 8 Eingängen gibt es in Ausführungen für 230V und 24V Eingangsspannung. Serienmäßig ist eine Phasenwächterfunktion mit BUS-Funktion integriert, welche optional zugeschaltet wird. Mittels der zusätzlichen Kontakte können drei Phasen der Unterverteilung überwacht werden - alle Schaltereingänge bleiben auch bei Einsatz des Phasenwächters nutzbar. Die Ansprechschwellen der Dreiphasenüberwachung entsprechen der DIN EN 60598-2-22 mit 0,85xUNenn.
Für beengte Verhältnisse in Unterverteilungen kann ein Lichtschalterabfragemodul mit drei Eingängen ohne Phasenwächterfunktion für Hutschienenmontage eingesetzt werden. Die Breite darf max. 1 TE betragen.

Externe Phasenüberwachungsmodule
BUS-gesteuertes Dreiphasenüberwachungsmodul für die Überwachung des Unterverteilers der Allgemeinbeleuchtung zum Anschluss an den internen Gerätebus. 2 potentialfreie Störmeldekontakte sind auf dem Modul zum Einbinden in die Stromschleife des Notlichtgerätes vorhanden. Gehäuse zur Montage auf Hutprofilschiene. Die Ansprechschwellen entsprechen der DIN EN 60598-2-22 mit 0,85xUNenn. 3 LEDs signalisieren den Zustand jeder einzelnen Phase. Am Modul einstellbare Rückschaltzeit nach Netzwiederkehr der überwachten Spannungsversorgung. Eine eindeutige Adressierung erfolgt über die integrierten Adressschalter.

Zu jedem Modul kann ein Zielort in der Steuerteilprogrammierung hinterlegt werden. Der Ausfall einer Phase wird im Klartext mit Zielortangabe am Steuerteil angezeigt. Bei einer Übertragungsstörung oder Ausfall der Dreiphasenüberwachung muss das Notlichtsystem alle angeschlossenen Rettungs- und Sicherheitsleuchten in Dauerlicht schalten.

Externe Überwachung - Webvisualisierung
Serienmäßig integrierte Webvisualisierung für einen handelsüblichen Webbrowser per LAN (lokales Ethernet) oder WAN (Internet). Der Zugriff auf die Netzwerkschnittstelle muss bauseits durch die IT-Abteilung freigegeben und eingerichtet werden. Die Webseiten sind mit der HTML Version 5.0 erstellt und können somit per PC oder mobilem Client (Smartphone, PDA) angezeigt werden. Ein paralleler Zugriff von mehreren Clients muss gleichzeitig möglich sein.
Informationen des Gerätezustandes müssen bis zur einzelnen Leuchte inkl. selbst gewählter Zielortanzeige abgerufen werden können. Der Benutzer muss in der Lage sein, über die Weboberfläche einen Funktionstest zu starten, das Notlichtsystem zu blockieren oder frei zu geben, sich das Prüfbuch und eine Auflistung der gerade anliegenden Störungen anzeigen zu lassen und diese auch per Webbrowser ausdrucken zu können.
Eine Statusbenachrichtigung der Benutzer über einen integrierten Email-Client muss standardmäßig im Webmodul integriert sein.

Externe Überwachung - ModBUS/TCP
Serienmäßig aktivierbare ModBUS/TCP-Schnittstelle, um den Status bis zur einzelnen Leuchte an ein Gebäudemanagementsystem zu melden, muss im TFT Controller integriert sein. Die Einbindung des ModBUS/TCP-Protokolls und die Visualisierung des Gebäudemanagementsystems müssen bauseits erfolgen. Über Schreiberegister müssen auch Funktionen wie Funktionstest, System blockieren oder System freigeben ausgeführt werden können.

Umsetzung der Informationen auf den OPC- und BACnet-Protokollstandard ist möglich.

Externe Überwachung - Meldetableau
Das System muss optional mittels eines busfähigen Meldetableaus über einen dreiadrigen, nicht-geschirmten Datenbus überwacht werden können. Die Anzeige der Systemzustände bis auf Leuchtenebene mit Klartextangabe der gestörten Leuchte muss vorhanden sein. Automatischer Funktionstest zum gleichzeitigen Einschalten aller angeschlossenen Systeme muss im Meldetableau programmiert werden können.

Integrierte Meldekontakte für Betrieb, Batteriebetrieb, Störung und optionaler Ausgang zur Meldung des Gesamtstatus aller angeschlossenen Systeme sind Pflicht. Standardmäßig integrierter Fernschaltereingang mit optionaler Überprüfung auf Kurzschluss zum Blockieren der Systeme in Betriebsruhezeiten.

Externe Überwachung - PC-Visualisierung
Das System muss mittels optionaler PC-Überwachungssoftware per dreiadrigem Bus oder über Netzwerkverbindung überwacht und visualisiert werden können. Statusänderungen müssen in einem zentralen Prüfbuch für alle Notlichtsysteme protokolliert werden. Frei programmierbare Testzeiten für Funktions- und Betriebsdauertest müssen zentral von der Überwachungssoftware ausgeführt werden können.

Rettungszeichen- und Sicherheitsleuchten
Es dürfen nur Rettungs- und Sicherheitsleuchten eingesetzt und angeschlossen werden, die der DIN EN 60598-1, DIN EN 60598-2-22 und der DIN 4844 entsprechen. Die eingesetzten Betriebsgeräte müssen für den Betrieb an Anlagen gem. EN 50171 geeignet sein und der DIN EN 61347-1, DIN EN61347-2-3 entsprechen.

Bei Verwendung von Standard-EVG's und LED-Betriebsgerätn muss sichergestellt sein, dass diese für Anlagen gem. EN 50171 geeignet sind, d.h. im DC-Betrieb müssen die Betriebsgeräte von 176V bis 275V einwandfrei funktionieren. Die Betriebsgeräte müssen den einschlägigen Normen, wie z.B. der DIN EN 60598-2-22, DIN EN 60929, DIN EN 61347-2-3 (inkl. Anhang J), DIN EN 61000-3-2, DIN EN 61547 und DIN EN 55015 entsprechen.

Weiterhin sind hierbei entsprechende Einzelleuchtenüberwachungsbausteine mit leicht zugänglichen Adressschaltern einzuplanen.

Bei Einsatz von Leuchten mit vorgeschaltetem Überwachungsbaustein sind die Einbauvorgaben und Betriebsbedingungen des Herstellers für den Überwachungsbaustein zu beachten.

Aus Sicherheitsgründen wird ein Schalten zwischen zwei unterschiedlichen Spannungspotentialen (Umschaltweichen/Umschaltkonverter) nach der zweipoligen Stromkreisabsicherung an den Leuchten nicht zugelassen. Die Versorgung der Leuchten in den Endstromkreisen erfolgt grundsätzlich aus dem Netz der Sicherheitsbeleuchtung.

Bei Einsatz von Leuchten mit Betriebsgeräten anderer Fabrikate müssen die Herstellerangaben für Grenzwerte der maximalen Einschaltströme je Stromkreis zwingend berücksichtigt werden.

Kundenservice
Für das angebotene Fabrikat muss der Gerätehersteller oder Lieferant einen eigenen, deutschlandweiten, flächendeckenden Kundenservice anbieten.

Die Ersatzteilverfügbarkeit für Gerätekomponenten muss mindestens 10 Jahre betragen, für Leuchten und Leuchtenbetriebsgeräte mindestens 6 Jahre.

Zur Bewertung der Gleichwertigkeit sind folgende Unterlagen dem Angebot beizulegen:
1.  Technische Datenblätter der Alternativprodukte.
2.  Nachweis lichttechnisch gleicher Eigenschaften (Lichtverteilungskurven) von Sicherheitsleuchten.
3.  Sollten die lichttechnischen Eigenschaften der angebotenen Produkte von dem ausgeschriebenen Fabrikat abweichen, so ist die komplette Lichtplanung und die damit verbundene Zeichnungs- und Schaltungskorrektur vom Auftragnehmer durchzuführen.
4.  Schriftlicher Nachweis der Gleichwertigkeit ist von den Geräte- und Leuchtenherstellern zu erbringen und dem Angebot beizufügen.
5.  Prüfnachweise hinsichtlich der normkonformen Herstellung durch technisch und rechtlich unabhängigen und behördlich anerkannten Prüfinstitution

6.  Nachweis über das Ursprungserzeugnis.
7.  Referenzlisten über realisierte, vergleichbare Projekte sind vorzulegen.
8.  Besichtigung einer bereits realisierten, vergleichbaren Anlage durch den Auftraggeber.
9.  Nachweis und Verfügbarkeit des Herstellerkundendienstes und Verfügbarkeit von Ersatzteilen.
Sollte durch den Einsatz eines anderen Fabrikates ein Mehraufwand an Leitungen, Leitungsverlegung, sowie zusätzlicher Komponenten entstehen, wird dies nicht gesondert vergütet.

**1.4.2.1 Zentralbatterieanlage bis 64 Kreise/8h Überbrückung**
CPS 220/64/11kW-1 1-ph IP20830x800x400

Modulares Zentralbatteriesystem zur Versorgung von dynamischen und statischen Rettungszeichen- und Sicherheitsleuchten, sowie von bodennahen, elektrisch betriebenen Leitmarkierungen mit Lauflichtfunktion gem. DIN EN 50171 und DIN EN 62034.

Das Zentralbatteriesystem muss den gemischten Betrieb von Leuchten in Dauer- und Bereitschaftsschaltung sowie geschaltetem Dauerlicht innerhalb eines Stromkreises (patentierter Jokerbetrieb) unterstützten. Die Art der Leuchtenüberwachung wird pro Stromkreis im Steuerteil definiert (unüberwacht, Stromkreisüberwachung oder Einzelleuchtenüberwachung) und ist unabhängig von den Schaltungsarten. Die Einzelleuchtenüberwachung setzt ein EVG oder LED-Betriebsgerät mit integrierter Überwachungsfunktion oder einem Betriebsgerät vorschaltbares Überwachungsmodul voraus. Die Überwachung erfolgt über die Versorgungsleitung zu den Leuchten. Eine zusätzliche Datenleitung ist nicht zulässig.
Die Betriebsgeräte müssen den einschlägigen Normen, wie z.B. der DIN EN 60598-2-22, DIN EN 60929, DIN EN 61347-2-3 (inkl. Anhang J), DIN EN 61000-3-2, DIN EN 61547 und DIN EN 55015 entsprechen.
Bei Einsatz von Leuchten mit vorgeschaltetem Überwachungsbaustein sind die Einbauvorgaben und Betriebsbedingungen des Herstellers für den Überwachungsbaustein zu beachten.

Ebenfalls muss das System die Ansteuerung von dynamischen und bodennahen dynamischen Sicherheitsleitsystemen gem. ASR 3.4/7 standardmäßig unterstützen. Jeder einzelnen Rettungszeichenleuchte und jedem Steuergerät für dynamisch bodennahe Leuchten mit Lauflichtfunktion können bis zu 8 Steuereingänge zugewiesen werden. Folgende Einstellungen werden unterstützt und können kombiniert werden: Pfeil unten, Pfeil oben, Pfeil rechts, Pfeil links, Kreuz (gesperrt), Piktogramm ein/aus und Blinkfunktion.

Erweiterungen des Zentralbatteriesystems durch externe Unterstationen sind jederzeit möglich. Zur Reduzierung der feuerbeständigen Verkabelung können Stromkreise mittels BUS-Unterstationen in einzelne Brandabschnitte verlagert werden. Die Spannungsversorgung der BUS-Unterstationen erfolgt über eine dreiadrige Versorgungsleitung sowohl mit AC- als auch DC-Spannung bei Ersatzbetrieb. Getrennte Netz- und Batterieleitungen zur Versorgung der BUS-Unterstationen sind nicht zulässig.

Das Zentralbatteriesystembesteht aus folgenden Komponenten:
5" TFT-Controller mit moderner, intuitiver Touchbedienung, integriertem USB- und Netzwerkanschluss, sowie 4 bestückbaren BUS-Plätzen. Der mikroprozessorgesteuerte Controller initiiert die automatischen Prüfungen und speichert die Ergebnisse auf einem nicht-flüchtigen Speichermedium. Eine Hinterlegung von Zielortangaben im Klartext (max. 32 Zeichen) sind für Gerät, Einschub, Stromkreis und Leuchten möglich und werden im Fehlerfall zur einfacheren Störungslokalisierung mit angezeigt.

Bei Ausfall des TFT-Controllers schaltet das System in den sicheren Betrieb und die Notbeleuchtung ein. Trotz Controllerstörung erfolgt die Versorgung der Notbeleuchtung weiterhin normenkonform mit Netzspannung, solange diese am Hauptgerät anliegt.

Alle nach DIN EN 50171 geforderten Informationen werden im Hauptbild angezeigt. Dazu zählen Betriebsstatus des Zentralbatteriesystems, Batteriespannung, Batterielade- oder -entladestrom, Batteriekapazität. Zu jeder einzelnen Leuchte kann der Zustand am Display abgerufen werden. Weiterhin werden Informationen zum Netzausfall UV, Netzausfall HV, Tiefentladeschutz, Handrückschaltung, nachlaufendem Notlicht oder der Status der externen Module angezeigt.

Die nach DIN EN 62034 geforderten Tests sind integriert und können individuell angepasst werden. Das Zentralbatteriesystem führt diese nach dem vorgegebenen Intervall aus und speichert die Ergebnisse im integrierten Prüfbuch. Ein weiteres separates Prüfbuch für das optionale Batterie-Überwachungssystem mit Einzelblocküberwachung ist serienmäßig integriert.

Durch die im Controller hinterlegten und vom Errichter selbst erstellten Zielorte für Einschübe, Stromkreise und Leuchten sowie der externen Module (je max. 32 Zeichen) ist eine genaue Störungslokalisierung möglich.

Serienmäßig integrierte Webvisualisierung zur Anzeige des Gerätezustandes bis auf Leuchtenebene mittels handelsüblichem Webbrowser ist im Steuerteil enthalten. Funktionen zur Prüfung des Systems, wie Funktionstest oder das Blockieren in Betriebsruhezeiten, müssen über die passwortgeschützte Oberfläche möglich sein. Ebenfalls wird auf das Prüfbuch des Zentralbatteriegerätes zugegriffen und kann im Browser angezeigt und ausgedruckt werden. Mittels der integrierten Email-Funktion wird der Betreiber über den Zustand des Zentralbatteriesystems jederzeit informiert. Der Zugriff auf die Weboberfläche muss per Passwort geschützt werden können.

Über eine enthaltene ModBUS/TCP-Schnittstelle müssen die Zustände des Zentralbatteriesystems anderen Überwachungssystemen zur Verfügung gestellt werden.

Eine Anschlussmöglichkeit an die Überwachungssoftware INOView muss standardmäßig per dreiadrigen RTG-Anschlussklemmen oder Netzwerkanbindung im Lieferumfang enthalten sein.

Die Programmierung des Controllers und der angeschlossenen Leuchten inkl. Vergabe der Zielortbezeichnungen erfolgt mittels kostenlos mitgelieferter PC-Konfigurationssoftware.

Serienmäßig integriertes Relaisinterface zur potentialfreien Weiterleitung der drei nach DIN EN 50171 geforderten Meldungen, sowie zwei optionale, frei programmierbare Kontakte. Ebenso integrierte 24V-Stromschleife zur Erkennung von Netzausfall Unterverteiler der Allgemeinbeleuchtung und eine weitere Fernschaltschleife zum Blockieren des Zentralbatteriesystems für Betriebsruhezeiten. Die Schleifen sind zwingend auf Unterbrechung und Kurzschluss zu überwachen.

Im Zentralbatteriesystem eingebaut:
Stromkreiseinschübe mit unterschiedlicher Leistung zur 230V-Versorgung und Überwachung von Notleuchten mit elektronischen Vorschaltgeräten oder LED-Betriebsgerätn, welche für den DC-Betrieb geeignet sind, können am Datenbus gemischt werden. Die Schaltungsart (Dauerlicht, geschaltetes Dauerlicht, Bereitschaftslicht oder Mischbetrieb) muss je Stromkreis am Steuerteil programmiert werden können. Ebenso muss die Überwachungsart (unüberwacht, Stromkreisüberwachung oder Einzelleuchtenüberwachung) am Controller je Stromkreis einstellbar sein. In geschalteter Programmierung müssen drei Schaltzuordnungen je Stromkreis mittels Eingangsmodule programmiert werden können. Für die Überwachungsart Einzelleuchtenüberwachung sind bis zu 20 Leuchten je Stromkreis einzeln adressierbar. Die Ausgangsspannung im Batteriebetrieb ist 216V DC.

52 Stück Endstromkreise mit Nennstrom 2A, Sicherungswert 3,15A, 2-polig abgesichert. Frei programmierbarer Überwachungs- und Schaltungsart in Jokertechnik zur Versorgung von Sicherheits- und Rettungszeichenleuchten in 230V-Technik. Je Stromkreis anschlussfertig verdrahtet auf 4mm² Dreistockinstallationsklemme mit N-Trennklemme.

LED-Leuchten oder dynamische Rettungszeichenleuchten in 24V-Technik mit digitaler ID-Nummer, ohne Adress- und Programmierschalter werden über ein Einschubmodul mit 2 Stromkreisen versorgt und überwacht. Jede einzelne Leuchte muss vom Steuerteil aus in der Schaltungsart programmiert und gedimmt werden können. Zwei Schaltzuordnungen müssen je Leuchte zugewiesen werden können. Dynamischen Rettungszeichenleuchten sind bis zu 8 Schalteingängen zuzuordnen bei freier Programmierung der dynamischen Anzeige Pfeil unten, Pfeil oben, Pfeil rechts, Pfeil links, Kreuz (gesperrt), Piktogramm ein/aus und Blinkfunktion je Leuchte. LED-Leuchten und dynamische Rettungszeichenleuchten müssen gemischt über die 2-adrige Endstromkreisleitung am selben Stromkreis betrieben, gesteuert und überwacht werden können. Die Versorgung der Leuchten erfolgt in Schutzklasse III (SELV).

Einschubmodul mit je 2 Stromkreisen zum Anschluss von je 20 dynamischen Rettungszeichenleuchten und Steuergeräten für dynamische bodennahe Leuchten mit Lauflichtfunktion in 230V-Technik. Je Leuchte müssen bis zu 8 Schalteingänge mit jeweils freier Definition der dynamischen Anzeige der Rettungszeichenleuchten Pfeil unten, Pfeil oben, Pfeil rechts, Pfeil links, Kreuz (gesperrt), Piktogramm ein/aus und Blinkfunktion je Leuchte zugeordnet werden können.

3 Stück Reserveplatz für Stromkreiseinschubmodule 230V, beinhaltet die Vorverdrahtung auf 4mm² Dreistockinstallationsklemme mit N-Trennklemme je Stromkreis.

Der Einsatz von Sicherungstrennklemmen ist nicht zulässig!

Mikroprozessorgesteuerte Ladetechnik zur normkonformen Aufladung der Batterien. Standardmäßig temperaturgeführte Ladung über den angeschlossen KTY-Messsensor. Optionale Steuerung über ein Batterieüberwachungssystem mit Einzelbatterieblockmonitoring zur vorzeitigen Erkennung defekter Batterieblöcke- (inkl. PC-Auswertesoftware). Das BCS-System entspricht der E DIN EN 50171 von 2013 und protokolliert täglich die geforderten Einzelblockwerte (Temperatur und Spannung)

8h Nennbetriebsdauer.

Einbaumöglichkeit für eine Ladestufe 3A oder 7A.

1 Stück Ladestufe 7A W35

1 Stück Batterie-Control-System (BCS) zur optionalen Steuerung über ein Batterieüberwachungssystem mit Einzelbatterieblockmonitoring zur frühzeitigen Erkennung defekter Batterieblöcke. Das BCS-System entspricht der E DIN EN 50171 von 2013 und protokolliert täglich die geforderten Einzelblockwerte (Temperatur und Spannung). Inklusive PC-Auswertesoftware

1 Stück externes Lichtschalterabfragemodul LSA 8.1 - 230V zum gemeinsamen Schalten von Sicherheits- und Allgemeinbeleuchtung mit 8 Eingängen 230V AC und integrierter busfähigen Dreiphasenüberwachung.

1 Stück CPUSB Rangierabgang NEOZED zum Anschluss von BUS-Unterstationen zur Reduzierung der Verkabelung, indem die Stromkreismodule in die Brandabschnitte gesetzt werden.

Eingebaut im pulverbeschichtetem Stahlblechschrank RAL 7035 (lichtgrau). Elektronikteil mit großer Schranktür, TFT Controller eingebaut in der Tür, feuerhemmend. Kabeleinführung von oben durch verschiebbaren Flansch mit Quellgummi, Türanschlag links mit Doppelbartschließung, Türanschlag wechselbar auf rechts, Schutzart IP20, Schutzklasse I.

Inklusive wartungsfreier OGiV-Blockbatterie 216V für einen Batterieentladestrom von min. 22,3 A bei einer Nennbetriebsdauer von 8h unter Berücksichtigung einer Alterungsreserve von min. 25% gem. DIN EN 50171.

Nennspannung: 230 V ±10 % 50/60 Hz
Abm.: Höhe x Breite x Tiefe: 830 mm x 800 mm x 400 mm
Maximale Gesamtanschlussleistung: 11 kW
Maximale interne Stromkreise: 64

Lieferung des kompletten Zentralbatteriesystems, anschlussfertig verdrahtet.
Menge: 1,000 St
DOK DIN276: 445

**1.4.2.2 AP Fernmeldetableau**
AP Fernmeldetableau

Eingebaut:
-  LEDs für die Anzeige der Betriebszustände
-  1 Schlüsselschalter, wahlweise programmierbar:
-  Dauerlicht: EIN/AUS oder
-  Notlicht und Dauerlicht:  EIN/AUS

Anzeige auch bei Netzausfall über eigene Batterieversorgung.

Aufputzgehäuse
Abmessungen: D = 90, T = 43 mm
Menge: 1,000 St
DOK DIN276: 445

**1.4.2.3 Dreiphasenüberw.BUS-fähig**
Dreiphasenüberw.BUS-fähig

BUS-fähige Dreiphasenüberwachung zum Anschluss an den internen Gerätebus vorgenanntes System
Zur Spannungsüberwachung von Unterverteilern der Allgemeinbeleuchtung.
Mit 2 potentialfreien Störmeldekontakten
Selektives Nachlaufendes Notlicht durch einstellbare Nachlaufzeit nach Netzwiederkehr

Folgende Merkmale sind einzuhalten:
- Rückschaltverzögerung der Störmeldekontakte nach Netzwiederkehr
- Rückmeldeverzögerung über den BUS nach Netzwiederkehr
- Einstellbare Nachlaufzeit 0 / 5 / 10 / 15 Minuten
- Blinken der LED der ausgefallenen Phase während der Nachlaufzeit
- Nachlaufzeit am Modul einstellbar
- Ansprechwert: 0,85 x UN
- 3 LEDs zur Anzeige der Netzspannung
- Detaillierte Phasenausfallanzeige mit Ortsangabe des UVA im Klartext
- Eindeutige Adressierung über Adressschalter
- Funkentstörung: gem. DIN EN 55015
- Gehäuse aus hochwertigem Thermoplast
- Verteiler-Normgehäuse zur Montage auf Hutprofilschiene

Incl. Nachlaufzeit für selektives nachlaufendes Notlicht.

Nennspannung: 400 V AC
Zulässiger Temperaturbereich: -15...+40 °C
Menge: 5,000 St
DOK DIN276: 445

**1.4.2.4 Sicherheitsleuchte rund RAL 9016**
Sicherheitsleuchte rund RAL 9016

LED-Sicherheitsleuchte mit optimierter Lichtverteilung zur Ausleuchtung von Flächen. Leuchten für Deckeneinbaumontage mit pulverbeschichteter Aluminiumblende ohne sichtbare Schrauben. Werkzeuglose Montage in Ø 68mm Deckenausschnitt. Lieferung inkl. LED-Betriebsgerät im Installationsgehäuse für Deckeneinbaumontage mit Zugentlastung zur werkzeuglosen Montage.

Lichtverteilung: Symmetric Low Bay zur Ausleuchtung von Flächen. Für Lichtpunkthöhen bis: 6,0 m. Maximal 15,5 m Leuchtenabstand bei flächiger Ausleuchtung mit 1 lx nach EN 1838 unter Berücksichtigung eines Wartungsfaktors von 0,8.

Inkl. 4-Chip LED-Leuchtmittel für maximale Sicherheit.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Befestigungsart: Deckeneinbaumontage
- Material: Aluminium-Druckguss pulverbeschichtet
- Blendenform: rund
- Abm.: Durchmesser: 88 mm, Höhe: 7 mm
- Deckenausschnitt Durchmesser: 68 mm
- Eingangsklemmen: max. 2,5mm² eindrähtig oder max. 1,5mm² Litze mit Aderendhülse
- Leuchtmittel: auswechselbares 1 x 3,5W LED-Modul
- Lichtfarbe: 4000 K
- Lichtverteilung: Symmetric Low Bay
- Lebensdauer: 50.000 h
- Überwachungsart: Einzelleuchtenüberwachung mit detaillierter Klartext- / Zielortangabe
- Schutzart: IP20, IP43
- Schutzklasse: II
- Nennspannung: 230 V AC/DC +/-10 % 50/60 Hz; DC: 176 V - 264 V
- Stromaufnahme Batteriebetrieb: 25 mA
- Scheinleistung: 7,6 VA
- Einschaltstrom: 8 A / 50 µs
- Zulässiger Temperaturbereich: -15...+40 °C

5 Jahre Herstellergarantie

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 5,000 St
DOK DIN276: 445

**1.4.2.5 Sicherheitsleuchte rund RAL 9005**
Sicherheitsleuchte rund RAL 9005

LED-Sicherheitsleuchte mit optimierter Lichtverteilung zur Ausleuchtung von Flächen. Leuchten für Deckeneinbaumontage mit pulverbeschichteter Aluminiumblende ohne sichtbare Schrauben. Werkzeuglose Montage in Ø 68mm Deckenausschnitt. Lieferung inkl. LED-Betriebsgerät im Installationsgehäuse für Deckeneinbaumontage mit Zugentlastung zur werkzeuglosen Montage.

Lichtverteilung: Symmetric Low Bay zur Ausleuchtung von Flächen. Für Lichtpunkthöhen bis: 6,0 m. Maximal 15,5 m Leuchtenabstand bei flächiger Ausleuchtung mit 1 lx nach EN 1838 unter Berücksichtigung eines Wartungsfaktors von 0,8.

Inkl. 4-Chip LED-Leuchtmittel für maximale Sicherheit.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Befestigungsart: Deckeneinbaumontage
- Material: Aluminium-Druckguss pulverbeschichtet
- Blendenform: rund
- Abm.: Durchmesser: 88 mm, Höhe: 7 mm
- Deckenausschnitt Durchmesser: 68 mm
- Eingangsklemmen: max. 2,5mm² eindrähtig oder max. 1,5mm² Litze mit Aderendhülse
- Leuchtmittel: auswechselbares 1 x 3,5W LED-Modul
- Lichtfarbe: 4000 K
- Lichtverteilung: Symmetric Low Bay
- Lebensdauer: 50.000 h
- Überwachungsart: Einzelleuchtenüberwachung mit detaillierter Klartext- / Zielortangabe
- Schutzart: IP20, IP43
- Schutzklasse: II
- Nennspannung: 230 V AC/DC +/-10 % 50/60 Hz; DC: 176 V - 264 V
- Stromaufnahme Batteriebetrieb: 25 mA
- Scheinleistung: 7,6 VA
- Einschaltstrom: 8 A / 50 µs
- Zulässiger Temperaturbereich: -15...+40 °C

5 Jahre Herstellergarantie

Made in Germany

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 17,000 St
DOK DIN276: 445

**1.4.2.6 Sicherheitsleuchte LED rund RAL 9016**
Sicherheitsleuchte LED rund RAL 9016

LED-Sicherheitsleuchte mit optimierter Lichtverteilung zur Ausleuchtung von Flächen.Gehäuse aus pulverbeschichtetem Aluminium zur Deckenaufbaumontage mit optionaler seitlicher Kabeleinführung.

Lichtverteilung: Symmetric Low Bay zur Ausleuchtung von Flächen. Für Lichtpunkthöhen bis: 6,0 m. Maximal 15,5 m Leuchtenabstand bei flächiger Ausleuchtung mit 1 lx nach EN 1838 unter Berücksichtigung eines Wartungsfaktors von 0,8.

Inkl. 4-Chip LED-Leuchtmittel für maximale Sicherheit.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Befestigungsart: Deckenmontage
- Material: Aluminium-Druckguss pulverbeschichtet
- Blendenform: rund
- Abm.: Durchmesser: 130 mm, Höhe: 59 mm
- Eingangsklemmen: max. 2,5mm² eindrähtig oder max. 1,5mm² Litze mit Aderendhülse
- Leuchtmittel: auswechselbares 1 x 3,5W LED-Modul
- Lichtfarbe: 4000 K
- Lichtverteilung: Symmetric Low Bay
- Lebensdauer: 50.000 h
- Überwachungsart: Einzelleuchtenüberwachung mit detaillierter Klartext- / Zielortangabe
- Schutzart: IP40
- Schutzklasse: I
- Nennspannung: 230 V AC/DC +/-10 % 50/60 Hz; DC: 176 V - 264 V
- Stromaufnahme Batteriebetrieb: 25 mA
- Scheinleistung: 7,6 VA
- Einschaltstrom: 8 A / 50 µs
- Zulässiger Temperaturbereich: -15...+40 °C

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 18,000 St
DOK DIN276: 445

**1.4.2.7 Sicherheitsleuchte LED rund RAL 9005**
Sicherheitsleuchte LED rund RAL 9005

LED-Sicherheitsleuchte mit optimierter Lichtverteilung zur Ausleuchtung von Flächen.Gehäuse aus pulverbeschichtetem Aluminium zur Deckenaufbaumontage mit optionaler seitlicher Kabeleinführung.

Lichtverteilung: Symmetric Low Bay zur Ausleuchtung von Flächen. Für Lichtpunkthöhen bis: 6,0 m. Maximal 15,5 m Leuchtenabstand bei flächiger Ausleuchtung mit 1 lx nach EN 1838 unter Berücksichtigung eines Wartungsfaktors von 0,8.

Inkl. 4-Chip LED-Leuchtmittel für maximale Sicherheit.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Befestigungsart: Deckenmontage
- Material: Aluminium-Druckguss pulverbeschichtet
- Blendenform: rund
- Abm.: Durchmesser: 130 mm, Höhe: 59 mm
- Eingangsklemmen: max. 2,5mm² eindrähtig oder max. 1,5mm² Litze mit Aderendhülse
- Leuchtmittel: auswechselbares 1 x 3,5W LED-Modul
- Lichtfarbe: 4000 K
- Lichtverteilung: Symmetric Low Bay
- Lebensdauer: 50.000 h
- Überwachungsart: Einzelleuchtenüberwachung mit detaillierter Klartext- / Zielortangabe
- Schutzart: IP40
- Schutzklasse: I
- Nennspannung: 230 V AC/DC +/-10 % 50/60 Hz; DC: 176 V - 264 V
- Stromaufnahme Batteriebetrieb: 25 mA
- Scheinleistung: 7,6 VA
- Einschaltstrom: 8 A / 50 µs
- Zulässiger Temperaturbereich: -15...+40 °C

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 40,000 St
DOK DIN276: 445

**1.4.2.8 Sicherheitsleuchte LED Polycarbonat**
Sicherheitsleuchte LED Polycarbonat

Universelle LED-Sicherheitsleuchten optimiert zur Ausleuchtung von Rettungswegen. Leuchten für Deckenmontage aus UV- und glühdrahtbeständigem Polycarbonat. Mit optionaler seitlicher Kabeleinführung und großzügigem rückseitigen Rangierraum.

Rotationssymmetrische Lichtverteilung zur Ausleuchtung von Flächen und Rettungswegen. Für Lichtpunkthöhen bis 10,0m. Maximal 13,9m Leuchtenabstand bei 1 lx auf der Mittellinie des Rettungsweges nach EN 1838 unter Berücksichtigung eines Wartungsfaktors von 0,8.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Befestigungsart: Deckenmontage
- Material: Polycarbonat
- Abm.: Länge x Breite x Höhe: 200 mm x 140 mm x 65 mm
- Eingangsklemmen: max. 2,5mm² eindrähtig oder max. 1,5mm² Litze mit Aderendhülse
- Leuchtmittel: auswechselbares 4 x 1W LED-Modul
- Lichtfarbe: 6500 K
- Lichtverteilung: Symmetric High Bay, Symmetric Low Bay
- Lebensdauer: 50.000 h
- Überwachungsart: Einzelleuchtenüberwachung mit detaillierter Klartext- / Zielortangabe
- Schutzart: IP65
- Schutzklasse: II
- Schlagfestigkeit: IK06
- Nennspannung: 230 V AC/DC +/-10 % 50/60 Hz; DC: 176 V - 264 V
- Stromaufnahme Batteriebetrieb: 32 mA
- Scheinleistung: 8,3 VA
- Einschaltstrom: 8 A / 50 µs
- Zulässiger Temperaturbereich: -15...+40 °C

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 46,000 St
DOK DIN276: 445

**1.4.2.9 Systemleuchten / Wand-, Boden- und Stufenleuchten**
Systemleuchten / Wand-, Boden- und Stufenleuchten

Sicherheitsleuchte RAL 9016

Trapezförmige LED-Sicherheitsleuchten zur Ausleuchtung von Rettungswegen und Notausgangstüren. Leuchten für Wandmontage mit formschönem Gehäuse aus pulverbeschichtetem Metall ohne sichtbare Schrauben.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

Zur Beleuchtung hervorzuhebender Stellen

- Befestigungsart: Wandmontage
- Material: Stahlblech pulverbeschichtet
- Abm.: Länge x Breite x Höhe: 210 mm x 145 mm x 63 mm
- Eingangsklemmen: max. 2,5mm² eindrähtig oder max. 1,5mm² Litze mit Aderendhülse

- Leuchtmittel: auswechselbares 3 x 1W LED-Modul
- Lichtfarbe: 6500 K
- Lichtverteilung: Asymmetric Wall, Asymmetric Poller
- Lebensdauer: 50.000 h

- Überwachungsart: Einzelleuchtenüberwachung mit detaillierter Klartext- / Zielortangabe

- Schutzart: IP40
- Schutzklasse: I
- Nennspannung: 230 V AC/DC +/-10 % 50/60 Hz; DC: 176 V - 264 V
- Stromaufnahme Batteriebetrieb: 25 mA
- Scheinleistung: 7,1 VA
- Einschaltstrom: 8 A / 50 µs
- Zulässiger Temperaturbereich: -15...+40 °C

5 Jahre Herstellergarantie

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 15,000 St
DOK DIN276: 445

**1.4.2.10 Systemleuchten / Wand-, Boden- und Stufenleuchten**
Systemleuchten / Wand-, Boden- und Stufenleuchten

Sicherheitsleuchte RAL 9005

Trapezförmige LED-Sicherheitsleuchten zur Ausleuchtung von Rettungswegen und Notausgangstüren. Leuchten für Wandmontage mit formschönem Gehäuse aus pulverbeschichtetem Metall ohne sichtbare Schrauben.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

Zur Beleuchtung hervorzuhebender Stellen

- Befestigungsart: Wandmontage
- Material: Stahlblech pulverbeschichtet
- Abm.: Länge x Breite x Höhe: 210 mm x 145 mm x 63 mm
- Eingangsklemmen: max. 2,5mm² eindrähtig oder max. 1,5mm² Litze mit Aderendhülse

- Leuchtmittel: auswechselbares 3 x 1W LED-Modul
- Lichtfarbe: 6500 K
- Lichtverteilung: Asymmetric Wall, Asymmetric Poller
- Lebensdauer: 50.000 h

- Überwachungsart: Einzelleuchtenüberwachung mit detaillierter Klartext- / Zielortangabe

- Schutzart: IP40
- Schutzklasse: I
- Nennspannung: 230 V AC/DC +/-10 % 50/60 Hz; DC: 176 V - 264 V
- Stromaufnahme Batteriebetrieb: 25 mA
- Scheinleistung: 7,1 VA
- Einschaltstrom: 8 A / 50 µs
- Zulässiger Temperaturbereich: -15...+40 °C

5 Jahre Herstellergarantie

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 15,000 St
DOK DIN276: 445

**1.4.2.11 Rettungszeichenscheibenleuchte LED Aluminium**
Rettungszeichenscheibenleuchte LED Aluminium

Funktionale Rettungszeichen-Scheibenleuchten aus hochwertigem Aluminiumprofil mit rahmenloser, freihängender Acrylglasscheibe. Homogene Piktogrammausleuchtung durch optimierte LED-Technik.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Erkennungsweite: 22 m

- Befestigungsart: Deckenmontage
- Material: Aluminium
- Abm.: Länge x Breite x Höhe: 275 mm x 203 mm x 54 mm
- Eingangsklemmen: max. 2,5mm² eindrähtig oder max. 1,5mm² Litze mit Aderendhülse

- Leuchtmittel: auswechselbares 12 x 0,1W LED-Modul
- Lichtfarbe: 6500 K
- Lebensdauer: 50.000 h

- Überwachungsart: Einzelleuchtenüberwachung mit detaillierter Klartext- / Zielortangabe

- Schutzart: IP20
- Schutzklasse: I
- Nennspannung: 230 V AC/DC +/-10 % 50/60 Hz; DC: 176 V - 264 V
- Stromaufnahme Batteriebetrieb: 17 mA
- Scheinleistung: 4,5 VA
- Einschaltstrom: 8 A / 50 µs
- Zulässiger Temperaturbereich: -15...+40 °C

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 15,000 St
DOK DIN276: 445

**1.4.2.12 Rettungszeichenleuchte LED Polycarbonat 30m**
Rettungszeichenleuchte LED Polycarbonat 30m

Einseitige Rettungszeichenleuchten aus UV- und glühdrahtbeständigem Polycarbonat mit optionaler seitlicher Kabeleinführung und großzügigem rückseitigen Rangierraum. Homogene Piktogrammausleuchtung durch optimierte LED-Technik.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Erkennungsweite: 30 m
- Befestigungsart: Wandmontage
- Material: Polycarbonat
- Abm.: Länge x Breite x Höhe: 337 mm x 182 mm x 75 mm
- Eingangsklemmen: max. 2,5mm² eindrähtig oder max. 1,5mm² Litze mit Aderendhülse
- Leuchtmittel: auswechselbares 4 x 1W LED-Modul
- Lichtfarbe: 6500 K
- Lichtverteilung: Symmetric High Bay, Symmetric Low Bay
- Lebensdauer: 50.000 h
- Überwachungsart: Einzelleuchtenüberwachung mit detaillierter Klartext- / Zielortangabe
- Schutzart: IP65
- Schutzklasse: II
- Schlagfestigkeit: IK05
- Nennspannung: 230 V AC/DC +/-10 % 50/60 Hz; DC: 176 V - 264 V
- Stromaufnahme Batteriebetrieb: 32 mA
- Scheinleistung: 8,3 VA
- Einschaltstrom: 8 A / 50 µs
- Zulässiger Temperaturbereich: -15...+40 °C

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 13,000 St
DOK DIN276: 445

**1.4.2.13 Rettungszeichenleuchte LED Polycarbonat**
Rettungszeichenleuchte LED Polycarbonat

Zweiseitige Rettungszeichenleuchten aus UV- und glühdrahtbeständigem Polycarbonat mit optionaler seitlicher Kabeleinführung und großzügigem rückseitigen Rangierraum. Homogene Piktogrammausleuchtung durch optimierte LED-Technik.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Erkennungsweite: 30 m
- Befestigungsart: Deckenmontage
- Material: Polycarbonat
- Abm.: Länge x Breite x Höhe: 337 mm x 182 mm x 218 mm
- Eingangsklemmen: max. 2,5mm² eindrähtig oder max. 1,5mm² Litze mit Aderendhülse
- Leuchtmittel: auswechselbares 4 x 1W LED-Modul
- Lichtfarbe: 6500 K
- Lebensdauer: 50.000 h
- Überwachungsart: Einzelleuchtenüberwachung mit detaillierter Klartext- / Zielortangabe
- Schutzart: IP65
- Schutzklasse: II
- Schlagfestigkeit: IK05
- Nennspannung: 230 V AC/DC +/-10 % 50/60 Hz; DC: 176 V - 264 V
- Stromaufnahme Batteriebetrieb: 32 mA
- Scheinleistung: 8,3 VA
- Einschaltstrom: 8 A / 50 µs
- Zulässiger Temperaturbereich: -15...+40 °C

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 10,000 St
DOK DIN276: 445

**1.4.2.14 Rettungszeichenscheibenleuchte LED Aluminium**
Rettungszeichenscheibenleuchte LED Aluminium

Funktionale Rettungszeichen-Scheibenleuchten aus hochwertigem Aluminiumprofil mit rahmenloser, freihängender Acrylglasscheibe. Homogene Piktogrammausleuchtung durch optimierte LED-Technik.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Erkennungsweite: 22 m

- Befestigungsart: Parallele Wandmontage
- Material: Aluminium
- Abm.: Länge x Breite x Höhe: 275 mm x 203 mm x 58 mm
- Eingangsklemmen: max. 2,5mm² eindrähtig oder max. 1,5mm² Litze mit Aderendhülse
- Leuchtmittel: auswechselbares 12 x 0,1W LED-Modul
- Lichtfarbe: 6500 K
- Lebensdauer: 50.000 h
- Überwachungsart: Einzelleuchtenüberwachung mit detaillierter Klartext- / Zielortangabe
- Schutzart: IP20
- Schutzklasse: I
- Nennspannung: 230 V AC/DC +/-10 % 50/60 Hz; DC: 176 V - 264 V
- Stromaufnahme Batteriebetrieb: 17 mA
- Scheinleistung: 4,5 VA
- Einschaltstrom: 8 A / 50 µs
- Zulässiger Temperaturbereich: -15...+40 °C

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 19,000 St
DOK DIN276: 445

**1.4.2.15 Rettungszeichenscheibenleuchte SNP LED Aluminium**
Rettungszeichenscheibenleuchte SNP LED Aluminium

Funktionale Rettungszeichen-Scheibenleuchten aus hochwertigem Aluminiumprofil mit rahmenloser, freihängender Acrylglasscheibe. Homogene Piktogrammausleuchtung durch optimierte LED-Technik.

Folgende Merkmale sind einzuhalten:

LED-Betriebsgerät mit integrierter Einzelleuchtenüberwachung und frei programmierbarer Schaltungsart für Bereitschaftslicht (BL) und Dauerlicht (DL) ohne separate Busleitung. Hohe Funktionssicherheit durch Einhaltung internationaler Standards zur Sicherheit und Arbeitsweise, elektromagnetische Verträglichkeit und Störsicherheit. LED-Ausgang im Netzbetrieb in zwei Stufen dimmbar. Zum Anschluss an Zentralbatterieanlagen.
Auswechselbares Betriebsgerät zur vereinfachten Wartung und Instandhaltung.

- Erkennungsweite: 22 m
- Befestigungsart: Seilmontage
- Material: Aluminium
- Abm.: Länge x Breite x Höhe: 275 mm x 203 mm x 54 mm
- Eingangsklemmen: max. 2,5mm² eindrähtig oder max. 1,5mm² Litze mit Aderendhülse
- Leuchtmittel: auswechselbares 12 x 0,1W LED-Modul
- Lichtfarbe: 6500 K
- Lebensdauer: 50.000 h

- Überwachungsart: Einzelleuchtenüberwachung mit detaillierter Klartext- / Zielortangabe
- Schutzart: IP20
- Schutzklasse: I
- Nennspannung: 230 V AC/DC +/-10 % 50/60 Hz; DC: 176 V - 264 V
- Stromaufnahme Batteriebetrieb: 17 mA
- Scheinleistung: 4,5 VA
- Einschaltstrom: 8 A / 50 µs
- Zulässiger Temperaturbereich: -15...+40 °C

Ausführung der oben genannten Leuchte gem. DIN VDE V 0108-100-1, IEC 60598-1, IEC 60598-2-22, DIN 4844 und EN 1838. Funkentstörung gem. DIN EN 55015.

LED Treiber gem. EN 61000-3-2, EN 61347-1, EN 61347 2-13 und EN 61547.

Eine EG-Konformitätserklärung zur Einhaltung der Niederspannungsrichtlinie 2014/35/EG, RoHS-Richtlinie 2011/65/EU, elektromagnetischen Verträglichkeit 2014/30/EU sowie der o.g. Normen ist nachzuweisen. Des Weiteren sind Datenblätter zur Dokumentation bereitzustellen.
Menge: 8,000 St
DOK DIN276: 445

**1.4.2.16 Prüfbuch inkl. Klemmträgerder Sicherheitsbeleuchtung**
Prüfbuch der Sicherheitsbeleuchtung als Ringbuchordner

Für die Protokollierung der durchgeführten Prüfungen, Inspektionen und Änderungen der Sicherheitsbeleuchtungsanlage.

Der Prüfbuchordner beinhaltet folgende Hinweise und Punkte in Papierform, damit eine ausführliche und lückenlose Dokumentation gewährleistet werden kann:

- Allgemeine Hinweise zu Vorschriften
- Anlagenspezifische Daten
- Verantwortliche Personen
- Protokoll der Inbetriebnahme
- Protokolle Erstprüfung, wiederkehrende Prüfung durch Sachverständige
- Protokolle Inspektionen und Wartung
- Protokoll des Prüfbuchs
- Prüfbuchausdrucke
- Reparaturen / Instandsetzungen
- Anlagenkonfigurationen
- Konfigurationsänderungen
- Montage- und Betriebsanleitung
- Gebrauchsanweisung der Batterie
- Prüfprotokoll des Herstellers
- Sonstiges
Menge: 1,000 St
DOK DIN276: 445

**1.4.2.17 Grundprogrammierungund Einweisung**
Durchführung der Grundprogrammierung des Sicherheitslichtgerätes gemäß den kundenspezifischen Vorgaben.
Fachgerechte Einweisung in die Handhabung und grundlegende Bedienung des Sicherheitslichtgerätes.
Anfertigung eines Statusberichtes zum aktuellen Gerätestatus.
Menge: 1,000 St
DOK DIN276: 445

**1.4.2.18 Inspektion**
Inspektion durch den Kundenservice.
Die jährliche Inspektion nach DIN VDE V 0108-100-1 und DIN EN 50172 umfasst die folgenden Arbeiten:

- Anlage auf Beschädigung und Korrosion prüfen
- Mechanische Prüfung an den Geräten
- Prüfung der Elektronikbauteile gem. spezifischer Werksvorgaben des Herstellers
- Ladestrom und Ladestromregelung kontrollieren und justieren
- Funktionsprüfung der Netz / Notlichtumschaltung
- Funktionsprüfung der Leuchtenüberwachung
- Sichtkontrolle der Batterien
- Aufnahme der Erhaltungsladespannung jedes Blockes
- Betriebsdauertest der Batterien mit zyklischer Aufnahme der Entladespannungen jedes Blockes über den Zeitraum der Nenn-Notbetriebsdauer

Aushändigen eines Inspektionsprotokolls mit Hinweisen über den Gesamtzustand der Anlage durch den Servicetechniker mit der Qualität einer Herstellerdurchsicht.

Zur Inspektion gehören nicht das Auswechseln
defekter Bauteile der Anlagentechnik oder defekter Leuchtmittel! Ebenso beinhaltet die Inspektion nicht die Sichtprüfungen der Leuchten und Zeichen sowie die Messung der Beleuchtungsstärke nach drei Jahren.
Menge: 5,000 Jr
DOK DIN276: 445

##### 1.4.3 Erdung

*Hinweis: Tiefenerder*

**1.4.3.1 Tiefenerder Einzellänge 1,5 m**
Erdung als Staberder, DIN EN 62561-2 (VDE 0185-561-2), mehrteilig, zusammensetzbar mit korrosionsfester Kupplung (Tiefenerder), aus nichtrostendem Stahl, Werkstoff-Nr 1.4571, außerhalb von Gebäuden, Einzellänge 1,5 m.

inkl. eintreiben mit Vibrationshammer, Schutzisolierung und Schutzanstrich

liefern, montieren und betriebsfertig anschliessen.
Menge: 5,000 St
DOK DIN276: 446

**1.4.3.2 Erdeinführungsstangen 1,5 m**
Erdeinführung mit Stange DIN EN 62561-2 (VDE 0185-561-2) einschl. Anschluss an die Erdungseinrichtung, aus nichtrostendem Stahl, Werkstoff-Nr 1.4571, einschl. Verbindungs-/Trennbauteile, Länge 1500 mm.

inkl. eintreiben mit Vibrationshammer, Schutzisolierung und Schutzanstrich

liefern, montieren und betriebsfertig anschliessen.
Menge: 10,000 St
DOK DIN276: 446

#### 1.5 Blitzschutz und Erdungsarbeiten

##### 1.5.1 Potentialausgleich

*Hinweis: Potentialausgleichschiene*

**1.5.1.1 Potentialausgleichsschiene 7 x 2,5-16mm²**
Potentialausgleichsschienen für den Hauptpotentialausgleich nach DIN VDE 0100 Teil 410/540.

Anschluss:  7 x 2,5-16mm 2
Anschluss:  1 x 7-10mm
Anschluss Fl / (Rd):1 x -30 x 3,5 od. (8-10)mm
liefern, montieren und betriebsfertig anschliessen.
Menge: 30,000 St
DOK DIN276: 446

**1.5.1.2 Potentialausgleichsschiene 6 Anschlüsse**
Potentialausgleichsschiene nach DIN EN 62561-1 mit Kunststoffisolatoren für den Schutz- und Funktionspotentialausgleich nach DIN VDE 0100 Teil 410/540 und den Blitzschutz-Potentialausgleich nach DIN EN 62305-3.

Anzahl Anschlüsse: 6
Werkstoff:  Cu
Schrauben:  M10 x 25 mm mit Federring,  NIRO
liefern, montieren und betriebsfertig anschliessen.
Menge: 15,000 St
DOK DIN276: 446

**1.5.1.3 Potentialausgleichsschiene 8 Anschlüsse**
Potentialausgleichsschiene nach DIN EN 62561-1 mit Kunststoffisolatoren für den Schutz- und Funktionspotentialausgleich nach DIN VDE 0100 Teil 410/540 und den Blitzschutz-Potentialausgleich nach DIN EN 62305-3.

Anzahl Anschlüsse: 8
Werkstoff:  Cu
Schrauben:  M10 x 25 mm mit Federring,  NIRO
liefern, montieren und betriebsfertig anschliessen.
Menge: 15,000 St
DOK DIN276: 446

**1.5.1.4 Potentialausgleichsschiene 10 Anschlüsse**
Potentialausgleichsschiene nach DIN EN 62561-1 mit Kunststoffisolatoren für den Schutz- und Funktionspotentialausgleich nach DIN VDE 0100 Teil 410/540 und den Blitzschutz-Potentialausgleich nach DIN EN 62305-3.

Anzahl Anschlüsse: 10
Werkstoff:  Cu
Schrauben:  M10 x 25 mm mit Federring,  NIRO
liefern, montieren und betriebsfertig anschliessen.
Menge: 15,000 St
DOK DIN276: 446

**1.5.1.5 Potentialausgleichsschiene 12 Anschlüsse**
Potentialausgleichsschiene nach DIN EN 62561-1 mit Kunststoffisolatoren für den Schutz- und Funktionspotentialausgleich nach DIN VDE 0100 Teil 410/540 und den Blitzschutz-Potentialausgleich nach DIN EN 62305-3.

Anzahl Anschlüsse: 12
Werkstoff:  Cu
Schrauben:  M10 x 25 mm mit Federring,  NIRO
liefern, montieren und betriebsfertig anschliessen.
Menge: 45,000 St
DOK DIN276: 446

*Hinweis: Erdungsbandrohrschellen*

**1.5.1.6 Erdungsbandrohrschelle Stahl NIRO, Ø bis 20mm**
nach DIN EN 62561-1 für den Schutz- und Funktionspotentialausgleich nach DIN VDE 0100 Teil 410/540 und den Blitzschutz-Potentialausgleich nach DIN EN 62305-3.
Mit Anschlussmöglichkeit für einen Leiter 2,5 mm² bis 2 Leiter 16 mm², für Rohrdurchmesser bis 20 mm.

liefern, montieren und betriebsfertig anschliessen.
Menge: 75,000 St
DOK DIN276: 446

**1.5.1.7 Erdungsbandrohrschelle Stahl NIRO, Ø bis 40mm**
nach DIN EN 62561-1 für den Schutz- und Funktionspotentialausgleich nach DIN VDE 0100 Teil 410/540 und den Blitzschutz-Potentialausgleich nach DIN EN 62305-3.
Mit Anschlussmöglichkeit für einen Leiter 2,5 mm² bis 2 Leiter 16 mm², für Rohrdurchmesser bis 40 mm.

liefern, montieren und betriebsfertig anschliessen.
Menge: 75,000 St
DOK DIN276: 446

**1.5.1.8 Erdungsbandrohrschelle Stahl NIRO, Ø bis 100mm**
nach DIN EN 62561-1 für den Schutz- und Funktionspotentialausgleich nach DIN VDE 0100 Teil 410/540 und den Blitzschutz-Potentialausgleich nach DIN EN 62305-3.
Mit Anschlussmöglichkeit für einen Leiter 2,5 mm² bis 2 Leiter 16 mm², für Rohrdurchmesser bis 100 mm.

liefern, montieren und betriebsfertig anschliessen.
Menge: 75,000 St
DOK DIN276: 446

*Hinweis: Anschlussklemmen*

**1.5.1.9 Anschlussklemmen schwere Ausführung, 3-18mm**
nach DIN EN 62561-1 für den Schutz- und Funktionspotentialausgleich nach DIN VDE 0100 Teil 410/540 und den Blitzschutz-Potentialausgleich nach DIN EN 62305-3.

Anschluss mit: Klemmbock
Klemmbereich: 3-18mm
Klemmbereich Rd: 6-10mm
Werkstoff Klemme: St/tZn

liefern, montieren und betriebsfertig anschliessen.
Menge: 75,000 St
DOK DIN276: 446

**1.5.1.10 Anschlussklemmen schwere Ausführung, 18-35mm**
nach DIN EN 62561-1 für den Schutz- und Funktionspotentialausgleich nach DIN VDE 0100 Teil 410/540 und den Blitzschutz-Potentialausgleich nach DIN EN 62305-3.

Anschluss mit: Klemmbock
Klemmbereich: 18-35mm
Klemmbereich Rd: 6-10mm
Werkstoff Klemme: St/tZn

liefern, montieren und betriebsfertig anschliessen.
Menge: 75,000 St
DOK DIN276: 446

*Hinweis: Erdungsanschluss*

**1.5.1.11 Erdungsanschluss für Metallteile NIRO, 6-10 mm²**
nach DIN EN 62561-1 für den Schutz- und Funktionspotentialausgleich nach DIN VDE 0100 Teil 410/540 und den Blitzschutz-Potentialausgleich nach DIN EN 62305-3.

inkl. Schraube,Mutter,Kabelschuhe
liefern, montieren und betriebsfertig anschliessen.
Menge: 75,000 St
DOK DIN276: 446

**1.5.1.12 Erdungsanschluss für Metallteile NIRO, 16-25mm²**
nach DIN EN 62561-1 für den Schutz- und Funktionspotentialausgleich nach DIN VDE 0100 Teil 410/540 und den Blitzschutz-Potentialausgleich nach DIN EN 62305-3.

inkl. Schraube,Mutter,Kabelschuhe
liefern, montieren und betriebsfertig anschliessen.
Menge: 75,000 St
DOK DIN276: 446

**1.5.1.13 Erdungsanschluss für Metallteile NIRO, 35-50mm²**
nach DIN EN 62561-1 für den Schutz- und Funktionspotentialausgleich nach DIN VDE 0100 Teil 410/540 und den Blitzschutz-Potentialausgleich nach DIN EN 62305-3.

inkl. Schraube,Mutter,Kabelschuhe
liefern, montieren und betriebsfertig anschliessen.
Menge: 75,000 St
DOK DIN276: 446

*Hinweis: Leitungen / Kabel*

*Hinweis: Leitungen*

**1.5.1.14 Kunststoffaderleitung H07V-K 1x6**
einschl. Klein- und Befestigungsmaterial
liefern und montieren
Menge: 75,000 m
DOK DIN276: 446

**1.5.1.15 Kunststoffaderleitung H07V-K 1x16**
einschl. Klein- und Befestigungsmaterial
liefern und montieren
Menge: 150,000 m
DOK DIN276: 446

*Hinweis: Kabel*

**1.5.1.16 Kabel NYY-J 1x16mm²**
einschl. Klein- und Befestigungsmaterial
liefern und montieren
Menge: 1000,000 m
DOK DIN276: 446

**1.5.1.17 Kabel NYY-J 1x25mm²**
einschl. Klein- und Befestigungsmaterial
liefern und montieren
Menge: 300,000 m
DOK DIN276: 446

**1.5.1.18 Kabel NYY-J 1x35mm²**
einschl. Klein- und Befestigungsmaterial
liefern und montieren
Menge: 200,000 m
DOK DIN276: 446

**1.5.1.19 Kabel NYY-J 1x50mm²**
einschl. Klein- und Befestigungsmaterial
liefern und montieren
Menge: 200,000 m
DOK DIN276: 446

*Hinweis: Messung*

**1.5.1.20 Messungen der Erdungswiderstände**
an den Meßtrennstellen und an den techn. Betriebseinrichtungen wie Potentialausgleich, Elektroerder, Metallrohrleitungen,
Metallgitter usw.
einschl. Anfertigung eines Meßprotokolls.
Menge: 1,000 psch
DOK DIN276: 446

*Hinweis: Überspannungsschutz*

**1.5.1.21 Überspannungsableiter 4 Pol. 230/400V Typ 2 mit sep. Gehäuse**
Überspannungsableiter 4 Pol. 230/400V Typ 2 mit sep. Gehäuse
Überspannungsschutzgerät DIN EN 61643-11 (VDE 0675-6-11), mit thermischer Abtrenneinrichtung Typ 2, als Reiheneinbaugerät, Maße DIN 43880, einteilig, mit Funktionsanzeige und potentialfreiem Kontakt für Fernanzeige, Bemessungsbetriebsspannung 400 V AC, Nennableitstoßstrom (8/20) je Leiter 20 kA, Schutzpegel < 1,5 kV, 4-polig, zur Montage auf Tragschiene DIN EN 60715
Menge: 15,000 St
DOK DIN276: 446

#### 1.6 Starkstromanlagen sonstiges

##### 1.6.1 Brandschutzarbeiten

**1.6.1.1 Brandschottungen 100/100**
Brandschottungen 100/100 mm für Brandwand ca. 24 cm dick
Feuerwiderstandsklasse 90 Min. Brandschutzmörtel lagenweise in der Öffnung verdichten Leitungen aus Distanz bringen ggf. Stützkonstruktionen einbringen Glattstrich der Außenansicht
Nachweis der Zulassung.

inkl. Wandschild zur Kennzeichnung, Beschriftung
Menge: 20,000 St
DOK DIN276: 449

**1.6.1.2 Brandschottungen 200/200**
Brandschottungen 200/200 mm für Brandwand ca. 24 cm dick
Feuerwiderstandsklasse 90 Min. Brandschutzmörtel lagenweise in der Öffnung verdichten Leitungen aus Distanz bringen ggf. Stützkonstruktionen einbringen Glattstrich der Außenansicht
Nachweis der Zulassung.

inkl. Wandschild zur Kennzeichnung, Beschriftung

liefern und montieren
Menge: 20,000 St
DOK DIN276: 449

**1.6.1.3 Brandschottungen 300/100**
Brandschottungen 300/100 mm für Brandwand ca. 24 cm dick
Feuerwiderstandsklasse 90 Min. Brandschutzmörtel lagenweise in der Öffnung verdichten Leitungen aus Distanz bringen ggf. Stützkonstruktionen einbringen Glattstrich der Außenansicht
Nachweis der Zulassung.

inkl. Wandschild zur Kennzeichnung, Beschriftung

liefern und montieren
Menge: 20,000 St
DOK DIN276: 449

**1.6.1.4 Brandschottungen 300/200**
Brandschottungen 300/200 mm für Brandwand ca. 24 cm dick
Feuerwiderstandsklasse 90 Min. Brandschutzmörtel lagenweise in der Öffnung verdichten Leitungen aus Distanz bringen ggf. Stützkonstruktionen einbringen Glattstrich der Außenansicht
Nachweis der Zulassung.

inkl. Wandschild zur Kennzeichnung, Beschriftung

liefern und montieren
Menge: 20,000 St
DOK DIN276: 449

**1.6.1.5 Brandschottungen 400/200**
Brandschottungen 400/200 mm für Brandwand ca. 24 cm dick
Feuerwiderstandsklasse 90 Min. Brandschutzmörtel lagenweise in der Öffnung verdichten Leitungen aus Distanz bringen ggf. Stützkonstruktionen einbringen Glattstrich der Außenansicht
Nachweis der Zulassung.

inkl. Wandschild zur Kennzeichnung, Beschriftung

liefern und montieren
Menge: 20,000 St
DOK DIN276: 449

**1.6.1.6 Brandschutzschaum**
Kabelabschottung aus 2-Komponenten-PU-Schaum zur
Ausführung von kleinen Abschottungen in massiven
Wänden und Decken.
Daten: max. Belegung: 60 %
Feuerwiderstandsdauer: S 90
Wandschild zur Kennzeichnung, Beschriftung
Menge: 25,000 St
DOK DIN276: 449

**1.6.1.7 Brandschutzabschottung bis 0,01m² öffnen**
Vorhandenes Brandschutzabschottung (Mörtelschott) bis 0,01m² zur nachträglichen Verlegung von Kabeln öffnen.
Menge: 25,000 St
DOK DIN276: 449

**1.6.1.8 Brandschutzabschottung bis 0,02m² öffnen**
Vorhandenes Brandschutzabschottung (Mörtelschott) bis 0,02m² zur nachträglichen Verlegung von Kabeln öffnen.
Menge: 25,000 St
DOK DIN276: 449

**1.6.1.9 Brandschutzabschottung bis 0,03m² öffnen**
Vorhandenes Brandschutzabschottung (Mörtelschott) bis 0,03m² zur nachträglichen Verlegung von Kabeln öffnen.
Menge: 25,000 St
DOK DIN276: 449

**1.6.1.10 Brandschutzbekl. Beflammung innen Kalziumsilikatpl D 40mm I30 Gebäude**
STLB-Bau 2026-04 047
Brandschutzbekleidung an Kabel-/Leitungsanlagen, Beflammung von innen, rechteckig, mit allgemeinem bauaufsichtlichen Prüfzeugnis, mit Brandschutzplatten aus Kalziumsilikat, Dicke 40 mm, Ausführung 4-seitig, Feuerwiderstandsklasse I 30 DIN 4102-11, im Gebäude, Arbeitshöhe der zu bearbeitenden oder zu bekleidenden Fläche bis 3,5 m über der Standfläche des hierfür erforderlichen Gerüstes.
Menge: 75,000 m2
DOK DIN276: 449

**1.6.1.11 Brandschutzbekl. Beflammung innen Kalziumsilikatpl D 40mm I30 Gebäude**
STLB-Bau 2026-04 047
Brandschutzbekleidung an Kabel-/Leitungsanlagen, Beflammung von innen, rechteckig, mit allgemeinem bauaufsichtlichen Prüfzeugnis, mit Brandschutzplatten aus Kalziumsilikat, Dicke 40 mm, Ausführung 4-seitig, Feuerwiderstandsklasse I 30 DIN 4102-11, im Gebäude, Arbeitshöhe der zu bearbeitenden oder zu bekleidenden Fläche bis 11,5 m über der Standfläche des hierfür erforderlichen Gerüstes, Gerüst wird gesondert vergütet.
Menge: 75,000 m2
DOK DIN276: 449

**1.6.1.12 Brandschutzbekl. Beflammung außen Kalziumsilikatpl D 50mm E30 Gebäude**
STLB-Bau 2026-04 047
Brandschutzbekleidung für den Funktionserhalt an Kabel-/Leitungsanlagen, Beflammung von außen, rechteckig, mit allgemeinem bauaufsichtlichen Prüfzeugnis, mit Brandschutzplatten aus Kalziumsilikat, Dicke 50 mm, Ausführung 4-seitig, Feuerwiderstandsklasse E 30 DIN 4102-12, im Gebäude, Arbeitshöhe der zu bearbeitenden oder zu bekleidenden Fläche bis 11,5 m über der Standfläche des hierfür erforderlichen Gerüstes, Gerüst wird gesondert vergütet.
Menge: 75,000 m2
DOK DIN276: 449

**1.6.1.13 Brandschutzbekl. Beflammung außen Kalziumsilikatpl D 50mm E30 Gebäude**
STLB-Bau 2026-04 047
Brandschutzbekleidung für den Funktionserhalt an Kabel-/Leitungsanlagen, Beflammung von außen, rechteckig, mit allgemeinem bauaufsichtlichen Prüfzeugnis, mit Brandschutzplatten aus Kalziumsilikat, Dicke 50 mm, Ausführung 4-seitig, Feuerwiderstandsklasse E 30 DIN 4102-12, im Gebäude, Arbeitshöhe der zu bearbeitenden oder zu bekleidenden Fläche bis 3,5 m über der Standfläche des hierfür erforderlichen Gerüstes.
Menge: 75,000 m2
DOK DIN276: 449

*Hinweis: Brandschutzkanal*

**1.6.1.14 Brandschutzkanal I120/E90, Innenhöhe 105 mm**
für die Durchführung durch die Wand.
Kanalhöhe (innen):  105 mm
Kanalbreite (innen):  260 mm
Prüfungen / Zulassungen: DIN 4102
inkl. anteiliges Systemzubehör wie Montage- und Befestigungsmaterial, Enddeckel, Verbindungsmaterial, Senkschrauben, Dichtungsstreifen

liefern und montieren
Menge: 150,000 m
DOK DIN276: 449

**1.6.1.15 Brandschutzkanal für Wand-/Deckenmontage**
Abmessungen
Kanalhöhe (innen):  50 mm
Kanalbreite (innen):  60 mm
Prüfungen / Zulassungen: DIN 4102
inkl. Befestigungsmaterial
liefern und montieren
Menge: 150,000 m
DOK DIN276: 449

**1.6.1.16 Fotodokumentation der Brandschottungen**
Baubegleitende Fotodokumentation
auf Datenträger
Menge: 1,000 SA
DOK DIN276: 449

##### 1.6.2 Stundenlohn-, Montage- und Anschlussarbeiten

*Hinweis: Stundenlohnarbeiten*

**1.6.2.1 Projektleiter Stundenlohnarbeiten**
Der Verrechnungssatz für die jeweilige Arbeitskraft umfaßt sämtliche Aufwendungen, insbesondere den tatsächlichen Lohn einschließlich vermögenswirksamer Leistungen mit den Zuschlägen für Gemeinkosten (Sozialkassenbeiträge, Winterbauumlage und dgl.) sowie Lohn- bzw. Gehaltsnebenkosten und Zuschläge für Überstunden. Zuschläge für Nacht-, Sonntags- und Feiertagsarbeit werden gesondert vergütet.
Menge: 1,000 h
DOK DIN276: 449

**1.6.2.2 Obermonteur Stundenlohnarbeiten**
Der Verrechnungssatz für die jeweilige Arbeitskraft umfaßt sämtliche Aufwendungen, insbesondere den tatsächlichen Lohn einschließlich vermögenswirksamer Leistungen mit den Zuschlägen für Gemeinkosten (Sozialkassenbeiträge, Winterbauumlage und dgl.) sowie Lohn- bzw. Gehaltsnebenkosten und Zuschläge für Überstunden. Zuschläge für Nacht-, Sonntags- und Feiertagsarbeit werden gesondert vergütet.
Menge: 1,000 h
DOK DIN276: 449

**1.6.2.3 Monteur Stundenlohnarbeiten**
Der Verrechnungssatz für die jeweilige Arbeitskraft umfaßt sämtliche Aufwendungen, insbesondere den tatsächlichen Lohn einschließlich vermögenswirksamer Leistungen mit den Zuschlägen für Gemeinkosten (Sozialkassenbeiträge, Winterbauumlage und dgl.) sowie Lohn- bzw. Gehaltsnebenkosten und Zuschläge für Überstunden. Zuschläge für Nacht-, Sonntags- und Feiertagsarbeit werden gesondert vergütet.
Menge: 1,000 h
DOK DIN276: 449

**1.6.2.4 Programmierer Stundenlohnarbeiten**
Der Verrechnungssatz für die jeweilige Arbeitskraft umfaßt sämtliche Aufwendungen, insbesondere den tatsächlichen Lohn einschließlich vermögenswirksamer Leistungen mit den Zuschlägen für Gemeinkosten (Sozialkassenbeiträge, Winterbauumlage und dgl.) sowie Lohn- bzw. Gehaltsnebenkosten und Zuschläge für Überstunden. Zuschläge für Nacht-, Sonntags- und Feiertagsarbeit werden gesondert vergütet.
Menge: 1,000 h
DOK DIN276: 449

**1.6.2.5 Helfer Stundenlohnarbeiten**
Der Verrechnungssatz für die jeweilige Arbeitskraft umfaßt sämtliche Aufwendungen, insbesondere den tatsächlichen Lohn einschließlich vermögenswirksamer Leistungen mit den Zuschlägen für Gemeinkosten (Sozialkassenbeiträge, Winterbauumlage und dgl.) sowie Lohn- bzw. Gehaltsnebenkosten und Zuschläge für Überstunden. Zuschläge für Nacht-, Sonntags- und Feiertagsarbeit werden gesondert vergütet.
Menge: 1,000 h
DOK DIN276: 449

**1.6.2.6 Auszubildender Stundenlohnarbeiten**
Der Verrechnungssatz für die jeweilige Arbeitskraft umfaßt sämtliche Aufwendungen, insbesondere den tatsächlichen Lohn einschließlich vermögenswirksamer Leistungen mit den Zuschlägen für Gemeinkosten (Sozialkassenbeiträge, Winterbauumlage und dgl.) sowie Lohn- bzw. Gehaltsnebenkosten und Zuschläge für Überstunden. Zuschläge für Nacht-, Sonntags- und Feiertagsarbeit werden gesondert vergütet.
Menge: 1,000 h
DOK DIN276: 449

*Hinweis: Anschlussarbeiten Leitung/Kabel*

**1.6.2.7 Anschluss bis 2 x 2 x 0,8 mm²**
einschl. Kleinmaterial und Einführen
herstellen
Menge: 25,000 St
DOK DIN276: 449

**1.6.2.8 Anschluss bis 4 x 2 x 0,8 mm²**
einschl. Kleinmaterial und Einführen
herstellen
Menge: 25,000 St
DOK DIN276: 449

**1.6.2.9 Anschluss bis 6 x 2 x 0,8 mm²**
einschl. Kleinmaterial und Einführen
herstellen
Menge: 25,000 St
DOK DIN276: 449

**1.6.2.10 Anschluss bis 10 x 2 x 0,8 mm²**
einschl. Kleinmaterial und Einführen
herstellen
Menge: 25,000 St
DOK DIN276: 449

**1.6.2.11 Anschluss bis 5 x 1,5 mm²**
einschl. Kleinmaterial, Einführen und Klemmen der Zuleitung
herstellen
Menge: 75,000 St
DOK DIN276: 449

**1.6.2.12 Anschluss bis 5 x 1,5 mm², abgeschirmte Leitung**
einschl. Kleinmaterial, Einführen und Klemmen der Zuleitung
herstellen
Menge: 75,000 St
DOK DIN276: 449

**1.6.2.13 Anschluss bis 5 x 2,5 mm²**
einschl. Kleinmaterial, Einführen und Klemmen der Zuleitung
herstellen
Menge: 75,000 St
DOK DIN276: 449

**1.6.2.14 Anschluss bis 5 x 2,5 mm², abgeschirmte Leitung**
einschl. Kleinmaterial, Einführen und Klemmen der Zuleitung
herstellen
Menge: 75,000 St
DOK DIN276: 449

**1.6.2.15 Anschluss bis 5 x 4 mm²**
einschl. Kleinmaterial, Einführen und Klemmen der Zuleitung
herstellen
Menge: 75,000 St
DOK DIN276: 449

**1.6.2.16 Anschluss bis 5 x 6 mm²**
einschl. Kleinmaterial, Einführen und Klemmen der Zuleitung
herstellen
Menge: 75,000 St
DOK DIN276: 449

**1.6.2.17 Anschluss bis 5 x 10 mm²**
einschl. Kleinmaterial, Einführen und Klemmen der Zuleitung
herstellen
Menge: 75,000 St
DOK DIN276: 449

**1.6.2.18 Anschluss bis 5 x 16 mm²**
einschl. Kleinmaterial, Einführen und Klemmen der Zuleitung
herstellen
Menge: 75,000 St
DOK DIN276: 449

**1.6.2.19 Anschluss bis 5 x 35 mm²**
einschl. Kleinmaterial, Einführen und Klemmen der Zuleitung
herstellen
Menge: 20,000 St
DOK DIN276: 449

**1.6.2.20 Anschluss bis 4 x 16/16 mm²**
einschl. Kleinmaterial, Einführen und Klemmen der Zuleitung
herstellen
Menge: 75,000 St
DOK DIN276: 449

*Hinweis: Anschlussarbeiten Bauteile*

**1.6.2.21 Anschluss Bauseits gelieferten RWA Lüftungsflügeln**
inkl. Klein- und Befestigungsmaterial
betriebsfertig anschliessen
Menge: 10,000 St
DOK DIN276: 449

**1.6.2.22 Anschluss Bauseits gelieferten RWA-Zentralen**
inkl. Klein- und Befestigungsmaterial
betriebsfertig anschliessen
Menge: 10,000 St
DOK DIN276: 449

**1.6.2.23 Anschluss Bauseits gelieferten RWA-Tastern**
inkl. Klein- und Befestigungsmaterial
betriebsfertig anschliessen
Menge: 10,000 St
DOK DIN276: 449

*Hinweis: Anschluss-/Montagearbeiten Bauteile*

**1.6.2.24 Anschluss und Montage Bauseits gelieferten An/Einbauteilen**
wie Außenfühler, Handmelder/Meldersockel BMA, Dämmerungsschalter etc.
inkl. Klein- und Befestigungsmaterial
montieren und betriebsfertig anschliessen
Menge: 150,000 St
DOK DIN276: 449

*Hinweis: Hubsteiger/Gerüstarbeiten*

**1.6.2.25 Gerüstarbeiten (Arbeitshöhe ca. 3,0-10,0 m)**
Gerüstarbeiten die in der Leistungsbeschreibung nicht
erfasst sind:

Fahrbare und feststehende Gerüste, Hubsteiger und
Hebezeug für die Demontage und Montagearbeiten sind für die Installation in der Aula bereitzustellen und vorzuhalten. Einzurechnen in die Pauschale ist mehrmaliges Auf- und Abbauen, Umsetzen und Zwischenlagerung gemäß dem tatsächlichen Baufortschritt. Darüber hinaus ist zu beachten und in die Pauschale einzurechnen, dass Böden durch Gerüste und Hubsteiger nicht geschädigt werden, entsprechende Bereifung wählen oder zusätzliches Abdecken der Böden.
Menge: 1,000 psch
DOK DIN276: 449

*Hinweis: Verbindungs-Schrumpfmuffen*

**1.6.2.26 Verbindungsmuffe symm. Schrumpfmuffe**
STLB-Bau 2026-04 061
Verbindungsmuffe, symmetrisch, für Montage in trockenen Räumen, als Schrumpfmuffe.
Menge: 45,000 St
DOK DIN276: 449

*Hinweis: Montagearbeiten*

##### 1.6.3 Stemm-, Fräs- und Bohrarbeiten

*Hinweis: Bohrungen*
Kernbohrung

**1.6.3.1 Bohrung 10mm - 20mm**
Durchmesser: 10-20mm
Wand- /Deckenstärke: bis 40 cm
einschl. Schuttentfernung
Menge: 50,000 St
DOK DIN276: 449

**1.6.3.2 Bohrung 30mm - 50mm**
Durchmesser: 30-50mm
Wand- /Deckenstärke: bis 40 cm
einschl. Schuttentfernung
Menge: 50,000 St
DOK DIN276: 449

*Hinweis: Wandschlitz*

**1.6.3.3 Wandschlitz 5 cm x 100 cm in Mauerwerk**
Breite: 5cm
Tiefe: 3 cm
Höhe: 100 cm

einschl. Schuttentfernung
Menge: 150,000 m
DOK DIN276: 449

**1.6.3.4 Wandschlitz 10 cm x 100 cm in Mauerwerk**
Breite: 10 cm
Tiefe: 3 cm
Höhe: 100 cm

einschl. Schuttentfernung
Menge: 50,000 m
DOK DIN276: 449

**1.6.3.5 Wandschlitz 20 cm x 100 cm in Mauerwerk**
Breite: 20cm
Tiefe: 3 cm
Höhe: 100 cm

einschl. Schuttentfernung
Menge: 50,000 m
DOK DIN276: 449

**1.6.3.6 Wandschlitz 5 cm x 100 cm in Beton**
Breite: 5 cm
Tiefe: 3 cm
Höhe: 100 cm

einschl. Schuttentfernung
Menge: 150,000 m
DOK DIN276: 449

**1.6.3.7 Wandschlitz 10 cm x 100 cm in Beton**
Breite: 10 cm
Tiefe: 3 cm
Höhe: 100 cm

einschl. Schuttentfernung
Menge: 50,000 m
DOK DIN276: 449

**1.6.3.8 Wandschlitz 20 cm x 100 cm in Beton**
Breite: 20 cm
Tiefe: 3 cm
Höhe: 100 cm

einschl. Schuttentfernung
Menge: 50,000 m
DOK DIN276: 449

##### 1.6.4 Zubehör

*Hinweis: Zubehör*

**1.6.4.1 Mediendurchführung einfach Außenwand D 25-40cm Durchm. 150-200mm AD 63-110mm geschlossen**
STLB-Bau 2026-04 042
Mediendurchführung, einfach, rund,
in Außenwand, Wanddicke über 25 bis 40 cm, in vorh. Kernbohrung, Durchmesser über 150 bis 200 mm, Außendurchmesser Medienrohr über 63 bis 110 mm, dicht gegen nichtdrückendes Wasser, geschlossene Ausführung.
Menge: 5,000 St
DOK DIN276: 449

##### 1.6.5 Abnahmen/Prüfungen

**1.6.5.1 Übergabe und Einweisung**
Übergabe und Einweisung des technischen Hauspersonals in die gesamte Funktion der Anlage. Für die Einweisung ist eine gesonderte Terminabsprache mit der Bauleitung und dem Betreiber erforderlich. Die Einweisung ist zu Protokollieren, das Protokoll ist den Revisionsunterlagen bzw. der Dokumentation beizulegen.
Menge: 1,000 psch
DOK DIN276: 449

*Hinweis: Dokumentation*

**1.6.5.2 Mediendurchführung einfach Außenwand D 25-40cm Durchm. 150-200mm AD 63-110mm geschlossen**
STLB-Bau 2026-04 042
Mediendurchführung, einfach, rund,
in Außenwand, Wanddicke über 25 bis 40 cm, in vorh. Kernbohrung, Durchmesser über 150 bis 200 mm, Außendurchmesser Medienrohr über 63 bis 110 mm, dicht gegen nichtdrückendes Wasser, geschlossene Ausführung.
Menge: 5,000 St
DOK DIN276: 449

*Hinweis: Hinweise zur Dokumentation*
Hinweise zur Dokumentation
Erforderliche Dokumentations- und Revisionsunterlagen für den sicheren und wirtschaftlichen Betrieb der errichteten Elektroanlage.

Folgende Unterlagen sind vom Auftragnehmer zur Inbetriebnahme bzw. Abnahme der Anlage, für die jeweils errichteten Anlagenteile, einfach in Papierform jeweils in Ordnern zu übergeben. Es sind Ordner mit schwarzem Rücken und ohne Beschriftungstasche zu verwenden. Planunterlagen größer A3 sind mit Heftstreifen zu versehen (keine Lochverstärker).

Die erste Ausfertigung der nachfolgend genannten Unterlagen wird nicht gesondert vergütet.

1)  Errichterbescheinigung über die Einhaltung der VDE-Bestimmungen, der Unfallverhütungsvorschriften gem. DGUV A3, sowie die Bestätigung der mangelfrei durchgeführten Erstprüfung gem. VDE 0100 Teil 600 für die errichteten Anlagenteile.
2)  Abnhameprotokoll der förmlichen Abnahme, falls erforderlich mit Mängelbeseitigungsanzeige.

3)CE-Bestätigung für die eingesetzten elektrischen Betriebsmittel, gem. Vorlageformular "CE-Bestätigung" des Auftraggebers

4). Sachverständigenabnahmen
Protokolle von Gutachterlichen Abnahmen, falls erforderlich mit Mängelbeseitigungsanzeige

5)  Einweisungsprotokoll jeweils für die errichteten Anlagen wie z.B. Sicherheitsbeleuchtungsanlage, RWA- Anlagen, Brandmeldeanlage, Einbruchmeldeanlage, USV-Anlage Steuerungstechnik wie z.B. EIB Anlagen, Videoanlagen, Sonnenschutzsteuerungsanlagen usw. über die Einweisung des Nutzers in die Bedienung der Anlage unter Angabe und Unterzeichnung der Teilnehmer und des Einweisenden.

6)  Konformitätserklärungen der ausgeführten Brandschutzsysteme z.B.:
-  Brandschutzschottungen
-  Verkleidungen
-  Verlegesysteme
-  Kabel und Leitungen

7) Stromlaufpläne allpolig, Verteilungszeichnungen, Verteilungslegenden, falls gefordert entsprechende  Protokolle von Stückprüfungen o.ä. (auch in digitaler Form).
Aufbaupläne mit Schrankansichten für EDV-Verteilerschränke,Belegungsplan der Patchfelder gem. abgestimmten Beschriftungsschema; Dokumentation der LWL Belegung mit Angabe der Kabelbezeichnung, Bündel-,Fasernummer und Faserfarbe unter Angabe der Spleißkassette;Aderbelegungspläne für Schrankübergabereifende Verkabelung; bei Installation von Schwachstromverteilern wie z.B. LSA-Plus Rangierverteilern ist die Leistenbelegung mit Kabel-und Aderbezeichnung und Kabelziel zu dokumentieren.

8)  Messprotokolle der elektrotechnischen Anlagen und Verteilungen über die  durchgeführten Prüfungen gemäß DIN VDE 0100 Teil 600

9)  Messprotokolle der LAN Verkabelung, Messprotokolle der LWL-Verkabelung

10)  Hinweise zur Prüfung Wartung; vorgeschriebene Intervalle oder sonstige Herstellervorgaben

11)  Prüfbücher / Wartungsbücher/Arbeitskarten jeweils für die sicherheitstechnischen und oder sonstige wartungspflichtige oder wartungsbedürftige Anlagen, wie z.B. Sicherheitsbeleuchtungsanlage, RWA Anlagen, Brandmeldeanlage, Einbruchmeldeanlage, usw. jeweils mit Protokollen und Eintragung der Inbetriebnahme, sowie der mängelfreien Erstprüfung durch den Errichter unter Berücksichtigung der Herstelleranforderungen.

12) Stückteillisten der eingesetzten Fabriakte und Typen der Leuchten(inkl. Leuchtmitteltyp), Installationsgeräte,Anlagen und sonstige Teile unter Angabe des Einbauortes

13) Bedienungsanleitungen sowie sonstige Hersteller-und Produktunterlagen für die gelieferten Anlagen, etc.

14)  Vom AN erstellte farbige Revisionszeichnungen auf Grundlage der Montagezeichnungen mit Eintragungen nach tatsächlicher Ausführung, hier sind insbesondere zu ergänzen:
- Stromkreisnummern mit UV Bezeichnung von
  Steckdosen, Leuchten, etc. in den jeweiligen Räumen
- Eintragung von eingesetzten Brandschottungen und
  Brandschutzkanälen
- Beschriftung der EDV-Anschlussdosen,
- sämtliche Änderungen zu den übergebenen
  Ausführungszeichnungen.

15)  Anlagenschemata und Steigepläne für z.B.:
- Verteilungen / Energieversorgung
- Sicherheitsbeleuchtungsanlagen
- RWA Anlagen
- Brandmeldeanlagen
- Einbruchmeldeanlagen
- Videoanlagen
- Steuerungstechnik wie z.B. KNX Anlagen
- Sonnenschutzsteuerungsanlagen
- Potentialausgleich
- EDV / LAN Verkabelungen, usw.

16)  Programmdateien sowie sämtliche Hilfs-, oder Zusatzdateien und Verzeichnisse von der Programmierung von Gebäudesteuerungsanlagen wie:
KNX, LON, SPS, LCN, etc,
Die Dateien sind mit einer entsprechenden Programmbeschreibung / Übersicht /Bustopologie zu übergeben. Falls eingesetzt sind Projektpasswörter der Programmierung in einem separaten, verschlossenem Umschlag beizufügen.

17)  Für Blitzschutzanlagen ist das Prüfbuch mit folgendem Inhalt zu übergeben:
- Prüfbericht
- Anlagenbeschreibung
- Messprotokolle der Erdungsanlage
- Fotodokumentation der Erdungsanlage
- Revisionszeichnung Erdungsanlage
- Revisionszeichnung Blitzschutzanlage

**1.6.5.3 Vervielfältigung Revisionsunterlagen (Papier)**
Vervielfältigung der oben genannten Revisionsunterlagen zusätzlich zu dem 1-fach abzugebenden Satz.
Menge: 1,000 St
DOK DIN276: 444

**1.6.5.4 Revisionsunterlagen CD/DVD**
Der Auftraggeber übergibt die Ausführungspläne als *.DWG-Datei, die weitere Bearbeitung erfolgt mittels CAD System. Die vorhandene CAD-Struktur ist beizubehalten.
Neben den zuvor genannten Ordnern sind sämtliche Revisionsunterlagen auf CD/DVD zu übergeben.
Pläne im DWG-Format sowie PDF-Format. Sonstige Unterlagen, Listen und Beschreibungen im Ursprungsformat (XLS,DOC ect.) und als PDF.
Die Ordnerstruktur der Papierversion ist inklusive identischen Inhaltsverzeichnis zu übernehmen. Maximale Länge Dateiname + Ordnernamen, 100 Zeichen.
Menge: 1,000 psch
DOK DIN276: 444

**1.6.5.5 Vervielfältigung Revisionsunterlagen CD / DVD**
Kopie der digitalen Revisionsunterlagen erstellen und auf CD/DVD übergeben.
Menge: 1,000 St
DOK DIN276: 444

*Hinweis: Sachverständigenabnahme*

**1.6.5.6 Teilnahme an der Sachverständigenabnahme für die Elektroinstallation**
Bei der Abnahme durch den Sachverständigen muss der bauleitende Monteur anwesend sein.
Menge: 1,000 psch
DOK DIN276: 449

**1.6.5.7 Teilnahme an der Sachverständigenabnahme für die NEA**
Bei der Abnahme durch den Sachverständigen muss der bauleitende Monteur anwesend sein.
Menge: 1,000 psch
DOK DIN276: 449

**1.6.5.8 Teilnahme an der Sachverständigenabnahme für die Sicherheitsbeleuchtung**
Bei der Abnahme durch den Sachverständigen muss der bauleitende Monteur anwesend sein.
Menge: 1,000 psch
DOK DIN276: 449

**1.6.5.9 Teilnahme an der Sachverständigenabnahme für die SAA**
Bei der Abnahme durch den Sachverständigen muss der bauleitende Monteur anwesend sein.
Menge: 1,000 psch
DOK DIN276: 449

**1.6.5.10 Teilnahme an der Sachverständigenabnahme für die BMA**
Bei der Abnahme durch den Sachverständigen muss der bauleitende Monteur anwesend sein.
Menge: 1,000 psch
DOK DIN276: 449

### 2 Fernmelde- und Informationstechnische Anlagen

#### 2.1 TK-Anlage

##### 2.1.1 IP Sprechstellen

**2.1.1.1 IP-Telefon**
· HD-fähiges Touch-Display mit Benutzeroberfläche
· Schnurgebundener Hörer für Rechts- und Linkshänder
· Bis zu 12 SIP-Konten
· Android 5.1-Plattform
· HD-Sprach- und Klangqualität
· Integriertes Mikrofon an der Vorderseite
· Integrierter WLAN-Client, Bluetooth® und DECT
· Professionelle Einrichtung mit Auto-Provisioning
· Gigabit-Ethernet (10/100/1000) mit 2-Port-Switch
· Power over Ethernet (PoE) integriert
· Internes Telefonbuch mit 10.000 Einträgen
· Zugriff auf Cloud-basierte Telefonbücher (Google-Kontakte, LDAP, MS Exchange, XML)
· Kompatibel zu Hörgeräten (HAC) gemäß FCC4
Menge: 1,000 St
DOK DIN276: 451

**2.1.1.2 UP SIP IP Video Sprechstelle**
UP Modul Fassade

IP-basierten Türkommunikationsanlage bestehend aus:
Basiseinheit mit integrierter HD Kamera einschließlich Freisprecheinrichtung, SIP-A / VolP Kommunikation,
Ethernet- / PoE-Schnittstelle
Türöffnerrelais
Stromversorgung via PoE
IP Touchdisplay-Mpdule zur digitalen Teilnehmerauswahl mit virtuellem Teilnehmerverzeichnis,
Einbaufeld für Kartenleser der Zutrittskontrollanlage dieses LV's
Menge: 2,000 St
DOK DIN276: 451

#### 2.2 Such- und Signalanlagen

##### 2.2.1 WC Notruf

**2.2.1.1 UP SIP IP Video Sprechstelle**
UP Modul Fassade

IP-basierten Türkommunikationsanlage bestehend aus:
Basiseinheit mit integrierter HD Kamera einschließlich Freisprecheinrichtung, SIP-A / VolP Kommunikation,
Ethernet- / PoE-Schnittstelle
Türöffnerrelais
Stromversorgung via PoE
IP Touchdisplay-Mpdule zur digitalen Teilnehmerauswahl mit virtuellem Teilnehmerverzeichnis,
Einbaufeld für Kartenleser der Zutrittskontrollanlage dieses LV's
Menge: 2,000 St
DOK DIN276: 452

**2.2.1.2 WC Notrufset Reinweiß**
WC Notrufset Reinweiß

Merkmale:
- Rufmodul mit roter LED-Signalleuchte, integriertem potenzialfreien Kontakt, wahlweise zuschaltbarem Summer (Dauerton) sowie der Möglichkeit zur
Einstellung von Blinklicht bzw. Dauerlicht.
- Zugtaster mit 2,5 m langer Zugschnur mit rotem Knauf und Beruhigungslicht im Tastergehäuse, für Wand- als auch Deckenmontage geeignet.
- Abstelltaster mit grüner Abstelltaste.
- Anschlusseinheit für Auslöser in Stützklappgriff beidseitig
- Netzteil Unterputz 250 mA.

Technische Daten:
Netzteil
- Eingangsspannung: AC 100 bis 240 V, 50 bis 60 Hz
- Eingangsstrom: 180 mA
- Ausgangsspannung: DC 24 V
- Ausgangsstrom: 250 mA
Umgebungstemperatur: + 5 °C bis + 40 °C
Länge Zugschnur: 2,5 m
Montage: Gerätedosen
Menge: 1,000 St
DOK DIN276: 452

**2.2.1.3 USV für Notrufset**
USV für Notrufset

Merkmale:
- Unterbrechungsfreie Spannungsversorgung für das Notrufset.
- Bei Absinken bzw. Wegfall der Netzeingangsspannung wird die angeschlossene Last vom Akku unterbrechungsfrei weiter versorgt.
- Bei einem erneuten Ansteigen bzw. Anliegen der Netzeingangsspannung wird der Akku von der Last getrennt und im normalen Netzbetrieb wieder aufgeladen.
- Über den Meldekontakt (M) können die Betriebszustände USV aktiv; oder Akku defekt; signalisiert werden.

Nennlast im Akkubetrieb für 1 h

Montage: in Gerätedose nach DIN 49073

Hinweise:
- Für Installationen nach DIN VDE 0834.
Menge: 1,000 St
DOK DIN276: 452

#### 2.3 Fernseh- und Antennenanlagen

##### 2.3.1 BOS

**2.3.1.1 Funkfeldmessung**
Funkfeldmessung zur Ermittlung der Notwendigkeit einer Gebäudefunkanlage
Menge: 1,000 St
DOK DIN276: 455

**2.3.1.2 Projektierungsleistung BOS Funkanlage**
Projektierung einer BOS Funkanlage gem. Standards der Feuerwehr Hanau, falls die Funkfeldmessung eine Erforderlichkeit ergibt.

- Projektierung einer BOS Funkanlage für das gesamte Gebäude incl elektronischer Simulation der Funkabdeckung
- Abstimmung aller Erforderlichkeit mit der Feuerwehr Hanau
- Abstimmung und Beantragung aller funktechnischen Belange (Frequenzen und der Nutzungslizenzen) mit den zuständigen Behörden (Bundesnetzagentur, etc.)
Menge: 1,000 St
DOK DIN276: 455

**2.3.1.3 Funksystemtechnik im 19“ Systemschrank mit Schwenkrahmen,**
Funksystemtechnik im 19“ Systemschrank mit Schwenkrahmen,
Ausführung in Stahlblech, schwermetallfrei lackiert, Abmessungen 1.900 x 800 x 600 mm
(H x B x T), 19“ Einschübe mit insgesamt 36 HE, Funkversorgung für das
TETRA TMOa Frequenzband, Funkdienste: Feuerwehr und
Rettungsdienst
bestückt mit:

Einzelfunkstelle

- Autarke TMO-Basisstation
- Transceivereinheit mit einem Sender und einem Empfänger
- Netzwerkmanagementsystem
- GPS-Stationsantenne
- 1 x Sende-/Empfangsgerät, 2m Frequenzband nach TR-BOS
- 2 x Sende-/Empfangsgerät, 2m Frequenzband für zivilen Betriebsfunk
- USV mit Relaiskarte zur Netzausfallmeldung, Batterie
- Hochfrequenzkoppelnetzwerk
- Verwaltungssteuerung
- Einschaltmöglichkeit durch die Brandmeldeanlage und Kontaktausgabe „Funk ein"
- Übergabeeinrichtung für die Gebäudeleittechnik zur Ausgabe von Sammelstörungen

Hersteller/Typ

'....................................................'
vom Bieter einzutragen
Menge: 1,000 St
DOK DIN276: 455

**2.3.1.4 Feuerwehrgebäudefunkbedienfeld nach DIN 14663 Gehäuse: Stahlblech, kieselgrau (RAL 7032), gepulvert, geeignet für Aufputz-Montage**
Feuerwehrgebäudefunkbedienfeld nach DIN 14663 Gehäuse: Stahlblech, kieselgrau (RAL 7032), gepulvert, geeignet für Aufputz-Montage
Abmessungen: 255 x 185 x 58 mm (B x H x T)
- mit integrierter Elektronik für Standardanschluss an Gebäudefunkanlagen
- Fronttür mit Kastenschloss für Profilhalbzylinder nach DIN 18252
- Es dient der Anzeige bestimmter Betriebszustände der Feuerwehr-Gebäudefunkanlage in einer einheitlichen Erscheinungsform und ermöglicht den Einsatz- kräften der Feuerwehr auch ohne Mitwirkung des Betreibers eine Betätigung im Alarmfall und bei Prüfarbeiten.
- 3 Taster zum Ein- bzw. Ausschalten der Gebäudefunkanlage
- Betriebsanzeige für FGB mittels grüner LED
- Störungsanzeige mittels gelber LED

Hersteller/Typ

'....................................................'
vom Bieter einzutragen
Menge: 1,000 St
DOK DIN276: 455

**2.3.1.5 Aufschaltung der Meldungen auf die Brandmeldeanlage**
Einbindung der Objektfunkanlage in das Netz der
Brandmeldeanlage. Abstimmung in Eigenregie mit
dem Errichter der Brandmeldeanlage und schriftlicher
Austausch der Schaltbefehle für BMA-Auslösung und
Objektfunkanlagenaktivierung nach Standard Feuerwehr Hanau
Menge: 2,000 St
DOK DIN276: 455

**2.3.1.6 Aufschaltung Störmeldung auf GA**
Anschluss und Programmierung der Störmeldung
auf die GLT-Anlage
Menge: 1,000 St
DOK DIN276: 455

**2.3.1.7 Durchführung einer Funkausleuchtung**
Durchführung einer Funkausleuchtung
Aufbau und Inbetriebnahme von Funkprovisorien, Bestandteile der Leistung sind:
- Funkrelaisstationen,
- Leckkabel,
- Jumperkabel,
- Antennen,
- HF-Connectionen,
- Handfunksprechgeräte
- Auswertung der Funkausleuchtung nach den gültigen Richtlinien für Gebäudefunkanlagen der Feuerwehr Bonn, einer flächendeckenden Funkversorgung sowie infrastrukturseitiger Redundanz
Menge: 1,000 psch
DOK DIN276: 455

**2.3.1.8 Teilnahme an Sachverständigenprüfung**
Teilname an Prüfung des BOS-Gebäudefunksystems durch einen Sachverständigen nach T-Prüf-VO
Menge: 1,000 psch
DOK DIN276: 455

**2.3.1.9 Funktionskontrolle und Abnahmen**
Funktionskontrolle und Abnahmen
- Funktionskotrolle mit der Feuerwehr
- Abnahme mit dem Auftrageber nach VOB, Teil C
Menge: 1,000 psch
DOK DIN276: 455

##### 2.3.2 BOS-Installation Frequenznetzwerk

**2.3.2.1 HF-Kuppler/Stecker 7/8"**
inkl. Lieferung und Montage
Menge: 45,000 St
DOK DIN276: 455

**2.3.2.2 HF-Zubringerkabel 1/2" GK1 Trasse**
HF-Zubringerkabel 1/2"
an Decke bzw. Kabeltrassen
Brandschutzklasse Eca a1
Betriebsfertige Verlegung einschließlich Lieferung
und Montage der Abstandshalter.
Abstandshalter in flammwidriger Ausführung bzw.
Aus Metall. Befestigung mit Metalldübel in Beton inkl.
systemgebundener Befestigungsclips und
Befestigungsmaterialien bzw. an Kabeltragsystemen.
inkl. systemgebundender Abstand-Kabel-Einzelhalter
und
in Kunststoffausführung und alle 0,6 m bis 0,8 m in
metallischer Ausführung zur Sicherstellung der
geforderten Betriebssicherheit.
Montagehöhe bis 4,50 m
liefern und betriebsfertig montieren,
Menge: 50,000 m
DOK DIN276: 455

**2.3.2.3 HF-Kupplung/Stecker Cellflex 1/2"**
inkl. Lieferung und Montage
Menge: 18,000 St
DOK DIN276: 455

**2.3.2.4 HF- Koaxkabel 1/2"**
als Jumper

inkl. Lieferung und Montage
Menge: 54,000 St
DOK DIN276: 455

**2.3.2.5 Erdungsset**
HF-Erdungsset 7/8", 1/2"
zum Potentialausgleich an den Masseschirmen
der HF-Kabel

inkl. Lieferung und Montage
Menge: 1,000 St
DOK DIN276: 455

**2.3.2.6 HF-Verteiler 3 dB, 2-fach**
3dB-Leistungsteiler 145 - 470MHz
In Ausführung DIN

inkl. Lieferung und Montage
Menge: 10,000 St
DOK DIN276: 455

**2.3.2.7 WLPT-10 Wideband LowLoss Power Tapper**
Frequenzbereich 150 MHz bis 2,7 GHz, 10 dB, in Ausführung DIN Konform

inkl. Lieferung und Montage
Menge: 10,000 St
DOK DIN276: 455

**2.3.2.8 Außen- oder Innenantenne 2m / 70cm**
Rundstrahlantenne für das 2m und 70cm
BOS-Band als Außen- oder Innenantenne
zur Wand oder Mastmontage

inkl. Lieferung und Montage
Menge: 4,000 St
DOK DIN276: 455

**2.3.2.9 Kunststoff-Beschriftung bis max. 200 m**
pauschal zur Kennzeichnung des BOS-Raumes
/ der Kabel / Zuleitungen / etc. DIN Konform zu installieren
Menge: 1,000 psch
DOK DIN276: 455

**2.3.2.10 Kennzeichnungsschild**
Kennzeichnungsschild gemäß den Vorgaben der
örtlichen Feuerwehr. Zur Kennzeichnung des
Standortes der Gebäudefunkanlage.
Kennzeichnungsschild liefern und betriebsfertig
montieren.
Menge: 1,000 psch
DOK DIN276: 455

**2.3.2.11 Messungen des Antennensystems (DTF)**
Die Qualität der Installation von HF-Kabeln,
HF-Verbindungen und von
Radien der HF-Kabel ist zu prüfen,
Hier wird die Kabelfehlstellenortung
(Distance-to-Fault, DTF) und die
Messung der Rückflußdämpfung (Return Loss, RL)
angewendet.
Die HF-Messungen sollen aus folgen Schritten
bestehen:
- DTF-Messungen aller fertig installierter
Kabelabschnitte mit Antenne.
- RL-Messung der fertig installierten Anlage ab
Ausgang Repeater
Die ermittelten Werte sind in der Systemdokumentation einzutragen
Menge: 1,000 psch
DOK DIN276: 455

**2.3.2.12 Kabelprüfung/-messung**
Kabelprüfung/-messung
Sichtprüfung sowie VSWR/TDR Kabelmessung aller
verlegten und installierten Koaxialkabelstrecken und
Antennen als Einzelmessung in den erforderlichen
Frequenzbereich inkl. Dokumentation mittels
Messprotokoll.
Menge: 1,000 psch
DOK DIN276: 455

#### 2.4 Gefahrenmelde- und Alarmanlagen

##### 2.4.1 Zutrittskontrollanlage

**2.4.1.1 Applikation-Server Zutrittskontrolle,**
zur zentralen Verwaltung des Systems

Server incl Software für die Verwaltung von min 5000 Benutzer und 16 Mandanten
Zugriffsteuerung per BACNET für die Abfrage von Berechtigungen durch Subsysteme wie:

- EMA
- Aufzüge

incl USV Anlage
Menge: 1,000 St
DOK DIN276: 456

**2.4.1.2 24-Port-Gigabit-Desktop/Rackmount-Switch 19"**
24-Port-Gigabit-Desktop/Rackmount-Switch 19"
für die Netzwerkanbindung. 24 x RJ45 und 2 x LWL SC
Menge: 1,000 St
DOK DIN276: 456

**2.4.1.3 Zutrittskontrollzentrale Wand-/Rackmontage,**
Zutrittskontrollzentrale Wand-/Rackmontage,
bis zu 8 Zugänge

Hardware:
- 10/100 BaseT Ethernet Anschluss
- RS-232 Serviceschnittstelle
- Steckplätze für interne Controller
- Integrierter Sabotageschalter
- Integrierter Signalgeber
- Betriebs- und Störungsanzeige

Software:
- Multitasking Betriebssystem
- IP-Kommunikation, FTP und TELNET
- Kryptierte Datenübertragung und -haltung
- Online Ferndiagnose
- Software Fernupdate
- Permanente Baugruppenprüfung

Ausbau:
- Bis zu 8 Zugänge
- Bis zu 5000 Ausweise, abhängig vom Kartentyp
- Bis zu 1500 Buchungen und Meldungen im Offlinebetrieb

Anwendung:
- Standardzutritt, Authentisierung des Ausweises
 (Echtheitsprüfung), Daueröffnung, Daueröffnung mit
 1. Ausweis, PIN Prüfung und Panik PIN, Anti-Passback,
 Alarmrückstellung, Kopplung zur Alarmanlage (Scharfschaltung), Abschaltbare bzw. anonyme Datenerfassung

Ausweistypen:
- Mifare DESFire EV1, TCOS DI 3.xx, ISO14443A

Hersteller/Typ

'....................................................'
vom Bieter einzutragen
Menge: 12,000 St
DOK DIN276: 456

**2.4.1.4 USV für Zutrittskontrollsystem**
USV für Zutrittskontrollsystem

Die Intelligente Unterbrechungsfreie Stromversorgung
mit Akkumulator Überwachung übernimmt bei Stromausfall
die Versorgung der Zutrittselektronik so wie die der
angeschlossenen Schlösser und Verriegelungssysteme.
Damit ist der Zugang auch bei Stromausfall uneingeschränkt möglich.

Hersteller/Typ

'....................................................'
vom Bieter einzutragen
Menge: 14,000 St
DOK DIN276: 456

**2.4.1.5 IO-Controller extern**
IO-Controller extern

Der IO-Controller ist für die Steuerung und Überwachung der Zugänge mit Türöffner oder einfaches SVP Schloss. Der Controller wird über eine Busleitung mit der ACU verbunden. Die Türkomponenten (Karten- Leser, Magnet- / Riegelkontakt, Türöffner / elektromechanisches Antipanikschloss, usw.) werden direkt auf den IO- Controller angeschlossen.

- 8 Digital Eingänge
- 2 Mosfet- und 2 Relaisausgänge
- konfigurierbare Ein- und Ausgangsbelegung
- invertierbare Ein- und Ausgänge

- 1A Relaisausgänge, mit selbstrückstellender Sicherung
- TTL / RS-485 Bustreiber

Eingangsfunktionen:
- Magnetkontakt, Riegelkontakt, Türdrücker,  Sabotagelinie, Meldelinie, Handauslösung, Riegel  zurückgeschlossen, Zwangsverriegelung, Eigenständig kontrollierte

Ausgangsfunktionen:
- Türfreigabe, Signalgeber, Alarmlampe, Relaisfunktion

Anwendungsfunktionen:
- Aufbruchsüberwachung, Sabotage separat für jeden Zugang, Permanente Riegelüberwachung, Meldelinie (z.B. Fensterkontaktüberwachung), Zwangsverriegelung (z.B. Sperrung bei Alarmanlage), Signalgebersteuerung (Vor-, Hauptalarm und Ruhezeit), Alarmlampensteuerung, Meldungsgenerierung für Bereichswechselkontrolle, Ansteuerung/Türfreigabe durch Fluchttürsteuerung

- AP- Gehäuse

Hersteller/Typ

'....................................................'
vom Bieter einzutragen
Menge: 10,000 St
DOK DIN276: 456

**2.4.1.6 Kartenleser, nach ISO14443A für Mifare DESFire Innenbereich**
Kartenleser, nach ISO14443A für Mifare DESFire

 Kartenleser für den Einbau in Schalterprogramm in Verbindung mit der Zutrittskontrolle.

Komfortabler Leser für:
- Mifare DESFire EV1 und TCOS DI ab 2.xx
- Reichweite bis 5 cm
- Ausweise als ISO Karten und Schlüsselanhänger erhältlich

Hersteller/Typ

'....................................................'
vom Bieter einzutragen
Menge: 15,000 St
DOK DIN276: 456

**2.4.1.7 Kartenleser, nach ISO14443A für Mifare DESFire Außenbereich**
Kartenleser, nach ISO14443A für Mifare DESFire Außenbereich

Wetterfest IP 65
incl Aufputzgehäuse

Komfortabler Leser für:
- Mifare DESFire EV1 und TCOS DI ab 2.xx
- Reichweite bis 5 cm
- Ausweise als ISO Karten und Schlüsselanhänger erhältlich

Hersteller/Typ

'....................................................'
vom Bieter einzutragen
Menge: 1,000 St
DOK DIN276: 456

**2.4.1.8 AP Gehäuse für Leser**
AP Gehäuse für Leser
zur AP Montage des Lesers, innen

- passend zum angebotenen Schalterprogramm
- Farbe: Weiß

Hersteller/Typ

'....................................................'
vom Bieter einzutragen
Menge: 5,000 St
DOK DIN276: 456

**2.4.1.9 Bus-Kartenleser in Sprechsanlage, nach ISO14443A**
Bus-Kartenleser in Türsprech Modul, nach ISO14443A
für Mifare DESFire EV1 und TCOS DI ab 2.xx

Kartenleser für den Einbau in Sprechanlagen (siehe Pos Sprechstelle dieses LV's)

- Reichweite bis 5 cm
- Ausweise als ISO Karten und Schlüsselanhänger erhältlich

Hersteller/Typ

'....................................................'
vom Bieter einzutragen
Menge: 2,000 St
DOK DIN276: 456

**2.4.1.10 Elektronischer Schließzylinder**
Elektronischer Schließzylinder,
bestehend aus einem Profilzylinder und zwei Knaufmodulen, einem rein mechanischen und einem elektronischen. Auf der mechanischen Seite ist der Drehknauf mit der Schließnase fest verbunden, auf der elektronischen frei drehbar gelagert. Erst nach erfolgter Berechtigung wird die elt. Kupplungseinheit aktiviert und der Zylinder kann ent- bzw. verriegelt werden. Das spezielle Profilzylindergehäuse entspricht der DIN 18254 und kann somit in bereits bestehende Einsteckschlösser verbaut werden. Die Kommunikationselektronik sowie die Batterien befinden sich im mechatronischen Knaufmodul. Durch den Austausch des Profilzylinder kann der Doppelknaufzylinder der jeweiligen Türstärke angepasst werden.
IP 55, Brandschutzzulassung,
Integrierter Kartenleser für:
- Mifare DESFire EV1 und TCOS DI ab 2.xx
- Ausweise als ISO Karten und Schlüsselanhänger

Hersteller/Typ

'....................................................'
vom Bieter einzutragen
Menge: 30,000 St
DOK DIN276: 456

**2.4.1.11 Karte ID-1 Chip**
STLB-Bau 2023-04 064
Identifikationsmerkmalträger als Karte aus Kunststoff, ID-1-Format, Temperaturbeständigkeit ISO/IEC 10373-1 bis 85 Grad C, Verbundfestigkeit mind 8 N/cm und dynamische Biegebeständigkeit mind. 8000 Zyklen, mit kontaktlosem Chip (RF-ID), les- und beschreibbar, Trägerfrequenz Transponder 13,56 MHz,
Hersteller und Typ '....................................................' vom Bieter einzutragen.
Menge: 500,000 St
DOK DIN276: 456

**2.4.1.12 Schlüsselanhänger Chip**
STLB-Bau 2026-04 064
Identifikationsmerkmalträger als Schlüsselanhänger, mit kontaktlosem Chip (RF-ID), les- und beschreibbar, Trägerfrequenz Transponder 13,56 MHz,
Hersteller und Typ '....................................................' vom Bieter einzutragen.
Menge: 500,000 St
DOK DIN276: 456

**2.4.1.13 Schulung Einweisung vor Ort Teilnehmer 10 St**
STLB-Bau 2023-04 064
Schulung und Einweisung der Benutzer/Teilnehmer zum sachgerechten Umgang mit der elektroakustischen, fernmeldetechnischen, informationstechnischen Anlage, auf Grundlage der Erstinbetriebnahme nach Anforderung, vor Ort,
Anzahl der Teilnehmer '10' St,

Dauer der Schulung/Einweisung '4' h.
Menge: 1,000 St
DOK DIN276: 456

##### 2.4.2 Einbruchmeldetechnik

**2.4.2.1 Einbruchmeldezentrale Bustechnik 10Ringltg 63Gruppen**
STLB-Bau 2026-04 063
Einbruchmeldezentrale DIN EN 50131-3 (VDE 0830-2-3), Sicherheitsgrad 3, Umweltklasse II DIN EN 50130-5 (VDE 0830-1-5), mit integrierter Bedien- und Anzeigeeinrichtung,
- in Bustechnik,
- an 10 Busleitungen anschließen,
- für mind. 20 Sicherungsbereiche, davon einer für den Zentralensicherungsbereich,
- für mind. 63 Meldergruppen,
- mit Melder-Einzelidentifikation,
- ein Eingang zur Aufschaltung potentialfreier Kontakte, einschl. Parametrierung von bis zu 10 logischen Verknüpfungen je Eingang/Kontakt,
- mind. 3 Ausgänge für überwachte Alarmierungseinrichtungen,
- IP-Schnittstelle zur Übertragungseinrichtung (S1) für differenzierte Meldungsübertragung,
- Energieversorgung Ausführungsart B DIN EN 50131-6 (VDE 0830-2-6),
- mit Ersatzstromversorgung, für eine Überbrückungszeit von 30 h,
- mit Registriereinrichtung als elektronischer Speicher,
- in Wandschrankausführung.
Menge: 1,000 St
DOK DIN276: 456

**2.4.2.2 Touch - Screen Bedienteil**
Touch - Screen Bedienteil

für den Betrieb an oben genannter Zentrale.
• Kapazitiver Touchscreen im Tablet Design
• Flaches Kunststoffgehäuse, wahlweise Aufputz- oder Hohlwandmontage
• LED-Anzeigen (rot, grün, gelb und blau) zur Zustandsanzeige
• Dialoggeführte intuitive Benutzerführung mit Symbolen
• Klartextanzeige aller Meldungen
• Übersichtliche Anzeige des Anlagenzustandes
• Flash-Technologie für Updates
• Verschiedene Landessprachen möglich VdS-Anerkennungs-Nr. G121014
• VdS2252 Klasse C / Umweltklasse II
• EN Konformität EN 50131-3: Grad 3
• EN 50131-1: Umweltklasse II
• SES Konformität SES-EMA-RL-T2:2010-08

Betriebsnennspannung U_b 12V DC
Betriebsspannungsbereich 10V DC bis 15V DC
Stromaufnahme in Ruhe
bei 12V DC 190mA
bei 10V DC 220mA
Stromaufnahme bei max. Bildschirmhelligkeit 12V DC:
- im Mittel 230mA
- max. 390mA
Stromaufnahme bei max. Bildschirmhelligkeit 10V DC
- im Mittel 270mA
- max. 480mA
Integrierter Leser IK2/proX1, IK3/proX2 und mifare DESFire EV1, EV2
Lesedistanz 0 ~ 3cm für proX und mifare Datenträger
Frequenzband, Sendeleistung: proX1, proX2 125 kHz <10dBμA/m in 10m Entfernung
mifare 13,56 MHz, <0dBμA/m in 10m Entfernung

Bildschirmformat 16 : 9
Umweltklasse gemäß VdS II
Umweltklasse gemäß EN 50131-3 Class II
Schutzart nach EN 60529 IP30
Betriebstemperaturbereich -5 °C bis +45
°C
Lagerungstemperaturbereich -25 °C bis
+60 °C
Relative Luftfeuchtigkeit 93% nicht
betauend
Menge: 1,000 St
DOK DIN276: 456

**2.4.2.3 IR-Melder Gehtestlogik Flächenmelder Reichweite/R 10m Zustandsanzeige Aufbaugehäuse**
STLB-Bau 2026-04 063
Passiv-Infrarotmelder DIN EN 50131-2-2 (VDE 0830-2-2-2) mit Einzelidentifizierung und zuschaltbarer Gehtestlogik, für Überfall,- Einbruchmeldeanlagen, Sicherheitsgrad 3, Umweltklasse II DIN EN 50130-5 (VDE 0830-1-5), als Flächenmelder, Erfassungsbereich über 80 bis 120 Grad waagerecht, mind. 60 Grad senkrecht, mit Unterkriechschutz, Reichweite/Radius mind. 10 m, mit Zustandsanzeige "Melder abgedeckt", in Aufbaugehäuse, Einbauhöhe über 2 bis 2,5 m.
Menge: 5,000 St
DOK DIN276: 456

**2.4.2.4 Kompaktalarmierung mit Blitzlampe und Druckkammerlautsprecher**
Kompaktalarmierung mit Blitzlampe und Druckkammerlautsprecher

geeignet für den Außenbereich.
Dauerhaft witterungsbeständiges Kunststoffgehäuse.
Mit Sabotagekontakt, Abreißsicherung und Anschaltmodul mit Überwachungsschaltung für den Druckkammerlautsprecher.
Durchgriffschutz eingebaut.

Technische Daten:
Lautstärke  >100 dB(A)
Blitzfrequenz  ca. 2 Hz
Betriebsspannung  12 V DC
Stromaufnahme:
- Druckkammerlautsprecher  typ. 250 mA
- Blitzlampe  <400 mA
Schutzklasse nach EN 60529  IP 44
Umweltklasse gemäß VdS IV
Betriebstemperaturbereich -25°C bis +60°C
Lagerungstemperaturbereich -25°C bis +70°C
Abmessungen (BxHxT) 185x315x98 mm
Farbe: Gehäuse verkehrsweiß (ähnlich RAL 9016) Leuchtfeld rot"
Menge: 1,000 St
DOK DIN276: 456

**2.4.2.5 Akustischer Signalgeber außen**
Akustischer Signalgeber außen

mit Druckkammerlautsprecher, geeignet für den Außenbereich.
Dauerhaft witterungsbeständiges Kunststoffgehäuse.
Mit Sabotagekontakt, Abreißsicherung und Anschaltmodul mit Überwachungsschaltung für den Druckkammerlautsprecher.
Durchgriffschutz eingebaut.

Technische Daten:
Lautstärke  >100 dB(A)
Betriebsspannung  12 V DC
Stromaufnahme  typ. 250 mA
Schutzklasse nach EN 60529  IP 44
Umweltklasse gemäß VdS  IV
Betriebstemperaturbereich  -25°C bis +60°C
Abmessungen (BxHxT)  185x210x98 mm
Farbe  verkehrsweiß (ähnlich RAL 9016)
Menge: 1,000 St
DOK DIN276: 456

**2.4.2.6 Akustischer Signalgeber innen**
Akustischer Signalgeber innen

innenbereich
Mit Sabotagekontakt, Abreißsicherung und Anschaltmodul mit Überwachungsschaltung für den Druckkammerlautsprecher.
Durchgriffschutz eingebaut.

Technische Daten:
Lautstärke  >100 dB(A)
Betriebsspannung  12 V DC
Stromaufnahme  typ. 250 mA
Schutzklasse nach EN 60529  IP 44
Umweltklasse gemäß VdS  IV
Betriebstemperaturbereich  -25°C bis +60°C
Abmessungen (BxHxT)  185x210x98 mm
Farbe  verkehrsweiß (ähnlich RAL 9016)
Menge: 5,000 St
DOK DIN276: 456

**2.4.2.7 EMA Verteiler**
EMA Verteiler

Aufputzverteiler im Kunststoffgehäuse
Leistungsmerkmale:
- 16polige Anschlussleiste
- Sabotageüberwachung durch
  Deckelkontakt
- VdS-Anerkennung gemäß Klasse C
Technische Daten:
Abmessungen (BxHxT)  70x84x20 mm
Farbe  verkehrsweiß (ähnlich RAL 9016)"
Menge: 6,000 St
DOK DIN276: 456

**2.4.2.8 Buskoppler**
Buskoppler, I/O Baustein

mit 2-5 Ein- / Ausgangskontakten zur Anbindung von zu steuernden Systemen wie:
- Aufzug (Abschaltung bei scharf geschaltetem Bereich)
- etc.
Menge: 5,000 St
DOK DIN276: 456

**2.4.2.9 Magnetkontakt zum Anbau an Fenster und Türen**
Weißes Kunststoffgehäuse mit Schraubklemmen
2 Draht-Alarmlinie
VDS Klasse C

incl 3m Anschlußleitung
Menge: 5,000 St
DOK DIN276: 456

**2.4.2.10 Riegelschaltkontakt zum Anbau an Fenster und Türen**
2 Draht-Alarmlinie
VDS Klasse C

incl 3m Anschlußleitung
Menge: 5,000 St
DOK DIN276: 456

**2.4.2.11 Glasbruchkontakt zum Anbau an Fenster und Türen**
4 Draht-Alarmlinie
VDS Klasse C

incl 3m Anschlußleitung
Menge: 15,000 St
DOK DIN276: 456

##### 2.4.3 Fluchttürsteuerung

**2.4.3.1 Verriegelungssystem einflg. elektromagnetisch 12VDC**
STLB-Bau 2026-04 029
Verriegelungssystem in Rettungswegen nach Mustererlass des DIBt für einflügelige Türanlage mit elektromagnetischer Verriegelung für 12 V DC, verdeckter Einbau, Nottaste, Gehäuse grün RAL 6032 unter Putz, Steuerung 230 V AC.
Menge: 4,000 St
DOK DIN276: 456

**2.4.3.2 Verriegelungssystem 2-flg. Gehflügel elektromagnetisch 12VDC Standflügel elektromagnetisch 12VDC**
STLB-Bau 2026-04 029
Verriegelungssystem in Rettungswegen nach Mustererlass des DIBt für 2-flügelige Türanlage, Gehflügel mit elektromagnetischer Verriegelung für 12 V DC, verdeckter Einbau, Standflügel mit elektromagnetischer Verriegelung für 12 V DC, Nottaste, Gehäuse grün RAL 6032 unter Putz, Steuerung mit eigenem Netzteil 230 V AC.
Menge: 3,000 St
DOK DIN276: 456

#### 2.5 KG 457 passive Netzwerktechnik

##### 2.5.1 Schränke/Dosen

**2.5.1.1 Netzwerk-/Server-Standschrank 42 HE 800x1200**
Netzwerk Standschrank 42 HE 800x1200
• Standschrank in 19"-Technik entsprechend DIN 40050
• Gehäuse in stabiler Stahlblechausführung mit verstärkter Profilrahmenkonstruktion
• Oberfläche pulverbeschichtet RAL 7035
• Sockel 200 mm für Kabeleinführung von unten
• Bodenabdeckung vorne unten
• Stahlblech-Vertikalprofile mit T-Nut für Einbau der 19" -Komponenten
• gelochte Tür mit Schließung
• Seitenwände
• geschlossene Rückwand• 42 HE
• 2 Stück 7-fach Steckdosenleiste 45° inkl. Überspannungsschutz und HF-Filter
• Schrankbel. 230 V/35 W kpl. mit Türkontaktschalter und Anschlusskabel
• Incl. Kabelführungsbügel aus Metall mind. 30 cm lang
• Abmessungen einschl. Dach- und Nivellierfüßen
• Höhe: 2200 mm
• Breite: 800 mm
• Tiefe: 1000 mm
• kompl. Erdung des Schrankes bis zur Potentialausgleichsschiene
incl. Belüftungseinheit zum Einbau im Kommunikationsschrank mit
• 2 Lüftern
• Thermostat 10-60°C
• Montageblechen, Montagematerial und leicht wechselbarer Filtermatte
mit sämtlichem Zubehör

liefern und mit allen Komponenten montieren und aufstellen
Menge: 1,000 St
DOK DIN276: 457

**2.5.1.2 Netzwerk-/Server-Standschrank 42 HE 800x800**
Netzwerk Standschrank 42 HE 800x800
• Standschrank in 19"-Technik entsprechend DIN 40050
• Gehäuse in stabiler Stahlblechausführung mit verstärkter Profilrahmenkonstruktion
• Oberfläche pulverbeschichtet RAL 7035
• Sockel 200 mm für Kabeleinführung von unten
• Bodenabdeckung vorne unten
• Stahlblech-Vertikalprofile mit T-Nut für Einbau der 19" -Komponenten
• gelochte Tür mit Schließung
• Seitenwände
• geschlossene Rückwand
• 42 HE
• 2 Stück 7-fach Steckdosenleiste 45° inkl. Überspannungsschutz und HF-Filter
• Schrankbel. 230 V/35 W kpl. mit Türkontaktschalter und Anschlusskabel
• Incl. Kabelführungsbügel aus Metall mind. 30 cm lang
• Abmessungen einschl. Dach- und Nivellierfüßen
• Höhe: 2200 mm
• Breite: 800 mm
• Tiefe: 800 mm
• kompl. Erdung des Schrankes bis zur Potentialausgleichsschiene
incl. Belüftungseinheit zum Einbau im Kommunikationsschrank mit
• 2 Lüftern
• Thermostat 10-60°C
• Montageblechen, Montagematerial und leicht wechselbarer Filtermatte
mit sämtlichem Zubehör

liefern und mit allen Komponenten montieren und aufstellen
Menge: 1,000 St
DOK DIN276: 457

**2.5.1.3 Netzwerk Wandschrank 12 HE 600x600**
Netzwerk Wandschrank 12 HE 600x600

Netzwerk-Wandschrank 12 HE 600x600
• Wandschrank in 19"-Technik entsprechend DIN 40050
• Gehäuse in stabiler Stahlblechausführung mit verstärkter Profilrahmenkonstruktion
• Oberfläche pulverbeschichtet RAL 7035
• Stahlblech-Vertikalprofile mit T-Nut für Einbau der 19" -Komponenten
• Glastür mit Schließung
• Seitenwände
• 12 HE
• 1 Stück 7-fach Steckdosenleiste 45° inkl. Überspannungsschutz und HF-Filter
• Schrankbel. 230 V/35 W kpl. mit Türkontaktschalter und Anschlusskabel
• Incl. Kabelführungsbügel aus Metall mind. 30 cm lang
• Breite: 600 mm
• Tiefe: 600 mm
• kompl. Erdung des Schrankes bis zur Potentialausgleichsschiene
incl. Belüftungseinheit zum Einbau im Kommunikationsschrank mit
• 2 Lüftern
• Thermostat 10-60°C
• Montageblechen, Montagematerial und leicht wechselbarer Filtermatte

liefern und mit allen Komponenten montieren und aufstellen
Menge: 2,000 St
DOK DIN276: 457

**2.5.1.4 Spleißbox LWL 24 Fasern OM4 (12 x LC Duplex)**
Spleißbox LWL 24 Fasern OM4 (12 x LC Duplex)

Verteilergehäuse zum Einbau in 19“-Schränke für die universelle Aufnahme aller gängigen werks- oder vor Ort konfektionierten Kabeltypen. Kompakte Ausführung mit integrierter Steckerplatte, hinten beidseitig mit Kabeleinführung. Die Kabelbefestigung erfolgt direkt am Gehäuse über eine mitgelieferte PG-Verschraubung.

Trägergehäuse: wahlweise aus 1,5 mm Stahlblech
Farbe: lichtgrau (ähnlich RAL 7035) / Aluminium
Abmessungen (BxHxT): 483 x 44 x 230 mm
Gewicht: ca. 3,0 kg

komplett vorkonfektioniert, Faserpigtails abgesetzt und in die Spleißkassette eingelegt
farbige Pigtails nach IEC 60304

Kupplungsausführung
für Multimode: Keramik-Hülse, Polymergehäuse
LC duplex-Kupplungen
Kassette(n), Kassettendeckel und Kabelclips im Lieferumfang enthalten
mit sämtlichem Zubehör

liefern und montieren
Menge: 8,000 St
DOK DIN276: 457

**2.5.1.5 Telefonverteilerfeld Kat.3, 25 Port**
Telefonverteilerfeld Kat.3, 25 Port

Verwendung
Dient als Rangierfeld in dienstneutralen Verkabelungen und ist für den Einbau in 19“-Ebenen vorgesehen. Das Patchfeld ist konzipiert für analoge und digitale Sprachübertragung.

Merkmale
Übertragungsstrecke (Channel-Link) oder Installationsstrecke (Permanent-Link) nach Klasse C, Kat. 3 (TIA/EIA-568-C.2)
25 ungeschirmte RJ45-Buchsen, vergoldeter RJ45-Kontaktbereich, Belegung 4-polig (3/6, 4/5),
rückwärtiger Verdrahtungskanal, Kabelanschluss über rückwärtige LSA-Module,
zeitsparende und einfache Montage mit LSA-Anlegewerkzeug, LSA-Schneidklemmen mit 45°-Schrägstellung für minimale Querschnittsminimierung der Ader und maximale Kontaktsicherheit durch Torsions- und Rückstellkräfte,
geeignet zur Aufnahme von Adern AWG 22-26 (0,4 - 0,65 mm).
wiederbeschaltbar z. B. bei Fehlbelegung,
bedruckt mit Ziffern 1 ... 25,
Mantelkeilklemme für Befestigung der Schirmbeidrähte,
Farbe: ähnlich RAL 7035 (lichtgrau)

Produktdaten
Chassis:  Stahlblech, verzinkt, zum Teil beschichtet
LSA-Kontakte:  CuSn, verzinnt
Drahtdurchmesser:  max. massiv: 0,4 - 0,65 mm (AWG 26-22)
Isolationsdurchmesser:  0,7 bis 1,6 mm
Min. Steckzyklen:  > 1000 nach ISO/IEC 11801 AMD2
Abmessungen (BxHxT):  483x44x115 mm
Gewicht:  ca. 1,5kg
Temperaturbereich
Einsatz in trockenen oder feuchten Räumen ohne Betauung.
Temperaturbereich bei Lagerung:  -40 bis +70 °C
Temperaturbereich bei Betrieb:  -15 bis +60 °C

Normen
aktuelle ISO/IEC 11801 am2 Ed. 2.0 Amendment 2 - Information technology - Generic cabling for customer premises
aktuelle EN 50173-1 Information technology - Generic cabling systems
aktuelle TIA/EIA-568-C.2 Balanced Twisted-Pair Telecommunications Cabling and Components Standards

Einbau des Panels in 19" Verteiler und Auflegen der Kabel gemäß EN50174
Menge: 8,000 St
DOK DIN276: 457

**2.5.1.6 Rangier Verteilerfeld 24 Port im Keystone-Format**
Rangier Verteilerfeld 24 Port im Keystone-Format

Aufbau:
Stahl-Chassis 1HE mit Kabelabfangung und Anschlussmöglichkeit des Potentialausgleichs zum Einbau in 19“ Befestigungsebenen

Eigenschaften, Masse und Gewichte:
Material:  Stahlblech verzinkt, z.T.lackiert
Materialstärke:  1,5mm
Farbe der Frontblende:  grau, ähnlich RAL7035
Kabelabfangung:  integriert am Bodenblech des Chassis
Potentialausgleich:  über Schraubanschluss oder Kabelschuh
Abmessung BxHxT:  483x45x93mm
Gewicht:  ca. 0,9kg

Weitere Eigenschaften:
24 Einbauplätze für geschirmte / ungeschirmte Module
Aufgedruckte Portnummerierung 1…24
Mit 4xBefestigungsset (Schraube M6/Unterlegscheibe/Käfigmutter)
Mit Potentialanschlussleitung ca. 20cm

Liefern, einbauen in 19“ Verteiler und Einbau von aufgelegten Modulen
Menge: 15,000 St
DOK DIN276: 457

**2.5.1.7 RJ45 Keystone Modul Cat.6A, geschirmt**
RJ45 Keystone Modul Cat.6A, geschirmt

Aufbau/Normen/Verwendung:
Hochgeschirmtes Cat.6A Keystone Modul. Schnelle und sichere Adernkontaktierung ohne Einsatz von Spezialwerkzeugen. Erlaubt 24 Ports auf einer halben Höheneinheit, UAE kompatibel. Echte Cat.6A Komponenten-Performance nach ISO/IEC.
Geeignet für PoE/PoE+ gemäß IEEE 802.3af/at.
Integrierte Staubschutzklappe.

Erfüllt die Normen:
aktuelle ISO/IEC 11801 am2 Ed. 2.0 (Amendment 2 - Information technology – Generic cabling for customer premises)
aktuelle EN 50173-1 (Information technology - Generic cabling systems)
aktuelle ANSI/TIA-568-C.2 (Balanced Twisted-Pair Telecommunications Cabling and Components Standards)
aktuelle ISO/IEC 60603-7-51 (Connectors for electronic equipment... up to 500MHz)
aktuelle ISO/IEC 60512-99-001 (Test schedule for engaging and separating connectors under electrical load)
GHMT PVP Kat. 6A ISO/IEC

Zertifiziert gemäß Komponentenstandard Cat.6A durch ein unabhängiges Prüflabor. Unterliegt einer kontinuierlichen Fertigungsüberwachung (GHMT PVP).
Übertragungsstrecke (Channel-Link) oder Installationsstrecke (Permanent-Link) nach Klasse EA (ISO/IEC 11801), Verwendbar zum Aufbau von 2 bzw. 4 Connector Cat.6A Channels,
Keystone Abmessungen gemäß Industriestandard, wiederbeschaltbar z. B. bei Fehlbelegung, geeignet für PoE/PoE+ gemäß IEEE 802.3af/at.

Eigenschaften, Masse und Gewichte:

Kabelzuführung:  hinten (max. d 9mm)
Steckverbindernorm:  IEC 60603-7-5-1
Steckkraft:  < 20 N
Steckzyklen (RJ45 Seite):  > 750
Werkstoff Gehäuse:  Zinkdruckguss, chem. verzinkt
Werkstoff Isolierteile:  PC
Goldauflage im Kontaktbereich:  1,27 μm
Kontaktierung:  AWG 24-22 (solid)
Kabeldurchmesser:  5 - 9 mm
Anschlussklasse:  IP20
Strombelastbarkeit bei 50°C:  1,25 A

Einsatz in trockenen oder feuchten Räumen ohne Betauung.
Temperaturbereich bei Lagerung:  -40 bis +70 °C
Temperaturbereich bei Betrieb:  -10 bis +60 °C

Abmessung (BxHxT):  14,6x19,4x35mm
Gewicht:  ca. 28gr

Liefern, einbauen in Panel/Rahmenset/Tragrahmen/Gehäuse
Menge: 240,000 St
DOK DIN276: 457

**2.5.1.8 Keystone UAE Tragrahmen, für 2 Module, unbestückt**
Keystone UAE Tragrahmen, für 2 Module, unbestückt

Snap-In Rahmenset, zur Aufnahme von Modulen

Aufbau:
Tragring, Schrägauslass 45°, Zentralplatte für 2 Module, Beschriftungsfeld, Anschlussmöglichkeit für Potentialausgleich mittels Kabelschuh

Eigenschaften, Masse und Gewichte:
Tragringmaterial:  Zinkdruckguss
Material Zentralplatte:  ABS
Farbe Zentralplatte:  weiß
Abmessung Zentralplatte BxH:  50x50mm

Weitere Eigenschaften:
Zum Einbau in einem Kabelkanal (EK), für Unterputzmontage (UP) oder mittels separatem Rahmen auch zur Aufputzmontage (AP). Durch das Wegbrechen von zwei Montagelaschen ist auch eine Bodentankmontage (BT) möglich. Der UAE-Tragrahmen kann mit UAE-Zentralplatten und Abdeckrahmen von diversen Schalterprogrammherstellern kombiniert werden. Eventuell ist ein Zwischenring zur Montage notwendig.
Befestigungsspur 60mm hor./vert.

Liefern und Einbau von aufgelegten Modulen
Menge: 100,000 St
DOK DIN276: 457

**2.5.1.9 Aufputzgehäuse für Anschlussdosen**
Aufputzgehäuse für Anschlussdosen

Stabiles Kunststoffgehäuse zur Aufnahme von Tragrahmen mit 2 Modulen
inkl. Abdeckrahmen und sämtlichem Zubehör
liefern und montieren
Menge: 100,000 St
DOK DIN276: 457

**2.5.1.10 Hutschienenadapter, 1-fach, 1 TE, 1xRJ45 C6A**
Hutschienenadapter für 1 RJ45 Kat.6A Modul, integrierte Schirmabnahme, vorbereitet für die Aufnahme einer visuellen oder die mechanisch-visuellen Kodierung.
18mm Standard-Hutschiene DIN EN 50022
Installationseinbaugeräte-Standard DIN 43880
Integrierte Schirmung, frontseitig deaktivierbar
Modulentriegelung frontseitig
Beschriftungsfeld

Schutzart: IP20
UL-listed
Material: Polycarbonat PC-GF10
Iemperaturbereich: -10 bis +60 Grad Celsius
Farbe: RAL 7035
Kontaktwiderstannd 5mOhm

inkl. Abdeckrahmen und sämtlichem Zubehör

liefern und montieren
Menge: 20,000 St
DOK DIN276: 457

**2.5.1.11 LWL Anschlussdose OM4 2 x LC Duplex**
LWL Anschlussdose OM4 2 x LC Duplex

- Glasfaser Anschlussdose für FTTH Anwendungen
- 2 Stück LC Duplex Kupplungen
- Kupplungsausführung für OM4: Keramik-Hülse, Polymergehäuse
- incl Pigtails
- Hutschienenbefestigung: 35 mm
- Schutzklappe
- Farbe: weiß
- Material: ABS
Menge: 4,000 St
DOK DIN276: 457

##### 2.5.2 Kabel/Leiungen

**2.5.2.1 Fernmeldeleitung J-Y (St) Y 2 x 2 x 0,8 mm**
einschl. Klein- und Befestigungsmaterial
liefern und montieren
Menge: 2500,000 m
DOK DIN276: 457

**2.5.2.2 Fernmeldeleitung J-Y (St) Y 4 x 2 x 0,8 mm**
einschl. Klein- und Befestigungsmaterial
liefern und montieren
Menge: 850,000 m
DOK DIN276: 457

**2.5.2.3 Fernmeldeleitung J-Y (St) Y 10 x 2 x 0,8 mm**
einschl. Klein- und Befestigungsmaterial
liefern und montieren
Menge: 250,000 m
DOK DIN276: 457

**2.5.2.4 Fernmeldeleitung J-Y (St) Y 20 x 2 x 0,8 mm**
einschl. Klein- und Befestigungsmaterial
liefern und montieren
Menge: 600,000 m
DOK DIN276: 457

**2.5.2.5 JE-H(St)H 2 x 2 x 0,8 mm FE180/E30-E90**
JE-H(St)H 2 x 2 x 0,8 mm FE180/E30-E90

Leiter-Material: Cu, blank
Aderisolation: halogenfreie Isoliermischung HI1
Mantelmaterial: halogenfreies Polymer HM2
Flammwidrigkeit: VDE 0482-266-2-4/IEC 60332-3-24 (Kat. C)
Rauchdichte: DIN EN 61034/IEC 61034
Halogenfrei: DIN EN 50267/IEC 60754
Isolationserhalt: FE 180
Funktionserhalt: E30-E90
Zul. Kabelaußentemperatur,
fest verlegt:
-5 - +50 °C
Biegeradius, fest verlegt: 7,5 x DA
Aderkennzeichnung: Farbe+Ringe
Menge: 750,000 m
DOK DIN276: 457

**2.5.2.6 Fernmeldekabel S/FTP 4x2xAWG22**
Spezialkabel, für direkte Erdverlegung geeignet, für Gigabit Ethernet geeignet 1000Hz.
halogenfrei
liefern und im bauseitigem Kabelgraben verlegen
Menge: 250,000 m
DOK DIN276: 457

**2.5.2.7 Fernmeldekabel A-2Y(L)2Y 10x2x0,6**
einschl. Klein- und Befestigungsmaterial
halogenfrei
liefern und montieren
Menge: 180,000 m
DOK DIN276: 457

**2.5.2.8 Fernmeldekabel A-2Y(L)2Y 20x2x0,6**
einschl. Klein- und Befestigungsmaterial
halogenfrei
liefern und montieren
Menge: 150,000 m
DOK DIN276: 457

**2.5.2.9 Kupferdatenkabel S/FTP Cat 7**
Paargeschirmtes 100 Ohm Installationskabel mit Gesamtgeflechtschirm, 4x2x0,62mm (AWG22), geeignet für Übertragungsfrequenzen bis zu 1200MHz und 10GBase-T-Applikationen nach IEEE802.3, erfüllt die ISO/IEC 11801, EN 50173, sowie Kategorie 6A nach ANSI/TIA/EIA/568/D.2, raucharm nach IEC61034, flammwidrig nach IECIEC60332/3-24 und halogenfrei nach IEC60754/2, entspricht der Brandklasse Dca, Außenmantel Farbe Grau RAL7035. halogenfrei

Kabeleigenschaften:
Anzahl der Paare:  4
Kabel ø (mm):  8,3
Leiter ø (mm):  AWG 22  0,62
Isolation ø (mm):  1,6
Verseilung:  2 Adern zum Paar
Verseilung der Seele:  4 Paare
Material der Isolation:  Polyethylen
Material der Folie:  Aluminium / Polyester
Material des Geflechts:  verzinntes Cu
Bedeckungsgrad (%)  50
Biegeradius ohne Zugbelastung (mm):  >= 35
Biegeradius mit Zugbelastung (mm):  >= 70
Temperaturbereich im Betrieb (°C):  -20 / +60
Temperaturbereich bei Verlegung (°C):  ±0 / +50
Brandlast (MJ/km)  675
Zugkraft (N):  100
Gewicht (kg/km)  71
Brandklasse:  Dca

Elektrische Eigenschaften (20°C ± 5°C):
DC-Schleifenwiderstand (Ohm/100 m):  >= 12,8
Widerstand unsymmetrisch, max. (%):  2
Isolationswiderstand bei 500V(MOhm*km):  >= 5000
Kapazität max. (pF/m):  43
Kapazitätsunsymmetrie max. (pF/km):  <= 1500
Wellenwiderstand (Ohm):  100 ± 5
Kopplungsdämpfung (dB)  85
Trennklasse  d
NVP(%)  75
Signallaufzeit (ns/100 m):  <= 500
Laufzeitdifferenz (ns/100 m):  <= 15
Prüfspannung (DC, 1 min) Ader/Ader (V):  1000
Kopplungswiderstand bei 1 MHz (mOhm/m):  <= 10
Kopplungswiderstand bei 10 MHz (mOhm/m):  <= 6
Kopplungswiderstand bei 100 MHz (mOhm/m):  <= 50
TCL 1MHz (dB)  >= 40
TCL 10MHz (dB)  >= 30
TCL 100MHz (dB)  >= 20
PS-Alien NEXT 100Mhz (dB)  >= 75 typisch 80

Typische Werte bei 20°C:  250/600/1000/1200 MHz
Dämpfung (dB/100 m):  26,8  / 41,8 / 54,3 / 61,6
NEXT (dB):  0,0  / 85,0 / 83,0 / 83,0
PS NEXT (dB):  87,0  / 82,0 / 80,0 / 80,0
Return Loss (dB):  25,0  / 20,0 / 17,0 / 16,0

einschl. Klein- u. Befestigungsmaterial,
liefern und montieren
Menge: 1000,000 m
DOK DIN276: 457

**2.5.2.10 Kupferdatenkabel S/FTP Cat 7 duplex**
Paargeschirmtes 100 Ohm Installationskabel mit Gesamtgeflechtschirm,
2x(4x2x0,62 mm) (AWG 22), geeignet für Übertragungsfrequenzen bis zu 1200 MHz und 10GBase-T-Applikationen nach IEEE802.3, erfüllt die ISO/IEC 11801, EN 50173, sowie Kategorie 6A nach ANSI/TIA/EIA/568/D.2, IEC 61156-5, EN 50288-9-1, raucharm nach IEC 61034, flammwidrig nach IEC 60332/3/24 und halogenfrei nach IEC 60754/2. Entspricht der Brandklasse Dca, Außenmantel Farbe Grau RAL 7035. halogenfrei

Kabeleigenschaften:
Kabeleigenschaften:
Anzahl der Paare:  2x4
Kabel ø (mm):  8,3
Leiter ø (mm):  AWG 22  0,62
Isolation ø (mm):  1,6
Verseilung:  2 Adern zum Paar
Verseilung der Seele:  4 Paare
Material der Isolation:  Polyethylen
Material der Folie:  Aluminium / Polyester
Material des Geflechts:  verzinntes Cu
Bedeckungsgrad (%)  50
Biegeradius ohne Zugbelastung (mm):  >= 35
Biegeradius mit Zugbelastung (mm):  >= 70
Temperaturbereich im Betrieb (°C):  -20 / +60
Temperaturbereich bei Verlegung (°C):  ±0 / +50
Brandlast (MJ/km)  675
Zugkraft (N):  100
Gewicht (kg/km)  71
Brandklasse:  Dca

Elektrische Eigenschaften (20°C ± 5°C):
DC-Schleifenwiderstand (Ohm/100 m):  >= 12,8
Widerstand unsymmetrisch, max. (%):  2
Isolationswiderstand bei 500V(MOhm*km):  >= 5000
Kapazität max. (pF/m):  43
Kapazitätsunsymmetrie max. (pF/km):  <= 1500
Wellenwiderstand (Ohm):  100 ± 5
Kopplungsdämpfung (dB)  85
Trennklasse  d
NVP(%)  75
Signallaufzeit (ns/100 m):  <= 500
Laufzeitdifferenz (ns/100 m):  <= 15
Prüfspannung (DC, 1 min) Ader/Ader (V):  1000
Kopplungswiderstand bei 1 MHz (mOhm/m):  <= 10
Kopplungswiderstand bei 10 MHz (mOhm/m):  <= 6
Kopplungswiderstand bei 100 MHz (mOhm/m):  <= 50
TCL 1MHz (dB)  >= 40
TCL 10MHz (dB)  >= 30
TCL 100MHz (dB)  >= 20
PS-Alien NEXT 100Mhz (dB)  >= 75 typisch 80

Typische Werte bei 20°C:  250/600/1000/1200 MHz
Dämpfung (dB/100 m):  26,8  / 41,8 / 54,3 / 61,6
NEXT (dB):  0,0  / 85,0 / 83,0 / 83,0
PS NEXT (dB):  87,0  / 82,0 / 80,0 / 80,0
Return Loss (dB):  25,0  / 20,0 / 17,0 / 16,0

einschl. Klein- u. Befestigungsmaterial,
liefern und montieren
Menge: 18450,000 m
DOK DIN276: 457

**2.5.2.11 LWL-Kabel Multimode I/A-DQ(ZN)BH 24 Faser OM4**
Bezeichnung: I/A-DQ(ZN)BH 24 G 50/125 µm
Lichtwellenleiterkabel (LWL) für Innen- und Außenanwendung mit nichtmetallischen Nagetierschutz, Fasern biegeoptimiert und individuell farbig gekennzeichnet, längswasserdicht, gelgefüllten Bündelader Durchmesser 2,3 mm, nichtmetallischer Nagetierschutz und Zugelement aus Glasgarn, lagenverseilt um ein zentrales GFK-Zugentlastungselement Durchmesser 2,5mm, UV stabilisierter und flammwidriger Außenmantel.
Flammwidrig nach IEC  60332-1
raucharm nach IEC 61034
halogenfrei nach IEC 60754‑2.

Kabelspezifikation:
Faseranzahl:  24
Faserkern ø (µm):  50
Fasermantel, ø (µm):  125
Kabel ø (mm):  11,0
Nominalgewicht (kg/km):  130
Max. Zugbeanspruchung bei Verlegung (N):  5000
Max. Zugbeanspruchung im Betrieb (N):  3500
(nach IEC 60794-1-2 E1)
Minimaler Biegeradius bei Verlegung (mm):  150
Minimaler Biegeradius im Betrieb (mm):  150
(nach IEC 60794-1-2 E11)
Querdruckfestigkeit dauernd (N/10cm):  3000
(nach IEC 60794-1-2 E3)
Temperaturbereich lagernd (°C):  -40/+60
Temperaturbereich bei Verlegung (°C):  -30/+40
Temperaturbereich im Betrieb (°C):  -30/+60
(nach IEC 60794-1-2 F1)
Brandlast (MJ/km):  2000
Schlagfestigkeit (J(Nm)):  20
(nach IEC 60794-1-2 E4)
Torsionsfestigkeit (Anzahl Zyklen):  5 ± 1Drehung
(nach IEC 60794-1-2 E7)
Knickfestigkeit bis mind.:  = 200mm
(nach IEC 60794-1-2 E10)
Längswasserdichtigkeit:  bestanden
(nach IEC 60794-1-2 F5)
Brandlast (MJ/km):  2000
Brandklasse:  Eca

Faserspezifikation:
IEC 60793‑2‑10 Kategorie A1a.3
EN 60793‑2‑10: Typ A1a.3
ITU Empfehlung G.651.1
TIA/EIA‑492AAAD
ISO11801:2011
EN50173-Serie: 2011
EIA/TIA 568-C.3

Dämpfung 850 nm (dB/km):  £ 3,0
Dämpfung 1300 nm (dB/km):  £ 1,0
Bandbreite (OFL) 850 nm (MHz*km):³ 3500
Bandbreite (OFL) 1300 nm (MHz*km):³ 500
Modale Bandbreite bei Laserlicht-
Einkopplung 850nm(MHz*km)IEC 60793-1-49: ³ 4700
Brechungsindex 850 nm:  1,482
Brechungsindex 1300 nm:  1,477
Numerische Apertur:  0,200 ± 0,015

Faser: Germanium dotiert,
 Biegeradius optimiert:
37,5mm 100 Wicklungen 0,1 dB@850nm
15,0mm 2 Wicklungen 0,1dB@850nm
 7,5mm 2 Wicklungen 0,2dB@850nm
37,5mm 100 Wicklungen 0,2dB@1300nm
15,0mm 2 Wicklungen 0,3dB@1300nm
 7,5mm 2 Wicklungen 0,5dB@1300nm

Mantel: Dual Layer, UV-beständiges Acrylat

einschl. Klein- und Befestigungsmaterial

liefern und montieren
Menge: 1250,000 m
DOK DIN276: 457

**2.5.2.12 LWL-Kabel Multimode I/A-DQ(ZN)BH 24 Faser OS2**
Bezeichnung: I/A-DQ(ZN)BH 24 E 9/125 µm
Lichtwellenleiterkabel (LWL) für Innen- und Außenanwendung mit nichtmetallischen Nagetierschutz, Fasern biegeoptimiert und individuell farbig gekennzeichnet, längswasserdicht, gelgefüllten Bündelader Durchmesser 2,3 mm, nichtmetallischer Nagetierschutz und Zugelement aus Glasgarn, lagenverseilt um ein zentrales GFK-Zugentlastungselement Durchmesser 2,5mm, UV stabilisierter und flammwidriger Außenmantel.
Flammwidrig nach IEC  60332-1
raucharm nach IEC 61034
halogenfrei nach IEC 60754-2.

Kabelspezifikation:
Faseranzahl:  24
Faserkern ø (µm):  50
Fasermantel, ø (µm):  125
Kabel ø (mm):  11,0
Nominalgewicht (kg/km):  130
Max. Zugbeanspruchung bei Verlegung (N):  5000
Max. Zugbeanspruchung im Betrieb (N):  3500
(nach IEC 60794-1-2 E1)
Minimaler Biegeradius bei Verlegung (mm):  150
Minimaler Biegeradius im Betrieb (mm):  150
(nach IEC 60794-1-2 E11)
Querdruckfestigkeit dauernd (N/10cm):  3000
(nach IEC 60794-1-2 E3)
Temperaturbereich lagernd (°C):  -40/+60
Temperaturbereich bei Verlegung (°C):  -30/+40
Temperaturbereich im Betrieb (°C):  -30/+60
(nach IEC 60794-1-2 F1)
Brandlast (MJ/km):  2000
Schlagfestigkeit (J(Nm)):  20
(nach IEC 60794-1-2 E4)
Torsionsfestigkeit (Anzahl Zyklen):  5 ± 1Drehung
(nach IEC 60794-1-2 E7)
Knickfestigkeit bis mind.:  = 200mm
(nach IEC 60794-1-2 E10)
Längswasserdichtigkeit:  bestanden
(nach IEC 60794-1-2 F5)
Brandlast (MJ/km):  2000
Brandklasse:  Eca

Faserspezifikation:
IEC 60793‑2‑10 Kategorie A1a.3
EN 60793‑2‑10: Typ A1a.3
ITU Empfehlung G.651.1
TIA/EIA‑492AAAD
ISO11801:2011
EN50173-Serie: 2011
EIA/TIA 568-C.3

Dämpfung 850 nm (dB/km):  £ 3,0
Dämpfung 1300 nm (dB/km):  £ 1,0
Bandbreite (OFL) 850 nm (MHz*km):³ 3500
Bandbreite (OFL) 1300 nm (MHz*km):³ 500
Modale Bandbreite bei Laserlicht-
Einkopplung 850nm(MHz*km)IEC 60793-1-49: ³ 4700
Brechungsindex 850 nm:  1,482
Brechungsindex 1300 nm:  1,477
Numerische Apertur:  0,200 ± 0,015

Faser: Germanium dotiert,
 Biegeradius optimiert:
37,5mm 100 Wicklungen 0,1 dB@850nm
15,0mm 2 Wicklungen 0,1dB@850nm
 7,5mm 2 Wicklungen 0,2dB@850nm
37,5mm 100 Wicklungen 0,2dB@1300nm
15,0mm 2 Wicklungen 0,3dB@1300nm
 7,5mm 2 Wicklungen 0,5dB@1300nm

Mantel: Dual Layer, UV-beständiges Acrylat
einschl. Klein- und Befestigungsmaterial

liefern und montieren
Menge: 150,000 m
DOK DIN276: 457

**2.5.2.13 LWL-Kabel Multimode I/A-DQ(ZN)BH 4 Faser OM4**
Bezeichnung: I/A-DQ(ZN)BH 4 G 50/125 µm
Lichtwellenleiterkabel (LWL), für Innen- und Außenanwendung, Fasern biegeoptimiert und individuell farbig gekennzeichnet, gelgefüllt, längswasserdicht, nichtmetallischer Nagetierschutz und Zugelement aus Glasgarn, verseilt um die Bündelader, UV stabilisierter und
flammwidrig nach IEC  60332-1
raucharm nach IEC 61034
halogenfrei nach IEC 60754‑2

Kabelspezifikation:
Faseranzahl:  4
Faserkern ø (µm):  50
Fasermantel, ø (µm):  125
Kabel ø (mm):  6,0
Nominalgewicht (kg/km):  40
Minimaler Biegeradius bei Verlegung (mm):  100
nach IEC 60794-1-2 E11)
Minimaler Biegeradius im Betrieb (mm):  60
(nach IEC 60794-1-2 E11)
Max. Zugfestigkeit bei Verlegung (N):  1000
(nach IEC 60794-1-2 E1)
Max. Zugfestigkeit im Betrieb (N):  500
(nach IEC 60794-1-2 E1)
Max. Zugfestigkeit kurzfristig (N):  750
(nach IEC 60794-1-2 E1)
Schlagfestigkeit (Nm):  15
(nach IEC 60794-1-2 E4)
Querdruckfestigkeit (N):  1500
(nach IEC 60794-1-2 E3)
Torsionsfestigkeit (Anzahl Zyklen):  5 ± 1 Drehung
(nach IEC 60794-1-2 E7)
Temperaturbereich bei Lagerung (°C):  -40/+60
Temperaturbereich bei Installation (°C):  -30/+40
Temperaturbereich im Betrieb (°C):  -30/+60
(nach IEC 60794-1-2 F1)
Längswasserdichtigkeit:  bestanden
(nach IEC 60794-1-2 F1)
Brandlast (MJ/km):  630
Brandklasse:  Eca

Faserspezifikation:
IEC 60793‑2‑10 Kategorie A1a.3
EN 60793‑2‑10: Typ A1a.3
ITU Empfehlung G.651.1
TIA/EIA‑492AAAD
ISO11801:2011
EN50173:2011
EIA/TIA 568-C.3

Dämpfung Faser 850 nm (dB/km):£ 2,5
Dämpfung Faser 1300 nm (dB/km):£ 0,7
Dämpfung Kabel/Faser 850 nm (dB/km):£ 3,0
Dämpfung Kabel/1300 nm (dB/km):£ 1,0
Bandbreite (OFL) 850 nm (MHz*km):³ 3500
Bandbreite (OFL) 1300 nm (MHz*km):³ 500
Modale Bandbreite bei Laserlicht-
Einkopplung 850nm(MHz*km)IEC 60793-1-49: ³ 4700
Brechungsindex 850 nm:  1,482
Brechungsindex 1300 nm:  1,477
Numerische Apertur:  0,200 ± 0,015

Faser: Germanium dotiert,
 Biegeradius optimiert:
 37,5mm 100 Wicklungen 0,1dB@850nm
 15,0mm 2 Wicklungen 0,1dB@850nm
  7,5mm 2 Wicklungen 0,2dB@850nm
 37,5mm 100 Wicklungen 0,2dB@1300nm
 15,0mm 2 Wicklungen 0,3dB@1300nm
  7,5mm 2 Wicklungen 0,5dB@1300nm

Mantel: Dual Layer, UV-beständiges Acrylat

einschl. Klein- und Befestigungsmaterial

liefern und montieren
Menge: 350,000 m
DOK DIN276: 457

*Hinweis: Leitung*
Leitung BMA

**2.5.2.14 Brandmeldeleitung J-H(St)H Bd 2 x 2 x 0,8**
einschl. Klein- und Befestigungsmaterial
liefern und montieren
Menge: 1000,000 m
DOK DIN276: 456

**2.5.2.15 Brandmeldeleitung J-H(St)H Bd 4 x 2 x 0,8**
einschl. Klein- und Befestigungsmaterial
liefern und montieren
Menge: 250,000 m
DOK DIN276: 456

**2.5.2.16 Brandmeldeleitung J-H(St)H Bd 6 x 2 x 0,8**
einschl. Klein- und Befestigungsmaterial
liefern und montieren
Menge: 150,000 m
DOK DIN276: 456

**2.5.2.17 Brandmeldeleitung J-H(St)H Bd 10 x 2 x 0,8**
einschl. Klein- und Befestigungsmaterial
liefern und montieren
Menge: 100,000 m
DOK DIN276: 456

*Hinweis: Funktionserhalt*

**2.5.2.18 Brandmeldeleitung JE-H(St)H...Bd FE180 E30-E90 2 x 2 x 0,8**
einschl. zugelassenem  Klein- und Befestigungsmaterial
liefern und verlegen
Menge: 700,000 m
DOK DIN276: 456

**2.5.2.19 Brandmeldeleitung JE-H(St)H...Bd FE180 E30-E90 4 x 2 x 0,8**
einschl. zugelassenem  Klein- und Befestigungsmaterial
liefern und verlegen
Menge: 150,000 m
DOK DIN276: 456

##### 2.5.3 Anschlussarbeiten

**2.5.3.1 Anschluss Datenkabel Cat 7 auf Keystone**
herstellen
Menge: 240,000 St
DOK DIN276: 457

**2.5.3.2 Anschluss Fernmeldekabel A-2Y(L)2Y 10x2x0,6 auf Cat 3Patchfeld**
herstellen
Menge: 34,000 St
DOK DIN276: 457

**2.5.3.3 Anschluss LWL-Kabel Singlemode I/A-DQ(ZN)BH 24 Faser OS2**
herstellen
Menge: 2,000 St
DOK DIN276: 457

**2.5.3.4 Anschluss LWL-Kabel Multimode I/A-DQ(ZN)BH 4 Faser OM4**
herstellen
Menge: 8,000 St
DOK DIN276: 457

**2.5.3.5 Anschluss LWL-Kabel Multimode I/A-DQ(ZN)BH 24 Faser OM4**
herstellen
Menge: 8,000 St
DOK DIN276: 457

*Hinweis: Messung*

**2.5.3.6 Messung Kupferdatenkabel S/FTP 4 x 2 x 0,8 mm (AWG22)**
nach DIN EN 50173, Darstellung der Messung als Tabelle und als Grafik, Dokumentation vorab digital zur Prüfung und nach Freigabe als Ausdruck und auf Datenträger, im PDF-Format und mit Originaldateien, als ausführlicher Report, in 3-facher Ausfertigung.
Menge: 240,000 St
DOK DIN276: 457

**2.5.3.7 Messung LWL-Kabel Singlemode I/A-DQ(ZN)BH 24 Faser OS2**
Durchführung von OTDR-Messungen an den installierten LWL-Singlemode-Verbindungen im LAN gemäß DIN ISO/IEC 14763-3:2010-09:
Anforderung/Einstellung OTDR Messgerät:
Wellenlänge 1550 nm
Impulsdauer = 5 ns
Ereignistotzone
£

 1 m
Dämpfungstotzone
£

 15 m

Übergabe der Messdaten:
OTDR-Protokolle sind auf Datenträger im Originalformat incl. der Auswertesoftware des verwendeten Meßgerätes abzuliefern.
Den Daten ist der Lageplan des Objektes mitzuliefern, mit dem allen gemessenen Strecken zuzuordnen sind.
Einzuhaltende Grenzwerte:
Kilometrische Dämpfung:  siehe Faserparameter in den Faserdatenblätter
Spleißdämpfung:  = 0,1 dB
Spleiß- + Steckerdämpfung:  = 0,6 dB
Dämpfung einer lösbaren
Steckverbindung:  = 0,5 dB
Rückflussdämpfung:
³

 40 dB
Die in der EN 50173-1:2011 geforderten Werte des beschriebenen Links ist unbedingt einzuhalten.

Die Messung ist beidseitig durchzuführen
Menge: 1,000 St
DOK DIN276: 457

**2.5.3.8 Messung LWL-Kabel Multimode I/A-DQ(ZN)BH 24 Faser OM4**
Durchführung von OTDR-Messungen an den installierten LWL-Multimode-Verbindungen gemäß DIN ISO/IEC 14763-3:2010-09:
Anforderung/Einstellung OTDR Messgerät:
Wellenlänge 850 nm
Impulsdauer = 5 ns
Ereignistotzone
£

 1,5 m
Dämpfungstotzone
£

 5 m

Übergabe der Messdaten:
OTDR-Protokolle sind auf Datenträger im Originalformat incl. der Auswertesoftware des verwendeten Meßgerätes abzuliefern.
Den Daten ist der Lageplande des Objektes mitzuliefern, mit dem alle gemessenen Strecken zuzuordnen sind.
Einzuhaltene Grenzwerte:
Kilometrische Dämpfung:  siehe Faserparameter in den Faserdatenblätter
Spleißdämpfung:  = 0,1 dB
Spleiß- + Steckerdämpfung:= 0,6 dB
Dämpfung einer lösbaren
Steckverbindung:  = 0,5 dB
Rückflussdämpfung:  > 20 dB
Die in der EN 50173-1:2011 geforderten Werte des beschriebenen Links ist unbedingt einzuhalten.

Die Messung ist beidseitig durchzuführen
Menge: 4,000 St
DOK DIN276: 457

**2.5.3.9 Messung LWL-Kabel Multimode I/A-DQ(ZN)BH 4 Faser OM4**
Durchführung von OTDR-Messungen an den installierten LWL-Multimode-Verbindungen gemäß DIN ISO/IEC 14763-3:2010-09:
Anforderung/Einstellung OTDR Messgerät:
Wellenlänge 850 nm
Impulsdauer = 5 ns
Ereignistotzone
£

 1,5 m
Dämpfungstotzone
£

 5 m

Übergabe der Messdaten:
OTDR-Protokolle sind auf Datenträger im Originalformat incl. der Auswertesoftware des verwendeten Meßgerätes abzuliefern.
Den Daten ist der Lageplande des Objektes mitzuliefern, mit dem alle gemessenen Strecken zuzuordnen sind.
Einzuhaltene Grenzwerte:
Kilometrische Dämpfung:  siehe Faserparameter in den Faserdatenblätter
Spleißdämpfung:  = 0,1 dB
Spleiß- + Steckerdämpfung:= 0,6 dB
Dämpfung einer lösbaren
Steckverbindung:  = 0,5 dB
Rückflussdämpfung:  > 20 dB
Die in der EN 50173-1:2011 geforderten Werte des beschriebenen Links ist unbedingt einzuhalten.

Die Messung ist beidseitig durchzuführen
Menge: 4,000 St
DOK DIN276: 457

##### 2.5.4 Überspannungsschutz

**2.5.4.1 Verteilerkasten symm. VKA4-40 Erdungsschiene Stahlblech besch**
Verteilerkasten mit Erdungsanschluss DIN 47615, symmetrisch, - VKA 4-40, mit Erdungsschiene, aus Stahlblech, schwermetallfrei beschichtet, verschließbar und anreihbar,
Menge: 2,000 St
DOK DIN276: 457

**2.5.4.2 Trennleiste symm. 10DA Durchm. 0,8mm**
STLB-Bau 2026-04 061
Trennleiste, symmetrisch, für 10 DA, mit farblicher Bedruckung, Leiterdurchmesser 0,8 mm, mit systembedingtem Zubehör, in löt-, schraub- und abisolierfreier Technik (LSA-Technik).
Menge: 4,000 St
DOK DIN276: 457

**2.5.4.3 DRL -Steckmagazin 10DA**
DRL -Steckmagazin 10DA

Blitztromableiter als Steckmagazin mit integrierter LSA Trennleistenfunktion.
Ableiterklasse: Type 1

bestückt mit Gasentladungsleitern als 3-polige Ausführung,
Menge: 4,000 St
DOK DIN276: 457

**2.5.4.4 Erdungsrahmen 10 DA**
Erdungsrahmen 10 DA

Erdungsrahmen für LSA-Technik Baureihe 2/10 oder DRL-Steckmagazin zur mechanischen Aufnahme, bzw. Erdung von 1 - 10 DRL-Schutzsteckern.
Menge: 4,000 St
DOK DIN276: 457

**2.5.4.5 Erdungsmodul1DA**
Erdungsmodul1DA

als 1-stufiger Endgeräteschutz, für Montage auf Erdungsrahmen
Menge: 80,000 St
DOK DIN276: 457
